# Rahmenvertrag Tischlerarbeiten
Angebotsaufforderung (GAEB DA XML 3.3, DA83)
Projekt: 04.7-...
Währung: EUR
Erstellt mit: GXML Toolbox V3.3 R20220330, ORCA AVA 26.0.6 26.00.06, 25.11.2025

## 01 Tischler- und Beschlagsarbeiten

### Titel 01 Schutzmaßnahmen

#### Untertitel 01.01 Schutzmaßnahmen

**01.01.1 Flächen abdecken, mit Folie**
Flächen, Mobiliar usw., abdecken / schützen, mit Folie
aus Kunststoff, Dicke 0,2 mm, einlagig, Stöße mindestens
10 cm überlappt und dicht verschlossen einschließlich der Ränder, mit Klebebändern einschließlich der Vor-und Unter- haltung während der Bauzeit bzw. bis zum Abschluß der beauftragten Leistungen.
Material bleibt Eigentum des Auftragnehmers und ist nach Aufforderung durch den Auftraggeber umgehend zu beseitigen.
Menge: 1,000 m²

**01.01.2 Bodenflächen abdecken, mit Folie**
Bodenflächen abdecken, mit Folie

Bodenflächen abdecken / schützen, mit Folie aus Kunststoff, Dicke 0,2 mm, einlagig, Stöße mindestens 10 cm überlappt und dicht verschlossen einschließlich der Ränder, mit Klebebändern einschließlich der Vor- und Unterhaltung während der Bauzeit bzw. bis zum Abschluß der beauftragten Leistungen.
Material bleibt Eigentum des Auftragnehmers und ist nach Aufforderung durch den Auftraggeber umgehend zu beseitigen.
Menge: 1,000 m²

**01.01.3 Bodenflächen abdecken, mit Rohfilzpappe und Folie**
Bodenflächen abdecken / schützen, untere Lage aus Rohfilzpappe, Nähte dicht verschlossen, obere Lage aus Kunststofffolie, Dicke 0,2 mm, Stöße mindestens 10 cm überlappt und verklebt einschließlich der Ränder, mit Klebebändern einschließlich der Vor- und Unterhaltung während der Bauzeit bzw. bis zum Abschluß der beauftragten Leistungen.
Material bleibt Eigentum des Auftragnehmers und ist nach Aufforderung durch den Auftraggeber umgehend zu beseitigen.
Menge: 1,000 m²

**01.01.4 Bodenflächen abdecken, mit Hartfaserplatten**
Bodenflächen abdecken / schützen, mit Hartfaserplatten, einlagig, Nähte dicht verschlossen einschließlich der Ränder, mit geeigneten Klebebändern einschließlich der Vor- und Unterhaltung während der Bauzeit bzw. bis zum Abschluß der beauftragten Leistungen.
Material bleibt Eigentum des Auftragnehmers und ist nach Aufforderung durch den Auftraggeber umgehend zu beseitigen.
Menge: 1,000 m²

**01.01.5 Bodenflächen abdecken, mit Rohfilzpappe und Holzbohlen**
Bodenflächen abdecken / schützen, untere Lage aus Rohfilzpappe, Nähte dicht verschlossen einschließlich der Ränder, obere Lage aus Holzbohlen einschließlich der Vor- und Unterhaltung während der Bauzeit bzw. bis zum Abschluß der beauftragten Leistungen.
Material bleibt Eigentum des Auftragnehmers und ist nach Aufforderung durch den Auftraggeber umgehend zu beseitigen.
Menge: 1,000 m²

**01.01.6 Öffnungen schließen, mit Holzrahmen und Gitterfolie, bis 3,00 m²**
Schließen von Öffnungen, z. B. Fenster- und Türöffnungen, mittels Holzrahmen mit verstärkter Gitterfolie, alle Zwischen-bzw. Hohlräume zu den begrenzenden Bauteilen dicht mit Mineralwolle ausgestopft einschließlich der Vor- und Unterhaltung während der Bauzeit bzw. bis zum Abschluß der beauftragten Leistungen.
Das verwendete Baumaterial bleibt Eigentum des Auftragnehmers und ist nach Aufforderung durch den Auftraggeber zu beseitigen.
Einzelgrößen von bis 3,00 m².
Menge: 1,000 m²

**01.01.7 Öffnungen schließen, mit Holzrahmen und Gitterfolie, 3,00 m² bis 10,00 m²**
Schließen von Öffnungen, z. B. Fenster- und Türöffnungen, mittels Holzrahmen mit verstärkter Gitterfolie, alle Zwischen- bzw. Hohlräume zu den begrenzenden Bauteilen dicht mit Mineralwolle ausgestopft einschließlich der Vor- und Unterhaltung während der Bauzeit bzw. bis zum Abschluß der beauftragten Leistungen.
Das verwendete Baumaterial bleibt Eigentum des Auftragnehmers und ist nach Aufforderung durch den Auftraggeber zu beseitigen.
Einzelgrößen über 3,00 m² bis 10,00 m².
Menge: 1,000 m²

**01.01.8 Öffnungen schließen, mit Holzrahmen und Gitterfolie, über 10,00 m²**
Schließen von Öffnungen, z. B. Fenster- und Türöffnungen, mittels Holzrahmen mit verstärkter Gitterfolie, alle Zwischen- bzw. Hohlräume zu den begrenzenden Bauteilen dicht mit Mineralwolle ausgestopft einschließlich der Vor- und Unterhaltung während der Bauzeit bzw. bis zum Abschluß der beauftragten Leistungen.
Das verwendete Baumaterial bleibt Eigentum des Auftragnehmers und ist nach Aufforderung durch den Auftraggeber zu beseitigen.
Einzelgrößen über 10,00 m².
Menge: 1,000 m²

**01.01.9 Staubschutzwand als Holzkonstruktion, bis 5,00 m²**
Staubschutz- und Trennwand, als Holzkonstruktion, bestehend aus Kanthölzern 10 / 10 cm, mit zweiseitiger Verschalung (eine Seite mit Schaltafeln und Brettern, eine Seite mit Seekieferplatten). Alle Zwischen- bzw. Hohlräume dicht mit Mineralwolle ausgestopft sowie mit entsprechender Folie (unter der Verschalung) dicht abgedeckt.
Einbau und Montage an den Schnittstellen / Übergängen zum Baustellenbereich, innerhalb des bestehenden Gebäudes, in allen Geschossen, auch in mehrfach abgewinkelter Form. Standsichere sowie dicht schließende Befestigung nach Wahl des Auftragnehmers, ohne Beschädigung der bestehenden Bausubstanz einschließlich der Vor- und Unterhaltung während der Bauzeit bzw. bis zum Abschluß der beauftragten Leistungen.
Material bleibt Eigentum des Auftragnehmers und ist nach Aufforderung durch den Auftraggeber (auch partiell) zu beseitigen. Abrechnung nach abgewickelter Fläche, einseitig gemessen.
Einzelgrößen von bis 5,00 m².
Menge: 1,000 m²

**01.01.10 Staubschutzwand als Holzkonstruktion, 5,00 m² bis 10,00 m²**
Staubschutz- und Trennwand, als Holzkonstruktion, bestehend aus Kanthölzern 10 / 10 cm, mit zweiseitiger Verschalung (eine Seite mit Schaltafeln und Brettern, eine Seite mit Seekieferplatten). Alle Zwischen- bzw. Hohlräume dicht mit Mineralwolle ausgestopft sowie mit entsprechender Folie (unter der Verschalung) dicht abgedeckt.
Einbau und Montage an den Schnittstellen / Übergängen zum Baustellenbereich, innerhalb des bestehenden Gebäudes, in allen Geschossen, auch in mehrfach abgewinkelter Form. Standsichere sowie dicht schließende Befestigung nach Wahl des Auftragnehmers, ohne Beschädigung der bestehenden Bausubstanz einschließlich der Vor- und Unterhaltung während der Bauzeit bzw. bis zum Abschluß der beauftragten Leistungen.
Material bleibt Eigentum des Auftragnehmers und ist nach Aufforderung durch den Auftraggeber (auch partiell) zu beseitigen. Abrechnung nach abgewickelter Fläche, einseitig gemessen.
Einzelgrößen über 5,00 m² bis 10,00 m².
Menge: 1,000 m²

**01.01.11 Staubschutzwand als Holzkonstruktion, über 10,00 m²**
Staubschutz- und Trennwand, als Holzkonstruktion, bestehend aus Kanthölzern 10 / 10 cm, mit zweiseitiger Verschalung (eine Seite mit Schaltafeln und Brettern, eine Seite mit Seekieferplatten). Alle Zwischen- bzw. Hohlräume dicht mit Mineralwolle ausgestopft sowie mit entsprechender Folie (unter der Verschalung) dicht abgedeckt.
Einbau und Montage an den Schnittstellen / Übergängen zum Baustellenbereich, innerhalb des bestehenden Gebäudes, in allen Geschossen, auch in mehrfach abgewinkelter Form. Standsichere sowie dicht schließende Befestigung nach Wahl des Auftragnehmers, ohne Beschädigung der bestehenden Bausubstanz einschließlich der Vor- und Unterhaltung während der Bauzeit bzw. bis zum Abschluß der beauftragten Leistungen.
Material bleibt Eigentum des Auftragnehmers und ist nach Aufforderung durch den Auftraggeber (auch partiell) zu beseitigen. Abrechnung nach abgewickelter Fläche, einseitig gemessen.
Einzelgrößen über 10,00 m².
Menge: 1,000 m²

**01.01.12 Zulage zur Staubschutzwand für eine Türöffnung**
Türen in Staubschutzwand, Holz/Metall Türelement in Staubschutzwand wie folgt: Türaussparung herstellen, seitlich mit Profilen verstärken, Sturzprofil einbauen, Holztürblatt mit Stahlzarge und Beschlägen für die Dauer der Baumaßnahme liefern und einbauen.
Material bleibt Eigentum des Auftragnehmers und ist nach Aufforderung durch den Auftraggeber (auch partiell) zu beseitigen.
Menge: 1,000 Stk

### Titel 02 Beläge und Verkleidungen demontieren

#### Untertitel 02.01 Beläge und Verkleidungen demontieren

**02.01.1 Demontage Deckenverkleidungen aus Holz oder Holzwerkstoffen**
Deckenverkleidungen aus Holz oder Holzwerkstoffen aller Art, einschl. Unterkonstruktion, demontieren und fachgerecht entsorgen.
Menge: 1,000 m²

**02.01.2 Demontage Wandverkleidungen aus Holz oder Holzwerkstoffen**
Wandverkleidungen aus Holz oder Holzwerkstoffen aller Art, einschl. Unterkonstruktion, demontieren und fachgerecht entsorgen.
Menge: 1,000 m²

**02.01.3 Demontage Zwischendecken aus Rabitz- oder Rippenstreckmetall**
Zwischendecken aus Rabitz- oder Rippenstreckmetall,
einschl. Unterkonstruktion, demontieren und fachgerecht
entsorgen.
Menge: 1,000 m²

**02.01.4 Demontage Zwischendecken aus Gipsplatte**
Zwischendecke aus Gipsplatten, einschl. Unterkonstruktion, demontieren und fachgerecht entsorgen.
Menge: 1,000 m²

**02.01.5 Demontage verputzte Heraklith-Plattendecke**
Verputzte Heraklith-Plattendecke, einschl. Unterkonstruktion, demontieren und fachgerecht entsorgen.
Menge: 1,000 m²

**02.01.6 Demontage von Spalierdecken**
Spalierdecken, einschl. Unterkonstruktion, demontieren und fachgerecht entsorgen.
Menge: 1,000 m²

**02.01.7 Demontage von mineralische Dämmschicht, bis 50 mm dicke**
Demontage von eingelegter mineralische Dämmschicht bis 50 mm dicke, an Wänden und Decken aller Art, einschließlich fachgerechter Entsorgung.
Menge: 1,000 m²

**02.01.8 Demontage von mineralische Dämmschicht, von 51 bis 100 mm dicke**
Demontage von eingelegter mineralische Dämmschicht von
51 bis 100 mm dicke, an Wänden und Decken aller Art, einschließlich fachgerechter Entsorgung.
Menge: 1,000 m²

**02.01.9 Holzfaserplatten bis 5 mm aufnehmen, verschraubt**
Holzfaserplatten bis 5 mm verschraubt aufnehmen, Material wird Eigentum des AN und ist zu entsorgen, alle für den Neubelag hinderlichen Reste sind zu entfernen.
Menge: 1,000 m²

**02.01.10 Holzspanplatten bis 16 mm aufnehmen, verschraubt**
Holzspanplatten verschraubt bis 16 mm aufnehmen, Material wird Eigentum des AN und ist zu entsorgen, alle für den Neubelag hinderlichen Reste sind zu entfernen.
Menge: 1,000 m²

**02.01.11 Holzspanplatten bis 22 mm aufnehmen, verschraubt**
Holzspanplatten verschraubt bis 22 mm aufnehmen, Material wird Eigentum des AN und ist zu entsorgen, alle für den Neubelag hinderlichen Reste sind zu entfernen.
Menge: 1,000 m²

**02.01.12 Holzspanplatten bis 29 mm aufnehmen, verschraubt**
Holzspanplatten verschraubt bis 29 mm aufnehmen, Material wird Eigentum des AN und ist zu entsorgen, alle für den Neubelag hinderlichen Reste sind zu entfernen.
Menge: 1,000 m²

**02.01.13 Holzspanplatten bis 16 mm aufnehmen, schwimmend verlegt**
Holzspanplatten schwimmend verlegt bis 16 mm aufnehmen, Material wird Eigentum des AN und ist zu entsorgen, alle für den Neubelag hinderlichen Reste sind zu entfernen.
Menge: 1,000 m²

**02.01.14 Holzspanplatten bis 22 mm aufnehmen, schwimmend verlegt**
Holzspanplatten schwimmend verlegt bis 22 mm aufnehmen, Material wird Eigentum des AN und ist zu entsorgen, alle für den Neubelag hinderlichen Reste sind zu entfernen.
Menge: 1,000 m²

**02.01.15 Holzspanplatten bis 29 mm aufnehmen, schwimmend verlegt**
Holzspanplatten schwimmend verlegt bis 29 mm aufnehmen, Material wird Eigentum des AN und ist zu entsorgen, alle für den Neubelag hinderlichen Reste sind zu entfernen.
Menge: 1,000 m²

**02.01.16 Bodenbelag aufnehmen, Fertigparkett/Laminat**
Vorhandenen Bodenbelag aus Fertigparkett/Laminat aufnehmen, Material wird Eigentum des AN und ist zu entsorgen, Bodenbelag lose verlegt.
Menge: 1,000 m²

**02.01.17 Bodenbelag aufnehmen, Dielenboden verklebt**
Vorhandenen Bodenbelag aus Dielenboden aufnehmen, Material wird Eigentum des AN und ist zu entsorgen, Bodenbelag verklebt.
Menge: 1,000 m²

**02.01.18 Bodenbelag aufnehmen, Dielenboden genagelt oder verschraubt**
Vorhandenen Bodenbelag aus Dielenboden aufnehmen, Material wird Eigentum des AN und ist zu entsorgen, Bodenbelag genagelt oder verschraubt.
Menge: 1,000 m²

**02.01.19 Leisten und Profile aufnehmen, Holz**
Vorhandene Leisten und Profile aufnehmen, Werkstoff aus Holz, genagelt, Material wird Eigentum des AN und ist zu entsorgen.
Menge: 1,000 m

**02.01.20 Leisten und Profile aufnehmen, Kunststoff**
Vorhandene Leisten und Profile aufnehmen, Werkstoff aus Kunststoff, geklebt. Material wird Eigentum des AN und ist zu entsorgen.
Menge: 1,000 m

**02.01.21 Leisten und Profile aufnehmen, Metall**
Leisten und Profile aufnehmen, Werkstoff aus Metall, geklebt. Material wird Eigentum des AN und ist zu entsorgen.
Menge: 1,000 m

**02.01.22 Alte Siliconfugen entfernen**
Alte Siliconfugen entfernen und Randfugen säubern.
Menge: 1,000 m

### Titel 03 Unterkonstruktion, Unterlagen und Dämmung

#### Untertitel 03.01 Unterlagen und Dämmung

**03.01.1 Wärmedämmschicht, Polystyrol, 20 mm**
Wärmedämmschicht nach DIN 4108 unter Unterboden, einschl. Randstreifen, aus Polystyrol-Hartschaum nach DIN 18164-1, Typ WD (druckbelastbar), in Platten, einlagig, Dicke 20 mm, Baustoffklasse B 1, Wärmeleitfähigkeit 0,030 W/mK, Abdeckung aus Kunststofffolie, 0,2 mm, liefern und verlegen.
Menge: 1,000 m²

**03.01.2 Wärmedämmschicht, Polystyrol, 30 mm**
Wärmedämmschicht nach DIN 4108 unter Unterboden, einschl. Randstreifen, aus Polystyrol-Hartschaum nach DIN 18164-1, Typ WD (druckbelastbar), in Platten, einlagig, Dicke 30 mm, Baustoffklasse B 1, Wärmeleitfähigkeit 0,030 W/mK, Abdeckung aus Kunststofffolie, 0,2 mm, liefern und verlegen.
Menge: 1,000 m²

**03.01.3 Wärmedämmschicht, Polystyrol, 40 mm**
Wärmedämmschicht nach DIN 4108 unter Unterboden, einschl. Randstreifen, aus Polystyrol-Hartschaum nach DIN 18164-1, Typ WD (druckbelastbar), in Platten, einlagig, Dicke 40 mm, Baustoffklasse B 1, Wärmeleitfähigkeit 0,030 W/mK, Abdeckung aus Kunststofffolie, 0,2 mm, liefern und verlegen.
Menge: 1,000 m²

**03.01.4 Wärmedämmschicht, Polyurethan, 20 mm**
Wärmedämmschicht nach DIN 4108 unter Unterboden, einschl. Randstreifen, aus Polyurethan-Hartschaum nach DIN 18164-1, Typ WD (druckbelastbar), in Platten, einlagig, Dicke 20 mm, Baustoffklasse B 2, Wärmeleitfähigkeit 0,030 W/mK, Abdeckung aus Kunststofffolie, 0,2 mm, liefern und verlegen.
Menge: 1,000 m²

**03.01.5 Wärmedämmschicht, Polyurethan, 30 mm**
Wärmedämmschicht nach DIN 4108 unter Unterboden, einschl. Randstreifen, aus Polyurethan-Hartschaum nach DIN 18164-1, Typ WD (druckbelastbar), in Platten, einlagig, Dicke 30 mm, Baustoffklasse B 2, Wärmeleitfähigkeit 0,030 W/mK, Abdeckung aus Kunststofffolie, 0,2 mm, liefern und verlegen.
Menge: 1,000 m²

**03.01.6 Wärmedämmschicht, Polyurethan, 40 mm**
Wärmedämmschicht nach DIN 4108 unter Unterboden, einschl. Randstreifen, aus Polyurethan-Hartschaum nach DIN 18164-1, Typ WD (druckbelastbar), in Platten, einlagig, Dicke 40 mm, Baustoffklasse B 2, Wärmeleitfähigkeit 0,030 W/mK, Abdeckung aus Kunststofffolie, 0,2 mm, liefern und verlegen.
Menge: 1,000 m²

**03.01.7 Dämmstoff aus Mineralwolle, 50 mm dick**
Dämmstoff aus Mineralwolle, 50 mm dick, zwischen der Unterkonstruktion vollflächig und abgleitsicher verlegt, abgerechnet je Lage, liefern und verlegen.
Menge: 1,000 m²

**03.01.8 Dämmstoff aus Mineralwolle, 60 mm dick**
Dämmstoff aus Mineralwolle, 60 mm dick, zwischen der Unterkonstruktion vollflächig und abgleitsicher verlegt, abgerechnet je Lage, liefern und verlegen.
Menge: 1,000 m²

**03.01.9 Dämmstoff aus Mineralwolle, 80 mm dick**
Dämmstoff aus Mineralwolle, 80 mm dick, zwischen der Unterkonstruktion vollflächig und abgleitsicher verlegt, abgerechnet je Lage, liefern und verlegen.
Menge: 1,000 m²

**03.01.10 Dämmstoff aus Mineralwolle, 100 mm dick**
Dämmstoff aus Mineralwolle, 100 mm dick, zwischen der Unterkonstruktion vollflächig und abgleitsicher verlegt, abgerechnet je Lage, liefern und verlegen.
Menge: 1,000 m²

**03.01.11 Dämmstoff aus Mineralwolle, Alufolienkaschiert, 60 mm dick**
Dämmstoff aus Mineralwolle, Alufolienkaschiert, 60 mm dick, zwischen der Unterkonstruktion vollflächig und abgleitsicher verlegt, abgerechnet je Lage, liefern und verlegen.
Menge: 1,000 m²

**03.01.12 Dämmstoff aus Mineralwolle, Alufolienkaschiert, 100 mm dick**
Dämmstoff aus Mineralwolle, Alufolienkaschiert, 100 mm dick, zwischen der Unterkonstruktion vollflächig und abgleitsicher verlegt, abgerechnet je Lage, liefern und verlegen.
Menge: 1,000 m²

**03.01.13 Akustikfilzmatten, unterseitig schwarz, d = 20 mm**
Akustikfilzmatten, unterseitig schwarz, abriebfest, auf die abgehängte Decke vollflächig auf die Aufkantung der Tragschiene auflegen. Die Stöße der Matten sind grundsätzlich nur oberhalb der Paneele auszuführen, die Matten sind untereinander preßfugig zu stoßen.

Dämmschichtdicke: d = 20 mm
liefern und montieren.
Menge: 1,000 m²

**03.01.14 Akustikfilzmatten, unterseitig schwarz, d = 30 mm**
Akustikfilzmatten, unterseitig schwarz, abriebfest, auf die abgehängte Decke vollflächig auf die Aufkantung der Tragschiene auflegen. Die Stöße der Matten sind grundsätzlich nur oberhalb der Paneele auszuführen, die Matten sind untereinander preßfugig zu stoßen.

Dämmschichtdicke: d = 30 mm
liefern und montieren.
Menge: 1,000 m²

**03.01.15 Akustikfilzmatten, unterseitig schwarz, d = 40 mm**
Akustikfilzmatten, unterseitig schwarz, abriebfest, auf die abgehängte Decke vollflächig auf die Aufkantung der Tragschiene auflegen.
Die Stöße der Matten sind grundsätzlich nur oberhalb der Paneele auszuführen, die Matten sind untereinander preßfugig zu stoßen.

Dämmschichtdicke: d = 40 mm
liefern und montieren.
Menge: 1,000 m²

**03.01.16 Akustikfilzmatten, unterseitig schwarz, d = 50 mm**
Akustikfilzmatten, unterseitig schwarz, abriebfest, auf die abgehängte Decke vollflächig auf die Aufkantung der Tragschiene auflegen.
Die Stöße der Matten sind grundsätzlich nur oberhalb der Paneele auszuführen, die Matten sind untereinander preßfugig zu stoßen.

Dämmschichtdicke: d = 50 mm
liefern und montieren.
Menge: 1,000 m²

**03.01.17 Akustikfilzmatten, unterseitig schwarz, d = 60 mm**
Akustikfilzmatten, unterseitig schwarz, abriebfest, auf die abgehängte Decke vollflächig auf die Aufkantung der Tragschiene auflegen.
Die Stöße der Matten sind grundsätzlich nur oberhalb der Paneele auszuführen, die Matten sind untereinander preßfugig zu stoßen.

Dämmschichtdicke: d = 60 mm
liefern und montieren.
Menge: 1,000 m²

**03.01.18 Rieselschutz aus Faservlies, faltenlos geklebt.**
Rieselschutz aus Faservlies, faltenlos geklebt.
Liefern und montieren.
Menge: 1,000 m²

**03.01.19 Trittschalldämmschicht, Polystyrol, 15 mm**
Trittschalldämmschicht nach DIN 4109 unter Unterboden, einschl. Randstreifen, aus Polystyrol-Hartschaum nach
DIN 18164-2, Typ TK (Trittschalldämmstoff), in Platten, einlagig, Dicke 17/15 mm, Steifigkeitsgruppe 30, Baustoffklasse B 1, Abdeckung aus Kunststofffolie, 0,2 mm, liefern und verlegen.
Menge: 1,000 m²

**03.01.20 Trittschalldämmschicht, Polystyrol, 20 mm**
Trittschalldämmschicht nach DIN 4109 unter Unterboden, einschl. Randstreifen, aus Polystyrol-Hartschaum nach
DIN 18164-2, Typ TK (Trittschalldämmstoff), in Platten, einlagig, Dicke 22/20 mm, Steifigkeitsgruppe 20, Baustoffklasse B 1, Abdeckung aus Kunststofffolie, 0,1 mm, liefern und verlegen.
Menge: 1,000 m²

**03.01.21 Trittschalldämmschicht, Polystyrol, 25 mm**
Trittschalldämmschicht nach DIN 4109 unter Unterboden, einschl. Randstreifen, aus Polystyrol-Hartschaum nach
DIN 18164-2, Typ TK (Trittschalldämmstoff), in Platten, einlagig, Dicke 27/25 mm, Steifigkeitsgruppe 15, Baustoffklasse B 1, Abdeckung aus Kunststofffolie, 0,2 mm, liefern und verlegen.
Menge: 1,000 m²

**03.01.22 Trittschalldämmschicht, Kokosfasermatte, Dicke 6 mm**
Trittschalldämmschicht nach DIN 4109 unter Unterboden, einschl. Randstreifen, pflanzlicher Faserdämmstoff nach
DIN 18164-2, Kokosfasermatte, Typ TK (Trittschalldämmstoff), Wärmeleitfähigkeit 0,045 W/mK, in Bahnen, Dämmschichtdicke unter Belastung bis 6 mm, einlagig, liefern und verlegen.
Menge: 1,000 m²

**03.01.23 Trittschalldämmschicht, Kokosfasermatte, Dicke 10 mm**
Trittschalldämmschicht nach DIN 4109 unter Unterboden, einschl. Randstreifen, pflanzlicher Faserdämmstoff nach
DIN 18164-2, Kokosfasermatte, Typ TK (Trittschalldämmstoff), Wärmeleitfähigkeit 0,045 W/mK, in Bahnen, Dämmschichtdicke unter Belastung bis 10 mm, einlagig, liefern und verlegen
Menge: 1,000 m²

**03.01.24 Trittschalldämmschicht, Mineralfaser, Dicke 10 mm**
Trittschalldämmschicht nach DIN 4109 unter Unterboden, einschl. Randstreifen, mineralischer Faserdämmstoff nach
DIN 18164-2, Kokosfasermatte, Typ TK (Trittschalldämmstoff), Wärmeleitfähigkeit 0,035 W/mK, in Platten, Dämmschichtdicke unter Belastung bis 10 mm, einlagig verlegen, abdecken nach Wahl des AN
Menge: 1,000 m²

**03.01.25 Trittschalldämmschicht, Mineralfaser, Dicke 20 mm**
Trittschalldämmschicht nach DIN 4109 unter Unterboden, einschl. Randstreifen, mineralischer Faserdämmstoff nach
DIN 18164-2, Kokosfasermatte, Typ TK (Trittschalldämmstoff), Wärmeleitfähigkeit 0,035 W/mK, in Platten, Dämmschichtdicke unter Belastung bis 20 mm, einlagig verlegen, abdecken nach Wahl des AN
Menge: 1,000 m²

**03.01.26 Trittschalldämmschicht, Mineralfaser, Dicke 30 mm**
Trittschalldämmschicht nach DIN 4109 unter Unterboden, einschl. Randstreifen, mineralischer Faserdämmstoff nach DIN 18164-2, Kokosfasermatte, Typ TK (Trittschalldämmstoff), Wärmeleitfähigkeit 0,035 W/mK, in Platten, Dämmschichtdicke unter Belastung bis 30 mm, einlagig verlegen, abdecken nach Wahl des AN
Menge: 1,000 m²

**03.01.27 Unterlage, Bitumen-Holzfaserplatten, Dicke 12 mm, einlagig**
Unterlage aus Bitumen-HolzspanplattenBPH 2 DIN 68752, stumpf gestoßen, einlagig, Dicke bis 12 mm, befestigen mit korrosionsgeschützten Schrauben
Menge: 1,000 m²

**03.01.28 Unterlage, Bitumen-Holzfaserplatten, Dicke 20 mm, einlagig**
Unterlage aus Bitumen-HolzspanplattenBPH 2 DIN 68752, stumpf gestoßen, einlagig, Dicke bis 20 mm, befestigen mit korrosionsgeschützten Schrauben
Menge: 1,000 m²

**03.01.29 Unterlage Bitumenbahn R 333 N**
Unterlage aus nackter Bitumenbahn R 333 N nach DIN 52129, auf vorgestrichenem Untergrund heiss verkleben, verlegen in Kleinflächen, Nähte und Stöße stumpf gestoßen, verkleben/verschweißen, hochquellende Klebemasse ist zu glätten.
Menge: 1,000 m²

**03.01.30 Unterlage Jutefilzbahn**
Unterlage aus Jutefilzbahn, auf vorgestrichenem Untergrund vollflächig verlegen, Filzdicke 7 mm, Nähte und Stöße stumpf gestoßen.
Menge: 1,000 m²

**03.01.31 Unterlage Korkschrotpappe**
Unterlage aus Korkschrotpappe, auf vorgestrichenem Untergrund vollflächig verlegen, einlagig, Dicke 3 mm, Nähte und Stöße stumpf gestoßen.
Menge: 1,000 m²

**03.01.32 Unterlage PE-Baufolie**
Unterlage aus Polyethylen-Baufolie, auf vorgestrichenem Untergrund vollflächig verlegen, einlagig, Dicke 0,2 mm, Nähte und Stöße überlappt.
Menge: 1,000 m²

**03.01.33 Unterlage aus Gummigranulat bis 3mm stark verkleben**
Unterlage aus Gummigranulat Thomsit- Floor oder gleichwertig bis 3 mm stark liefern und verkleben.
Menge: 1,000 m²

**03.01.34 Unterlage aus Gummigranulat über 3 bis 5 mm stark verkleben**
Unterlage aus Gummigranulat Thomsit- Floor oder gleichwertig über 3 bis 5 mm stark liefern und verkleben.
Menge: 1,000 m²

**03.01.35 Unterlage aus Schaumstoff, Dicke bis 5 mm**
Unterlage aus Schaumstoff (Etafoam o. glw.), Dicke bis 5 mm, liefern und lose verlegen.
Menge: 1,000 m²

**03.01.36 Unterlage für Bodenbeläge, Schaumstoff, 6 mm, verklebt**
Unterlage aus Schaumstoff für Bodenbeläge, glatt, mit Papier kaschiert, Dicke 6 mm, aufkleben.
Menge: 1,000 m²

**03.01.37 Unterlage aus Filzpappe lose auslegen**
Unterlage aus Filzpappe (400 g) liefern und lose
Menge: 1,000 m²

**03.01.38 Unterlage aus Filzpappe verkleben**
Unterlage aus Filzpappe (400 g) liefern und verkleben.
Menge: 1,000 m²

**03.01.39 Spanplatten auf Schüttung**
Schüttung bis 30 mm, Folie 0,2 mm PE, Holzfaserdämmplatte Spanplatte V 100 DIN 68763, 22 mm, mit Nut und Feder verleimt, liefern und montieren.
Menge: 1,000 m²

**03.01.40 Verlegeplatten V 100 mit Nut und Feder 13 mm stark verlegen**
Verlegeplatten V 100 mit Nut und Feder 13 mm stark liefern, verlegen und verschrauben. Fugen verleimen.
Menge: 1,000 m²

**03.01.41 Verlegeplatten V 100 mit Nut und Feder 16 mm stark verlegen**
Verlegeplatten V 100 mit Nut und Feder 16 mm stark liefern, verlegen und verschrauben. Fugen verleimen.
Menge: 1,000 m²

**03.01.42 Verlegeplatten V 100 mit Nut und Feder 19 mm stark verlegen**
Verlegeplatten V 100 mit Nut und Feder 19 mm stark liefern, verlegen und verschrauben. Fugen verleimen.
Menge: 1,000 m²

**03.01.43 Verlegeplatten V 100 mit Nut und Feder 22 mm stark verlegen**
Verlegeplatten V 100 mit Nut und Feder 22 mm stark liefern, verlegen und verschrauben. Fugen verleimen.
Menge: 1,000 m²

**03.01.44 Verlegeplatten V 100 mit Nut und Feder 25 mm stark verlegen**
Verlegeplatten V 100 mit Nut und Feder 25 mm stark liefern, verlegen und verschrauben. Fugen verleimen.
Menge: 1,000 m²

**03.01.45 Verlegeplatten V 100 mit Nut und Feder 16 mm stark schwimmend verlegen**
Verlegeplatten V 100 mit Nut und Feder 16 mm stark liefern, schwimmend verlegen. Fugen verleimen.
Menge: 1,000 m²

**03.01.46 Verlegeplatten V 100 mit Nut und Feder 19 mm stark schwimmend verlegen**
Verlegeplatten V 100 mit Nut und Feder 19 mm stark liefern, schwimmend verlegen. Fugen verleimen.
Menge: 1,000 m²

**03.01.47 Verlegeplatten V 100 mit Nut und Feder 22 mm stark schwimmend verlegen**
Verlegeplatten V 100 mit Nut und Feder 22 mm stark liefern, schwimmend verlegen. Fugen verleimen.
Menge: 1,000 m²

**03.01.48 Verlegeplatten V 100 mit Nut und Feder 25 mm stark schwimmend verlegen**
Verlegeplatten V 100 mit Nut und Feder 25 mm stark liefern, schwimmend verlegen. Fugen verleimen.
Menge: 1,000 m²

**03.01.49 Verlegeplatten V 100 mit Nut und Feder, Dicke bis 32 mm, zweilagig**
Verlegeplatten V 100 mit Nut und Feder, zweilagig, Gesamtdicke bis 32 mm, liefern und verlegen,
Fugen verleimen.
Menge: 1,000 m²

#### Untertitel 03.02 Unterkonsturktion Wand und Decke

**03.02.1 Unterkonstruktion für Wandverkleidung, an Holz, Lattung/Kantholz, 24 x 48 mm**
Unterkonstruktion Lattung/Kantholz aus Fichte/Tanne,
24 x 48 mm, Befestigungsuntergrund Holz, für Wandverkleidung, liefern und montieren.
Menge: 1,000 m

**03.02.2 Unterkonstruktion für Wandverkleidung, an Holz, Lattung/Kantholz, 30 x 50 mm**
Unterkonstruktion Lattung/Kantholz aus Fichte/Tanne,
30 x 50 mm, Befestigungsuntergrund Holz, für Wandverkleidung, liefern und montieren.
Menge: 1,000 m

**03.02.3 Unterkonstruktion für Wandverkleidung, an Holz, Lattung/Kantholz, 40 x 60 mm**
Unterkonstruktion Lattung/Kantholz aus Fichte/Tanne,
40 x 60 mm, Befestigungsuntergrund Holz, für Wandverkleidung, liefern und montieren.
Menge: 1,000 m

**03.02.4 Unterkonstruktion für Wandverkleidung, an Holz, Lattung/Kantholz, 60 x 80 mm**
Unterkonstruktion Lattung/Kantholz aus Fichte/Tanne,
60 x 80 mm, Befestigungsuntergrund Holz, für Wandverkleidung, liefern und montieren.
Menge: 1,000 m

**03.02.5 Unterkonstruktion für Wandverkleidung, an Holz, Lattung/Kantholz, 80 x 80 mm**
Unterkonstruktion Lattung/Kantholz aus Fichte/Tanne,
80 x 80 mm, Befestigungsuntergrund Holz, für Wandverkleidung, liefern und montieren.
Menge: 1,000 m

**03.02.6 Unterkonstruktion für Wandverkleidung, an Holz, Lattung/Kantholz, 80 x 100 mm**
Unterkonstruktion Lattung/Kantholz aus Fichte/Tanne,
80 x 100 mm, Befestigungsuntergrund Holz, für Wandverkleidung, liefern und montieren.
Menge: 1,000 m

**03.02.7 Unterkonstruktion für Wandverkleidung, an Beton oder Mauerwerk, Lattung/Kantholz, 24 x 48 mm**
Unterkonstruktion Lattung/Kantholz aus Fichte/Tanne,
24 x 48 mm, Befestigungsuntergrund Beton oder Mauerwerk, für Wandverkleidung, liefern und montieren.
Menge: 1,000 m

**03.02.8 Unterkonstruktion für Wandverkleidung, an Beton oder Mauerwerk, Lattung/Kantholz, 30 x 50 mm**
Unterkonstruktion Lattung/Kantholz aus Fichte/Tanne,
30 x 50 mm, Befestigungsuntergrund Beton oder Mauerwerk, für Wandverkleidung, liefern und montieren.
Menge: 1,000 m

**03.02.9 Unterkonstruktion für Wandverkleidung, an Beton oder Mauerwerk, Lattung/Kantholz, 40 x 60 mm**
Unterkonstruktion Lattung/Kantholz aus Fichte/Tanne,
40 x 60 mm, Befestigungsuntergrund Beton oder Mauerwerk, für Wandverkleidung, liefern und montieren.
Menge: 1,000 m

**03.02.10 Unterkonstruktion für Wandverkleidung, an Beton oder Mauerwerk, Lattung/Kantholz, 60 x 80 mm**
Unterkonstruktion Lattung/Kantholz aus Fichte/Tanne,
60 x 80 mm, Befestigungsuntergrund Beton oder Mauerwerk, für Wandverkleidung, liefern und montieren.
Menge: 1,000 m

**03.02.11 Unterkonstruktion für Wandverkleidung, an Beton oder Mauerwerk, Lattung/Kantholz, 80 x 80 mm**
Unterkonstruktion Lattung/Kantholz aus Fichte/Tanne,
80 x 80 mm, Befestigungsuntergrund Beton oder Mauerwerk, für Wandverkleidung, liefern und montieren.
Menge: 1,000 m

**03.02.12 Unterkonstruktion für Wandverkleidung, an Beton oder Mauerwerk, Lattung/Kantholz, 80 x 100 mm**
Unterkonstruktion Lattung/Kantholz aus Fichte/Tanne,
80 x 100 mm, Befestigungsuntergrund Beton oder Mauerwerk, für Wandverkleidung, liefern und montieren.
Menge: 1,000 m

**03.02.13 Unterkonstruktion für Deckenverkleidung, an Holz, Lattung/Kantholz, 24 x 48 mm**
Unterkonstruktion Lattung/Kantholz aus Fichte/Tanne,
24 x 48 mm, Befestigungsuntergrund Holz, für Deckenverkleidung, liefern und montieren.
Menge: 1,000 m

**03.02.14 Unterkonstruktion für Deckenverkleidung, an Holz, Lattung/Kantholz, 30 x 50 mm**
Unterkonstruktion Lattung/Kantholz aus Fichte/Tanne,
30 x 50 mm, Befestigungsuntergrund Holz, für Deckenverkleidung, liefern und montieren.
Menge: 1,000 m

**03.02.15 Unterkonstruktion für Deckenverkleidung, an Holz, Lattung/Kantholz, 40 x 60 mm**
Unterkonstruktion Lattung/Kantholz aus Fichte/Tanne,
40 x 60 mm, Befestigungsuntergrund Holz, für Deckenverkleidung, liefern und montieren.
Menge: 1,000 m

**03.02.16 Unterkonstruktion für Deckenverkleidung, an Holz, Lattung/Kantholz, 60 x 80 mm**
Unterkonstruktion Lattung/Kantholz aus Fichte/Tanne,
60 x 80 mm, Befestigungsuntergrund Holz, für Deckenverkleidung, liefern und montieren.
Menge: 1,000 m

**03.02.17 Unterkonstruktion für Deckenverkleidung, an Holz, Lattung/Kantholz, 80 x 80 mm**
Unterkonstruktion Lattung/Kantholz aus Fichte/Tanne,
80 x 80 mm, Befestigungsuntergrund Holz, für Deckenverkleidung, liefern und montieren.
Menge: 1,000 m

**03.02.18 Unterkonstruktion für Deckenverkleidung, an Holz, Lattung/Kantholz, 80 x 100 mm**
Unterkonstruktion Lattung/Kantholz aus Fichte/Tanne,
80 x 100 mm, Befestigungsuntergrund Holz, für Deckenverkleidung, liefern und montieren.
Menge: 1,000 m

**03.02.19 Unterkonstruktion für Deckenverkleidung, an Beton oder Mauerwerk, Lattung/Kantholz, 24 x 48 mm**
Unterkonstruktion Lattung/Kantholz aus Fichte/Tanne,
24 x 48 mm, Befestigungsuntergrund Beton oder Mauerwerk, für Deckenverkleidung, liefern und
Menge: 1,000 m

**03.02.20 Unterkonstruktion für Deckenverkleidung, an Beton oder Mauerwerk, Lattung/Kantholz, 30 x 50 mm**
Unterkonstruktion Lattung/Kantholz aus Fichte/Tanne,
30 x 50 mm, Befestigungsuntergrund Beton oder Mauerwerk, für Deckenverkleidung, liefern und montieren
Menge: 1,000 m

**03.02.21 Unterkonstruktion für Deckenverkleidung, an Beton oder Mauerwerk, Lattung/Kantholz, 40 x 60 mm**
Unterkonstruktion Lattung/Kantholz aus Fichte/Tanne,
40 x 60 mm, Befestigungsuntergrund Beton oder Mauerwerk, für Deckenverkleidung, liefern und montieren
Menge: 1,000 m

**03.02.22 Unterkonstruktion für Deckenverkleidung, an Beton oder Mauerwerk, Lattung/Kantholz, 60 x 80 mm**
Unterkonstruktion Lattung/Kantholz aus Fichte/Tanne,
60 x 80 mm, Befestigungsuntergrund Beton oder Mauerwerk, für Deckenverkleidung, liefern und montieren.
Menge: 1,000 m

**03.02.23 Unterkonstruktion für Deckenverkleidung, an Beton oder Mauerwerk, Lattung/Kantholz, 80 x 80 mm**
Unterkonstruktion Lattung/Kantholz aus Fichte/Tanne,
80 x 80 mm, Befestigungsuntergrund Beton oder Mauerwerk, für Deckenverkleidung, liefern und montieren.
Menge: 1,000 m

**03.02.24 Unterkonstruktion für Deckenverkleidung, an Beton oder Mauerwerk, Lattung/Kantholz, 80 x 100 mm**
Unterkonstruktion Lattung/Kantholz aus Fichte/Tanne,
80 x 100 mm, Befestigungsuntergrund Beton oder Mauerwerk, für Deckenverkleidung, liefern und montieren.
Menge: 1,000 m

**03.02.25 Unterkonstruktion für Unterzugverkleidung, an Beton oder Mauerwerk, Lattung/Kantholz, 24 x 48 mm**
Unterkonstrukion Lattung/ Kantholz aus Fichte/ Tanne
24 x 48 mm, Befestigungsuntergrund Beton oder Mauerwerk, für Unterzugverkleidung, liefern und montieren.
Menge: 1,000 m

**03.02.26 Unterkonstruktion für Unterzugverkleidung, an Beton oder Mauerwerk, Lattung/Kantholz, 30 x 50 mm**
Unterkonstruktion Lattung/Kantholz aus Fichte/Tanne,
30 x 50 mm, Befestigungsuntergrund Beton oder Mauerwerk, für Unterzugverkleidung, liefern und montieren.
Menge: 1,000 m

**03.02.27 Unterkonstruktion für Unterzugverkleidung, an Beton oder Mauerwerk, Lattung/Kantholz, 40 x 60 mm**
Unterkonstruktion Lattung/Kantholz aus Fichte/Tanne,
40 x 60 mm, Befestigungsuntergrund Beton oder Mauerwerk, für Unterzugverkleidung, liefern und montieren.
Menge: 1,000 m

**03.02.28 Unterkonstruktion für Unterzugverkleidung, an Beton oder Mauerwerk, Lattung/Kantholz, 60 x 80 mm**
Unterkonstruktion Lattung/Kantholz aus Fichte/Tanne,
60 x 80 mm, Befestigungsuntergrund Beton oder Mauerwerk, für Unterzugverkleidung, liefern und montieren.
Menge: 1,000 m

**03.02.29 Unterkonstruktion für Unterzugverkleidung, an Beton oder Mauerwerk, Lattung/Kantholz, 80 x 80 mm**
Unterkonstruktion Lattung/Kantholz aus Fichte/Tanne,
80 x 80 mm, Befestigungsuntergrund Beton oder Mauerwerk, für Unterzugverkleidung, liefern und montieren.
Menge: 1,000 m

**03.02.30 Unterkonstruktion für Unterzugverkleidung, an Beton oder Mauerwerk, Lattung/Kantholz, 80 x 100 mm**
Unterkonstruktion Lattung/Kantholz aus Fichte/Tanne,
80 x 100 mm, Befestigungsuntergrund Beton oder Mauerwerk, für Unterzugverkleidung, liefern und montieren.
Menge: 1,000 m

**03.02.31 Unterkonstruktion für Unterzugverkleidung, an Stahl, Lattung/Kantholz, 24 x 48 mm**
Unterkonstruktion Lattung/Kantholz aus Fichte/Tanne,
24 x 48 mm, Befestigungsuntergrund Stahl, für Unterzugverkleidung, liefern und montieren.
Menge: 1,000 m

**03.02.32 Unterkonstruktion für Unterzugverkleidung, an Stahl, Lattung/Kantholz, 30 x 50 mm**
Unterkonstruktion Lattung/Kantholz aus Fichte/Tanne,
30 x 50 mm, Befestigungsuntergrund Stahl, für Unterzugverkleidung, liefern und montieren.
Menge: 1,000 m

**03.02.33 Unterkonstruktion für Unterzugverkleidung, an Stahl, Lattung/Kantholz, 40 x 60 mm**
Unterkonstruktion Lattung/Kantholz aus Fichte/Tanne,
40 x 60 mm, Befestigungsuntergrund Stahl, für Unterzugverkleidung, liefern und montieren.
Menge: 1,000 m

**03.02.34 Unterkonstruktion für Unterzugverkleidung, an Stahl, Lattung/Kantholz, 60 x 80 mm**
Unterkonstruktion Lattung/Kantholz aus Fichte/Tanne,
60 x 80 mm, Befestigungsuntergrund Stahl, für Unterzugverkleidung, liefern und montieren.
Menge: 1,000 m

**03.02.35 Unterkonstruktion für Unterzugverkleidung, an Stahl, Lattung/Kantholz, 80 x 80 mm**
Unterkonstruktion Lattung/Kantholz aus Fichte/Tanne,
80 x 80 mm, Befestigungsuntergrund Stahl, für Unterzugverkleidung, liefern und montieren.
Menge: 1,000 m

**03.02.36 Unterkonstruktion für Unterzugverkleidung, an Stahl, Lattung/Kantholz, 80 x 100 mm**
Unterkonstruktion Lattung/Kantholz aus Fichte/Tanne,
80 x 100 mm, Befestigungsuntergrund Stahl, für Unterzugverkleidung, liefern und montieren.
Menge: 1,000 m

**03.02.37 Lagerhölzer, Nadelholz, 40/60**
Lagerhölzer nach DIN 18334 verlegen, aus Nadelholz; Güteklasse II DIN 68365, Querschnitt 40/60 mm, im Abstand von 500 mm, einschl. Dämmstreifen nach DIN 18165-2,
Dicke unter Belastung 10 mm, Untergrund Beton.
Menge: 1,000 m

**03.02.38 Lagerhölzer, Nadelholz, 60/60**
Lagerhölzer nach DIN 18334 verlegen, aus Nadelholz; Güteklasse II DIN 68365, Querschnitt 60/60 mm, im Abstand von 500 mm, einschl. Dämmstreifen nach DIN 18165-2,
Dicke unter Belastung 10 mm, Untergrund Holz
Menge: 1,000 m

**03.02.39 Lagerhölzer, Nadelholz, 80/80**
Lagerhölzer nach DIN 18334 verlegen, aus Nadelholz; Güteklasse II DIN 68365, Querschnitt 80/80 mm, im Abstand von 500 mm, einschl. Dämmstreifen nach DIN 18165-2,
Dicke unter Belastung 6 mm, Untergrund Holz
Menge: 1,000 m

**03.02.40 Lagerhölzer, Nadelholz, 80/100**
Lagerhölzer nach DIN 18334 verlegen, aus Nadelholz; Güteklasse II DIN 68365, Querschnitt 80/100 mm, im Abstand von 500 mm, einschl. Dämmstreifen aus Bitumen-Dachbahn mit Rohfilzeinlage R 500 nach DIN 52128, Untergrund Holz
Menge: 1,000 m

**03.02.41 Auffüttern von Lagerhölzern, Dicke 10 bis 30 mm**
Auffüttern von Lagerhölzern aus Nadelholz;
Dicke 10 bis 30 mm
Menge: 1,000 m

**03.02.42 Zulage Unterkonstruktionen, einseitig gehobelte Lattung/Kantholz**
Zulage auf die Positionen Unterkonstruktionen, für einseitig gehobelte Lattung/Kantholz, ohne Unterschied, ob auf Wänden oder Deckenuntersichten.
Menge: 1,000 m

**03.02.43 Zulage für Imprägnierung der Unterkonstruktion**
Zulage für Imprägnierung der Unterkonstruktion in
Wolmanit GB 1 grün oder gleichwertig.
Menge: 1,000 m

### Titel 04 Sockelleisten, Profile und Rosetten

#### Untertitel 04.01 Sockel- und Fußleisten

**04.01.1 Fußleisten aus Holz/Kunststoff zur Wiederverwendung, bis 75 mm**
Fußleisten aus Holz/Kunststoff, Dicke bis 30 mm und Höhe bis 75 mm, ausbauen, reinigen und anschließend wieder mit Dübeln und Schrauben einbauen.
Menge: 1,000 m

**04.01.2 Fußleisten aus Holz/Kunststoff zur Wiederverwendung, bis 125 mm**
Fußleisten aus Holz/Kunststoff, Dicke bis 30 mm und Höhe über 75 bis 125 mm, ausbauen, reinigen und anschließend wieder mit Dübeln und Schrauben einbauen.
Menge: 1,000 m

**04.01.3 Viertelstab fertig versiegelt, 14 x 14 mm Holzart Eiche**
Viertelstab fertig versiegelt, 14 x 14 mm Holzart Eiche, liefern und mit Stahlstiften montieren.
Menge: 1,000 m

**04.01.4 Viertelstab fertig versiegelt, 14 x 14 mm Holzart Buche**
Viertelstab fertig versiegelt, 14 x 14 mm Holzart Buche, liefern und mit Stahlstiften montieren.
Menge: 1,000 m

**04.01.5 Viertelstab fertig versiegelt, 14 x 14 mm Holzart Ramin**
Viertelstab fertig versiegelt, 14 x 14 mm Holzart Ramin farbig lackiert, liefern und mit Stahlstiften montieren.
Menge: 1,000 m

**04.01.6 Viertelstab fertig versiegelt, 14 x 14 mm Holzart Fichte**
Viertelstab fertig versiegelt, 14 x 14 mm Holzart Fichte streichfähig, liefern und mit Stahlstiften montieren.
Menge: 1,000 m

**04.01.7 Viertelstab Profil 20 x 20 mm, als Zulage**
Menge: 1,000 m

**04.01.8 Hohlkehlleiste fertig versiegelt, 30 x 30 mm Holzart Eiche**
Hohlkehlleiste fertig versiegelt, 30 x 30 mm Holzart Eiche, liefern und mit Stahlstiften montieren.
Menge: 1,000 m

**04.01.9 Hohlkehlleiste fertig versiegelt, 30 x 30 mm Holzart Buche**
Hohlkehlleiste fertig versiegelt, 30 x 30 mm Holzart Buche, liefern und mit Stahlstiften montieren.
Menge: 1,000 m

**04.01.10 Fußleisten, Höhe bis 60 mm, Dicke bis 15 mm**
Fußleisten, aus Nadelholz (Fichte, Tanne usw.), rechteckig, Oberkante gerundet, Unterkante geschrägt, für deckende Oberflächenbehandlung, Befestigungsmittel nach Wahl des AN, an Ecken und Stößen auf Gehrung schneiden, Höhe bis 60 mm und Dicke bis 15 mm, liefern und montieren.
Menge: 1,000 m

**04.01.11 Fußleisten, Höhe bis 60 mm, Dicke über 15 bis 25 mm**
Fußleisten, wie vor beschrieben, jedoch mit Höhe bis 60 mm und Dicke über 15 bis 25 mm, liefern und montieren.
Menge: 1,000 m

**04.01.12 Fußleisten, Höhe bis 60 mm, Dicke über 25 bis 30 mm**
Fußleisten, wie vor beschrieben, jedoch mit Höhe bis 60 mm und Dicke über 25 bis 30 mm, liefern und montieren.
Menge: 1,000 m

**04.01.13 Fußleisten, Höhe 60 bis 80 mm, Dicke bis 15 mm**
Fußleisten, aus Nadelholz (Fichte, Tanne usw.), rechteckig, Oberkante gerundet, Unterkante geschrägt, für deckende Oberflächenbehandlung, Befestigungsmittel nach Wahl des AN, an Ecken und Stößen auf Gehrung schneiden, Höhe 60 bis 80 mm und Dicke bis 15 mm, liefern und montieren.
Menge: 1,000 m

**04.01.14 Fußleisten, Höhe 60 bis 80 mm, Dicke über 15 bis 25 mm**
Fußleisten, wie vor beschrieben, jedoch mit Höhe 60 bis 80 mm und Dicke über 15 bis 25 mm, liefern und montieren.
Menge: 1,000 m

**04.01.15 Fußleisten, Höhe 60 bis 80 mm, Dicke über 25 bis 30 mm**
Fußleisten, wie vor beschrieben, jedoch mit Höhe 60 bis 80 mm und Dicke über 25 bis 30 mm, liefern und montieren.
Menge: 1,000 m

**04.01.16 Fußleisten, Höhe 80 bis 100 mm, Dicke bis 15 mm**
Fußleisten, aus Nadelholz (Fichte, Tanne usw.), rechteckig, Oberkante gerundet, Unterkante geschrägt, für deckende Oberflächenbehandlung, Befestigungsmittel nach Wahl des AN, an Ecken und Stößen auf Gehrung schneiden, Höhe 80 bis 100 mm und Dicke bis 15 mm, liefern und montieren.
Menge: 1,000 m

**04.01.17 Fußleisten, Höhe 80 bis 100 mm, Dicke über 15 bis 25 mm**
Fußleisten, wie vor beschrieben, jedoch mit Höhe
80 bis 100 mm und Dicke über 15 bis 25 mm,
liefern und montieren.
Menge: 1,000 m

**04.01.18 Fußleisten, Höhe 80 bis 100 mm, Dicke über 25 bis 30 mm**
Fußleisten, wie vor beschrieben, jedoch mit Höhe 80 bis 100 mm und Dicke über 25 bis 30 mm, liefern und montieren.
Menge: 1,000 m

**04.01.19 Fußleisten, Höhe 100 bis 120 mm, Dicke bis 15 mm**
Fußleisten, aus Nadelholz (Fichte, Tanne usw.), rechteckig, Oberkante gerundet, Unterkante geschrägt, für deckende Oberflächenbehandlung, Befestigungsmittel nach Wahl des AN, an Ecken und Stößen auf Gehrung schneiden,
Höhe 100 bis 120 mm und Dicke bis 15 mm,
liefern und montieren.
Menge: 1,000 m

**04.01.20 Fußleisten, Höhe 100 bis 120 mm, Dicke über 15 bis 25 mm**
Fußleisten, wie vor beschrieben, jedoch mit
Höhe 100 bis 120 mm und Dicke über 15 bis 25 mm,
liefern und montieren.
Menge: 1,000 m

**04.01.21 Fußleisten, Höhe 100 bis 120 mm, Dicke über 25 bis 30 mm**
Fußleisten, wie vor beschrieben, jedoch mit
Höhe 100 bis 120 mm und Dicke über 25 bis 30 mm,
liefern und montieren.
Menge: 1,000 m

**04.01.22 Fußleisten, Höhe 120 bis 180 mm, Dicke bis 15 mm**
Fußleisten, wie vor beschrieben, jedoch mit
Höhe 120 bis 180 mm und Dicke bis 15 mm,
liefern und montieren.
Menge: 1,000 m

**04.01.23 Fußleisten, Höhe 120 bis 180 mm, Dicke über 15 bis 25 mm**
Fußleisten, wie vor beschrieben, jedoch mit
Höhe 120 bis 180 mm und Dicke über 15 bis 25 mm,
liefern und montieren.
Menge: 1,000 m

**04.01.24 Sockelleiste, Holz massiv, versiegelt, 32 x 22, Eiche**
Sockelleiste aus Holz, Holzart: Eiche massiv, versiegelt, Höhe: 32 mm, Dicke: 22 mm, befestigen mit Dübeln und Schrauben, Leiste an Ecken und Stößen auf Gehrung schneiden,
liefern und montieren.
Menge: 1,000 m

**04.01.25 Sockelleiste, Holz massiv, versiegelt, 32 x 22, Buche**
Sockelleiste aus Holz, Holzart: Buche massiv, versiegelt,
Höhe: 32 mm, Dicke: 22 mm, befestigen mit Dübeln und Schrauben, Leiste an Ecken und Stößen auf Gehrung schneiden, liefern und montieren.
Menge: 1,000 m

**04.01.26 Sockelleiste, Holz massiv, versiegelt, 32 x 22, Macore**
Sockelleiste aus Holz, Holzart: Macore massiv, versiegelt, Höhe: 32 mm, Dicke: 22 mm, befestigen mit Dübeln und Schrauben, Leiste an Ecken und Stößen auf Gehrung schneiden, liefern und montieren.
Menge: 1,000 m

**04.01.27 Sockelleiste, Echtholz furniert, Clip, 60 x 19,5, SL 4, Eiche natur**
Sockelleiste als Echtholz-Leiste, Eiche natur, Höhe: 60 mm, Dicke: 19,5 mm, einschliesslich Leistenclips, Clips mit Dübeln und Schrauben befestigen, Kabelführungstiefe 5 mm, Leiste befestigen durch Aufstecken, einschliesslich Kunststoff-Innen- und -Aussenecken, Abschlusskappen, liefern und montieren.
Menge: 1,000 m

**04.01.28 Sockelleiste, Echtholz furniert, Clip, 50 x 28, SL 6, Eiche natur**
Sockelleiste als Echtholz-Leiste, Eiche natur, Höhe: 50 mm, Dicke: 28 mm, einschliesslich Leistenclips, Clips mit Dübeln und Schrauben befestigen, Kabelführungstiefe 5 mm, Leiste befestigen durch Aufstecken, einschliesslich Kunststoff-Innen- und -Aussenecken, Abschlusskappen, liefern und montieren.
Menge: 1,000 m

**04.01.29 Sockelleiste, Holzkern, furniert, naturgeölt, 40 x 22, Eiche**
Sockelleiste aus Massiv-Holzkern, furniert, wohnfertig naturgeölt, Eiche, Höhe: 40 mm, Dicke: 22 mm, Befestigungsmittel nach Wahl AG, Leiste an Ecken und Stößen auf Gehrung schneiden, liefern und montieren.
Menge: 1,000 m

**04.01.30 Sockelleiste, furnierummantelt, lackiert, 42 x 22, Eiche**
Sockelleiste aus Holz, furnierummantelt, lackiert, Eiche, Höhe: 42 mm; Dicke: 22 mm; Befestigungsmittel nach Wahl AG, Leiste an Ecken und Stößen auf Gehrung schneiden, liefern und montieren.
Menge: 1,000 m

**04.01.31 Sockelleiste, furnierummantelt, lackiert, 42 x 22, Buche**
Sockelleiste aus Holz, furnierummantelt, lackiert, Buche, Höhe: 42 mm; Dicke: 22 mm; Befestigungsmittel nach Wahl AG, Leiste an Ecken und Stößen auf Gehrung schneiden, liefern und montieren.
Menge: 1,000 m

**04.01.32 Sockelleiste, furnierummantelt, lackiert, 58 x 22, Eiche**
Sockelleiste aus Holz, furnierummantelt, lackiert, Eiche, Höhe: 58 mm, Dicke: 22 mm, Leiste auf Bodenbelag aufsetzen und befestigen, Befestigungsmittel nach Wahl des AN, Leiste an Ecken und Stößen auf Gehrung schneiden, liefern und montieren.
Menge: 1,000 m

**04.01.33 Sockelleiste, furnierummantelt, lackiert, 58 x 22, Buche**
Sockelleiste aus Holz, furnierummantelt, lackiert, Buche, Höhe: 58 mm, Dicke: 22 mm, Leiste auf Bodenbelag aufsetzen und befestigen, Befestigungsmittel nach Wahl des AN, Leiste an Ecken und Stößen auf Gehrung schneiden, liefern und montieren.
Menge: 1,000 m

**04.01.34 Sockelleiste, Dekor-Leiste mit MDF-Kern, Clip, 50 x 19,5**
Sockelleiste als Dekor-Leiste mit MDF-Kern, Dekor nach Wahl AG, Höhe: 50 mm, Dicke: 19,5 mm, einschliesslich Leistenclips, Clips mit Dübeln und Schrauben befestigen, Kabelführungstiefe 10 mm, Leiste befestigen durch Aufstecken, einschliesslich Kunststoff-Innen- und -Aussenecken, Abschlusskappen, liefern und montieren.
Menge: 1,000 m

**04.01.35 Sockelleiste, Dekor-Leiste mit MDF-Kern, Clip, 55 x 25, SL 5**
Sockelleiste als Dekor-Leiste mit MDF-Kern, Dekor nach Wahl AG, Höhe: 55 mm, Dicke: 25 mm, einschliesslich Leistenclips, Clips mit Dübeln und Schrauben befestigen, Kabelführungstiefe 10 mm, Leiste befestigen durch Aufstecken, einschliesslich Kunststoff-Innen- und -Aussenecken, Abschlusskappen, liefern und montieren.
Menge: 1,000 m

**04.01.36 Messing-Übergangsschiene, 30 mm**
Messing-Übergangsschiene, Breite: 30 mm, liefern und montieren (Stück per Meter).
Menge: 1,000 Stk

**04.01.37 Messing-Übergangsschiene, 40 mm**
Messing-Übergangsschiene, Breite: 40 mm, liefern und montieren (Stück per Meter).
Menge: 1,000 Stk

**04.01.38 Messing-Übergangsschiene, 50 mm**
Messing-Übergangsschiene, Breite: 50 mm, liefern und montieren (Stück per Meter).
Menge: 1,000 Stk

**04.01.39 Edelstahl-Übergangsschiene, 30 mm**
Edelstahl-Übergangsschiene, Breite: 30 mm, liefern und montieren (Stück per Meter).
Menge: 1,000 Stk

**04.01.40 Edelstahl-Übergangsschiene, 40 mm**
Edelstahl-Übergangsschiene, Breite: 40 mm, liefern und montieren (Stück per Meter).
Menge: 1,000 Stk

**04.01.41 Edelstahl-Übergangsschiene, 50 mm**
Edelstahl-Übergangsschiene, Breite: 50 mm, liefern und montieren (Stück per Meter).
Menge: 1,000 Stk

**04.01.42 Aluminium-Übergangsschiene, 30 mm**
Aluminium-Übergangsschiene, Breite: 30 mm, liefern und montieren (Stück per Meter).
Menge: 1,000 Stk

**04.01.43 Aluminium-Übergangsschiene, 40 mm**
Aluminium-Übergangsschiene, Breite: 40 mm, liefern und montieren (Stück per Meter).
Menge: 1,000 Stk

**04.01.44 Aluminium-Übergangsschiene, 50 mm**
Aluminium-Übergangsschiene, Breite: 50 mm, liefern und montieren (Stück per Meter).
Menge: 1,000 Stk

**04.01.45 Übergangsprofil, 6 - 10 mm, Alu, Bronze und Gold**
Übergangsprofil aus Alu, eloxiert, Bronze oder Gold, für Bodenbeläge zwischen 6 und 10 mm; sichtbare Breite: 33 mm, befestigen mit Dübeln und Schrauben, liefern und montieren.
Menge: 1,000 m

**04.01.46 Abschlussprofil, 7 - 16 mm, Alu, Silber und Gold**
Abschlussprofil aus Alu, eloxiert, Silber oder Gold, für Bodenbeläge zwischen 7 und 16 mm, sichtbare Breite: 33 mm, befestigen mit Dübeln und Schrauben, liefern und montieren.
Menge: 1,000 m

**04.01.47 Treppenstufenleiste, 29 x 29 mm, Massivholz, lackiert, Eiche, Esche oder Buche**
Treppenstufenleiste als Massivholzprofil, Dicke 15 mm,
Holzart: Eiche, Esche oder Buche, Länge 1200 mm,
Querschnitt 29 x 29 mm, befestigen durch Aufkleben
Menge: 1,000 Stk

**04.01.48 Heizkörperrosetten, Holz, massiv, Durchmesser 22 mm, Eiche/ Buche**
Heizkörperrosetten aus Massiv-Holz, Innendurchmesser
22 mm, (1/2"), 2-teilig, Holzart: Eiche/Buche, liefern und montieren.
Menge: 1,000 Stk

**04.01.49 Heizkörperrosetten, Holz, massiv, Durchmesser 28 mm, Eiche/ Buche**
Heizkörperrosetten aus Massiv-Holz, Innendurchmesser
28 mm (3/4"), 2-teilig, Holzart: Eiche/Buche,
liefern und montieren.
Menge: 1,000 Stk

**04.01.50 Heizkörperrosetten, Kunststoff, Durchmesser 18 mm, weiss**
Heizkörperrosetten aus Kunststoff, Innendurchmesser 18 mm (3/8"), mit Omegaschlitz, Ausführung: weiß,
liefern und montieren.
Menge: 1,000 Stk

**04.01.51 Heizkörperrosetten, Kunststoff, Durchmesser 22 mm, Eiche**
Heizkörperrosetten aus Kunststoff, Innendurchmesser
22 mm (1/2"), mit Omegaschlitz, Ausführung: Eiche,
liefern und montieren.
Menge: 1,000 Stk

**04.01.52 Bodentürstopper, Holz, massiv, Durchmesser 40 mm, Eiche, lackiert**
Bodentürstopper aus Massiv-Holz, Eiche lackiert,
Durchmesser: 40 mm, Höhe: 34 mm, montieren mit Stockschraube 5 x 70 mm, inkl. 2 Distanzhülsen,
einbauen auf Laminatboden.
Menge: 1,000 Stk

**04.01.53 Bodentürstopper, Holz, massiv, Durchmesser 40 mm, Ahorn, lackiert**
Bodentürstopper aus Massiv-Holz, Ahorn lackiert, Durchmesser: 40 mm, Höhe: 34 mm, montieren mit Stockschraube 5 x 70 mm, inkl. 2 Distanzhülsen,
einbauen auf Laminatboden.
Menge: 1,000 Stk

**04.01.54 Bodentürstopper, Holz, massiv, Durchmesser 40 mm, Buche, lackiert**
Bodentürstopper aus Massiv-Holz, Buche lackiert, Durchmesser: 40 mm, Höhe: 34 mm, montieren mit Stockschraube 5 x 70 mm, inkl. 2 Distanzhülsen,
einbauen auf Laminatboden.
Menge: 1,000 Stk

#### Untertitel 04.02 Holzleisten

**04.02.1 Holzleisten, Breite bis 25 mm, Dicke bis 10 mm**
Holzleisten, wie Dreikant-, Viertelstab-, Halbrund-, Flachrund-, Winkel oder Kehlholz aus Nadelholz (Fichte, Tanne usw.), allseitig gehobelt für deckende Oberflächenbehandlung, Befestigungsmittel nach Wahl des AN, an Ecken und Stößen auf Gehrung schneiden, Breite bis 25 mm und Dicke bis 10 mm, liefern und montieren.
Menge: 1,000 m

**04.02.2 Holzleisten, Breite bis 25 mm, Dicke über 10 bis 20 mm**
Holzleisten, wie vor beschrieben, jedoch mit Breite bis 25 mm und Dicke über 10 bis 20 mm, liefern und montieren.
Menge: 1,000 m

**04.02.3 Holzleisten, Breite bis 25 mm, Dicke über 20 bis 30 mm**
Holzleisten, wie vor beschrieben, jedoch mit Breite bis 25 mm und Dicke über 20 bis 30 mm, liefern und montieren.
Menge: 1,000 m

**04.02.4 Holzleisten, Breite bis 25 mm, Dicke über 30 bis 40 mm**
Holzleisten, wie vor beschrieben, jedoch mit Breite bis 25 mm und Dicke über 30 bis 40 mm, liefern und montieren.
Menge: 1,000 m

**04.02.5 Holzleisten, Breite bis 25 mm, Dicke über 40 bis 50 mm**
Holzleisten, wie vor beschrieben, jedoch mit Breite bis 25 mm und Dicke über 40 bis 50 mm, liefern und montieren.
Menge: 1,000 m

**04.02.6 Holzleisten, Breite bis 25 mm, Dicke über 50 bis 60 mm**
Holzleisten, wie vor beschrieben, jedoch mit Breite bis 25 mm und Dicke über 50 bis 60 mm, liefern und montieren.
Menge: 1,000 m

**04.02.7 Holzleisten, Breite 25 bis 50 mm, Dicke bis 10 mm**
Holzleisten, wie Dreikant-, Viertelstab-, Halbrund-, Flachrund-, Winkel oder Kehlholz aus Nadelholz (Fichte, Tanne usw.), allseitig gehobelt für deckende Oberflächenbehandlung, Befestigungsmittel nach Wahl des AN, an Ecken und Stößen auf Gehrung schneiden, Breite über 25 bis 50 mm und Dicke bis 10 mm, liefern und montieren.
Menge: 1,000 m

**04.02.8 Holzleisten, Breite 25 bis 50 mm, Dicke über 10 bis 20 mm**
Holzleisten, wie vor beschrieben, jedoch mit Breite über
25 bis 50 mm und Dicke über 10 bis 20 mm,
liefern und montieren.
Menge: 1,000 m

**04.02.9 Holzleisten, Breite 25 bis 50 mm, Dicke über 20 bis 30 mm**
Holzleisten, wie vor beschrieben, jedoch mit Breite über 25 bis 50 mm und Dicke über 20 bis 30 mm, liefern und montieren.
Menge: 1,000 m

**04.02.10 Holzleisten, Breite 25 bis 50 mm, Dicke über 30 bis 40 mm**
Holzleisten, wie vor beschrieben, jedoch mit Breite über 25 bis 50 mm und Dicke über 30 bis 40 mm, liefern und montieren.
Menge: 1,000 m

**04.02.11 Holzleisten, Breite 25 bis 50 mm, Dicke über 40 bis 50 mm**
Holzleisten, wie vor beschrieben, jedoch mit Breite über 25 bis 50 mm und Dicke über 40 bis 50 mm, liefern und montieren.
Menge: 1,000 m

**04.02.12 Holzleisten, Breite 25 bis 50 mm, Dicke über 50 bis 60 mm**
Holzleisten, wie vor beschrieben, jedoch mit Breite über 25 bis 50 mm und Dicke über 50 bis 60 mm, liefern und montieren.
Menge: 1,000 m

**04.02.13 Profilierte Holzleisten, Breite bis 50 mm, Dicke bis 10 mm**
Profilierte Holzleisten, gefertigt, aus Rechteckleiste, mit geneigten/gerundeten Flächen, mit/ohne abgestuften Flächen, aus Nadelholz (Fichte, Tanne usw.), allseitig gehobelt für deckende Oberflächenbehandlung, Befestigungsmittel nach Wahl des AN, an Ecken und Stößen auf Gehrung schneiden, Breite bis 50 mm und Dicke bis 10 mm, liefern und montieren.
Menge: 1,000 m

**04.02.14 Profilierte Holzleisten, Breite bis 50 mm, Dicke über 10 bis 20 mm**
Profilierte Holzleisten, wie vor beschrieben, jedoch mit Breite bis 50 mm und Dicke 10 bis 20 mm, liefern und montieren.
Menge: 1,000 m

**04.02.15 Profilierte Holzleisten, Breite bis 50 mm, Dicke über 20 bis 30 mm**
Profilierte Holzleisten, wie vor beschrieben, jedoch mit Breite bis 50 mm und Dicke 20 bis 30 mm, liefern und montieren.
Menge: 1,000 m

**04.02.16 Profilierte Holzleisten, Breite bis 50 mm, Dicke über 30 bis 40 mm**
Profilierte Holzleisten, wie vor beschrieben, jedoch mit Breite bis 50 mm und Dicke 30 bis 40 mm, liefern und montieren.
Menge: 1,000 m

**04.02.17 Profilierte Holzleisten, Breite bis 50 mm, Dicke über 40 bis 50 mm**
Profilierte Holzleisten, wie vor beschrieben, jedoch mit Breite bis 50 mm und Dicke 40 bis 50 mm, liefern und montieren.
Menge: 1,000 m

**04.02.18 Profilierte Holzleisten, Breite bis 50 mm, Dicke über 50 bis 60 mm**
Profilierte Holzleisten, wie vor beschrieben, jedoch mit Breite bis 50 mm und Dicke 50 bis 60 mm, liefern und montieren.
Menge: 1,000 m

**04.02.19 Profilierte Holzleisten, Breite 50 bis 75 mm, Dicke bis 10 mm**
Profilierte Holzleisten, gefertigt, aus Rechteckleiste, mit geneigten/gerundeten Flächen, mit/ohne abgestuften Flächen, aus Nadelholz (Fichte, Tanne usw.), allseitig gehobelt für deckende Oberflächenbehandlung, Befestigungsmittel nach Wahl des AN, an Ecken und Stößen auf Gehrung schneiden, Breite über 50 bis 75 mm und Dicke bis 10 mm, liefern und montieren.
Menge: 1,000 m

**04.02.20 Profilierte Holzleisten, Breite 50 bis 75 mm, Dicke über 10 bis 20 mm**
Profilierte Holzleisten, wie vor beschrieben, jedoch mit Breite
50 bis 75 mm und Dicke 10 bis 20 mm, liefern und montieren.
Menge: 1,000 m

**04.02.21 Profilierte Holzleisten, Breite 50 bis 75 mm, Dicke über 20 bis 30 mm**
Profilierte Holzleisten, wie vor beschrieben, jedoch mit Breite
50 bis 75 mm und Dicke 20 bis 30 mm, liefern und montieren.
Menge: 1,000 m

**04.02.22 Profilierte Holzleisten, Breite 50 bis 75 mm, Dicke über 30 bis 40 mm**
Profilierte Holzleisten, wie vor beschrieben, jedoch mit Breite 50 bis 75 mm und Dicke 30 bis 40 mm, liefern und montieren.
Menge: 1,000 m

**04.02.23 Profilierte Holzleisten, Breite 50 bis 75 mm, Dicke über 40 bis 50 mm**
Profilierte Holzleisten, wie vor beschrieben, jedoch mit Breite
50 bis 75 mm und Dicke 40 bis 50 mm, liefern und montieren.
Menge: 1,000 m

**04.02.24 Profilierte Holzleisten, Breite 50 bis 75 mm, Dicke über 50 bis 60 mm**
Profilierte Holzleisten, wie vor beschrieben, jedoch mit Breite
50 bis 75 mm und Dicke 50 bis 60 mm, liefern und montieren.
Menge: 1,000 m

**04.02.25 Profilierte Holzleisten, Breite 75 bis 100 mm, Dicke bis 10 mm**
Profilierte Holzleisten, gefertigt, aus Rechteckleiste, mit geneigten/gerundeten Flächen, mit/ohne abgestuften Flächen, aus Nadelholz (Fichte, Tanne usw.), allseitig gehobelt für deckende Oberflächenbehandlung, Befestigungsmittel nach Wahl des AN, an Ecken und Stößen auf Gehrung schneiden, Breite über 75 bis 100 mm und Dicke bis 10 mm,
liefern und montieren.
Menge: 1,000 m

**04.02.26 Profilierte Holzleisten, Breite 75 bis 100 mm, Dicke über 10 bis 20 mm**
Profilierte Holzleisten, wie vor beschrieben, jedoch mit Breite 75 bis 100 mm und Dicke 10 bis 20 mm, liefern und montieren.
Menge: 1,000 m

**04.02.27 Profilierte Holzleisten, Breite 75 bis 100 mm, Dicke über 20 bis 30 mm**
Profilierte Holzleisten, wie vor beschrieben, jedoch mit Breite
75 bis 100 mm und Dicke 20 bis 30 mm, liefern und montieren.
Menge: 1,000 m

**04.02.28 Profilierte Holzleisten, Breite 75 bis 100 mm, Dicke über 30 bis 40 mm**
Profilierte Holzleisten, wie vor beschrieben, jedoch mit Breite 75 bis 100 mm und Dicke 30 bis 40 mm, liefern und montieren.
Menge: 1,000 m

**04.02.29 Profilierte Holzleisten, Breite 75 bis 100 mm, Dicke über 40 bis 50 mm**
Profilierte Holzleisten, wie vor beschrieben, jedoch mit Breite 75 bis 100 mm und Dicke 40 bis 50 mm, liefern und montieren.
Menge: 1,000 m

**04.02.30 Profilierte Holzleisten, Breite 75 bis 100 mm, Dicke über 50 bis 60 mm**
Profilierte Holzleisten, wie vor beschrieben, jedoch mit Breite 75 bis 100 mm und Dicke 50 bis 60 mm, liefern und montieren.
Menge: 1,000 m

**04.02.31 Rechteckleiste, Breite bis 50 mm, Dicke bis 10 mm**
Rechteckleiste, aus Nadelholz (Fichte, Tanne usw.), allseitig gehobelt für deckende Oberflächenbehandlung, Befestigungsmittel nach Wahl des AN, an Ecken und Stößen auf Gehrung schneiden, Breite bis 50 mm und Dicke bis 10 mm, liefern und montieren.
Menge: 1,000 m

**04.02.32 Rechteckleiste, Breite bis 50 mm, Dicke über 10 bis 20 mm**
Rechteckleiste, wie vor beschrieben, jedoch mit Breite
bis 50 mm und Dicke 10 bis 20 mm, liefern und montieren.
Menge: 1,000 m

**04.02.33 Rechteckleiste, Breite bis 50 mm, Dicke über 20 bis 30 mm**
Rechteckleiste, wie vor beschrieben, jedoch mit Breite
bis 50 mm und Dicke 20 bis 30 mm, liefern und montieren.
Menge: 1,000 m

**04.02.34 Rechteckleiste, Breite bis 50 mm, Dicke über 30 bis 40 mm**
Rechteckleiste, wie vor beschrieben, jedoch mit Breite
bis 50 mm und Dicke 30 bis 40 mm, liefern und montieren.
Menge: 1,000 m

**04.02.35 Rechteckleiste, Breite bis 50 mm, Dicke über 40 bis 50 mm**
Rechteckleiste, wie vor beschrieben, jedoch mit Breite
bis 50 mm und Dicke 40 bis 50 mm, liefern und montieren.
Menge: 1,000 m

**04.02.36 Rechteckleiste, Breite bis 50 mm, Dicke über 50 bis 60 mm**
Rechteckleiste, wie vor beschrieben, jedoch mit Breite
bis 50 mm und Dicke 50 bis 60 mm, liefern und montieren.
Menge: 1,000 m

**04.02.37 Rechteckleiste, Breite 50 bis 75 mm, Dicke bis 10 mm**
Rechteckleiste, aus Nadelholz (Fichte, Tanne usw.), allseitig gehobelt für deckende Oberflächenbehandlung, Befestigungsmittel nach Wahl des AN, an Ecken und Stößen auf Gehrung schneiden, Breite über 50 bis 75 mm und Dicke
bis 10 mm, liefern und montieren.
Menge: 1,000 m

**04.02.38 Rechteckleiste, Breite 50 bis 75 mm, Dicke über 10 bis 20 mm**
Rechteckleiste, wie vor beschrieben, jedoch mit Breite
50 bis 75 mm und Dicke 10 bis 20 mm,
liefern und montieren.
Menge: 1,000 m

**04.02.39 Rechteckleiste, Breite 50 bis 75 mm, Dicke über 20 bis 30 mm**
Rechteckleiste, wie vor beschrieben, jedoch mit
Breite 50 bis 75 mm und Dicke 20 bis 30 mm,
liefern und montieren.
Menge: 1,000 m

**04.02.40 Rechteckleiste, Breite 50 bis 75 mm, Dicke über 30 bis 40 mm**
Rechteckleiste, wie vor beschrieben, jedoch mit
Breite 50 bis 75 mm und Dicke 30 bis 40 mm,
liefern und montieren.
Menge: 1,000 m

**04.02.41 Rechteckleiste, Breite 50 bis 75 mm, Dicke über 40 bis 50 mm**
Rechteckleiste, wie vor beschrieben, jedoch mit
Breite 50 bis 75 mm und Dicke 40 bis 50 mm,
liefern und montieren.
Menge: 1,000 m

**04.02.42 Rechteckleiste, Breite 50 bis 75 mm, Dicke über 50 bis 60 mm**
Rechteckleiste, wie vor beschrieben, jedoch mit
Breite 50 bis 75 mm und Dicke 50 bis 60 mm,
liefern und montieren.
Menge: 1,000 m

**04.02.43 Rechteckleiste, Breite 75 bis 100 mm, Dicke bis 10 mm**
Rechteckleiste, aus Nadelholz (Fichte, Tanne usw.), allseitig gehobelt für deckende Oberflächenbehandlung, Befestigungsmittel nach Wahl des AN, an Ecken und Stößen auf Gehrung schneiden, Breite über 75 bis 100 mm und Dicke bis 10 mm, liefern und montieren.
Menge: 1,000 m

**04.02.44 Rechteckleiste, Breite 75 bis 100 mm, Dicke über 10 bis 20 mm**
Rechteckleiste, wie vor beschrieben, jedoch mit
Breite 75 bis 100 mm und Dicke 10 bis 20 mm,
liefern und montieren.
Menge: 1,000 m

**04.02.45 Rechteckleiste, Breite 75 bis 100 mm, Dicke über 20 bis 30 mm**
Rechteckleiste, wie vor beschrieben, jedoch mit
Breite 75 bis 100 mm und Dicke 20 bis 30 mm,
liefern und montieren.
Menge: 1,000 m

**04.02.46 Rechteckleiste, Breite 75 bis 100 mm, Dicke über 30 bis 40 mm**
Rechteckleiste, wie vor beschrieben, jedoch mit
Breite 75 bis 100 mm und Dicke 30 bis 40 mm,
liefern und montieren.
Menge: 1,000 m

**04.02.47 Rechteckleiste, Breite 75 bis 100 mm, Dicke über 40 bis 50 mm**
Rechteckleiste, wie vor beschrieben, jedoch mit
Breite 75 bis 100 mm und Dicke 40 bis 50 mm,
liefern und montieren.
Menge: 1,000 m

**04.02.48 Rechteckleiste, Breite 75 bis 100 mm, Dicke über 50 bis 60 mm**
Rechteckleiste, wie vor beschrieben, jedoch mit
Breite 75 bis 100 mm und Dicke 50 bis 60 mm,
liefern und montieren.
Menge: 1,000 m

#### Untertitel 04.03 Stuhlabweiser

**04.03.1 Stuhlabweiser, 19 mm Spanplatte, Melaminharzbeschichtet**
Stuhlabweiser aus 19 mm Spanplatte, 200 mm breit, Melaminharzbeschichtet, Decor nach Wahl AG, Kanten umlaufend mit 2 mm starken ABS-Kanten belegt, nach Maß anfertigen, liefern und montieren.
Menge: 1,000 m

**04.03.2 Stuhlabweiser, 19 mm Leimholzplatte, Buche**
Stuhlabweiser aus 19 mm Leimholzplatten Buche, 200 mm breit, Kanten umlaufend mit 2 Komponentenlack 3-fach behandelt, nach Maß anfertigen, liefern und montieren.
Menge: 1,000 m

### Titel 05 Prallschutz

#### Untertitel 05.01 Prallschutz

**05.01.1 Demontage der oberen Holzleisten am Prallschutz**
Menge: 1,000 m

**05.01.2 Demontage Prallschutz**
Vorhandenen Prallschutz, in der Turnhalle demontieren
incl. Entsorgung, Aufbau: ca. 25 mm starken
Verbundschaumelastikschicht incl. Beseitigung aller
Schaumrückstände und alter Klebemittel.
Menge: 1,000 m²

**05.01.3 Haftgrund vor Spachtelung**
Wandflächen bestehend aus Zement- oder Kalkzementputz
nach DIN 18 350 prüfen und für die Verklebung mit
Prallschutz vorbereiten. Dazu Flächen entstauben, ggf.
entgraten, und mit geeignetem Haftgrund vorstreichen.
Menge: 1,000 m²

**05.01.4 Wandflächen spachteln**
Vorhanden Wandflächen mit geeigneter Wandspachtelmasse
einmal zum Porenschluß spachteln.
Verbrauch: ca. 1200 gr / qm
Menge: 1,000 m²

**05.01.5 Vorhandene Wandflächen mit Spanplatte verkleiden zur Aufnahme der Prallschutzelemente**
Vorhandene Wandflächen einschließlich eventuell
vorhandener Wandnischen und/oder Mauervorsprung mit
Spanplatte V100 Nut/Feder, Mindeststäke 16 mm
verkleiden und zur Aufnahme der Prallschutzelemente
vorbereiten.
Menge: 1,000 m²

**05.01.6 Zulage zur Vorposition für die zweite Spachtelung**
Menge: 1,000 m²

**05.01.7 Holzleisten am Prallschutz wieder montieren, über 0 m bis 3 m**
Holzleisten am Prallschutz wieder montieren,
demontierte Holzleisten entnageln, reinigen,
anpassen und montieren, über 0 m bis 3 m.
Menge: 1,000 m

**05.01.8 Holzleisten am Prallschutz wieder montieren, über 3 m bis 30 m**
Holzleisten am Prallschutz wieder montieren,
demontierte Holzleisten entnageln, reinigen,
anpassen und montieren, über 3 m bis 30 m.
Menge: 1,000 m

**05.01.9 Holzleisten am Prallschutz wieder montieren, über 30 m**
Holzleisten am Prallschutz wieder montieren,
demontierte Holzleisten entnageln, reinigen,
anpassen und montieren, über 30 m.
Menge: 1,000 m

**05.01.10 Abdeckleiste für Prallschutzwand, über 0 m bis 3 m**
Obere Prallschutzabdeckleisten, auch abgewinkelt, aus
Massivholz, Buche oder gleichwertig, nach Angabe
anfertigen, liefern, anpassen, vorbohren, Dübellöcher
bohren, Dübel setzen und mit Schrauben befestigen,
Oberfläche schleifen und mit 2 K-Lack zweifach
lackieren, über 0 m bis 3 m.
Menge: 1,000 m

**05.01.11 Abdeckleiste für Prallschutzwand, über 3 m bis 10 m**
Obere Prallschutzabdeckleisten, auch abgewinkelt, aus
Massivholz, Buche oder gleichwertig, nach Angabe
anfertigen, liefern, anpassen, vorbohren, Dübellöcher
bohren, Dübel setzen und mit Schrauben befestigen,
Oberfläche schleifen und mit 2 K-Lack zweifach
lackieren, über 3 m bis 10 m.
Menge: 1,000 m

**05.01.12 Abdeckleiste für Prallschutzwand, über 10 m bis 20 m**
Obere Prallschutzabdeckleisten, auch abgewinkelt, aus
Massivholz, Buche oder gleichwertig, nach Angabe
anfertigen, liefern, anpassen, vorbohren, Dübellöcher
bohren, Dübel setzen und mit Schrauben befestigen,
Oberfläche schleifen und mit 2 K-Lack zweifach
lackieren, über 10 m bis 20 m.
Menge: 1,000 m

**05.01.13 Abdeckleiste für Prallschutzwand, über 20 m bis 30 m**
Obere Prallschutzabdeckleisten, auch abgewinkelt, aus
Massivholz, Buche oder gleichwertig, nach Angabe
anfertigen, liefern, anpassen, vorbohren, Dübellöcher
bohren, Dübel setzen und mit Schrauben befestigen,
Oberfläche schleifen und mit 2 K-Lack zweifach
lackieren, über 20 m bis 30 m.
Menge: 1,000 m

**05.01.14 Abdeckleiste für Prallschutzwand, über 30 m**
Obere Prallschutzabdeckleisten, auch abgewinkelt, aus
Massivholz, Buche oder gleichwertig, nach Angabe
anfertigen, liefern, anpassen, vorbohren, Dübellöcher
bohren, Dübel setzen und mit Schrauben befestigen,
Oberfläche schleifen und mit 2 K-Lack zweifach
lackieren, über 30 m.
Menge: 1,000 m

**05.01.15 Prallschutz wieder montieren, über 0 m² bis 3 m²**
Demontierten, intakten Prallschutz von Kleberesten
reinigen. Prallschutz auf vorbereiteten Untergrund
anpassen und mit einem vom Hersteller empfohlenen
Kleber fachgerecht anbringen, über 0 m² bis 3 m².
Menge: 1,000 m²

**05.01.16 Prallschutz wieder montieren, über 3 m² bis 10 m²**
Demontierten, intakten Prallschutz von Kleberesten
reinigen. Prallschutz auf vorbereiteten Untergrund
anpassen und mit einem vom Hersteller empfohlenen
Kleber fachgerecht anbringen, über 3 m² bis 10 m².
Menge: 1,000 m²

**05.01.17 Prallschutz wieder montieren, über 10 m²**
Demontierten, intakten Prallschutz von Kleberesten
reinigen. Prallschutz auf vorbereiteten Untergrund
anpassen und mit einem vom Hersteller empfohlenen
Kleber fachgerecht anbringen, über 10 m².
Menge: 1,000 m²

**05.01.18 Haftgrund nach Spachtelungen**
Wandflächen bestehend aus Zement-, Kalkzementputz sowie
Holzplatten nach DIN 18350 prüfen und für die
Verklebung mit Prallschutz vorbereiten. Dazu Flächen
entstauben, ggf. entgraten, und mit geeignetem
Haftgrund vorstreichen.
Menge: 1,000 m²

**05.01.19 Textiler Prallschutz Klapper-Classic**
Textiler Prallschutz Klapper-Classic, geprüft nach dem
Anforderungsprofil des BAGUV (GS-SKB-04; 05.85), belegt
durch Prüfbescheinigung des IST und durch das IST
Markkleeberg überwacht. Nach DIB 4102=B2 bestehend aus
ca. 4 mm dickem Nadelvlies-Dilours- Oberbelag, und
einer ca. 15 mm dicken Polsterschicht aus
geschlossenzelligem, FCKW-frei hergestelltem,
dauerelastischem PE-Schaum. Obermaterial und
Polsterschicht trennfest mittels Flammkaschierung
verbunden. Gesamtstärke: ca. 19 mm Farbe entsprechend
aktueller Farbkarte des Herstellers. Material liefern
und auf vorbereiteten Untergrund mit einem vom
Hersteller empfohlenen Kleber fachgerecht anbringen.

Richtqualität:
Top Sport / Klapper Classic
oder gleichwertig.
Menge: 1,000 m²

**05.01.20 Textiler Prallschutz Klapper-Velours2000**
Textiler Prallschutz Klapper-Velours2000, geprüft nach
dem Anforderungsprofil des BAGUV (GS-SKB-04; 05.85),
belegt durch Prüfbescheinigung des IST und durch das
IST Markkleeberg überwacht. Nach DIB 4102=B2 bestehend
aus ca. 5,0 mm dickem Velours-Oberbelag, und einer ca.
15 mm dicken Polsterschicht aus geschlossenzelligem,
FCKW-frei hergestelltem, dauerelastischem PE-Schaum.
Obermaterial und Polsterschicht trennfest mittels
Flammkaschierung verbunden. Gesamtstärke: ca. 20 mm
Farbe entsprechend aktueller Farbkarte des Herstellers.
Material liefern und auf vorbereiteten Untergrund mit
einem vom Hersteller empfohlenen Kleber fachgerecht
anbringen.

Richtqualität:
Top Sport / Klapper Velours 2000
oder gleichwertig.
Menge: 1,000 m²

**05.01.21 Zulage Ausführung Prallschutzverkleidung in Paneelform**
Zulage zur Vorposition für die der textilen
Prallschutzverkleidung in Paneelform.
Die senkrechten Stöße sind beidseitig auf Bahnenbreite
zu umbördeln.

Paneelbreite: ca. 146 cm
Menge: 1,000 m²

**05.01.22 Seitlichen und oberer, unterer Kantenabschluß Umbördelung**
Seitlichen und oberer, unterer Kantenabschluß des
Prallschutzes durch Umbördelung, z.B. an Türanschlüssen
und freistehenden
Kanten herstellen, entsprechend der Anleitung des
Herstellers.
Fertige Leistung einschl. Lieferung aller Materialien.
Menge: 1,000 m

**05.01.23 Kantenschutzprofil EL-8, 8 x 25 mm**
Fabrikat: Schock oder gleichwertig, zur Sicherung des
Kantenabschlusses im Türbereich und an sonstigen
freistehenden Kanten des Prallschutzes nach der
Empfehlung des Herstellers fachgerecht befestigen.
Fertige Leistung einschl. Lieferung aller
erforderlichen Materialien.

Fabrikat: TOP Sport - EL 8 oder gleichwertig.
Menge: 1,000 m

**05.01.24 Aussparungen Tür- und Tormuscheln usw., einarbeiten**
Aussparungen, wie Schalter und Steckdosen, in die
Prallschutzfläche einarbeiten, entsprechend der
Verlegeanleitung des Herstellers.
Fertige Leistung einschl. Lieferung aller
erforderlichen Materialien.
Menge: 1,000 m

### Titel 06 Holzfenster

#### Untertitel 06.01 Holzfenster, Ein-und Zweiflügelig, Fluchtfenster

**06.01.1 Einflügeliges Fenster, bis 0,50 m²**
Einflügeliges Holz- Fensterelement mit
Dreh-Kipp-Beschlag
Pax Holzfenster Premium IV 68 mit RAL-Gütezeichen oder
gleichwertig, liefern und montieren
Die Herstellung der Fensterelement hat nach den
aktuellen Güte- und Prüfbestimmungen für Holzfenster
RAL-RG 424/1 zu erfolgen. Das Fenstersystem muß einen
gültigen Eignungsnachweis besitzen, welcher durch
Eignungsprüfung des ift Rosenheim nachzuweisen ist.
Alle in der Folge genannten Forderungen sind auf
Verlangen detailliert vorzulegen!
Holzart: Eiche oder Eukalyptus
Farbton: nach Wahl des Auftraggeber
Holzquerschnitt IV68 mit Doppelfalz und zwei
vollwertigen Dichtungsebenen,
Verglasung Ug = 1,1 W/m²K, Glasaufbau 4/16/4,
Ansichtsbreite unten 122 mm, bei Balkontüren 147 mm,
seitlich und oben 117 mm,
Flügel umlaufend 78 mm, bei Balkontüren unten 103 mm
Stulppartie 130 mm
Mindestanforderungen:
Holzfenster als Isolierglasfenster IV 68 nach innen
öffnend,
3-fach schichtverleimt, dadurch gute Stabilität und
Standfestigkeit,
kammergetrocknet auf ca. 12-15% Holzfeuchte,
durchgehende Decklage mit Schlitzzapfen Eckverbindung,
deutsches Markenisolierglas WSG, Ug= 1.1 W/m²K,
Vorgesetzte Alu-Regenschutzschiene für bessere
Wärmedämmung,
hervorragende Dichtheit durch zwei umlaufende
Dichtungsebenen (auch im Stulpbereich),
Alu-Flügelabdeckprofil,
farblich angepasste Versiegelung
deutscher Markenbeschlag AUBI Titan IP, silberfarbig,
der Beschlag ist fur ein Flugelgewicht bis 100 / 130 kg
auszulegen:
Fehlbedienungssperre
Flugelheber
Aushebelsicherung in Kippstellung
Kipp vor Dreh
Fenstergriff abschliesbar
Oberflache
4-fach Farbbeschichtung
Alle Holzteile werden vor der Verleimung
flutimpragniert und nach der Verleimung tauchgrundiert.
Die Oberflache wird in 2 Spritzgangen endbehandelt
(Trockenschichtstarke mind. 100 mfnof;Ê). Die Auswahl der
Lasur oder der deckenden Oberflache erfolgt mit Hilfe
der PaX Farbkarten.
Innerer und auserer Anschluss gemas neuester EnEV
Das maximale Verhaltnis von Flugelhohe zu Flugelbreite
sollte 1 : 1,25 nicht uberschreiten.

Holzstarken:
Querschnitte : 68mm breit
Blendrahmen: 80 mm breit
Sohlbank: 84 mm hoch
Flugel: 78 mm breit
Setzpfosten/Kampfer: 105 mm breit
Stulp-Ansichtsbreite: 130 mm

Grose bis 0,50 m2
Menge: 1,000 Stk

**06.01.2 Einflügeliges Fenster, von 0,51 - 1,00 m²**
Einflügeliges Fenster, wie vor beschrieben, jedoch mit der Größe von 0,51 - 1,00 m²
Menge: 1,000 Stk

**06.01.3 Einflügeliges Fenster, von 1,01 - 1,50 m²**
Einflügeliges Fenster, wie vor beschrieben, jedoch mit der Größe von 1,01 - 1,50 m²
Menge: 1,000 Stk

**06.01.4 Einflügeliges Fenster, von 1,51 - 2,00 m²**
Einflügeliges Fenster, wie vor beschrieben, jedoch mit der Größe von 1,51 - 2,00 m²
Menge: 1,000 Stk

**06.01.5 Einflügeliges Fenster, von 2,01 - 2,50 m²**
Einflügeliges Fenster, wie vor beschrieben, jedoch mit der Größe von 2,01 - 2,50 m²
Menge: 1,000 Stk

**06.01.6 Zweiflügeliges Fenster, bis 1,00 m²**
Zweiflügeliges Fensterelement aus Holzprofilen, mit Setzpfosten oder Stulpflügel, Ausführung und Anforderungen sonst wie in Position 07.01.1 beschrieben und mit 2 Dreh-Kipp-Beschlägen,

jedoch mit der Größe bis 1,00 m²
Menge: 1,000 Stk

**06.01.7 Zweiflügeliges Fenster, von 1,01 - 1,50 m²**
Zweiflügeliges Fenster, wie vor beschrieben, jedoch mit der Größe von 1,01 - 1,50 m²
Menge: 1,000 Stk

**06.01.8 Zweiflügeliges Fenster, von 1,51 - 2,00 m²**
Zweiflügeliges Fenster, wie vor beschrieben, jedoch mit der Größe von 1,51 - 2,00 m²
Menge: 1,000 Stk

**06.01.9 Zweiflügeliges Fenster, von 2,01 - 2,50 m²**
Zweiflügeliges Fenster, wie vor beschrieben, jedoch mit der Größe von 2,01 - 2,50 m²
Menge: 1,000 Stk

**06.01.10 Zweiflügeliges Fenster, von 2,51 - 3,00 m²**
Zweiflügeliges Fenster, wie vor beschrieben, jedoch mit der Größe von 2,51 - 3,00 m²
Menge: 1,000 Stk

**06.01.11 Zweiflügeliges Fenster, von 3,01 - 3,50 m²**
Zweiflügeliges Fenster, wie vor beschrieben, jedoch mit der Größe von 3,01 - 3,50 m²
Menge: 1,000 Stk

**06.01.12 Zweiflügeliges Fenster, von 3,51 - 4,00 m²**
Zweiflügeliges Fenster, wie vor beschrieben, jedoch mit der Größe von 3,51 - 4,00 m²
Menge: 1,000 Stk

**06.01.13 Zweiflügeliges Fenster, von 4,01 - 4,50 m²**
Zweiflügeliges Fenster, wie vor beschrieben, jedoch mit der Größe von 4,01 - 4,50 m²
Menge: 1,000 Stk

**06.01.14 Zweiflügeliges Fenster, von 4,51 - 5,00 m²**
Zweiflügeliges Fenster, wie vor beschrieben, jedoch mit der Größe von 4,51 - 5,00 m²
Menge: 1,000 Stk

**06.01.15 Einflügeliges Fluchtfenster, bis 1,10 m²**
Fluchtfenster mit min. Öffnung 1,10 m² gemäß DIN Einflügeliges Fensterelement aus Holzprofilen, Anforderungen sonst wie in Position 07.01.1 beschrieben, Glasaufbau VSG6/14 SZR/VSG 6-b Ug-Wert 1.1 Einhand-Dreh-Beschlag, incl.grüner Fenstergriff und Aufkleber: Notausstieg.

jedoch hier mit der Größe bis 1,10 m²
Menge: 1,000 Stk

**06.01.16 Einflügeliges Fluchtfenster, von 1,11 - 1,50 m²**
Einflügeliges Fluchtfenster, wie vor beschrieben, jedoch mit der Größe von 1,11 - 1,50 m²
Menge: 1,000 Stk

**06.01.17 Einflügeliges Fluchtfenster, von 1,51 - 2,00 m²**
Einflügeliges Fluchtfenster, wie vor beschrieben, jedoch mit der Größe von 1,51 - 2,00 m²
Menge: 1,000 Stk

**06.01.18 Einflügeliges Fluchtfenster, von 2,01 - 2,50 m²**
Einflügeliges Fluchtfenster, wie vor beschrieben, jedoch mit der Größe von 2,01 - 2,50 m²
Menge: 1,000 Stk

#### Untertitel 06.02 Holzfenster, Ober-/Unterlicht fest

**06.02.1 Ober-/Unterlichtfenster, fest, bis 0,50 m²**
Fensterelement (Ober-/Unterlichtfenster, fest verglast im Blendrahmen) aus Holzprofilen, Anforderungen sonst wie in Position 07.01.1 beschrieben,

jedoch mit der Größe bis 0,50 m²
Menge: 1,000 Stk

**06.02.2 Ober-/Unterlichtfenster, fest, von 0,51 - 1,00 m²**
Ober-/Unterlichtfenster, fest, wie vor beschrieben, jedoch mit der Größe von 0,51 - 1,00 m²
Menge: 1,000 Stk

**06.02.3 Ober-/Unterlichtfenster, fest, von 1,01 - 1,50 m²**
Ober-/Unterlichtfenster, fest, wie vor beschrieben, jedoch mit der Größe von 1,01 - 1,50 m²
Menge: 1,000 Stk

**06.02.4 Ober-/Unterlichtfenster, fest, von 1,51 - 2,00 m²**
Ober-/Unterlichtfenster, fest, wie vor beschrieben, jedoch mit der Größe von 1,51 - 2,00 m²
Menge: 1,000 Stk

**06.02.5 Ober-/Unterlichtfenster, fest, von 2,01 - 2,50 m²**
Ober-/Unterlichtfenster, fest,
wie vor beschrieben, jedoch mit der Größe
von 2,01 - 2,50 m²
Menge: 1,000 Stk

#### Untertitel 06.03 Holzfenster, Oberlicht beweglich

**06.03.1 Oberlichtfenster, beweglich, bis 0,50 m²**
Einflügeliges Fensterelement, als Kippoberlicht, aus Holzprofilen, Anforderungen sonst wie in Position
07.01.1 beschrieben, jedoch mit OL-Öffner bestehend
aus: Kipp,-Sicherungs + Putzschere + Eckumlenker + seitliche Zusatzverriegelung, Schubstange + Abdeckschiene + Handhebel

jedoch mit der Größe bis 0,50 m²
Menge: 1,000 Stk

**06.03.2 Oberlichtfenster, beweglich, von 0,51 - 1,00 m²**
Oberlichtfenster, beweglich (kipp), wie vor beschrieben,
jedoch mit der Größe von 0,51 - 1,00 m²
Menge: 1,000 Stk

**06.03.3 Oberlichtfenster, beweglich, von 1,01 - 1,50 m²**
Oberlichtfenster, beweglich (kipp),
wie vor beschrieben,
jedoch mit der Größe von 1,01 - 1,50 m²
Menge: 1,000 Stk

**06.03.4 Oberlichtfenster, beweglich, von 1,51 - 2,00 m²**
Oberlichtfenster, beweglich (kipp),
wie vor beschrieben,
jedoch mit der Größe von 1,51 - 2,00 m²
Menge: 1,000 Stk

**06.03.5 Oberlichtfenster, beweglich, von 2,01 - 2,50 m²**
Oberlichtfenster, beweglich (kipp),
wie vor beschrieben,
jedoch mit der Größe von 2,01 - 2,50 m²
Menge: 1,000 Stk

**06.03.6 Oberlichtfenster, beweglich, von 2,51 - 3,00 m²**
Oberlichtfenster, beweglich (kipp), wie vor beschrieben,
jedoch mit der Größe
von 2,51 - 3,00 m²
Menge: 1,000 Stk

**06.03.7 Oberlichtfenster, beweglich, von 3,01 - 3,50 m²**
Oberlichtfenster, beweglich (kipp),
wie vor beschrieben, jedoch mit der Größe
von 3,01 - 3,50 m²
Menge: 1,000 Stk

**06.03.8 Oberlichtfenster, beweglich, von 3,51 - 4,00 m²**
Oberlichtfenster, beweglich (kipp),
wie vor beschrieben, jedoch mit der Größe
von 3,51 - 4,00 m²
Menge: 1,000 Stk

#### Untertitel 06.04 Holzfenster, Seiten-/Mittelteil fest

**06.04.1 Seiten-/Mittelteilfenster, fest, bis 0,50 m²**
Fensterelement als feste Rahmenverglasung
(Seiten-/Mittelteil fest im Blendrahmen verglast), aus Holzprofilen, Anforderungen sonst wie in Position
07.01.1 beschrieben,

jedoch mit der Größe bis 0,50 m²
Menge: 1,000 Stk

**06.04.2 Seiten-/Mittelteilfenster, fest, von 0,51 - 1,00 m²**
Seiten-/Mittelteilfenster, fest, wie vor beschrieben,
jedoch mit der Größe
von 0,51 - 1,00 m²
Menge: 1,000 Stk

**06.04.3 Seiten-/Mittelteilfenster, fest, von 1,01 - 1,50 m²**
Seiten-/Mittelteilfenster, fest, wie vor beschrieben,
jedoch mit der Größe
von 1,01 - 1,50 m²
Menge: 1,000 Stk

**06.04.4 Seiten-/Mittelteilfenster, fest, von 1,51 - 2,00 m²**
Seiten-/Mittelteilfenster, fest, wie vor beschrieben,
jedoch mit der Größe
von 1,51 - 2,00 m²
Menge: 1,000 Stk

**06.04.5 Seiten-/Mittelteilfenster, fest, von 2,01 - 2,50 m²**
Seiten-/Mittelteilfenster, fest,
wie vor beschrieben, jedoch mit der Größe
von 2,01 - 2,50 m²
Menge: 1,000 Stk

**06.04.6 Seiten-/Mittelteilfenster, fest, von 2,51 - 3,00 m²**
Seiten-/Mittelteilfenster, fest,
wie vor beschrieben, jedoch mit der Größe
von 2,51 - 3,00 m²
Menge: 1,000 Stk

**06.04.7 Seiten-/Mittelteilfenster, fest, von 3,01 - 3,50 m²**
Seiten-/Mittelteilfenster, fest,
wie vor beschrieben, jedoch mit der Größe
von 3,01 - 3,50 m²
Menge: 1,000 Stk

**06.04.8 Seiten-/Mittelteilfenster, fest, von 3,51 - 4,00 m²**
Seiten-/Mittelteilfenster, fest,
wie vor beschrieben, jedoch mit der Größe
von 3,51 - 4,00 m²
Menge: 1,000 Stk

#### Untertitel 06.05 Zulagen für Holzfenster

**06.05.1 Zulage für Trittschwelle an Balkontür**
Zulage für Trittschwelle, Schnäpper und Aussengriff an
Balkontür
Menge: 1,000 Stk

**06.05.2 Zulage für 1-flügeliges Fenster in Ausführung WK2**
Menge: 1,000 Stk

**06.05.3 Zulage für 2-flügeliges Fenster in Ausführung WK2**
Menge: 1,000 Stk

**06.05.4 Ausführung mit Aluminium-Paneel 24 mm als Zulage**
Ausführung mit Aluminium-Paneel 24 mm als Zulage zur Isolierverglasung
Menge: 1,000 m²

**06.05.5 Zulage zu Isolierverglasung bei Kombination mit Mastercarre weiß**
Menge: 1,000 m²

**06.05.6 Zulage zu Isolierverglasung, bei Kombination mit VSG weiß**
Zulage zu Isolierverglasung bei Kombination mit einseitiger VSG-Scheibe weiß.
Menge: 1,000 m²

**06.05.7 Zulage für Blendrahmen Verbreiterungen/Aufdopplungen, Breite bis 30 mm**
Zulage für Blendrahmen Verbreiterungen / Aufdopplungen,
Breite bis 30 mm, Holzart Eiche oder Eukalyptus,
liefern und montieren.
Menge: 1,000 m

**06.05.8 Zulage für Blendrahmen Verbreiterungen/Aufdopplungen, Breite bis 60 mm**
Zulage für Blendrahmen Verbreiterungen / Aufdopplungen, Breite bis 60 mm, Holzart Eiche oder Eukalyptus,
liefern und montieren.
Menge: 1,000 m

**06.05.9 Zulage für Blendrahmen Verbreiterungen/Aufdopplungen, Breite bis 125 mm**
Zulage für Blendrahmen Verbreiterungen / Aufdopplungen, Breite bis 125 mm, Holzart Eiche oder Eukalyptus,
liefern und montieren.
Menge: 1,000 m

**06.05.10 Zulage für Deckleisten, Breite bis 30 mm**
Zulage für Deckleisten, Breite bis 30 mm, Holzart Eiche oder Eukalyptus, liefern und montieren.
Menge: 1,000 m

**06.05.11 Zulage für Deckleisten, Breite bis 50 mm**
Zulage für Deckleisten, Breite bis 50 mm, Holzart Eiche oder Eukalyptus, liefern und montieren.
Menge: 1,000 m

**06.05.12 Zulage für Rolladenaufsatzkasten u. Rolladen**
Zulage für Holzkasten + Rolladenführungen u.
Kunststoffrolladen,
Mat.: Eiche oder Eukalyptus,
Kasten 170 210 mm hoch, 210mm tief
Farbe.: PaXweiss
Kunststoffrolladen, perlgrau, mit Winkelendschiene, mit
40er Welle, Schwenkwickler, Revision unten unten,
Schallschutzklasse 2,
Rolldadenführung, 60x40mm.
Menge: 1,000 m

**06.05.13 Zulage Rolladenführungen mit Abrollleiste.**
Menge: 1,000 m

**06.05.14 Zulage für Statische Berechnung der Fensteranlage**
*** Pauschalposition
Zulage für Statische Berechnung der Fensteranlage, nur auf Anforderung, und mit Zustimmung des Auftraggeber.
Menge: 1,000 psch

**06.05.15 Demontage und Entsorgen der Fenster, bis 1,50 qm**
Menge: 1,000 Stk

**06.05.16 Demontage und Entsorgen der Fenster, ab 1,51 bis 2,50 m²**
Menge: 1,000 Stk

**06.05.17 Demontage und Entsorgen der Fenster, ab 2,51 bis 5,00 m²**
Menge: 1,000 Stk

**06.05.18 Zulage Blendrahmen Kopplungen, bis 50 mm, liefern u. montieren**
Zulage Blendrahmen Kopplungen liefern u. montieren
Breite: bis 50 mm, Holzart Eiche oder Eukalyptus
Menge: 1,000 m

**06.05.19 Zulage Blendrahmen Statik-Kopplungen, bis 150 mm, liefern u. montieren**
Zulage Blendrahmen Statik-Kopplungen liefern u. montieren, Breite: bis 150 mm, Holzart Eiche oder Eukalyptus
Menge: 1,000 m

**06.05.20 Zulage für Griffhöhe nach Vorgabe**
Menge: 1,000 Stk

**06.05.21 Abbruch von Fensterstahlzargen**
Demontage von Fensterstahlzargen. außenseitig befestigt im Zuge der Fensterdemontagen, vom Außenmauerwerk lösen und sauber vom Putz bzw. WDVS trennen, einschl.
Entsorgung.
Menge: 1,000 m

**06.05.22 Nebeneingangstür Holz, 100,0 x 220,0 cm**
Nebeneingangstür Holz, 100,0 x 220,0 cm
BR-Außenmaß(BxH)
Element: Dreh links,
Profilsystem: SoftNET 7.0 Classic (IV66 N) Meranti,
Werkseitiger Endanstrich: weiß 11510,
Velco neutral 2 A E - 2x VSG 6mm, 26mm, Ug=1,1,
g=51, (VSG 6B-14A-VSG 6)
Abstandhalter schwarz "Warme Kante" 14 mm,
Sprossen: - 80 mm Massivsprosse,
1,00 Stck. Edelstahl - Türdrücker,
Wechselgarnitur HA 1200 mit Kernziehschutz, außen
Griffplatte mit Langschild, innen Drücker mit
Langschild (ES1)
Menge: 1,000 Stk

### Titel 07 Kunststofffenster

#### Untertitel 07.01 Kunststofffenster, Ein- und Zweiflügelig, Fluchtfenster

**07.01.1 Einflügeliges Fenster, bis 0,50 m²**
Einflügeliges Fensterelement aus Kunststoffprofilen
Anschlagdichtungssystem mit folgenden
Konstruktionsmerkmalen:
Rahmenprofile aus gütegesichertem, hochbelastbarem Hart
PVC mit garantierten Wanddicken nach
RAL-Gütebestimmungen, 5-Kammer-Konstruktion mit
verzinkten Stahlverstärkungen Verglasungs- und
Anschlagdichtungen aus EPDM, bündig zum Profil,
UV-strahlen- und witterungsbeständig,
Glasaufbau VSG8/16 SZR/VSG 8-N Ug-Wert 1.1
Einhand DK-Beschlag Kipp vor Dreh-
Eck- und Scherenlager (generell in Stahl verschraubt)
Fenstergriff Aluminium EV1, U-Form, abschließbar 90°.
Innerer und äußerer Anschluss gemäß neuester EnEV.

jedoch mit der Größe bis 0,50 m²
Menge: 1,000 Stk

**07.01.2 Einflügeliges Fenster, von 0,51 - 1,00 m²**
Einflügeliges Fenster, wie vor beschrieben, jedoch mit
der Größe von 0,51 - 1,00 m²
Menge: 1,000 Stk

**07.01.3 Einflügeliges Fenster, von 1,01 - 1,50 m²**
Einflügeliges Fenster, wie vor beschrieben, jedoch mit
der Größe von 1,01 - 1,50 m²
Menge: 1,000 Stk

**07.01.4 Einflügeliges Fenster, von 1,51 - 2,00 m²**
Einflügeliges Fenster, wie vor beschrieben, jedoch mit
der Größe von 1,51 - 2,00 m²
Menge: 1,000 Stk

**07.01.5 Einflügeliges Fenster, von 2,01 - 2,50 m²**
Einflügeliges Fenster, wie vor beschrieben, jedoch mit
der Größe von 2,01 - 2,50 m²
Menge: 1,000 Stk

**07.01.6 Einflügeliges Fenster, von 2,51 - 3,00 m²**
Einflügeliges Fenster, wie vor beschrieben, jedoch mit
der Größe von 2,51 - 3,00 m²
Menge: 1,000 Stk

**07.01.7 Einflügeliges Fenster, von 3,01 - 3,50 m²**
Einflügeliges Fenster, wie vor beschrieben, jedoch mit
der Größe von 3,01 - 3,50 m²
Menge: 1,000 Stk

**07.01.8 Zweiflügeliges Fenster, bis 1,00 m²**
Zweiflügeliges Fensterelement aus Kunststoffprofilen
mit Mittelsprosse, DK/DK oder Ausführung als
Stulpfluegel DK/D, Anschlagdichtungssystem mit
folgenden Konstruktionsmerkmalen:
Rahmenprofile aus gütegesichertem, hochbelastbarem Hart-
PVC mit garantierten Wanddicken nach
RAL-Gütebestimmungen, 5-Kammer-Konstruktion mit
verzinkten Stahlverstärkungen Verglasungs- und
Anschlagdichtungen aus EPDM, bündig zum Profil,
UV-strahlen- und witterungsbeständig,
Glasaufbau VSG8/16 SZR/ VSG 8-N Ug-Wert 1.1
Einhand DK-Beschlag Kipp vor Dreh-
Eck- und Scherenlager (generell in Stahl verschraubt)
Fenstergriff Aluminium EV1, U-Form, abschließbar 90°.
Innerer und äußerer Anschluss gemäß neuester EnEV.

jedoch mit der Größe bis 1,00 m²
Menge: 1,000 Stk

**07.01.9 Zweiflügeliges Fenster, von 1,01 - 1,50 m²**
Zweiflügeliges Fenster, wie vor beschrieben, jedoch mit
der Größe von 1,01 - 1,50 m²
Menge: 1,000 Stk

**07.01.10 Zweiflügeliges Fenster, von 1,51 - 2,00 m²**
Zweiflügeliges Fenster, wie vor beschrieben, jedoch mit der Größe von 1,51 - 2,00 m²
Menge: 1,000 Stk

**07.01.11 Zweiflügeliges Fenster, von 2,01 - 2,50 m²**
Zweiflügeliges Fenster, wie vor beschrieben, jedoch mit der Größe von 2,01 - 2,50 m²
Menge: 1,000 Stk

**07.01.12 Zweiflügeliges Fenster, von 2,51 - 3,00 m²**
Zweiflügeliges Fenster, wie vor beschrieben, jedoch mit
der Größe von 2,51 - 3,00 m²
Menge: 1,000 Stk

**07.01.13 Zweiflügeliges Fenster, von 3,01 - 3,50 m²**
Zweiflügeliges Fenster, wie vor beschrieben, jedoch mit
der Größe von 3,01 - 3,50 m²
Menge: 1,000 Stk

**07.01.14 Zweiflügeliges Fenster, von 3,51 - 4,00 m²**
Zweiflügeliges Fenster, wie vor beschrieben, jedoch mit
der Größe von 3,51 - 4,00 m²
Menge: 1,000 Stk

**07.01.15 Zweiflügeliges Fenster, von 4,01 - 4,50 m²**
Zweiflügeliges Fenster, wie vor beschrieben, jedoch mit
der Größe von 4,01 - 4,50 m²
Menge: 1,000 Stk

**07.01.16 Zweiflügeliges Fenster, von 4,51 - 5,00 m²**
Zweiflügeliges Fenster, wie vor beschrieben, jedoch mit
der Größe von 4,51 - 5,00 m²
Menge: 1,000 Stk

**07.01.17 Einflügeliges Fluchtfenster, bis 1,50 m²**
Fluchtfenster mit min. Öffnung 1,10 m² gemäß DIN
Einflügeliges Fensterelement aus Kunststoffprofilen
Anschlagdichtungssystem mit folgenden
Konstruktionsmerkmalen:
Rahmenprofile aus gütegesichertem, hochbelastbarem Hart-
PVC mit garantierten Wanddicken nach
RAL-Gütebestimmungen, 5-Kammer-Konstruktion mit
verzinkten Stahlverstärkungen, Verglasungs- und
Anschlagdichtungen aus EPDM, bündig zum Profil,
UV-strahlen- und witterungsbeständig,
Glasaufbau VSG8/16 SZR/VSG 8-N Ug-Wert 1.1
Dreh-Beschlag, Aluminium Fenstergriff EV1, U-Form,
nicht abschließbar.
Innerer und äußerer Anschluss gemäß neuester EnEV

jedoch hier mit der Größe bis 1,50 m²
Menge: 1,000 Stk

**07.01.18 Einflügeliges Fluchtfenster, von 1,51 - 2,00 m²**
Einflügeliges Fluchtfenster, wie vor beschrieben, jedoch mit
der Größe von 1,51 - 2,00 m²
Menge: 1,000 Stk

**07.01.19 Einflügeliges Fluchtfenster, von 2,01 - 2,50 m²**
Einflügeliges Fluchtfenster, wie vor beschrieben, jedoch mit
der Größe von 2,01 - 2,50 m²
Menge: 1,000 Stk

**07.01.20 Einflügeliges Fluchtfenster, von 2,51 - 3,00 m²**
Einflügeliges Fluchtfenster, wie vor beschrieben, jedoch mit
der Größe von 2,51 - 3,00 m²
Menge: 1,000 Stk

#### Untertitel 07.02 Kunststofffenster, Ober-/Unterlicht fest

**07.02.1 Ober-/Unterlichtfenster, fest, bis 0,50 m²**
Einflügeliges Fensterelement aus Kunststoffprofilen,
als Kippoberlicht, Anschlagdichtungssystem mit
folgenden Konstruktionsmerkmalen:
Rahmenprofile aus gütegesichertem, hochbelastbarem Hart-
PVC mit garantierten Wanddicken nach
RAL-Gütebestimmungen, 5-Kammer-Konstruktion mit
verzinkten Stahlverstärkungen Verglasungs- und
Anschlagdichtungen aus EPDM, bündig zum Profil,
UV-strahlen- und witterungsbeständig,
Glasaufbau VSG8/16 SZR/VSG 8-N Ug-Wert 1.1
Kippbänder gemäß Herstellervorgabe,
Aufliegender Kippbeschlag mit Gestänge, Ableitung bis <
2500mm, Putz- und Fangscheren
Beschlag: GEZE OL 90.
Innerer und äußerer Anschluss gemäß neuester EnEV.

jedoch mit der Größe bis 0,50 m²
Menge: 1,000 Stk

**07.02.2 Ober-/Unterlichtfenster, fest, von 0,51 - 1,00 m²**
Ober-/Unterlichtfenster, fest,
wie vor beschrieben, jedoch mit der Größe
von 0,51 - 1,00 m²
Menge: 1,000 Stk

**07.02.3 Ober-/Unterlichtfenster, fest, von 1,01 - 1,50 m²**
Ober-/Unterlichtfenster, fest,
wie vor beschrieben, jedoch mit der Größe
von 1,01 - 1,50 m²
Menge: 1,000 Stk

**07.02.4 Ober-/Unterlichtfenster, fest, von 1,51 - 2,00 m²**
Ober-/Unterlichtfenster, fest,
wie vor beschrieben, jedoch mit der Größe
von 1,51 - 2,00 m²
Menge: 1,000 Stk

**07.02.5 Ober-/Unterlichtfenster, fest, von 2,01 - 2,50 m²**
Ober-/Unterlichtfenster, fest,
wie vor beschrieben, jedoch mit der Größe
von 2,01 - 2,50 m²
Menge: 1,000 Stk

**07.02.6 Ober-/Unterlichtfenster, fest, von 2,51 - 3,00 m²**
Ober-/Unterlichtfenster, fest,
wie vor beschrieben, jedoch mit der Größe
von 2,51 - 3,00 m²
Menge: 1,000 Stk

#### Untertitel 07.03 Kunststofffenster, Oberlicht beweglich

**07.03.1 Oberlichtfenster, beweglich, bis 0,50 m²**
Fensterelement (Ober-/Unterlichtfenster, fest) aus
Kunststoffprofilen, feste Rahmenverglasung,
als Koppelelement zu DK-Fenster,
Anschlagdichtungssystem mit folgenden
Konstruktionsmerkmalen:
Rahmenprofile aus gütegesichertem, hochbelastbarem Hart-
PVC mit garantierten Wanddicken nach
RAL-Gütebestimmungen, 5-Kammer-Konstruktion mit
verzinkten Stahlverstärkungen Verglasungs- und
Anschlagdichtungen aus EPDM, bündig zum Profil,
UV-strahlen- und witterungsbeständig,
Glasaufbau VSG8/16 SZR/VSG 8-N Ug-Wert 1.1.
Innerer und äußerer Anschluss gemäß neuester EnEV

jedoch mit der Größe bis 0,50 m²
Menge: 1,000 Stk

**07.03.2 Oberlichtfenster, beweglich, von 0,51 - 1,00 m²**
Oberlichtfenster, beweglich (kipp),
wie vor beschrieben, jedoch mit der Größe
von 0,51 - 1,00 m²
Menge: 1,000 Stk

**07.03.3 Oberlichtfenster, beweglich, von 1,01 - 1,50 m²**
Oberlichtfenster, beweglich (kipp),
wie vor beschrieben, jedoch mit der Größe
von 1,01 - 1,50 m²
Menge: 1,000 Stk

**07.03.4 Oberlichtfenster, beweglich, von 1,51 - 2,00 m²**
Oberlichtfenster, beweglich (kipp),
wie vor beschrieben, jedoch mit der Größe
von 1,51 - 2,00 m²
Menge: 1,000 Stk

**07.03.5 Oberlichtfenster, beweglich, von 2,01 - 2,50 m²**
Oberlichtfenster, beweglich (kipp),
wie vor beschrieben, jedoch mit der Größe
von 2,01 - 2,50 m²
Menge: 1,000 Stk

**07.03.6 Oberlichtfenster, beweglich, von 2,51 - 3,00 m²**
Oberlichtfenster, beweglich (kipp),
wie vor beschrieben, jedoch mit der Größe
von 2,51 - 3,00 m²
Menge: 1,000 Stk

#### Untertitel 07.04 Kunststofffenster, Seiten-/Mittelteil fest

**07.04.1 Seiten-/Mittelteilfenster, fest, bis 0,50 m²**
Fensterelement aus Kunststoffprofilen, als feste
Rahmenverglasung (Seiten-/Mittelteil fest),
Anschlagdichtungssystem mit folgenden
Konstruktionsmerkmalen:
Rahmenprofile aus gütegesichertem, hochbelastbarem Hart-
PVC mit garantierten Wanddicken nach
RAL-Gütebestimmungen, 5-Kammer-Konstruktion mit
verzinkten Stahlverstärkungen Verglasungs- und
Anschlagdichtungen aus EPDM, bündig zum Profil,
UV-strahlen- und witterungsbeständig,
Glasaufbau VSG8/16 SZR/VSG 8-N Ug-Wert 1.1
Innerer und äußerer Anschluss gemäß neuester EnEV

jedoch mit der Größe bis 0,50 m²
Menge: 1,000 Stk

**07.04.2 Seiten-/Mittelteilfenster, fest, von 0,51 - 1,00 m²**
Seiten-/Mittelteilfenster, fest, wie vor beschrieben,
jedoch mit der Größe
von 0,51 - 1,00 m²
Menge: 1,000 Stk

**07.04.3 Seiten-/Mittelteilfenster, fest, von 1,01 - 1,50 m²**
Seiten-/Mittelteilfenster, fest, wie vor beschrieben,
jedoch mit der Größe
von 1,01 - 1,50 m²
Menge: 1,000 Stk

**07.04.4 Seiten-/Mittelteilfenster, fest, von 1,51 - 2,00 m²**
Seiten-/Mittelteilfenster, fest, wie vor beschrieben,
jedoch mit der Größe
von 1,51 - 2,00 m²
Menge: 1,000 Stk

**07.04.5 Seiten-/Mittelteilfenster, fest, von 2,01 - 2,50 m²**
Seiten-/Mittelteilfenster, fest,
wie vor beschrieben, jedoch mit der Größe
von 2,01 - 2,50 m²
Menge: 1,000 Stk

**07.04.6 Seiten-/Mittelteilfenster, fest, von 2,51 - 3,00 m²**
Seiten-/Mittelteilfenster, fest,
wie vor beschrieben, jedoch mit der Größe
von 2,51 - 3,00 m²
Menge: 1,000 Stk

**07.04.7 Seiten-/Mittelteilfenster, fest, von 3,01 - 3,50 m²**
Seiten-/Mittelteilfenster, fest,
wie vor beschrieben, jedoch mit der Größe
von 3,01 - 3,50 m²
Menge: 1,000 Stk

**07.04.8 Seiten-/Mittelteilfenster, fest, von 3,51 - 4,00 m²**
Seiten-/Mittelteilfenster, fest,
wie vor beschrieben, jedoch mit der Größe
von 3,51 - 4,00 m²
Menge: 1,000 Stk

#### Untertitel 07.05 Zulagen für Kunststofffenster

**07.05.1 Zulage für 1-flügeliges Fenster in Ausführung WK2**
Menge: 1,000 Stk

**07.05.2 Zulage für 2-flügeliges Fenster in Ausführung WK2**
Menge: 1,000 Stk

**07.05.3 Ausführung mit Aluminium-Paneel 24 mm als Zulage**
Ausführung mit Aluminium-Paneel 24 mm als Zulage zur Isolierverglasung
Menge: 1,000 m²

**07.05.4 Zulage zu Isolierverglasung bei Kombination mit Mastercarre weiß**
Menge: 1,000 m²

**07.05.5 Zulage zu Isolierverglasung, bei Kombination mit VSG weiß**
Zulage zu Isolierverglasung bei Kombination mit einseitiger VSG-Scheibe weiß.
Menge: 1,000 m²

**07.05.6 Zulage bei Ausführung als Fenstertür (Balkon/Terrasse)**
Zulage bei Ausführung als Fenstertür (Balkon/Terrasse) mit Trittschutz im unteren Rahmenbereich.
Menge: 1,000 Stk

**07.05.7 Zulage für Sonderfarbe 30%**
Zulage für Sonderfarbe 30 %.
Menge: 1,000 Stk

**07.05.8 Zulage für 2-farbige Ausführung 25 %**
Menge: 1,000 Stk

**07.05.9 Zulage für Kunststoffdeckleisten, Breite bis 30 mm**
Zulage für Kunststoffdeckleisten, Breite bis 30 mm,
liefern und montieren.
Menge: 1,000 m

**07.05.10 Zulage für Kunststoffdeckleisten, Breite bis 50 mm**
Zulage für Kunststoffdeckleisten, Breite bis 50 mm,
liefern und montieren.
Menge: 1,000 m

**07.05.11 Zulage für Blendrahmen Verbreiterungen/Aufdopplungen, Breite bis 30 mm**
Zulage für Blendrahmen Verbreiterungen / Aufdopplungen, Breite bis 30 mm, liefern und montieren.
Menge: 1,000 m

**07.05.12 Zulage für Blendrahmen Verbreiterungen/Aufdopplungen Breite bis 60 mm**
Zulage für Blendrahmen Verbreiterungen / Aufdopplungen, Breite bis 60 mm, liefern und montieren.
Menge: 1,000 m

**07.05.13 Zulage für Blendrahmen Verbreiterungen/Aufdopplungen, Breite bis 125 mm**
Zulage für Blendrahmen Verbreiterungen / Aufdopplungen, Breite bis 125 mm, liefern und montieren.
Menge: 1,000 m

**07.05.14 Zulage Rolladenführungen mit Abrollleiste.**
Zulage Rolladenführungen mit Einlauftrichter und
Abrollleiste
Menge: 1,000 m

**07.05.15 Zulage für Statische Berechnung der Fensteranlage**
*** Pauschalposition
Zulage für Statische Berechnung der Fensteranlage, nur auf Anforderung, und mit Zustimmung des Auftraggeber
Menge: 1,000 psch

**07.05.16 Demontage und Entsorgen der Fenster, bis 1,50 qm**
Menge: 1,000 Stk

**07.05.17 Demontage und Entsorgen der Fenster, ab 1,51 bis 2,50 m²**
Menge: 1,000 Stk

**07.05.18 Demontage und Entsorgen der Fenster, ab 2,51 bis 5,00 m²**
Menge: 1,000 Stk

**07.05.19 Verleisten der Tür/Fenster/Festteil nach RAL**
Verleisten von Blendrahmen zum angrenzenden Baukörper. Wahlweise mit Flach- oder Winkelprofilen
nach RAL der Anlage.
Menge: 1,000 m

**07.05.20 Zulage für Türe/Panikbeschlag**
Menge: 1,000 Stk

**07.05.21 Zulage für Türe/Haustüre nach aussenöffnend**
Menge: 1,000 Stk

**07.05.22 Zulage für Glasteilende Sprosse 115 mm breit je Feld**
Menge: 1,000 Stk

**07.05.23 Abbruch von Fensterstahlzargen**
Demontage von Fensterstahlzargen. außenseitig befestigt im Zuge der Fensterdemontagen, vom Außenmauerwerk lösen und sauber vom Putz bzw. WDVS trennen, einschl.
Entsorgung.
Menge: 1,000 m

**07.05.24 Nebeneingangstür Kunststoff, 100,0 x 220,0 cm**
*** Pauschalposition
Nebeneingangstür Kunststoff, 100,0 x 220,0 cm
BR-Außenmaß(BxH)
Element: NET Dreh links,
Profilsystem: EcoStep® 8.0 NET weiß,
Velco neutral 2 A E - 2x VSG 6mm, 26mm, Ug=1,1,
g=51, (VSG 6B-14A-VSG 6)
Abstandhalter schwarz "Warme Kante" 14 mm,
Sprossen:
- Sprosse 8109 (85/80 mm) weiß,
1,00 Stck. Edelstahl - Türdrücker,
Wechselgarnitur HA 1200 mit Kernziehschutz, außen
Griffplatte mit Langschild, innen Drücker mit
Langschild (ES1),
Alu-Wasserschenkel 8417 mit Endkappen 8311 und
Bürste 1716,
Anschlüsse/Bearbeitungen,
Anschluss: Altbau,
Entwässerung Tür einwärts öffnend,
Dübel-/Kopplungsbohrungen: 6 mm - seitlich,
Anschlagdichtungen: schwarz,
Glasdichtungen: schwarz,
Eckbearbeitung:: Stechfuge "Schattennut",
Griffbohrungen 4-Loch,
Standard-Profilzylinder mit 3 Schlüssel
Menge: 1,000 psch

### Titel 08 Fensterbänke

#### Untertitel 08.01 Fensterbänke

**08.01.1 Aussenfensterbank, Alu-Strangpressprofilen, Breite bis 110 mm**
Aussenfensterbank aus Aluminium-Strangpressprofilen, mit seitlichen Abschlüssen und im Neigungswinkel >= 5 Grad,
RAL 9016 oder BC 4, einschl. aller Befestigungsmaterialien liefern und montieren.

Breite: bis 110 mm
Menge: 1,000 m

**08.01.2 Aussenfensterbank, Alu-Strangpressprofilen, Breite 111 - 150 mm**
Aussenfensterbank aus Aluminium-Strangpressprofilen, mit seitlichen Abschlüssen und im Neigungswinkel >= 5 Grad,
RAL 9016 oder BC 4, einschl. aller Befestigungsmaterialien liefern und montieren.

Breite: 111 bis 150 mm
Menge: 1,000 m

**08.01.3 Aussenfensterbank, Alu-Strangpressprofilen, Breite 151 - 195 mm**
Aussenfensterbank aus Aluminium-Strangpressprofilen, mit seitlichen Abschlüssen und im Neigungswinkel >= 5 Grad,
RAL 9016 oder BC 4, einschl. aller Befestigungsmaterialien liefern und montieren.

Breite: 151 bis 195 mm
Menge: 1,000 m

**08.01.4 Aussenfensterbank, Alu-Strangpressprofilen, Breite 196 - 240 mm**
Aussenfensterbank aus Aluminium-Strangpressprofilen, mit seitlichen Abschlüssen und im Neigungswinkel >= 5 Grad,
RAL 9016 oder BC 4, einschl. aller
Befestigungsmaterialien liefern und montieren.

Breite: 196 bis 240 mm
Menge: 1,000 m

**08.01.5 Aussenfensterbank, Alu-Strangpressprofilen, Breite 241 - 280 mm**
Aussenfensterbank aus Aluminium-Strangpressprofilen, mit seitlichen Abschlüssen und im Neigungswinkel >= 5 Grad,
RAL 9016 oder BC 4, einschl. aller Befestigungsmaterialien liefern und montieren.

Breite: 241 bis 280 mm
Menge: 1,000 m

**08.01.6 Aussenfensterbank, Alu-Strangpressprofilen, Breite 281 - 320 mm**
Aussenfensterbank aus Aluminium-Strangpressprofilen, mit seitlichen Abschlüssen und im Neigungswinkel >= 5 Grad,
RAL 9016 oder BC 4, einschl. aller Befestigungsmaterialien liefern und montieren.

Breite: 281 bis 320 mm
Menge: 1,000 m

**08.01.7 Aussenfensterbank, Alu-Strangpressprofilen, Breite 321 - 360 mm**
Aussenfensterbank aus Aluminium-Strangpressprofilen, mit seitlichen Abschlüssen und im Neigungswinkel >= 5 Grad,
RAL 9016 oder BC 4, einschl. aller Befestigungsmaterialien liefern und montieren.

Breite: 321 bis 360 mm
Menge: 1,000 m

**08.01.9 Entdröhnungsschicht Aussenfensterbänke, Breite bis 110 mm**
Entdröhnungsschicht für Aussenfensterbänke,
Materialstärke mindestens 2 mm, liefern und montieren.

Breite: bis 110 mm
Menge: 1,000 m

**08.01.10 Entdröhnungsschicht Aussenfensterbänke, Breite 151 - 195 mm**
Entdröhnungsschicht für Aussenfensterbänke,
Materialstärke mindestens 2 mm, liefern und montieren.

Breite: 151 bis 195 mm
Menge: 1,000 m

**08.01.11 Entdröhnungsschicht Aussenfensterbänke, Breite 196 - 240 mm**
Entdröhnungsschicht für Aussenfensterbänke,
Materialstärke mindestens 2 mm, liefern und montieren.

Breite: 196 bis 240 mm
Menge: 1,000 m

**08.01.12 Entdröhnungsschicht Aussenfensterbänke, Breite 241 - 280 mm**
Entdröhnungsschicht für Aussenfensterbänke,
Materialstärke mindestens 2 mm, liefern und montieren.

Breite: 241 bis 280 mm
Menge: 1,000 m

**08.01.13 Entdröhnungsschicht Aussenfensterbänke, Breite 281 - 320 mm**
Entdröhnungsschicht für Aussenfensterbänke,
Materialstärke mindestens 2 mm, liefern und montieren.

Breite: 281 bis 320 mm
Menge: 1,000 m

**08.01.14 Entdröhnungsschicht Aussenfensterbänke, Breite 321 - 360 mm**
Entdröhnungsschicht für Aussenfensterbänke,
Materialstärke mindestens 2 mm, liefern und montieren.

Breite: 321 bis 360 mm
Menge: 1,000 m

**08.01.15 Zulage Aufpreis für RAL Farben**
Zulage, Aufpreis für RAL Farben 50%.
Menge: 1,000 m²

**08.01.16 Demontage von Aussenfensterbänken, Breite bis 240 mm**
Demontage der vorh. Aussenfensterbänke, ohne
Entsorgung

Breite bis 240 mm
Menge: 1,000 m

**08.01.17 Demontage von Aussenfensterbänken, Breite 241 - 360 mm**
Demontage der vorh. Aussenfensterbänke, ohne
Entsorgung

Breite: 241 bis 360 mm
Menge: 1,000 m

**08.01.18 Wiedereinbau von vorh. Fensterbänken, Breite bis 240 mm**
Wiedereinbau der vorh. Aussenfensterbänke, einschl. aller Befestigungsmaterialien.

 Breite: bis 240 mm
Menge: 1,000 m

**08.01.19 Wiedereinbau von vorh. Fensterbänken, 241 - 360 mm**
Wiedereinbau der vorh. Aussenfensterbänke, einschl. aller Befestigungsmaterialien.

Breite: 241 bis 360 mm
Menge: 1,000 m

#### Untertitel 08.02 Innenfensterbank

**08.02.1 Innenfensterbank, GetaLit Forming W, Breite bis 150 mm**
22 mm quellarmer Qualitätsspanplattenträger Typ P5 nach
DIN EN 312, Oberseite GetaLit (HPL) 0,7 mm, einseitig
abgerundet 100° Radius 10 mm, rückseitig weiße Kante
0,3 mm dick (Verleimung PVAc). Seitenkanten sind mit
GetaForm -Kantenstreifen auszuführen, einschl. aller
Befestigungsmaterialien liefern und montieren.

Breite: bis 150 mm
Menge: 1,000 m

**08.02.2 Innenfensterbank, GetaLit Forming W, Breite 151 - 200 mm**
22 mm quellarmer Qualitätsspanplattenträger Typ P5 nach DIN EN 312, Oberseite GetaLit (HPL) 0,7 mm, einseitig abgerundet 100° Radius 10 mm, rückseitig weiße Kante 0,3 mm dick (Verleimung PVAc). Seitenkanten sind mit GetaForm -Kantenstreifen auszuführen, einschl. aller Befestigungsmaterialien liefern und montieren.

Breite: 151 - 200 mm
Menge: 1,000 m

**08.02.3 Innenfensterbank, GetaLit Forming W, Breite 201 - 250 mm**
22 mm quellarmer Qualitätsspanplattenträger Typ P5 nach DIN EN 312, Oberseite GetaLit (HPL) 0,7 mm, einseitig abgerundet 100° Radius 10 mm, rückseitig weiße Kante 0,3 mm dick (Verleimung PVAc). Seitenkanten sind mit GetaForm -Kantenstreifen auszuführen, einschl. aller Befestigungsmaterialien liefern und montieren.

Breite: 201 - 250 mm
Menge: 1,000 m

**08.02.4 Innenfensterbank, GetaLit Forming W, Breite 251 - 300 mm**
22 mm quellarmer Qualitätsspanplattenträger Typ P5 nach DIN EN 312, Oberseite GetaLit (HPL) 0,7 mm, einseitig abgerundet 100° Radius 10 mm, rückseitig weiße Kante 0,3 mm dick (Verleimung PVAc). Seitenkanten sind mit GetaForm -Kantenstreifen auszuführen, einschl. aller Befestigungsmaterialien liefern und montieren.

Breite: 251 - 300 mm
Menge: 1,000 m

**08.02.5 Innenfensterbank, GetaLit Forming W, Breite 301 - 400 mm**
22 mm quellarmer Qualitätsspanplattenträger Typ P5 nach DIN EN 312, Oberseite GetaLit (HPL) 0,7 mm, einseitig abgerundet 100° Radius 10 mm, rückseitig weiße Kante 0,3 mm dick (Verleimung PVAc). Seitenkanten sind mit GetaForm -Kantenstreifen auszuführen, einschl. aller Befestigungsmaterialien liefern und montieren.

Breite: 301 - 400 mm
Menge: 1,000 m

**08.02.6 Innenfensterbank, GetaLit Forming W, Breite 401 - 500 mm**
22 mm quellarmer Qualitätsspanplattenträger Typ P5 nach DIN EN 312, Oberseite GetaLit (HPL) 0,7 mm, einseitig abgerundet 100° Radius 10 mm, rückseitig weiße Kante 0,3 mm dick (Verleimung PVAc). Seitenkanten sind mit GetaForm -Kantenstreifen auszuführen, einschl. aller Befestigungsmaterialien liefern und montieren.

Breite: 401 - 500 mm
Menge: 1,000 m

**08.02.7 Demontage von Innenfensterbänken, Breite bis 240 mm**
Demontage der vorh. Innenfensterbänken, ohne
Entsorgung,

Breite bis 240 mm
Menge: 1,000 m

**08.02.8 Demontage von Innenfensterbänken, Breite 241 - 360 mm**
Demontage der vorh. Innenfensterbänken, ohne
Entsorgung,

Breite: 241 bis 360 mm
Menge: 1,000 m

**08.02.9 Demontage von Innenfensterbänken, Breite 361 - 500 mm**
Demontage der vorh. Innenfensterbänken, ohne
Entsorgung,

Breite: 361 - 500 mm
Menge: 1,000 m

**08.02.10 Wiedereinbau von vorh. Fensterbänken, Breite bis 240 mm**
Wiedereinbau der vorh. Innenfensterbänken, einschl. aller Befestigungsmaterialien.

Breite: bis 240 mm
Menge: 1,000 m

**08.02.11 Wiedereinbau von vorh. Fensterbänken, 241 - 360 mm**
Wiedereinbau der vorh. Innenfensterbänken, einschl. aller Befestigungsmaterialien.

Breite: 241 bis 360 mm
Menge: 1,000 m

**08.02.12 Wiedereinbau von vorh. Fensterbänken, 361 - 500 mm**
Wiedereinbau der vorh. Innenfensterbänken, einschl. aller Befestigungsmaterialien.

Breite: 361 - 500 mm
Menge: 1,000 m

### Titel 09 Rollladen und Fliegengitter

#### Untertitel 09.01 Rollladen

**09.01.1 Rollladenkasten-Klappe demontieren und montieren**
Rollladenkasten-Klappe demontieren u. seitlich zur späteren Montage lagern, wieder anpassen und montieren
Menge: 1,000 m

**09.01.2 Einlass-Gurtwickler demontieren und montieren**
Einlass-Gurtwickler ausbauen, Rollladengurt lösen u. Wickler seitlich zur späteren Montage lagern, wieder einpassen und montieren.
Menge: 1,000 Stk

**09.01.3 Aufschraub-Gurtwickler demontieren und montieren**
Aufschraub-Gurtwickler ausbauen, Rollladengurt lösen u. Wickler seitlich zur späteren Montage lagern, wieder
anpassen und montieren.
Menge: 1,000 Stk

**09.01.4 Gurtwickler demontieren und entsorgen**
Defekten Gurtwickler demontieren und entsorgen.
Menge: 1,000 Stk

**09.01.5 Rollladenkasten - Innenraum reinigen.**
Menge: 1,000 Stk

**09.01.6 Rollladenboden ausrichten und neu befestigen.**
Menge: 1,000 Stk

**09.01.7 Verschobene Rollladenstäbe ausrichten**
Verschobene Rollladenstäbe ausrichten und wieder zusammenfügen.
Menge: 1,000 Stk

**09.01.8 Rollladenpanzer nach oben ziehen/schieben und sichern**
Menge: 1,000 Stk

**09.01.9 Rollladengurt (defekt) von der Gurtscheibe abschrauben**
Rollladengurt (defekt) von der Gurtscheibe abschrauben u. entsorgen.
Menge: 1,000 Stk

**09.01.10 Rollladengurt bis 6 lfm (neu) anpassen**
Rollladengurt bis 6 lfm (neu) anpassen und an Gurtscheibe befestigen.
Menge: 1,000 Stk

**09.01.11 Rollladengurt bis 12 lfm (neu) anpassen**
Rollladengurt bis 12 lfm (neu) anpassen und an Gurtscheibe befestigen.
Menge: 1,000 Stk

**09.01.12 Einlass-Gurtwickler für 6 m Rollladengurt**
Einlass-Gurtwickler für 6 m Rollladengurt liefern u.
montieren.
Menge: 1,000 Stk

**09.01.13 Einlass-Gurtwickler für 12 m Rollladengurt**
Einlass-Gurtwickler für 12 m Rollladengurt liefern u.
montieren.
Menge: 1,000 Stk

**09.01.14 Aufschraub-Gurtwickler für Maxi bzw. Mini- Gurt, 6 m**
Aufschraub-Gurtwickler für 6 m Mini- und Maxi-Rollladengurt Rollladenausführung, liefern und montieren.
Menge: 1,000 Stk

**09.01.15 Aufschraub-Gurtwickler für Maxi bzw. Mini- Gurt, 12 m**
Aufschraubgurtwickler für 12 m Mini- und
Maxi-Rollladengurt liefern und montieren.
Menge: 1,000 Stk

**09.01.16 Gurtführung erneuern**
Rollladen-Gurtführung erneuern, Keramik oder Kunststoff, liefern und anbringen
Menge: 1,000 Stk

**09.01.17 Aufhängefedern für Mini oder Maxi- Rollladenpanzer erneuern**
Metallaufhängefedern erneuern, defekte Aufhänger demontieren.
Menge: 1,000 Stk

**09.01.18 Holzwelle ausbauen und entsorgen. Aufhänger lösen.**
Menge: 1,000 Stk

**09.01.19 Lagerschale erneuern.**
Menge: 1,000 Stk

**09.01.20 Abdeckhaube für Gurtwickler aus Kunststoff liefern und montieren**
Abdeckhaube für Gurtwickler aus Kunststoff liefern und
montieren.
Menge: 1,000 Stk

**09.01.21 Rollladenwelle (Metall) 60 mm bzw. 40 mm**
Rollladenwelle (Metall) 60 mm bzw. 40 mm mit
Walzenkapseln und Gurtscheibe komplett erneuern.
Menge: 1,000 Stk

**09.01.22 Walzenkapseln (defekt) ausbauen und entsorgen.**
Neue Walzenkapseln für Stahlwelle, 60 mm Durchmesser liefern montieren.
Menge: 1,000 Stk

**09.01.23 Gurtscheibe (defekt) ausbauen und entsorgen**
Menge: 1,000 Stk

**09.01.24 Gurtscheibe 130-190 mm liefern montieren.**
Menge: 1,000 Stk

**09.01.25 Walzenlager (defekt) ausbauen und erneuern**
Menge: 1,000 Stk

**09.01.26 Rollladen-Übersetzungsgetriebe (defekt) ausbauen und erneuern**
Rollladen-Übersetzungsgetriebe (defekt) ausbauen und
erneuern.
Menge: 1,000 Stk

**09.01.27 Rollladen gangbar machen**
Fenster- und Türrollladen (Holz oder Kunststoff) gangbar machen. Führungsnuten säubern, fetten und wenn nötig nacharbeiten, Wellenlager richten, befestigen u. fetten. Lagerdorne richten und wenn nötig, neu einbohren sowie die alten Bohrlöcher ausspänen und ausleimen. Gurtscheibe befestigen und richten. Lose Endleisten u. Stoppwinkel befestigen. Die Lieferung von Kleinmaterial wie Schrauben, Fett, Keile, Stifte, ist im Preis enthalten.
Menge: 1,000 m²

**09.01.28 Defekten Rollladenpanzer aus Holz, Kunststoff und Aluminium**
Defekten Rollladenpanzer aus Holz, Kunststoff oder Aluminium demontieren und entsorgen.
Menge: 1,000 m²

**09.01.29 Aluminium- Maxi - Rollladenpanzer erneuern**
Standard - Aluminium-Fertigrolladen gerollformt, aus ausgeschäumtem Aluminium, Hartschaum, arretiert, Rollladenprofil - Standard 14 x 55 mm) mit Aufhängefedern
200 mm beschichtet, Alu-Abschlußleiste 55 mm breit mit Gummieinlage zur Geräuschdämmung und Anschlagstopfen
40 mm lang..

Farbe : grau bzw. nach Karte des Herstellers
Menge: 1,000 m²

**09.01.30 Kunststoff- Maxi - Rollladenpanzer erneuern**
Normal - Kunststoff-Fertigrolladen 14 x 65 mm aus Hart-PVC, mit Aufhängefedern 200 mm blank, arretiert mit Edelstahlstiften, mit Alu-Abschlussleiste mit durchgehendem Anschlag.

Farbe : grau bzw. nach Karte des Herstellers
Menge: 1,000 m²

**09.01.31 Aluminium- Mini - Rollladenpanzer erneuern**
Mini-Aluminium-Fertigrolladen gerollformt, aus ausgeschäumtem Aluminium, arretiert, mit Aufhängefedern
140 mm beschichtet, mit Alu-Abschlußleiste 50 mm einbrennlackiert und Stopfen lose.
37 Mini-EW dicklackbeschichtet

Farbe : grau bzw. nach Karte des Herstellers
Menge: 1,000 m²

**09.01.32 Kunststoff- Mini - Rollladenpanzer erneuern**
Mini-Kunststoff-Fertigrolladen aus Hart-PVC, mit Aufhängefedern 140 mm blank, mit Alu-Abschlußleiste
50 mm einbrennlackiert oder eloxiert EV 1, Stopfen lose
8 x 43 mm arretiert mit Edelstahlstiften

Farbe : grau bzw. nach Karte des Herstellers
Menge: 1,000 m²

**09.01.33 Aluminium- Maxi Rollladenstäbe (defekt) demontieren**
Aluminium- Maxi Rollladenstäbe (defekt) demontieren und entsorgen. Neue Rollladenstäbe liefern und
montieren.
Menge: 1,000 m

**09.01.34 Kunststoff- Maxi Rollladenstäbe (defekt) demontieren**
Kunststoff- Maxi Rollladenstäbe (defekt) demontieren und entsorgen. Neue Rollladenstäbe liefern und
montieren.
Menge: 1,000 m

**09.01.35 Aluminium- Mini Rollladenstäbe (defekt) demontieren**
Aluminium- Mini Rollladenstäbe (defekt) demontieren
und entsorgen. Neue Rollladenstäbe liefern und
montieren.
Menge: 1,000 m

**09.01.36 Kunststoff- Mini Rollladenstäbe (defekt) demontieren**
Kunststoff- Mini Rollladenstäbe (defekt) demontieren
und entsorgen. Neue Rollladenstäbe liefern und
montieren.
Menge: 1,000 m

**09.01.37 Rollladen- Endstab liefern und montieren.**
Menge: 1,000 m

**09.01.38 Rollladen-Endstabbeschwerung, über 0 m bis 3 m**
Rollladen-Endstabbeschwerung aus verzinkten Stahl, Beschwerungseisen 25 mm x 3 mm, zuschneiden und in Rolladenendstab einschieben, über 0 m bis 3 m.
Menge: 1,000 m

**09.01.39 Rollladen-Endstabbeschwerung, über 3 m bis 10 m**
Rollladen-Endstabbeschwerung aus verzinkten Stahl, Beschwerungseisen 25 mm x 3 mm, zuschneiden und in Rolladenendstab einschieben, über 3 m bis 10 m.
Menge: 1,000 m

**09.01.40 Rollladen-Endstabbeschwerung, über 10 m**
Rollladen-Endstabbeschwerung aus verzinkten Stahl, Beschwerungseisen 25 mm x 3 mm, zuschneiden
und in Rolladenendstab einschieben, über 10 m.
Menge: 1,000 m

**09.01.41 Rollladen- Abdruckrolle liefern und montieren.**
Rollladen- Abdruckrolle liefern und montieren
Menge: 1,000 Stk

**09.01.42 Rollladenstopper liefern und montieren**
Menge: 1,000 Stk

**09.01.43 Hochschiebesicherungen f. 60 mm Metallwelle,**
Hochschiebesicherungen f. 60 mm Metallwelle,
4-gliedrig + Befestigungsring u. Schrauben liefern und
montieren.
Defekte Hochschiebesicherungen demontieren und
entsorgen.
Menge: 1,000 Stk

**09.01.44 Stützmittellager (defekt) mit Lagerschalen + Kugellager**
Stützmittellager (defekt) mit Lagerschalen + Kugellager demontieren und entsorgen.
Menge: 1,000 Stk

**09.01.45 Stützmittellager (neu) mit Lagerschalen + Kugellager**
Stützmittellager (neu) mit Lagerschalen + Kugellager
liefern und monieren.
Menge: 1,000 Stk

**09.01.46 Doppelkapsel f. 8-kant- Stahlwelle 60 mm**
Doppelkapsel f. 8-kant- Stahlwelle 60 mm, mit
Kugellager u. Plastikkapsel versellbar
Menge: 1,000 Stk

**09.01.47 Unterputz- Seilwinde demontieren, Drahtseil ausrichten**
Unterputz- Seilwinde demontieren, Drahtseil ausrichten und wieder montieren.
Menge: 1,000 Stk

**09.01.48 Unterputz- Seilwinde (defekt)demontieren und entsorgen.**
Unterputz- Seilwinde (defekt)demontieren und entsorgen
Menge: 1,000 Stk

**09.01.49 Unterputz- Seilwinde 40 kg mit stufenloser Bremse,**
Unterputz- Seilwinde 40 kg mit stufenloser Bremse,
komplett, ohne Seilscheibe liefern und montieren.
Maße: B 98 x H 139 x T 47 mm
Menge: 1,000 Stk

**09.01.50 Unterputz- Seilwinde 80 kg mit stufenloser Bremse,**
Unterputz- Seilwinde 80 kg mit stufenloser Bremse, komplett, ohne Seilscheibe liefern und montieren.
Maße: B 98 x H 139 x T 47 mm
Menge: 1,000 Stk

**09.01.51 Ersatzdrahtseil für Seilwinde 40 kg, 2,4 mm stark, 6 m**
Ersatzdrahtseil für Seilwinde 40 kg, 2,4 mm stark,
6 m lang liefern und montieren.
Menge: 1,000 Stk

**09.01.52 Ersatzdrahtseil für Seilwinde 80 kg, 3 mm stark, 8 m**
Ersatzdrahtseil für Seilwinde 80 kg, 3 mm stark,
8 m lang liefern und montieren.
Menge: 1,000 Stk

**09.01.53 Seilscheibe 160 mm, verzinkt, für 8-kant-Stahlwelle 60**
Seilscheibe 160 mm, verzinkt, für 8-kant-Stahlwelle 60 mm Durchmesser, liefern und montieren.
Menge: 1,000 Stk

**09.01.54 Kegelradgetriebe 4 : 1 rechts, Zugleistung 21 kg,**
Kegelradgetriebe 4 : 1 rechts, Zugleistung 21 kg,
für 8-kant-Stahlwelle 60 mm Durchmesser, mit
Auflaufkupplung, Bremsfederfreilauf und Antrieb für gleichbleibende Drehrichtung, liefern und montieren
Menge: 1,000 Stk

**09.01.55 Kegelradgetriebe 4 : 1 links, Zugleistung 21 kg,**
Kegelradgetriebe 4 : 1 links, Zugleistung 21 kg, für 8-kant-Stahlwelle 60 mm Durchmesser, mit Auflaufkupplung, Bremsfederfreilauf und Antrieb für gleichbleibende Drehrichtung, liefern und montieren.
Menge: 1,000 Stk

**09.01.56 Kurbelstange komplett, gestreckte Länge 1200 mm, silber eloxiert**
Kurbelstange komplett, gestreckte Länge 1200 mm, Gelenkplatte 85 x 22 mm, 90° 4-kant-Stift 6 mm,
500 mm lang, Alu-Verbindungsrohr silber eloxiert,
liefern und montieren.
Menge: 1,000 Stk

**09.01.57 Kurbelstange komplett, gestreckte Länge 1400 mm, silber eloxiert**
Kurbelstange komplett, gestreckte Länge 1400 mm, Gelenkplatte 85 x 22 mm, 90° 4-kant-Stift 6 mm,
500 mm lang, Alu-Verbindungsrohr silber eloxiert,
liefern und montieren.
Menge: 1,000 Stk

**09.01.58 Kurbelstange komplett, gestreckte Länge 1600 mm,silber eloxiert**
Kurbelstange komplett, gestreckte Länge 1600 mm, Gelenkplatte 85 x 22 mm, 90° 4-kant-Stift 6 mm,
500 mm lang, Alu-Verbindungsrohr silber eloxiert,
liefern und montieren.
Menge: 1,000 Stk

**09.01.59 Kurbelstange komplett, gestreckte Länge 1200 mm, weiß lackiert**
Kurbelstange komplett, gestreckte Länge 1200 mm, Gelenkplatte 85 x 22 mm, 90° 4-kant-Stift 6 mm,
500 mm lang, Alu-Verbindungsrohr weiß lackiert,
liefern und montieren.
Menge: 1,000 Stk

**09.01.60 Kurbelstange komplett, gestreckte Länge 1400 mm, weiß lackiert**
Kurbelstange komplett, gestreckte Länge 1400 mm, Gelenkplatte 85 x 22 mm, 90° 4-kant-Stift 6 mm,
500 mm lang, Alu-Verbindungsrohr weiß lackiert,
liefern und montieren.
Menge: 1,000 Stk

**09.01.61 Kurbelstange komplett, gestreckte Länge 1600 mm, weiß lackiert**
Kurbelstange komplett, gestreckte Länge 1600 mm, Gelenkplatte 85 x 22 mm, 90° 4-kant-Stift 6 mm,
500 mm lang, Alu-Verbindungsrohr weiß lackiert,
liefern und montieren.
Menge: 1,000 Stk

**09.01.62 Kurbelstange komplett, gestreckte Länge 1200 mm, silber eloxiert**
Kurbelstange komplett, gestreckte Länge 1200 mm, Gelenkplatte 52 x 22 mm, 45° 4-kant-Stift 6 mm,
300 mm lang, Alu-Verbindungsrohr silber eloxiert,
liefern und montieren.
Menge: 1,000 Stk

**09.01.63 Kurbelstange komplett, gestreckte Länge 1400 mm, silber eloxiert**
Kurbelstange komplett, gestreckte Länge 1400 mm, Gelenkplatte 52 x 22 mm, 45° 4-kant-Stift 6 mm,
300 mm lang, Alu-Verbindungsrohr silber eloxiert,
liefern und montieren.
Menge: 1,000 Stk

**09.01.64 Kurbelstange komplett, gestreckte Länge 1600 mm, silber eloxiert**
Kurbelstange komplett, gestreckte Länge 1600 mm, Gelenkplatte 52 x 22 mm, 45° 4-kant-Stift 6 mm,
300 mm lang, Alu-Verbindungsrohr silber eloxiert,
liefern und montieren.
Menge: 1,000 Stk

**09.01.65 Kurbelstange komplett, gestreckte Länge 1200 mm, weiß lackiert**
Kurbelstange komplett, gestreckte Länge 1200 mm, Gelenkplatte 52 x 22 mm, 45° 4-kant-Stift 6 mm,
300 mm lang, Alu-Verbindungsrohr weiß lackiert,
liefern und montieren.
Menge: 1,000 Stk

**09.01.66 Kurbelstange komplett, gestreckte Länge 1400 mm, weiß lackiert**
Kurbelstange komplett, gestreckte Länge 1400 mm, Gelenkplatte 52 x 22 mm, 45° 4-kant-Stift 6 mm,
300 mm lang, Alu-Verbindungsrohr weiß lackiert,
liefern und montieren.
Menge: 1,000 Stk

**09.01.67 Kurbelstange komplett, gestreckte Länge 1600 mm, weiß lackiert**
Kurbelstange komplett, gestreckte Länge 1600 mm, Gelenkplatte 52 x 22 mm, 45° 4-kant-Stift 6 mm, 300 mm lang, Alu-Verbindungsrohr weiß lackiert, liefern und montieren.
Menge: 1,000 Stk

**09.01.68 Kurbelstange komplett, gestreckte Länge 1400 mm, silber eloxiert**
Kurbelstange komplett, gestreckte Länge 1400 mm, abnehmbar, mit Kupplungstrichter, Alu-Verbindungsrohr
silber eloxiert, liefern und montieren.
Menge: 1,000 Stk

**09.01.69 Gelenklagerplatte 85 x 22 mm 90° montiert mit Prymstift**
Gelenklagerplatte 85 x 22 mm 90° montiert mit Prymstift
für abnehmbare Kurbelstange, 4-kant-Stift 6 mm
500 mm lang, liefern und montieren.
Menge: 1,000 Stk

**09.01.70 Gelenklagerplatte 52 x 22 mm 45° montiert mit Prymstift**
Gelenklagerplatte 52 x 22 mm 45° montiert mit Prymstift
für abnehmbare Kurbelstange, 4-kant-Stift 6 mm 500 mm lang, liefern und montieren.
Menge: 1,000 Stk

**09.01.71 Kurbelhalter Plastik grau oder weiß liefern**
Kurbelhalter Plastik grau oder weiß liefern und
montieren.
Menge: 1,000 Stk

**09.01.72 Rollladenkasten unter größtmöglicher Schonung ausbauen**
Rollladenkasten unter größtmöglicher Schonung angrenzender Bauteile ausbauen und entsorgen.
Menge: 1,000 m

**09.01.73 Losen/beschädigten Rollladenkasten befestigen**
Losen/beschädigten Rollladenkasten befestigen, Absplitterungen an den Einsatznuten der Klappen leimen
und beiarbeiten. Einreibröllchen und loses
Dämm-Material befestigen, gesamten Rahmen erneuern,
ggfs. andübeln bzw. festschrauben.
Menge: 1,000 m

**09.01.74 Rollladen-Klappe erneuern, 15 bis 25 cm breit**
Rollladenkastenklappe nach vorh. Muster aus 16 bzw. 19 mm stark Spanplatte herstellen u. einbauen, einschl. Verschraubung, Melaminharzbeschichtung weiß, Kanten mit 2 mm ABS belegt.
Maße: 15 bis 25 cm breit
Menge: 1,000 m

**09.01.75 Rollladen-Klappe erneuern, 26 bis 35 cm breit**
Rollladenkastenklappe nach vorh. Muster aus 16 bzw. 19 mm stark Spanplatte herstellen u. einbauen, einschl. Verschraubung, Melaminharzbeschichtung weiß, Kanten mit
2 mm ABS belegt.
Maße: 26 bis 35 cm breit
Menge: 1,000 m

**09.01.76 Rollladen -Kasten erneuern, Klappe 15 bis 25 cm breit**
Anfertigung, Lieferung und Montage eines neuen Rollladenkastens, Boden und Blende aus 19 mm starker Spanplatte Melaminharzbeschichtet,
Kanten mit 2 mm ABS belegt.
Einschließlich Lieferung und Montage
Maß: Klappe 15 bis 25 cm breit
Maß: Boden bis 15 cm breit
Menge: 1,000 m

**09.01.77 Rollladen -Kasten erneuern, Klappe 26 bis 35 cm breit**
Anfertigung, Lieferung und Montage eines neuen Rollladenkastens, Boden und Blende aus 19 mm starker Spanplatte Melaminharzbeschichtet,
Kanten mit 2 mm ABS belegt.
Einschließlich Lieferung und Montage
Maß: Klappe 26 bis 35 cm breit
Maß: Boden bis 25 cm breit
Menge: 1,000 m

**09.01.78 Rollladenmotor überprüfen und Endpunkte einstellen.**
Menge: 1,000 Stk

**09.01.79 Rollladensicherungen überprüfen und gangbar einstellen.**
Rollladensicherungen überprüfen und gangbar einstellen
Menge: 1,000 Stk

**09.01.80 Rohrmotor mit mechanischem Endabschalter, 8 Nm Zugkraft**
Rollladenmotor mit Adapter f.60mm Metallwelle und Lager liefern u. montieren.
Rohrmotor mit 8 Nm Zugkraft
Menge: 1,000 Stk

**09.01.81 Rohrmotor mit mechanischem Endabschalter, 15 Nm Zugkraft**
Rollladenmotor mit Adapter f.60mm Metallwelle und Lager liefern u. montieren.
Rohrmotor mit 15 Nm Zugkraft
Menge: 1,000 Stk

**09.01.82 Rohrmotor mit mechanischem Endabschalter, 30 Nm Zugkraft**
Rollladenmotor mit Adapter f.60mm Metallwelle und Lager liefern u. montieren.
Rohrmotor mit 30 Nm Zugkraft
Menge: 1,000 Stk

**09.01.83 Rohrmotor mit mechanischem Endabschalter, 45 Nm Zugkraft**
Rollladenmotor mit Adapter f.60mm Metallwelle und Lager liefern u. montieren.
Rohrmotor mit 45 Nm Zugkraft
Menge: 1,000 Stk

**09.01.84 Rohrmotor mit mechanischem Endabschalter, 50 Nm Zugkraft**
Rollladenmotor mit Adapter f.60mm Metallwelle und Lager liefern u. montieren.
Rohrmotor mit 50 Nm Zugkraft
Menge: 1,000 Stk

**09.01.85 Knebelschalter für Rollladenmotor, einfache Ausführung**
Knebelschalter für Rollladenmotor, einfache Ausführung, Aufputzausführung, Umstellung von tastend auf rastend
ist nicht möglich.
Farbe: Ultraweiss und Cremeweiss
Menge: 1,000 Stk

**09.01.86 Tasterkombination Auf-Ab-Stopp 10A/ - 250 V 1 Polig**
Tasterkombination Auf-Ab-Stopp 10A/ - 250 V 1 Polig
Farbe: Jung LS 990, weiß
Farbe: Jung LS, alpinweiß
Menge: 1,000 Stk

#### Untertitel 09.02 Fliegengitter

**09.02.1 Aufliegende Insektenschutzrahmen/Fliegengitter bis 3 m²**
Insektenschutzrahmen, aufliegend, mit Haken oben und
unten eingehängt. Die oberen Haken sind für die Montage
federnd gestaltet. Handhabung des Rahmens von innen
mittels Grifflaschen. Zwei umlaufende T-Nuten zur
Abdichtung mit Bürsten.
Teile und Materialien:
Grundrahmen: Stranggepresste Aluminiumprofile auf
Gehrung geschnitten.
Bürste: 5,5 mm hoch, Grau (Für Sonderfälle Bürste mit
9 mm Höhe.
Eckverbinder: Metall-Druckguß, innen liegend,
verschraubt.
Standardgaze: Kunststoffummanteltes Fiberglasgewebe
Grau, Fixierung mit Kunststoff-Kederschnur Grau.
Sprosse: Stranggepresstes Aluminium ca. 15 x 12 mm mit
Kunststoff-Verbindern.
Einhängehaken: Nichtrostender Federstahl.
Federnde Haken gegen ungewolltes Auffedern gesichert.
Auffedersicherung: Kunststoff, Schwarz.
Grifflaschen: Schwarz.
Farbe: Standardoberflächen der Profile:
Pulverbeschichtet: Sepiabraun RAL 8014, Verkehrsweiß
RAL 9016
Kunststoffteile: Schwarz.
Liefern und montieren bis 3 m²
Menge: 1,000 m²

**09.02.2 Aufliegende Insektenschutzrahmen/Fliegengitter über 3 m² bis 10 m²**
Insektenschutzrahmen, aufliegend, wie vor beschrieben,
jedoch über 3 m² bis 10 m².
Menge: 1,000 m²

**09.02.3 Defekte Insektenschutzgaze erneuern, bis 3 m²**
Defekte Insektenschutzgaze einschließlich Kederschnur demontieren, neue Insektenschutzgaze mit Kederschnur
liefern, einpassen und montieren, bis 3 m². Anfallendes
Material wird Eigentum des Auftragnehmers.
Menge: 1,000 m²

**09.02.4 Defekte Insektenschutzgaze erneuern, über 3 m² bis 10 m²**
Defekte Insektenschutzgaze einschließlich Kederschnur demontieren, neue Insektenschutzgaze mit Kederschnur
liefern, einpassen und montieren, über 3 m² bis 10 m². Anfallendes Material wird Eigentum des Auftragnehmers.
Menge: 1,000 m²

**09.02.5 Defektes Insektenschutz-Edelstahlgewebe erneuern, bis 3 m²**
Defektes Insektenschutz-Edelstahlgewebe einschließlich Kederschnur demontieren, neues Insektenschutz-Edelstahlgewebe in V2A mit Kederschnur liefern, einpassen und montieren, bis 3 m².
Anfallendes Material wird Eigentum des Auftragnehmers.
Menge: 1,000 m²

**09.02.6 Defektes Insektenschutz-Edelstahlgewebe erneuern, über 3 m² bis 10 m²**
Defektes Insektenschutz-Edelstahlgewebe einschließlich Kederschnur demontieren, neues Insektenschutz-Edelstahlgewebe in V2A mit Kederschnur liefern, einpassen und montieren, über 3 m² bis 10 m². Anfallendes Material wird Eigentum des Auftragnehmers.
Menge: 1,000 m²

### Titel 10 Fugen

#### Untertitel 10.01 Fugen

**10.01.1 Bewegungs- und Anschlußfugen Silikon, bis 5 mm**
Bewegungs- und Anschlussfugen, horizontal und vertikal,
liefern,herstellen und füllen, mit Fugendichtstoff:
Silikon.
Fugenunterfüllung sowie Fugenvorbehandlung nach den
Verarbeitungsrichtlinien des Dichtstoffherstellers.
Fugenbreite bis ca. 5 mm.
Menge: 1,000 m

**10.01.2 Bewegungs- und Anschlußfugen Silikon, bis 10 mm**
Bewegungs- und Anschlussfugen, horizontal und vertikal,
liefern,herstellen und füllen, mit Fugendichtstoff:
Silikon.
Fugenunterfüllung sowie Fugenvorbehandlung nach den
Verarbeitungsrichtlinien des Dichtstoffherstellers.
Fugenbreite bis ca. 10 mm.
Menge: 1,000 m

**10.01.3 Bewegungs- und Anschlußfugen Silikon, bis 15 mm**
Bewegungs- und Anschlussfugen, horizontal und vertikal,
liefern,herstellen und füllen, mit Fugendichtstoff:
Silikon.
Fugenunterfüllung sowie Fugenvorbehandlung nach den
Verarbeitungsrichtlinien des Dichtstoffherstellers.
Fugenbreite bis ca. 15 mm.
Menge: 1,000 m

**10.01.4 Bewegungs- und Anschlußfugen Silikon, bis 20 mm**
Bewegungs- und Anschlussfugen, horizontal und vertikal,
liefern,herstellen und füllen, mit Fugendichtstoff:
Silikon.
Fugenunterfüllung sowie Fugenvorbehandlung nach den
Verarbeitungsrichtlinien des Dichtstoffherstellers.
Fugenbreite bis ca. 20 mm.
Menge: 1,000 m

**10.01.5 Bewegungs- und Anschlußfugen Silikon, bis 25 mm**
Bewegungs- und Anschlussfugen, horizontal und vertikal,
liefern,herstellen und füllen, mit Fugendichtstoff:
Silikon.
Fugenunterfüllung sowie Fugenvorbehandlung nach den
Verarbeitungsrichtlinien des Dichtstoffherstellers.
Fugenbreite bis ca. 25 mm.
Menge: 1,000 m

**10.01.6 Bewegungs- und Anschlußfugen Acryl, bis 5 mm**
Bewegungs- und Anschlussfugen, horizontal und vertikal,
liefern, herstellen und füllen, mit Acryl,
überstreichbar.
Fugenunterfüllung sowie Fugenvorbehandlung nach den
Verarbeitungsrichtlinien des Dichtstoffherstellers.
Fugenbreite bis ca. 5 mm.
Menge: 1,000 m

**10.01.7 Bewegungs- und Anschlußfugen Acryl, bis 10 mm**
Bewegungs- und Anschlussfugen, horizontal und vertikal,
liefern, herstellen und füllen, mit Acryl,
überstreichbar.
Fugenunterfüllung sowie Fugenvorbehandlung nach den
Verarbeitungsrichtlinien des Dichtstoffherstellers.
Fugenbreite bis ca. 10 mm.
Menge: 1,000 m

**10.01.8 Bewegungs- und Anschlußfugen Acryl, bis 15 mm**
Bewegungs- und Anschlussfugen, horizontal und vertikal,
liefern, herstellen und füllen, mit Acryl,
überstreichbar.
Fugenunterfüllung sowie Fugenvorbehandlung nach den
Verarbeitungsrichtlinien des Dichtstoffherstellers.
Fugenbreite bis ca. 15 mm.
Menge: 1,000 m

**10.01.9 Bewegungs- und Anschlußfugen Acryl, bis 20 mm**
Bewegungs- und Anschlussfugen, horizontal und vertikal,
liefern, herstellen und füllen, mit Acryl,
überstreichbar.
Fugenunterfüllung sowie Fugenvorbehandlung nach den
Verarbeitungsrichtlinien des Dichtstoffherstellers.
Fugenbreite bis ca. 20 mm.
Menge: 1,000 m

**10.01.10 Bewegungs- und Anschlußfugen Acryl, bis 25 mm**
Bewegungs- und Anschlussfugen, horizontal und vertikal,
liefern, herstellen und füllen, mit Acryl,
überstreichbar.
Fugenunterfüllung sowie Fugenvorbehandlung nach den
Verarbeitungsrichtlinien des Dichtstoffherstellers.
Fugenbreite bis ca. 25 mm.
Menge: 1,000 m

**10.01.11 Bewegungs- und Anschlußfugen Marmorsilikon, bis 5 mm**
Bewegungs- und Anschlussfugen, horizontal und vertikal,
liefern, herstellen und füllen, mit Marmorsilikon.
Fugenunterfüllung sowie Fugenvorbehandlung nach den
Verarbeitungsrichtlinien des Dichtstoffherstellers.
Fugenbreite bis ca. 5 mm.
Menge: 1,000 m

**10.01.12 Bewegungs- und Anschlußfugen Marmorsilikon, bis 10 mm**
Bewegungs- und Anschlussfugen, horizontal und vertikal,
liefern, herstellen und füllen, mit Marmorsilikon.
Fugenunterfüllung sowie Fugenvorbehandlung nach den
Verarbeitungsrichtlinien des Dichtstoffherstellers.
Fugenbreite bis ca. 10 mm.
Menge: 1,000 m

**10.01.13 Bewegungs- und Anschlußfugen Marmorsilikon, bis 15 mm**
Bewegungs- und Anschlussfugen, horizontal und vertikal,
liefern, herstellen und füllen, mit Marmorsilikon.
Fugenunterfüllung sowie Fugenvorbehandlung nach den
Verarbeitungsrichtlinien des Dichtstoffherstellers.
Fugenbreite bis ca. 15 mm.
Menge: 1,000 m

**10.01.14 Bewegungs- und Anschlußfugen Marmorsilikon, bis 20 mm**
Bewegungs- und Anschlussfugen, horizontal und vertikal,
liefern, herstellen und füllen, mit Marmorsilikon.
Fugenunterfüllung sowie Fugenvorbehandlung nach den
Verarbeitungsrichtlinien des Dichtstoffherstellers.
Fugenbreite bis ca. 20 mm.
Menge: 1,000 m

**10.01.15 Bewegungs- und Anschlußfugen Marmorsilikon, bis 25 mm**
Bewegungs- und Anschlussfugen, horizontal und vertikal,
liefern, herstellen und füllen, mit Marmorsilikon.
Fugenunterfüllung sowie Fugenvorbehandlung nach den
Verarbeitungsrichtlinien des Dichtstoffherstellers.
Fugenbreite bis ca. 25 mm.
Menge: 1,000 m

**10.01.16 Anschlußfugen Epoxidharz, bis 5 mm**
Anschlussfugen, horizontal und vertikal,
liefern,herstellen und füllen, mit Epoxidharz.
Fugenunterfüllung sowie Fugenvorbehandlung nach den
Verarbeitungsrichtlinien des Dichtstoffherstellers.
Fugenbreite bis ca. 5 mm.
Menge: 1,000 m

**10.01.17 Anschlußfugen Epoxidharz, bis 10 mm**
Anschlussfugen, horizontal und vertikal,
liefern,herstellen und füllen, mit Epoxidharz.
Fugenunterfüllung sowie Fugenvorbehandlung nach den
Verarbeitungsrichtlinien des Dichtstoffherstellers.
Fugenbreite bis ca. 10 mm.
Menge: 1,000 m

**10.01.18 Anschlußfugen Epoxidharz, bis 15 mm**
Anschlussfugen, horizontal und vertikal,
liefern,herstellen und füllen, mit Epoxidharz.
Fugenunterfüllung sowie Fugenvorbehandlung nach den
Verarbeitungsrichtlinien des Dichtstoffherstellers.
Fugenbreite bis ca. 15 mm.
Menge: 1,000 m

**10.01.19 Anschlußfugen Epoxidharz, bis 20 mm**
Anschlussfugen, horizontal und vertikal,
liefern,herstellen und füllen, mit Epoxidharz.
Fugenunterfüllung sowie Fugenvorbehandlung nach den
Verarbeitungsrichtlinien des Dichtstoffherstellers.
Fugenbreite bis ca. 20 mm.
Menge: 1,000 m

**10.01.20 Anschlußfugen Epoxidharz, bis 25 mm**
#N/AAnschlussfugen, horizontal und vertikal,
liefern,herstellen und füllen, mit Epoxidharz.
Fugenunterfüllung sowie Fugenvorbehandlung nach den
Verarbeitungsrichtlinien des Dichtstoffherstellers.
Fugenbreite bis ca. 25 mm.
Menge: 1,000 m

**10.01.21 Fugendichtung entfernen**
Alte schadhafte Fugen, aus Silikon, Acryl usw.,
horizontal und vertikal, herausschneiden / entfernen,
Ränder säubern und für Neuverfugung vorbereiten.
Anfallendes Material wird Eigentum des Auftragnehmers.
Menge: 1,000 m

### Titel 11 Innentüren

#### Untertitel 11.01 Türblatt HPL 0,8 mm, für vorh. Stahlzargen

**11.01.1 Türblatt mit Röhrenspanplatten-Einlage, HPL 0,8 mm (Schichtstoff), (BxH) 610 x 1985 mm, Dekor nach Wahl**
Türblatt mit Röhrenspanplatten-Einlage für bauseits
vorhandene Stahlzargen, ca. 39 mm nach DIN 68706,
dreiseitig gefälzt 13x25,5 mm, Rahmen ca. 31 mm breit
mit Zusatzstab, unten mit Zusatz-Holzrahmen,
Einlage: Röhrenspanplatte nach DIN 68764-E1,
Deckplatten: beidseitig Dünnspanplatte nach DIN EN 312,
Formaldehydpotential Klasse1 (vorher E1),
2 Bandflügelteile V0020,
BB-Einsteckschloß nach DIN 18251,
Verleimung Decklage/HPL: nach DIN EN 204 D3,
Oberfläche: HPL 0,8mm (SCHICHTSTOFF), Dekor nach Wahl
Kantenbeschichtung: Dekorkante.
Liefern und nach Herstellervorschrift einbauen.

Normgröße (BxH): 610 x 1985 mm
Menge: 1,000 Stk

**11.01.2 Türblatt HPL 0,8 mm (Schichtstoff), (BxH) 610 x 2110 mm**
Türblatt wie vor beschrieben, jedoch mit Normgröße
(BxH) 610 x 2110 mm
Menge: 1,000 Stk

**11.01.3 Türblatt HPL 0,8 mm (Schichtstoff), (BxH) 735 x 1985 mm**
Türblatt wie vor beschrieben, jedoch mit Normgröße
(BxH) 735 x 1985 mm
Menge: 1,000 Stk

**11.01.4 Türblatt HPL 0,8 mm (Schichtstoff), (BxH) 735 x 2110 mm**
Türblatt wie vor beschrieben, jedoch mit Normgröße
(BxH) 735 x 2110 mm
Menge: 1,000 Stk

**11.01.5 Türblatt HPL 0,8 mm (Schichtstoff), (BxH) 860 x 1985 mm**
Türblatt wie vor beschrieben, jedoch mit Normgröße
(BxH) 860 x 1985 mm
Menge: 1,000 Stk

**11.01.6 Türblatt HPL 0,8 mm (Schichtstoff), (BxH) 860 x 2110 mm**
Türblatt wie vor beschrieben, jedoch mit Normgröße
(BxH) 860 x 2110 mm
Menge: 1,000 Stk

**11.01.7 Türblatt HPL 0,8 mm (Schichtstoff), (BxH) 985 x 1985 mm**
Türblatt wie vor beschrieben, jedoch mit Normgröße
(BxH) 985 x 1985 mm
Menge: 1,000 Stk

**11.01.8 Türblatt HPL 0,8 mm (Schichtstoff), (BxH) 985 x 2110 mm**
Türblatt wie vor beschrieben, jedoch mit Normgröße
(BxH) 985 x 2110 mm
Menge: 1,000 Stk

**11.01.9 Türblatt HPL 0,8 mm (Schichtstoff), (BxH) 1110 x 1985 mm**
Türblatt wie vor beschrieben, jedoch mit Normgröße
(BxH) 1110 x 1985 mm
Menge: 1,000 Stk

**11.01.10 Türblatt HPL 0,8 mm (Schichtstoff) (BxH) 1110 x 2110 mm**
Türblatt wie vor beschrieben, jedoch mit Normgröße
(BxH) 1110 x 2110 mm
Menge: 1,000 Stk

#### Untertitel 11.02 Türblatt und Türfutter, in Macore

**11.02.1 Türblatt mit Röhrenspanplatten-Einlage, Macore, (BxH) 610 x 1985 mm**
Türblatt mit Röhrenspanplatten-Einlage in Macore,
ca. 39 mm DIN 68706, dreiseitig gefälzt 13 x 25,5 mm,
Rahmen ca. 31 mm breit mit Zusatzstab, unten Zusatz
Holzrahmen,
Einlage : Röhrenspanplatte nach DIN 68764-E1,
Deckplatten: beidseitig Dünnspanplatte nach DIN EN 312
Formaldehydpotential Klasse 1 (vorher E1),
2 Bandflügelteile V0020,
BB-Einsteckschloß nach DIN 18251,
Verleimung Decklage/Furnier: nach DIN EN 204 D3,
Oberfläche: Acryl-Lack, UV-gehärtet,
Beanspruchungsgruppe 1B entsprechend DIN 68861,
Kantenbeschichtung: Holzkante/Dekorkante
Liefern und nach Herstellervorschrift einbauen.

Normgröße (BxH): 610 x 1985 mm
Menge: 1,000 Stk

**11.02.2 Türblatt in Macore, (BxH) 610 x 2110 mm**
Türblatt wie vor beschrieben, jedoch mit Normgröße
(BxH) 610 x 2110 mm
Menge: 1,000 Stk

**11.02.3 Türblatt in Macore, (BxH) 735 x 1985 mm**
Türblatt wie vor beschrieben, jedoch mit Normgröße
(BxH) 735 x 1985 mm
Menge: 1,000 Stk

**11.02.4 Türblatt in Macore, (BxH) 735 x 2110 mm**
Türblatt wie vor beschrieben, jedoch mit Normgröße
(BxH) 735 x 2110 mm
Menge: 1,000 Stk

**11.02.5 Türblatt in Macore, (BxH) 860 x 1985 mm**
Türblatt wie vor beschrieben, jedoch mit Normgröße
(BxH) 860 x 1985 mm
Menge: 1,000 Stk

**11.02.6 Türblatt in Macore, (BxH) 860 x 2110 mm**
Türblatt wie vor beschrieben, jedoch mit Normgröße
(BxH) 860 x 2110 mm
Menge: 1,000 Stk

**11.02.7 Türblatt in Macore, (BxH) 985 x 1985 mm**
Türblatt wie vor beschrieben, jedoch mit Normgröße
(BxH) 985 x 1985 mm
Menge: 1,000 Stk

**11.02.8 Türblatt in Macore, (BxH) 985 x 2110 mm**
Türblatt wie vor beschrieben, jedoch mit Normgröße
(BxH) 985 x 2110 mm
Menge: 1,000 Stk

**11.02.9 Türblatt in Macore, (BxH) 1110 x 1985 mm**
Türblatt wie vor beschrieben, jedoch mit Normgröße
(BxH) 1110 x 1985 mm
Menge: 1,000 Stk

**11.02.10 Türblatt in Macore, (BxH) 1110 x 2110 mm**
Türblatt wie vor beschrieben, jedoch mit Normgröße
(BxH) 1110 x 2110 mm
Menge: 1,000 Stk

**11.02.11 Türfutter in Macore, (BxHxW) 610 x 1985 x 80 mm**
Türfutter 1-flügelig, sturzhoch für gefälzte 1-flg
Türen nach DIN 18101 und Ganzglastürblätter
Futterteile aus 22 mm, Bekleidung aus 12-13 mm
Spanplatten nach DIN EN 312 Formaldehydpotential
Klasse1 (vorher E1),
Bekleidung 50 mm breit, zur Wand auf 16mm gefaltet,
Eckverbindung auf Gehrung,
Zierbekleidung mit Wandstärkenausgleich -5 bis + 15 mm
Sicherheitsschließblech mit Unterlage für zweitouriges
Schließen, eingezogenes elastisches Dichtungsprofil
2 Stahl-Bandanschraubtaschen,
2 verstell- und auswechselbare Bandunterteile V3400
Verleimung Decklage/Furnier: nach DIN EN 204 D3
Oberfläche: Acryl-Lack, UV-gehärtet,
Beanspruchungsgruppe 1B entsprechend DIN 68861
Kantenbeschichtung: Holzkante/Dekorkante
Liefern und nach Herstellervorschrift einbauen.
Normgröße (Breite x Höhe x Wandstärke): 610 x 1985 x 80
mm
Menge: 1,000 Stk

**11.02.12 Türfutter in Macore, (BxHxW) 610 x 1985 x 100 mm**
Türfutter 1-flügelig, wie vor beschrieben, jedoch mit
Normgröße (BxHxW) 610 x 1985 x 100 mm
Menge: 1,000 Stk

**11.02.13 Türfutter in Macore, (BxHxW) 610 x 1985 x 125 mm**
Türfutter 1-flügelig, wie vor beschrieben, jedoch mit
Normgröße (BxHxW) 610 x 1985 x 125 mm
Menge: 1,000 Stk

**11.02.14 Türfutter in Macore, (BxHxW) 610 x 1985 x 145 mm**
Türfutter 1-flügelig, wie vor beschrieben, jedoch mit
Normgröße (BxHxW) 610 x 1985 x 145 mm
Menge: 1,000 Stk

**11.02.15 Türfutter in Macore, (BxHxW) 610 x 1985 x 165 mm**
Türfutter 1-flügelig, wie vor beschrieben, jedoch mit
(BxHxW) 610 x 1985 x 165 mm
Menge: 1,000 Stk

**11.02.16 Türfutter in Macore, (BxHxW) 610 x 1985 x 185 mm**
Türfutter 1-flügelig, wie vor beschrieben, jedoch mit
(BxHxW) 610 x 1985 x 185 mm
Menge: 1,000 Stk

**11.02.17 Türfutter in Macore, (BxHxW) 610 x 1985 x 205 mm**
Türfutter 1-flügelig, wie vor beschrieben, jedoch mit
(BxHxW) 610 x 1985 x 205 mm
Menge: 1,000 Stk

**11.02.18 Türfutter in Macore, (BxHxW) 610 x 1985 x 225 mm**
Türfutter 1-flügelig, wie vor beschrieben, jedoch mit
(BxHxW) 610 x 1985 x 225 mm
Menge: 1,000 Stk

**11.02.19 Türfutter in Macore, (BxHxW) 610 x 1985 x 245 mm**
Türfutter 1-flügelig, wie vor beschrieben, jedoch mit
(BxHxW) 610 x 1985 x 245 mm
Menge: 1,000 Stk

**11.02.20 Türfutter in Macore, (BxHxW) 610 x 1985 x 270 mm**
Türfutter 1-flügelig, wie vor beschrieben, jedoch mit
(BxHxW) 610 x 1985 x 270 mm
Menge: 1,000 Stk

**11.02.21 Türfutter in Macore, (BxHxW) 610 x 1985 x 290 mm**
Türfutter 1-flügelig, wie vor beschrieben, jedoch mit
(BxHxW) 610 x 1985 x 290 mm
Menge: 1,000 Stk

**11.02.22 Türfutter in Macore, (BxHxW) 610 x 1985 x 310 mm**
Türfutter 1-flügelig, wie vor beschrieben, jedoch mit
(BxHxW) 610 x 1985 x 310 mm
Menge: 1,000 Stk

**11.02.23 Türfutter in Macore, (BxHxW) 610 x 1985 x 330 mm**
Türfutter 1-flügelig, wie vor beschrieben, jedoch mit
(BxHxW) 610 x 1985 x 330 mm
Menge: 1,000 Stk

**11.02.24 Türfutter in Macore, (BxHxW) 610 x 2110 x 80 mm**
Türfutter 1-flügelig, wie vor beschrieben, jedoch mit
(BxHxW) 610 x 2110 x 80 mm
Menge: 1,000 Stk

**11.02.25 Türfutter in Macore, (BxHxW) 610 x 2110 x 100 mm**
Türfutter 1-flügelig, wie vor beschrieben, jedoch mit
(BxHxW) 610 x 2110 x 100 mm
Menge: 1,000 Stk

**11.02.26 Türfutter in Macore, (BxHxW) 610 x 2110 x 125 mm**
Türfutter 1-flügelig, wie vor beschrieben, jedoch mit
(BxHxW) 610 x 2110 x 125 mm
Menge: 1,000 Stk

**11.02.27 Türfutter in Macore, (BxHxW) 610 x 2110 x 145 mm**
Türfutter 1-flügelig, wie vor beschrieben, jedoch mit
(BxHxW) 610 x 2110 x 145 mm
Menge: 1,000 Stk

**11.02.28 Türfutter in Macore, (BxHxW) 610 x 2110 x 165 mm**
Türfutter 1-flügelig, wie vor beschrieben, jedoch mit
(BxHxW) 610 x 2110 x 165 mm
Menge: 1,000 Stk

**11.02.29 Türfutter in Macore, (BxHxW) 610 x 2110 x 185 mm**
Türfutter 1-flügelig, wie vor beschrieben, jedoch mit
(BxHxW) 610 x 2110 x 185 mm
Menge: 1,000 Stk

**11.02.30 Türfutter in Macore, (BxHxW) 610 x 2110 x 205 mm**
Türfutter 1-flügelig, wie vor beschrieben, jedoch mit
(BxHxW) 610 x 2110 x 205 mm
Menge: 1,000 Stk

**11.02.31 Türfutter in Macore, (BxHxW) 610 x 2110 x 225 mm**
Türfutter 1-flügelig, wie vor beschrieben, jedoch mit
(BxHxW) 610 x 2110 x 225 mm
Menge: 1,000 Stk

**11.02.32 Türfutter in Macore, (BxHxW) 610 x 2110 x 245 mm**
Türfutter 1-flügelig, wie vor beschrieben, jedoch mit
(BxHxW) 610 x 2110 x 245 mm
Menge: 1,000 Stk

**11.02.33 Türfutter in Macore, (BxHxW) 610 x 2110 x 270 mm**
Türfutter 1-flügelig, wie vor beschrieben, jedoch mit
(BxHxW) 610 x 2110 x 270 mm
Menge: 1,000 Stk

**11.02.34 Türfutter in Macore, (BxHxW) 610 x 2110 x 290 mm**
Türfutter 1-flügelig, wie vor beschrieben, jedoch mit
(BxHxW) 610 x 2110 x 290 mm
Menge: 1,000 Stk

**11.02.35 Türfutter in Macore, (BxHxW) 610 x 2110 x 310 mm**
Türfutter 1-flügelig, wie vor beschrieben, jedoch mit
(BxHxW) 610 x 2110 x 310 mm
Menge: 1,000 Stk

**11.02.36 Türfutter in Macore, (BxHxW) 610 x 2110 x 330 mm**
Türfutter 1-flügelig, wie vor beschrieben, jedoch mit
(BxHxW) 610 x 2110 x 330 mm
Menge: 1,000 Stk

**11.02.37 Türfutter in Macore, (BxHxW) 735 x 1985 x 80 mm**
Türfutter 1-flügelig, wie vor beschrieben, jedoch mit
Normgröße (BxHxW) 735 x 1985 x 80 mm
Menge: 1,000 Stk

**11.02.38 Türfutter in Macore, (BxHxW) 735 x 1985 x 100 mm**
Türfutter 1-flügelig, wie vor beschrieben, jedoch mit
Normgröße (BxHxW) 735 x 1985 x 100 mm
Menge: 1,000 Stk

**11.02.39 Türfutter in Macore, (BxHxW) 735 x 1985 x 125 mm**
Türfutter 1-flügelig, wie vor beschrieben, jedoch mit
Normgröße (BxHxW) 735 x 1985 x 125 mm
Menge: 1,000 Stk

**11.02.40 Türfutter in Macore, (BxHxW) 735 x 1985 x 145 mm**
Türfutter 1-flügelig, wie vor beschrieben, jedoch mit
Normgröße (BxHxW) 735 x 1985 x 145 mm
Menge: 1,000 Stk

**11.02.41 Türfutter in Macore, (BxHxW) 735 x 1985 x 165 mm**
Türfutter 1-flügelig, wie vor beschrieben, jedoch mit
Normgröße (BxHxW) 735 x 1985 x 165 mm
Menge: 1,000 Stk

**11.02.42 Türfutter in Macore, (BxHxW) 735 x 1985 x 185 mm**
Türfutter 1-flügelig, wie vor beschrieben, jedoch mit
Normgröße (BxHxW) 735 x 1985 x 185 mm
Menge: 1,000 Stk

**11.02.43 Türfutter in Macore, (BxHxW) 735 x 1985 x 205 mm**
Türfutter 1-flügelig, wie vor beschrieben, jedoch mit
Normgröße (BxHxW) 735 x 1985 x 205 mm
Menge: 1,000 Stk

**11.02.44 Türfutter in Macore, (BxHxW) 735 x 1985 x 225 mm**
Türfutter 1-flügelig, wie vor beschrieben, jedoch mit
Normgröße (BxHxW) 735 x 1985 x 225 mm
Menge: 1,000 Stk

**11.02.45 Türfutter in Macore, (BxHxW) 735 x 1985 x 245 mm**
Türfutter 1-flügelig, wie vor beschrieben, jedoch mit
Normgröße (BxHxW) 735 x 1985 x 245 mm
Menge: 1,000 Stk

**11.02.46 Türfutter in Macore, (BxHxW) 735 x 1985 x 270 mm**
Türfutter 1-flügelig, wie vor beschrieben, jedoch mit
Normgröße (BxHxW) 735 x 1985 x 270 mm
Menge: 1,000 Stk

**11.02.47 Türfutter in Macore, (BxHxW) 735 x 1985 x 290 mm**
Türfutter 1-flügelig, wie vor beschrieben, jedoch mit
Normgröße (BxHxW) 735 x 1985 x 290 mm
Menge: 1,000 Stk

**11.02.48 Türfutter in Macore, (BxHxW) 735 x 1985 x 310 mm**
Türfutter 1-flügelig, wie vor beschrieben, jedoch mit
Normgröße (BxHxW) 735 x 1985 x 310 mm
Menge: 1,000 Stk

**11.02.49 Türfutter in Macore, (BxHxW) 735 x 1985 x 330 mm**
Türfutter 1-flügelig, wie vor beschrieben, jedoch mit
Normgröße (BxHxW) 735 x 1985 x 330 mm
Menge: 1,000 Stk

**11.02.50 Türfutter in Macore, (BxHxW) 735 x 2110 x 80 mm**
Türfutter 1-flügelig, wie vor beschrieben, jedoch mit
(BxHxW) 735 x 2110 x 80 mm
Menge: 1,000 Stk

**11.02.51 Türfutter in Macore, (BxHxW) 735 x 2110 x 100 mm**
Türfutter 1-flügelig, wie vor beschrieben, jedoch mit
(BxHxW) 735 x 2110 x 100 mm
Menge: 1,000 Stk

**11.02.52 Türfutter in Macore, (BxHxW) 735 x 2110 x 125 mm**
Türfutter 1-flügelig, wie vor beschrieben, jedoch mit
(BxHxW) 735 x 2110 x 125 mm
Menge: 1,000 Stk

**11.02.53 Türfutter in Macore, (BxHxW) 735 x 2110 x 145 mm**
Türfutter 1-flügelig, wie vor beschrieben, jedoch mit
(BxHxW) 735 x 2110 x 145 mm
Menge: 1,000 Stk

**11.02.54 Türfutter in Macore, (BxHxW) 735 x 2110 x 165 mm**
Türfutter 1-flügelig, wie vor beschrieben, jedoch mit
(BxHxW) 735 x 2110 x 165 mm
Menge: 1,000 Stk

**11.02.55 Türfutter in Macore, (BxHxW) 735 x 2110 x 185 mm**
Türfutter 1-flügelig, wie vor beschrieben, jedoch mit
(BxHxW) 735 x 2110 x 185 mm
Menge: 1,000 Stk

**11.02.56 Türfutter in Macore, (BxHxW) 735 x 2110 x 205 mm**
Türfutter 1-flügelig, wie vor beschrieben, jedoch mit
(BxHxW) 735 x 2110 x 205 mm
Menge: 1,000 Stk

**11.02.57 Türfutter in Macore, (BxHxW) 735 x 2110 x 225 mm**
Türfutter 1-flügelig, wie vor beschrieben, jedoch mit
(BxHxW) 735 x 2110 x 225 mm
Menge: 1,000 Stk

**11.02.58 Türfutter in Macore, (BxHxW) 735 x 2110 x 245 mm**
Türfutter 1-flügelig, wie vor beschrieben, jedoch mit
(BxHxW) 735 x 2110 x 245 mm
Menge: 1,000 Stk

**11.02.59 Türfutter in Macore, (BxHxW) 735 x 2110 x 270 mm**
Türfutter 1-flügelig, wie vor beschrieben, jedoch mit
(BxHxW) 735 x 2110 x 270 mm
Menge: 1,000 Stk

**11.02.60 Türfutter in Macore, (BxHxW) 735 x 2110 x 290 mm**
Türfutter 1-flügelig, wie vor beschrieben, jedoch mit
(BxHxW) 735 x 2110 x 290 mm
Menge: 1,000 Stk

**11.02.61 Türfutter in Macore, (BxHxW) 735 x 2110 x 310 mm**
Türfutter 1-flügelig, wie vor beschrieben, jedoch mit
(BxHxW) 735 x 2110 x 310 mm
Menge: 1,000 Stk

**11.02.62 Türfutter in Macore, (BxHxW) 735 x 2110 x 330 mm**
Türfutter 1-flügelig, wie vor beschrieben, jedoch mit
(BxHxW) 735 x 2110 x 330 mm
Menge: 1,000 Stk

**11.02.63 Türfutter in Macore, (BxHxW) 860 x 1985 x 80 mm**
Türfutter 1-flügelig, wie vor beschrieben, jedoch mit
Normgröße (BxHxW) 860 x 1985 x 80 mm
Menge: 1,000 Stk

**11.02.64 Türfutter in Macore, (BxHxW) 860 x 1985 x 100 mm**
Türfutter 1-flügelig, wie vor beschrieben, jedoch mit
Normgröße (BxHxW) 860 x 1985 x 100 mm
Menge: 1,000 Stk

**11.02.65 Türfutter in Macore, (BxHxW) 860 x 1985 x 125 mm**
Türfutter 1-flügelig, wie vor beschrieben, jedoch mit
Normgröße (BxHxW) 860 x 1985 x 125 mm
Menge: 1,000 Stk

**11.02.66 Türfutter in Macore, (BxHxW) 860 x 1985 x 145 mm**
Türfutter 1-flügelig, wie vor beschrieben, jedoch mit
Normgröße (BxHxW) 860 x 1985 x 145 mm
Menge: 1,000 Stk

**11.02.67 Türfutter in Macore, (BxHxW) 860 x 1985 x 165 mm**
Türfutter 1-flügelig, wie vor beschrieben, jedoch mit
Normgröße (BxHxW) 860 x 1985 x 165 mm
Menge: 1,000 Stk

**11.02.68 Türfutter in Macore, (BxHxW) 860 x 1985 x 185 mm**
Türfutter 1-flügelig, wie vor beschrieben, jedoch mit
Normgröße (BxHxW) 860 x 1985 x 185 mm
Menge: 1,000 Stk

**11.02.69 Türfutter in Macore, (BxHxW) 860 x 1985 x 205 mm**
Türfutter 1-flügelig, wie vor beschrieben, jedoch mit
Normgröße (BxHxW) 860 x 1985 x 205 mm
Menge: 1,000 Stk

**11.02.70 Türfutter in Macore, (BxHxW) 860 x 1985 x 225 mm**
Türfutter 1-flügelig, wie vor beschrieben, jedoch mit
Normgröße (BxHxW) 860 x 1985 x 225 mm
Menge: 1,000 Stk

**11.02.71 Türfutter in Macore, (BxHxW) 860 x 1985 x 245 mm**
Türfutter 1-flügelig, wie vor beschrieben, jedoch mit
Normgröße (BxHxW) 860 x 1985 x 245 mm
Menge: 1,000 Stk

**11.02.72 Türfutter in Macore, (BxHxW) 860 x 1985 x 270 mm**
Türfutter 1-flügelig, wie vor beschrieben, jedoch mit
 Normgröße (BxHxW) 860 x 1985 x 270 mm
Menge: 1,000 Stk

**11.02.73 Türfutter in Macore, (BxHxW) 860 x 1985 x 290 mm**
Türfutter 1-flügelig, wie vor beschrieben, jedoch mit
Normgröße (BxHxW) 860 x 1985 x 290 mm
Menge: 1,000 Stk

**11.02.74 Türfutter in Macore, (BxHxW) 860 x 1985 x 310 mm**
Türfutter 1-flügelig, wie vor beschrieben, jedoch mit
Normgröße (BxHxW) 860 x 1985 x 310 mm
Menge: 1,000 Stk

**11.02.75 Türfutter in Macore, (BxHxW) 860 x 1985 x 330 mm**
Türfutter 1-flügelig, wie vor beschrieben, jedoch mit
Normgröße (BxHxW) 860 x 1985 x 330 mm
Menge: 1,000 Stk

**11.02.76 Türfutter in Macore, (BxHxW) 860 x 2110 x 80 mm**
Türfutter 1-flügelig, wie vor beschrieben, jedoch mit
(BxHxW) 860 x 2110 x 80 mm
Menge: 1,000 Stk

**11.02.77 Türfutter in Macore, (BxHxW) 860 x 2110 x 100 mm**
Türfutter 1-flügelig, wie vor beschrieben, jedoch mit
(BxHxW) 860 x 2110 x 100 mm
Menge: 1,000 Stk

**11.02.78 Türfutter in Macore, (BxHxW) 860 x 2110 x 125 mm**
Türfutter 1-flügelig, wie vor beschrieben, jedoch mit
(BxHxW) 860 x 2110 x 125 mm
Menge: 1,000 Stk

**11.02.79 Türfutter in Macore, (BxHxW) 860 x 2110 x 145 mm**
Türfutter 1-flügelig, wie vor beschrieben, jedoch mit
(BxHxW) 860 x 2110 x 145 mm
Menge: 1,000 Stk

**11.02.80 Türfutter in Macore, (BxHxW) 860 x 2110 x 165 mm**
Türfutter 1-flügelig, wie vor beschrieben, jedoch mit
(BxHxW) 860 x 2110 x 165 mm
Menge: 1,000 Stk

**11.02.81 Türfutter in Macore, (BxHxW) 860 x 2110 x 185 mm**
Türfutter 1-flügelig, wie vor beschrieben, jedoch mit
(BxHxW) 860 x 2110 x 185 mm
Menge: 1,000 Stk

**11.02.82 Türfutter in Macore, (BxHxW) 860 x 2110 x 205 mm**
Türfutter 1-flügelig, wie vor beschrieben, jedoch mit
(BxHxW) 860 x 2110 x 205 mm
Menge: 1,000 Stk

**11.02.83 Türfutter in Macore, (BxHxW) 860 x 2110 x 225 mm**
Türfutter 1-flügelig, wie vor beschrieben, jedoch mit
(BxHxW) 860 x 2110 x 225 mm
Menge: 1,000 Stk

**11.02.84 Türfutter in Macore, (BxHxW) 860 x 2110 x 245 mm**
Türfutter 1-flügelig, wie vor beschrieben, jedoch mit
(BxHxW) 860 x 2110 x 245 mm
Menge: 1,000 Stk

**11.02.85 Türfutter in Macore, (BxHxW) 860 x 2110 x 270 mm**
Türfutter 1-flügelig, wie vor beschrieben, jedoch mit
(BxHxW) 860 x 2110 x 270 mm
Menge: 1,000 Stk

**11.02.86 Türfutter in Macore, (BxHxW) 860 x 2110 x 290 mm**
Türfutter 1-flügelig, wie vor beschrieben, jedoch mit
(BxHxW) 860 x 2110 x 290 mm
Menge: 1,000 Stk

**11.02.87 Türfutter in Macore, (BxHxW) 860 x 2110 x 310 mm**
Türfutter 1-flügelig, wie vor beschrieben, jedoch mit
(BxHxW) 860 x 2110 x 310 mm
Menge: 1,000 Stk

**11.02.88 Türfutter in Macore, (BxHxW) 860 x 2110 x 330 mm**
Türfutter 1-flügelig, wie vor beschrieben, jedoch mit
(BxHxW) 860 x 2110 x 330 mm
Menge: 1,000 Stk

**11.02.89 Türfutter in Macore, (BxHxW) 985 x 1985 x 80 mm**
Türfutter 1-flügelig, wie vor beschrieben, jedoch mit
Normgröße (BxHxW) 985 x 1985 x 80 mm
Menge: 1,000 Stk

**11.02.90 Türfutter in Macore, (BxHxW) 985 x 1985 x 100 mm**
Türfutter 1-flügelig, wie vor beschrieben, jedoch mit
Normgröße (BxHxW) 985 x 1985 x 100 mm
Menge: 1,000 Stk

**11.02.91 Türfutter in Macore, (BxHxW) 985 x 1985 x 125 mm**
Türfutter 1-flügelig, wie vor beschrieben, jedoch mit
Normgröße (BxHxW) 985 x 1985 x 125 mm
Menge: 1,000 Stk

**11.02.92 Türfutter in Macore, (BxHxW) 985 x 1985 x 145 mm**
Türfutter 1-flügelig, wie vor beschrieben, jedoch mit
Normgröße (BxHxW) 985 x 1985 x 145 mm
Menge: 1,000 Stk

**11.02.93 Türfutter in Macore, (BxHxW) 985 x 1985 x 165 mm**
Türfutter 1-flügelig, wie vor beschrieben, jedoch mit
Normgröße (BxHxW) 985 x 1985 x 165 mm
Menge: 1,000 Stk

**11.02.94 Türfutter in Macore, (BxHxW) 985 x 1985 x 185 mm**
Türfutter 1-flügelig, wie vor beschrieben, jedoch mit
Normgröße (BxHxW) 985 x 1985 x 185 mm
Menge: 1,000 Stk

**11.02.95 Türfutter in Macore, (BxHxW) 985 x 1985 x 205 mm**
Türfutter 1-flügelig, wie vor beschrieben, jedoch mit
Normgröße (BxHxW) 985 x 1985 x 205 mm
Menge: 1,000 Stk

**11.02.96 Türfutter in Macore, (BxHxW) 985 x 1985 x 225 mm**
Türfutter 1-flügelig, wie vor beschrieben, jedoch mit
Normgröße (BxHxW) 985 x 1985 x 225 mm
Menge: 1,000 Stk

**11.02.97 Türfutter in Macore, (BxHxW) 985 x 1985 x 245 mm**
Türfutter 1-flügelig, wie vor beschrieben, jedoch mit
Normgröße (BxHxW) 985 x 1985 x 245 mm
Menge: 1,000 Stk

**11.02.98 Türfutter in Macore, (BxHxW) 985 x 1985 x 270 mm**
Türfutter 1-flügelig, wie vor beschrieben, jedoch mit
Normgröße (BxHxW) 985 x 1985 x 270 mm
Menge: 1,000 Stk

**11.02.99 Türfutter in Macore, (BxHxW) 985 x 1985 x 290 mm**
Türfutter 1-flügelig, wie vor beschrieben, jedoch mit
Normgröße (BxHxW) 985 x 1985 x 290 mm
Menge: 1,000 Stk

**11.02.100 Türfutter in Macore, (BxHxW) 985 x 1985 x 310 mm**
Türfutter 1-flügelig, wie vor beschrieben, jedoch mit
Normgröße (BxHxW) 985 x 1985 x 310 mm
Menge: 1,000 Stk

**11.02.101 Türfutter in Macore, (BxHxW) 985 x 1985 x 330 mm**
Türfutter 1-flügelig, wie vor beschrieben, jedoch mit
Normgröße (BxHxW) 985 x 1985 x 330 mm
Menge: 1,000 Stk

**11.02.102 Türfutter in Macore, (BxHxW) 985 x 2110 x 80 mm**
Türfutter 1-flügelig, wie vor beschrieben, jedoch mit
(BxHxW) 985 x 2110 x 80 mm
Menge: 1,000 Stk

**11.02.103 Türfutter in Macore, (BxHxW) 985 x 2110 x 100 mm**
Türfutter 1-flügelig, wie vor beschrieben, jedoch mit
(BxHxW) 985 x 2110 x 100 mm
Menge: 1,000 Stk

**11.02.104 Türfutter in Macore, (BxHxW) 985 x 2110 x 125 mm**
Türfutter 1-flügelig, wie vor beschrieben, jedoch mit
(BxHxW) 985 x 2110 x 125 mm
Menge: 1,000 Stk

**11.02.105 Türfutter in Macore, (BxHxW) 985 x 2110 x 145 mm**
Türfutter 1-flügelig, wie vor beschrieben, jedoch mit
(BxHxW) 985 x 2110 x 145 mm
Menge: 1,000 Stk

**11.02.106 Türfutter in Macore, (BxHxW) 985 x 2110 x 165 mm**
Türfutter 1-flügelig, wie vor beschrieben, jedoch mit
(BxHxW) 985 x 2110 x 165 mm
Menge: 1,000 Stk

**11.02.107 Türfutter in Macore, (BxHxW) 985 x 2110 x 185 mm**
Türfutter 1-flügelig, wie vor beschrieben, jedoch mit
(BxHxW) 985 x 2110 x 185 mm
Menge: 1,000 Stk

**11.02.108 Türfutter in Macore, (BxHxW) 985 x 2110 x 205 mm**
Türfutter 1-flügelig, wie vor beschrieben, jedoch mit
(BxHxW) 985 x 2110 x 205 mm
Menge: 1,000 Stk

**11.02.109 Türfutter in Macore, (BxHxW) 985 x 2110 x 225 mm**
Türfutter 1-flügelig, wie vor beschrieben, jedoch mit
(BxHxW) 985 x 2110 x 225 mm
Menge: 1,000 Stk

**11.02.110 Türfutter in Macore, (BxHxW) 985 x 2110 x 245 mm**
Türfutter 1-flügelig, wie vor beschrieben, jedoch mit
(BxHxW) 985 x 2110 x 245 mm
Menge: 1,000 Stk

**11.02.111 Türfutter in Macore, (BxHxW) 985 x 2110 x 270 mm**
Türfutter 1-flügelig, wie vor beschrieben, jedoch mit
(BxHxW) 985 x 2110 x 270 mm
Menge: 1,000 Stk

**11.02.112 Türfutter in Macore, (BxHxW) 985 x 2110 x 290 mm**
Türfutter 1-flügelig, wie vor beschrieben, jedoch mit
(BxHxW) 985 x 2110 x 290 mm
Menge: 1,000 Stk

**11.02.113 Türfutter in Macore, (BxHxW) 985 x 2110 x 310 mm**
Türfutter 1-flügelig, wie vor beschrieben, jedoch mit
(BxHxW) 985 x 2110 x 310 mm
Menge: 1,000 Stk

**11.02.114 Türfutter in Macore, (BxHxW) 985 x 2110 x 330 mm**
Türfutter 1-flügelig, wie vor beschrieben, jedoch mit
(BxHxW) 985 x 2110 x 330 mm
Menge: 1,000 Stk

**11.02.115 Türfutter in Macore, (BxHxW) 1110 x 1985 x 80 mm**
Türfutter 1-flügelig, wie vor beschrieben, jedoch mit
Normgröße (BxHxW) 1110 x 1985 x 80 mm
Menge: 1,000 Stk

**11.02.116 Türfutter in Macore, (BxHxW) 1110 x 1985 x 100 mm**
Türfutter 1-flügelig, wie vor beschrieben, jedoch mit
Normgröße (BxHxW) 1110 x 1985 x 100 mm
Menge: 1,000 Stk

**11.02.117 Türfutter in Macore, (BxHxW) 1110 x 1985 x 125 mm**
Türfutter 1-flügelig, wie vor beschrieben, jedoch mit
Normgröße (BxHxW) 1110 x 1985 x 125 mm
Menge: 1,000 Stk

**11.02.118 Türfutter in Macore, (BxHxW) 1110 x 1985 x 145 mm**
Türfutter 1-flügelig, wie vor beschrieben, jedoch mit
Normgröße (BxHxW) 1110 x 1985 x 145 mm
Menge: 1,000 Stk

**11.02.119 Türfutter in Macore, (BxHxW) 1110 x 1985 x 165 mm**
Türfutter 1-flügelig, wie vor beschrieben, jedoch mit
Normgröße (BxHxW) 1110 x 1985 x 165 mm
Menge: 1,000 Stk

**11.02.120 Türfutter in Macore, (BxHxW) 1110 x 1985 x 185 mm**
Türfutter 1-flügelig, wie vor beschrieben, jedoch mit
Normgröße (BxHxW) 1110 x 1985 x 185 mm
Menge: 1,000 Stk

**11.02.121 Türfutter in Macore, (BxHxW) 1110 x 1985 x 205 mm**
Türfutter 1-flügelig, wie vor beschrieben, jedoch mit
Normgröße (BxHxW) 1110 x 1985 x 205 mm
Menge: 1,000 Stk

**11.02.122 Türfutter in Macore, (BxHxW) 1110 x 1985 x 225 mm**
Türfutter 1-flügelig, wie vor beschrieben, jedoch mit
Normgröße (BxHxW) 1110 x 1985 x 225 mm
Menge: 1,000 Stk

**11.02.123 Türfutter in Macore, (BxHxW) 1110 x 1985 x 245 mm**
Türfutter 1-flügelig, wie vor beschrieben, jedoch mit
Normgröße (BxHxW) 1110 x 1985 x 245 mm
Menge: 1,000 Stk

**11.02.124 Türfutter in Macore, (BxHxW) 1110 x 1985 x 270 mm**
Türfutter 1-flügelig, wie vor beschrieben, jedoch mit
Normgröße (BxHxW) 1110 x 1985 x 270 mm
Menge: 1,000 Stk

**11.02.125 Türfutter in Macore, (BxHxW) 1110 x 1985 x 290 mm**
Türfutter 1-flügelig, wie vor beschrieben, jedoch mit
Normgröße (BxHxW) 1110 x 1985 x 290 mm
Menge: 1,000 Stk

**11.02.126 Türfutter in Macore, (BxHxW) 1110 x 1985 x 310 mm**
Türfutter 1-flügelig, wie vor beschrieben, jedoch mit
Normgröße (BxHxW) 1110 x 1985 x 310 mm
Menge: 1,000 Stk

**11.02.127 Türfutter in Macore, (BxHxW) 1110 x 1985 x 330 mm**
Türfutter 1-flügelig, wie vor beschrieben, jedoch mit
Normgröße (BxHxW) 1110 x 1985 x 330 mm
Menge: 1,000 Stk

**11.02.128 Türfutter in Macore, (BxHxW) 1110 x 2110 x 80 mm**
Türfutter 1-flügelig, wie vor beschrieben, jedoch mit
(BxHxW) 1110 x 2110 x 80 mm
Menge: 1,000 Stk

**11.02.129 Türfutter in Macore, (BxHxW) 1110 x 2110 x 100 mm**
Türfutter 1-flügelig, wie vor beschrieben, jedoch mit
(BxHxW) 1110 x 2110 x 100 mm
Menge: 1,000 Stk

**11.02.130 Türfutter in Macore, (BxHxW) 1110 x 2110 x 125 mm**
Türfutter 1-flügelig, wie vor beschrieben, jedoch mit
(BxHxW) 1110 x 2110 x 125 mm
Menge: 1,000 Stk

**11.02.131 Türfutter in Macore, (BxHxW) 1110 x 2110 x 145 mm**
Türfutter 1-flügelig, wie vor beschrieben, jedoch mit
(BxHxW) 1110 x 2110 x 145 mm
Menge: 1,000 Stk

**11.02.132 Türfutter in Macore, (BxHxW) 1110 x 2110 x 165 mm**
Türfutter 1-flügelig, wie vor beschrieben, jedoch mit
(BxHxW) 1110 x 2110 x 165 mm
Menge: 1,000 Stk

**11.02.133 Türfutter in Macore, (BxHxW) 1110 x 2110 x 185 mm**
Türfutter 1-flügelig, wie vor beschrieben, jedoch mit
(BxHxW) 1110 x 2110 x 185 mm
Menge: 1,000 Stk

**11.02.134 Türfutter in Macore, (BxHxW) 1110 x 2110 x 205 mm**
Türfutter 1-flügelig, wie vor beschrieben, jedoch mit
(BxHxW) 1110 x 2110 x 205 mm
Menge: 1,000 Stk

**11.02.135 Türfutter in Macore, (BxHxW) 1110 x 2110 x 225 mm**
Türfutter 1-flügelig, wie vor beschrieben, jedoch mit
(BxHxW) 1110 x 2110 x 225 mm
Menge: 1,000 Stk

**11.02.136 Türfutter in Macore, (BxHxW) 1110 x 2110 x 245 mm**
Türfutter 1-flügelig, wie vor beschrieben, jedoch mit
(BxHxW) 1110 x 2110 x 245 mm
Menge: 1,000 Stk

**11.02.137 Türfutter in Macore, (BxHxW) 1110 x 2110 x 270 mm**
Türfutter 1-flügelig, wie vor beschrieben, jedoch mit
(BxHxW) 1110 x 2110 x 270 mm
Menge: 1,000 Stk

**11.02.138 Türfutter in Macore, (BxHxW) 1110 x 2110 x 290 mm**
Türfutter 1-flügelig, wie vor beschrieben, jedoch mit
(BxHxW) 1110 x 2110 x 290 mm
Menge: 1,000 Stk

**11.02.139 Türfutter in Macore, (BxHxW) 1110 x 2110 x 310 mm**
Türfutter 1-flügelig, wie vor beschrieben, jedoch mit
(BxHxW) 1110 x 2110 x 310 mm
Menge: 1,000 Stk

**11.02.140 Türfutter in Macore, (BxHxW) 1110 x 2110 x 330 mm**
Türfutter 1-flügelig, wie vor beschrieben, jedoch mit
(BxHxW) 1110 x 2110 x 330 mm
Menge: 1,000 Stk

#### Untertitel 11.03 Türblatt und Futter, CPL-Oberfläche weiss

**11.03.1 Türblatt mit Röhrenspanplatten-Einlage, CPL-Oberfläche, weiss, (BxH) 610 x 1985 mm**
Türblatt mit Röhrenspanplatten-Einlage und Rundkante (Postforming), ca. 39 mm nach DIN 68706, dreiseitig gefälzt 13x25,5 mm, Rahmen ca. 31mm breit mit Zusatzstab, unten mit Zusatz-Holzrahmen, Einlage: Röhrenspanplatte nach DIN 68764-E1 Deckplatten: beidseitig Dünnspanplatte nach DIN EN 312 Formaldehydpotential Klasse1 (vorher E1), 2 Bandflügelteile V0020, BB-Einsteckschloß nach DIN 18251 Verleimung Decklage/CPL-Laminat: nach DIN EN 204 D3, Oberfläche: CPL-Laminat, weiss Rundkante am Aufdeck der Tür (seitlich gepostformt), Kantenbeschichtung: Dekorkante. Liefern und nach Herstellervorschrift einbauen.

Normgröße (BxH): 610 x 1985 mm
Menge: 1,000 Stk

**11.03.2 Türblatt CPL-Oberfläche, (BxH) 610 x 2110 mm**
Türblatt wie vor beschrieben, jedoch mit Normgröße
(BxH) 610 x 2110 mm
Menge: 1,000 Stk

**11.03.3 Türblatt CPL-Oberfläche, (BxH) 735 x 1985 mm**
Türblatt wie vor beschrieben, jedoch mit Normgröße
(BxH) 735 x 1985 mm
Menge: 1,000 Stk

**11.03.4 Türblatt CPL-Oberfläche, (BxH) 735 x 2110 mm**
Türblatt wie vor beschrieben, jedoch mit Normgröße
(BxH) 735 x 2110 mm
Menge: 1,000 Stk

**11.03.5 Türblatt CPL-Oberfläche, (BxH) 860 x 1985 mm**
Türblatt wie vor beschrieben, jedoch mit Normgröße
(BxH) 860 x 1985 mm
Menge: 1,000 Stk

**11.03.6 Türblatt CPL-Oberfläche, (BxH) 860 x 2110 mm**
Türblatt wie vor beschrieben, jedoch mit Normgröße
(BxH) 860 x 2110 mm
Menge: 1,000 Stk

**11.03.7 Türblatt CPL-Oberfläche, (BxH) 985 x 1985 mm**
Türblatt wie vor beschrieben, jedoch mit Normgröße
(BxH) 985 x 1985 mm
Menge: 1,000 Stk

**11.03.8 Türblatt CPL-Oberfläche, (BxH) 985 x 2110 mm**
Türblatt wie vor beschrieben, jedoch mit Normgröße
(BxH) 985 x 2110 mm
Menge: 1,000 Stk

**11.03.9 Türblatt CPL-Oberfläche, (BxH) 1110 x 1985 mm**
Türblatt wie vor beschrieben, jedoch mit Normgröße
(BxH) 1110 x 1985 mm
Menge: 1,000 Stk

**11.03.10 Türblatt CPL-Oberfläche, (BxH) 1110 x 2110 mm**
Türblatt wie vor beschrieben, jedoch mit Normgröße
(BxH) 1110 x 2110 mm
Menge: 1,000 Stk

**11.03.11 Türfutter CPL-Oberfläche, weiss, (BxHxW) 610 x 1985 x 80 mm**
Türfutter 1-flügelig mit Rundkantenbekleidung und
runder Futterplattenkante, sturzhoch für gefälzte 1-flg
Türen nach DIN 18101 und Ganzglastürblätter
Futterteile aus 22 mm, Bekleidung aus 12-13 mm
Spanplatten nach DIN EN 312 Formaldehydpotential
Klasse1 (vorher E1),
Bekleidung 60 mm breit, zur Wand 16mm stark (gefaltet),
Eckverbindung auf Gehrung,
Futterplattenkante auf der Zierbekleidungsseite
abgerundet, Zierbekleidung mit Wandstärkenausgleich -5
bis + 15 mm, Sicherheitsschließblech mit Unterlage für
zweitouriges Schließen, eingezogenes elastisches
Dichtungsprofil,
2 Stahl-Bandanschraubtaschen,
2 verstell- und auswechselbare Bandunterteile V3400,
Verleimung Decklage/CPL-Laminat: nach DIN EN 204 D3,
Oberfläche: CPL-Laminat, weiss
Liefern und nach Herstellervorschrift einbauen.

Normgröße (Breite x Höhe x Wandstärke): 610 x 1985 x 80
mm
Menge: 1,000 Stk

**11.03.12 Türfutter CPL-Oberfläche, (BxHxW) 610 x 1985 x 100 mm**
Türfutter 1-flügelig, wie vor beschrieben, jedoch mit
 Normgröße (BxHxW) 610 x 1985 x 100 mm
Menge: 1,000 Stk

**11.03.13 Türfutter CPL-Oberfläche, (BxHxW) 610 x 1985 x 125 mm**
Türfutter 1-flügelig, wie vor beschrieben, jedoch mit
Normgröße (BxHxW) 610 x 1985 x 125 mm
Menge: 1,000 Stk

**11.03.14 Türfutter CPL-Oberfläche, (BxHxW) 610 x 1985 x 145 mm**
Türfutter 1-flügelig, wie vor beschrieben, jedoch mit
Normgröße (BxHxW) 610 x 1985 x 145 mm
Menge: 1,000 Stk

**11.03.15 Türfutter CPL-Oberfläche, (BxHxW) 610 x 1985 x 165 mm**
Türfutter 1-flügelig, wie vor beschrieben, jedoch mit
(BxHxW) 610 x 1985 x 165 mm
Menge: 1,000 Stk

**11.03.16 Türfutter CPL-Oberfläche, (BxHxW) 610 x 1985 x 185 mm**
Türfutter 1-flügelig, wie vor beschrieben, jedoch mit
(BxHxW) 610 x 1985 x 185 mm
Menge: 1,000 Stk

**11.03.17 Türfutter CPL-Oberfläche, (BxHxW) 610 x 1985 x 205 mm**
Türfutter 1-flügelig, wie vor beschrieben, jedoch mit
(BxHxW) 610 x 1985 x 205 mm
Menge: 1,000 Stk

**11.03.18 Türfutter CPL-Oberfläche, (BxHxW) 610 x 1985 x 225 mm**
Türfutter 1-flügelig, wie vor beschrieben, jedoch mit
(BxHxW) 610 x 1985 x 225 mm
Menge: 1,000 Stk

**11.03.19 Türfutter CPL-Oberfläche, (BxHxW) 610 x 1985 x 245 mm**
Türfutter 1-flügelig, wie vor beschrieben, jedoch mit
(BxHxW) 610 x 1985 x 245 mm
Menge: 1,000 Stk

**11.03.20 Türfutter CPL-Oberfläche, (BxHxW) 610 x 1985 x 270 mm**
Türfutter 1-flügelig, wie vor beschrieben, jedoch mit
(BxHxW) 610 x 1985 x 270 mm
Menge: 1,000 Stk

**11.03.21 Türfutter CPL-Oberfläche, (BxHxW) 610 x 1985 x 290 mm**
Türfutter 1-flügelig, wie vor beschrieben, jedoch mit
(BxHxW) 610 x 1985 x 290 mm
Menge: 1,000 Stk

**11.03.22 Türfutter CPL-Oberfläche, (BxHxW) 610 x 1985 x 310 mm**
Türfutter 1-flügelig, wie vor beschrieben, jedoch mit
(BxHxW) 610 x 1985 x 310 mm
Menge: 1,000 Stk

**11.03.23 Türfutter CPL-Oberfläche, (BxHxW) 610 x 1985 x 330 mm**
Türfutter 1-flügelig, wie vor beschrieben, jedoch mit
(BxHxW) 610 x 1985 x 330 mm
Menge: 1,000 Stk

**11.03.24 Türfutter CPL-Oberfläche, (BxHxW) 610 x 2110 x 80 mm**
Türfutter 1-flügelig, wie vor beschrieben, jedoch mit
(BxHxW) 610 x 2110 x 80 mm
Menge: 1,000 Stk

**11.03.25 Türfutter CPL-Oberfläche, (BxHxW) 610 x 2110 x 100 mm**
Türfutter 1-flügelig, wie vor beschrieben, jedoch mit
(BxHxW) 610 x 2110 x 100 mm
Menge: 1,000 Stk

**11.03.26 Türfutter CPL-Oberfläche, (BxHxW) 610 x 2110 x 125 mm**
Türfutter 1-flügelig, wie vor beschrieben, jedoch mit
(BxHxW) 610 x 2110 x 125 mm
Menge: 1,000 Stk

**11.03.27 Türfutter CPL-Oberfläche, (BxHxW) 610 x 2110 x 145 mm**
Türfutter 1-flügelig, wie vor beschrieben, jedoch mit
(BxHxW) 610 x 2110 x 145 mm
Menge: 1,000 Stk

**11.03.28 Türfutter CPL-Oberfläche, (BxHxW) 610 x 2110 x 165 mm**
Türfutter 1-flügelig, wie vor beschrieben, jedoch mit
(BxHxW) 610 x 2110 x 165 mm
Menge: 1,000 Stk

**11.03.29 Türfutter CPL-Oberfläche, (BxHxW) 610 x 2110 x 185 mm**
Türfutter 1-flügelig, wie vor beschrieben, jedoch mit
(BxHxW) 610 x 2110 x 185 mm
Menge: 1,000 Stk

**11.03.30 Türfutter CPL-Oberfläche, (BxHxW) 610 x 2110 x 205 mm**
Türfutter 1-flügelig, wie vor beschrieben, jedoch mit
(BxHxW) 610 x 2110 x 205 mm
Menge: 1,000 Stk

**11.03.31 Türfutter CPL-Oberfläche, (BxHxW) 610 x 2110 x 225 mm**
Türfutter 1-flügelig, wie vor beschrieben, jedoch mit
(BxHxW) 610 x 2110 x 225 mm
Menge: 1,000 Stk

**11.03.32 Türfutter CPL-Oberfläche, (BxHxW) 610 x 2110 x 245 mm**
Türfutter 1-flügelig, wie vor beschrieben, jedoch mit
(BxHxW) 610 x 2110 x 245 mm
Menge: 1,000 Stk

**11.03.33 Türfutter CPL-Oberfläche, (BxHxW) 610 x 2110 x 270 mm**
Türfutter 1-flügelig, wie vor beschrieben, jedoch mit
(BxHxW) 610 x 2110 x 270 mm
Menge: 1,000 Stk

**11.03.34 Türfutter CPL-Oberfläche, (BxHxW) 610 x 2110 x 290 mm**
Türfutter 1-flügelig, wie vor beschrieben, jedoch mit
(BxHxW) 610 x 2110 x 290 mm
Menge: 1,000 Stk

**11.03.35 Türfutter CPL-Oberfläche, (BxHxW) 610 x 2110 x 310 mm**
Türfutter 1-flügelig, wie vor beschrieben, jedoch mit
(BxHxW) 610 x 2110 x 310 mm
Menge: 1,000 Stk

**11.03.36 Türfutter CPL-Oberfläche, (BxHxW) 610 x 2110 x 330 mm**
Türfutter 1-flügelig, wie vor beschrieben, jedoch mit
(BxHxW) 610 x 2110 x 330 mm
Menge: 1,000 Stk

**11.03.37 Türfutter CPL-Oberfläche (BxHxW) 735 x 1985 x 80 mm**
Türfutter 1-flügelig, wie vor beschrieben, jedoch mit
Normgröße (BxHxW) 735 x 1985 x 80 mm
Menge: 1,000 Stk

**11.03.38 Türfutter CPL-Oberfläche, (BxHxW) 735 x 1985 x 100 mm**
Türfutter 1-flügelig, wie vor beschrieben, jedoch mit
Normgröße (BxHxW) 735 x 1985 x 100 mm
Menge: 1,000 Stk

**11.03.39 Türfutter CPL-Oberfläche, (BxHxW) 735 x 1985 x 125 mm**
Türfutter 1-flügelig, wie vor beschrieben, jedoch mit
Normgröße (BxHxW) 735 x 1985 x 125 mm
Menge: 1,000 Stk

**11.03.40 Türfutter CPL-Oberfläche, (BxHxW) 735 x 1985 x 145 mm**
Türfutter 1-flügelig, wie vor beschrieben, jedoch mit
Normgröße (BxHxW) 735 x 1985 x 145 mm
Menge: 1,000 Stk

**11.03.41 Türfutter CPL-Oberfläche, (BxHxW) 735 x 1985 x 165 mm**
Türfutter 1-flügelig, wie vor beschrieben, jedoch mit
Normgröße (BxHxW) 735 x 1985 x 165 mm
Menge: 1,000 Stk

**11.03.42 Türfutter CPL-Oberfläche, (BxHxW) 735 x 1985 x 185 mm**
Türfutter 1-flügelig, wie vor beschrieben, jedoch mit
Normgröße (BxHxW) 735 x 1985 x 185 mm
Menge: 1,000 Stk

**11.03.43 Türfutter CPL-Oberfläche, (BxHxW) 735 x 1985 x 205 mm**
Türfutter 1-flügelig, wie vor beschrieben, jedoch mit
Normgröße (BxHxW) 735 x 1985 x 205 mm
Menge: 1,000 Stk

**11.03.44 Türfutter CPL-Oberfläche, (BxHxW) 735 x 1985 x 225 mm**
Türfutter 1-flügelig, wie vor beschrieben, jedoch mit
Normgröße (BxHxW) 735 x 1985 x 225 mm
Menge: 1,000 Stk

**11.03.45 Türfutter CPL-Oberfläche, (BxHxW) 735 x 1985 x 245 mm**
Türfutter 1-flügelig, wie vor beschrieben, jedoch mit
Normgröße (BxHxW) 735 x 1985 x 245 mm
Menge: 1,000 Stk

**11.03.46 Türfutter CPL-Oberfläche, (BxHxW) 735 x 1985 x 270 mm**
Türfutter 1-flügelig, wie vor beschrieben, jedoch mit
Normgröße (BxHxW) 735 x 1985 x 270 mm
Menge: 1,000 Stk

**11.03.47 Türfutter CPL-Oberfläche, (BxHxW) 735 x 1985 x 290 mm**
Türfutter 1-flügelig, wie vor beschrieben, jedoch mit
Normgröße (BxHxW) 735 x 1985 x 290 mm
Menge: 1,000 Stk

**11.03.48 Türfutter CPL-Oberfläche, (BxHxW) 735 x 1985 x 310 mm**
Türfutter 1-flügelig, wie vor beschrieben, jedoch mit
Normgröße (BxHxW) 735 x 1985 x 310 mm
Menge: 1,000 Stk

**11.03.49 Türfutter CPL-Oberfläche, (BxHxW) 735 x 1985 x 330 mm**
Türfutter 1-flügelig, wie vor beschrieben, jedoch mit
Normgröße (BxHxW) 735 x 1985 x 330 mm
Menge: 1,000 Stk

**11.03.50 Türfutter CPL-Oberfläche, (BxHxW) 735 x 2110 x 80 mm**
Türfutter 1-flügelig, wie vor beschrieben, jedoch mit
(BxHxW) 735 x 2110 x 80 mm
Menge: 1,000 Stk

**11.03.51 Türfutter CPL-Oberfläche, (BxHxW) 735 x 2110 x 100 mm**
Türfutter 1-flügelig, wie vor beschrieben, jedoch mit
(BxHxW) 735 x 2110 x 100 mm
Menge: 1,000 Stk

**11.03.52 Türfutter CPL-Oberfläche, (BxHxW) 735 x 2110 x 125 mm**
Türfutter 1-flügelig, wie vor beschrieben, jedoch mit
(BxHxW) 735 x 2110 x 125 mm
Menge: 1,000 Stk

**11.03.53 Türfutter CPL-Oberfläche, (BxHxW) 735 x 2110 x 145 mm**
Türfutter 1-flügelig, wie vor beschrieben, jedoch mit
(BxHxW) 735 x 2110 x 145 mm
Menge: 1,000 Stk

**11.03.54 Türfutter CPL-Oberfläche, (BxHxW) 735 x 2110 x 165 mm**
Türfutter 1-flügelig, wie vor beschrieben, jedoch mit
(BxHxW) 735 x 2110 x 165 mm
Menge: 1,000 Stk

**11.03.55 Türfutter CPL-Oberfläche, (BxHxW) 735 x 2110 x 185 mm**
Türfutter 1-flügelig, wie vor beschrieben, jedoch mit
(BxHxW) 735 x 2110 x 185 mm
Menge: 1,000 Stk

**11.03.56 Türfutter CPL-Oberfläche, (BxHxW) 735 x 2110 x 205 mm**
Türfutter 1-flügelig, wie vor beschrieben, jedoch mit
(BxHxW) 735 x 2110 x 205 mm
Menge: 1,000 Stk

**11.03.57 Türfutter CPL-Oberfläche, (BxHxW) 735 x 2110 x 225 mm**
Türfutter 1-flügelig, wie vor beschrieben, jedoch mit
(BxHxW) 735 x 2110 x 225 mm
Menge: 1,000 Stk

**11.03.58 Türfutter CPL-Oberfläche, (BxHxW) 735 x 2110 x 245 mm**
Türfutter 1-flügelig, wie vor beschrieben, jedoch mit
(BxHxW) 735 x 2110 x 245 mm
Menge: 1,000 Stk

**11.03.59 Türfutter CPL-Oberfläche, (BxHxW) 735 x 2110 x 270 mm**
Türfutter 1-flügelig, wie vor beschrieben, jedoch mit
(BxHxW) 735 x 2110 x 270 mm
Menge: 1,000 Stk

**11.03.60 Türfutter CPL-Oberfläche, (BxHxW) 735 x 2110 x 290 mm**
Türfutter 1-flügelig, wie vor beschrieben, jedoch mit
(BxHxW) 735 x 2110 x 290 mm
Menge: 1,000 Stk

**11.03.61 Türfutter CPL-Oberfläche, (BxHxW) 735 x 2110 x 310 mm**
Türfutter 1-flügelig, wie vor beschrieben, jedoch mit
(BxHxW) 735 x 2110 x 310 mm
Menge: 1,000 Stk

**11.03.62 Türfutter CPL-Oberfläche, (BxHxW) 735 x 2110 x 330 mm**
Türfutter 1-flügelig, wie vor beschrieben, jedoch mit
(BxHxW) 735 x 2110 x 330 mm
Menge: 1,000 Stk

**11.03.63 Türfutter CPL-Oberfläche, (BxHxW) 860 x 1985 x 80 mm**
Türfutter 1-flügelig, wie vor beschrieben, jedoch mit
Normgröße (BxHxW) 860 x 1985 x 80 mm
Menge: 1,000 Stk

**11.03.64 Türfutter CPL-Oberfläche, (BxHxW) 860 x 1985 x 100 mm**
Türfutter 1-flügelig, wie vor beschrieben, jedoch mit
Normgröße (BxHxW) 860 x 1985 x 100 mm
Menge: 1,000 Stk

**11.03.65 Türfutter CPL-Oberfläche, (BxHxW) 860 x 1985 x 125 mm**
Türfutter 1-flügelig, wie vor beschrieben, jedoch mit
Normgröße (BxHxW) 860 x 1985 x 125 mm
Menge: 1,000 Stk

**11.03.66 Türfutter CPL-Oberfläche, (BxHxW) 860 x 1985 x 145 mm**
Türfutter 1-flügelig, wie vor beschrieben, jedoch mit
Normgröße (BxHxW) 860 x 1985 x 145 mm
Menge: 1,000 Stk

**11.03.67 Türfutter CPL-Oberfläche, (BxHxW) 860 x 1985 x 165 mm**
Türfutter 1-flügelig, wie vor beschrieben, jedoch mit
Normgröße (BxHxW) 860 x 1985 x 165 mm
Menge: 1,000 Stk

**11.03.68 Türfutter CPL-Oberfläche, (BxHxW) 860 x 1985 x 185 mm**
Türfutter 1-flügelig, wie vor beschrieben, jedoch mit
Normgröße (BxHxW) 860 x 1985 x 185 mm
Menge: 1,000 Stk

**11.03.69 Türfutter CPL-Oberfläche, (BxHxW) 860 x 1985 x 205 mm**
Türfutter 1-flügelig, wie vor beschrieben, jedoch mit
Normgröße (BxHxW) 860 x 1985 x 205 mm
Menge: 1,000 Stk

**11.03.70 Türfutter CPL-Oberfläche, (BxHxW) 860 x 1985 x 225 mm**
Türfutter 1-flügelig, wie vor beschrieben, jedoch mit
Normgröße (BxHxW) 860 x 1985 x 225 mm
Menge: 1,000 Stk

**11.03.71 Türfutter CPL-Oberfläche, (BxHxW) 860 x 1985 x 245 mm**
Türfutter 1-flügelig, wie vor beschrieben, jedoch mit
Normgröße (BxHxW) 860 x 1985 x 245 mm
Menge: 1,000 Stk

**11.03.72 Türfutter CPL-Oberfläche, (BxHxW) 860 x 1985 x 270 mm**
Türfutter 1-flügelig, wie vor beschrieben, jedoch mit
Normgröße (BxHxW) 860 x 1985 x 270 mm
Menge: 1,000 Stk

**11.03.73 Türfutter CPL-Oberfläche, (BxHxW) 860 x 1985 x 290 mm**
Türfutter 1-flügelig, wie vor beschrieben, jedoch mit
Normgröße (BxHxW) 860 x 1985 x 290 mm
Menge: 1,000 Stk

**11.03.74 Türfutter CPL-Oberfläche, (BxHxW) 860 x 1985 x 310 mm**
Türfutter 1-flügelig, wie vor beschrieben, jedoch mit
Normgröße (BxHxW) 860 x 1985 x 310 mm
Menge: 1,000 Stk

**11.03.75 Türfutter CPL-Oberfläche, (BxHxW) 860 x 1985 x 330 mm**
Türfutter 1-flügelig, wie vor beschrieben, jedoch mit
Normgröße (BxHxW) 860 x 1985 x 330 mm
Menge: 1,000 Stk

**11.03.76 Türfutter CPL-Oberfläche, (BxHxW) 860 x 2110 x 80 mm**
Türfutter 1-flügelig, wie vor beschrieben, jedoch mit
(BxHxW) 860 x 2110 x 80 mm
Menge: 1,000 Stk

**11.03.77 Türfutter CPL-Oberfläche, (BxHxW) 860 x 2110 x 100 mm**
Türfutter 1-flügelig, wie vor beschrieben, jedoch mit
(BxHxW) 860 x 2110 x 100 mm
Menge: 1,000 Stk

**11.03.78 Türfutter CPL-Oberfläche, (BxHxW) 860 x 2110 x 125 mm**
Türfutter 1-flügelig, wie vor beschrieben, jedoch mit
(BxHxW) 860 x 2110 x 125 mm
Menge: 1,000 Stk

**11.03.79 Türfutter CPL-Oberfläche, (BxHxW) 860 x 2110 x 145 mm**
Türfutter 1-flügelig, wie vor beschrieben, jedoch mit
(BxHxW) 860 x 2110 x 145 mm
Menge: 1,000 Stk

**11.03.80 Türfutter CPL-Oberfläche, (BxHxW) 860 x 2110 x 165 mm**
Türfutter 1-flügelig, wie vor beschrieben, jedoch mit
(BxHxW) 860 x 2110 x 165 mm
Menge: 1,000 Stk

**11.03.81 Türfutter CPL-Oberfläche, (BxHxW) 860 x 2110 x 185 mm**
Türfutter 1-flügelig, wie vor beschrieben, jedoch mit
(BxHxW) 860 x 2110 x 185 mm
Menge: 1,000 Stk

**11.03.82 Türfutter CPL-Oberfläche, (BxHxW) 860 x 2110 x 205 mm**
Türfutter 1-flügelig, wie vor beschrieben, jedoch mit
(BxHxW) 860 x 2110 x 205 mm
Menge: 1,000 Stk

**11.03.83 Türfutter CPL-Oberfläche, (BxHxW) 860 x 2110 x 225 mm**
Türfutter 1-flügelig, wie vor beschrieben, jedoch mit
(BxHxW) 860 x 2110 x 225 mm
Menge: 1,000 Stk

**11.03.84 Türfutter CPL-Oberfläche, (BxHxW) 860 x 2110 x 245 mm**
Türfutter 1-flügelig, wie vor beschrieben, jedoch mit
(BxHxW) 860 x 2110 x 245 mm
Menge: 1,000 Stk

**11.03.85 Türfutter CPL-Oberfläche, (BxHxW) 860 x 2110 x 270 mm**
Türfutter 1-flügelig, wie vor beschrieben, jedoch mit
(BxHxW) 860 x 2110 x 270 mm
Menge: 1,000 Stk

**11.03.86 Türfutter CPL-Oberfläche, (BxHxW) 860 x 2110 x 290 mm**
Türfutter 1-flügelig, wie vor beschrieben, jedoch mit
(BxHxW) 860 x 2110 x 290 mm
Menge: 1,000 Stk

**11.03.87 Türfutter CPL-Oberfläche, (BxHxW) 860 x 2110 x 310 mm**
Türfutter 1-flügelig, wie vor beschrieben, jedoch mit
(BxHxW) 860 x 2110 x 310 mm
Menge: 1,000 Stk

**11.03.88 Türfutter CPL-Oberfläche, (BxHxW) 860 x 2110 x 330 mm**
Türfutter 1-flügelig, wie vor beschrieben, jedoch mit
(BxHxW) 860 x 2110 x 330 mm
Menge: 1,000 Stk

**11.03.89 Türfutter CPL-Oberfläche, (BxHxW) 985 x 1985 x 80 mm**
Türfutter 1-flügelig, wie vor beschrieben, jedoch mit
Normgröße (BxHxW) 985 x 1985 x 80 mm
Menge: 1,000 Stk

**11.03.90 Türfutter CPL-Oberfläche, (BxHxW) 985 x 1985 x 100 mm**
Türfutter 1-flügelig, wie vor beschrieben, jedoch mit
Normgröße (BxHxW) 985 x 1985 x 100 mm
Menge: 1,000 Stk

**11.03.91 Türfutter CPL-Oberfläche, (BxHxW) 985 x 1985 x 125 mm**
Türfutter 1-flügelig, wie vor beschrieben, jedoch mit
Normgröße (BxHxW) 985 x 1985 x 125 mm
Menge: 1,000 Stk

**11.03.92 Türfutter CPL-Oberfläche, (BxHxW) 985 x 1985 x 145 mm**
Türfutter 1-flügelig, wie vor beschrieben, jedoch mit
Normgröße (BxHxW) 985 x 1985 x 145 mm
Menge: 1,000 Stk

**11.03.93 Türfutter CPL-Oberfläche, (BxHxW) 985 x 1985 x 165 mm**
Türfutter 1-flügelig, wie vor beschrieben, jedoch mit
Normgröße (BxHxW) 985 x 1985 x 165 mm
Menge: 1,000 Stk

**11.03.94 Türfutter CPL-Oberfläche, (BxHxW) 985 x 1985 x 185 mm**
Türfutter 1-flügelig, wie vor beschrieben, jedoch mit
Normgröße (BxHxW) 985 x 1985 x 185 mm
Menge: 1,000 Stk

**11.03.95 Türfutter CPL-Oberfläche, (BxHxW) 985 x 1985 x 205 mm**
Türfutter 1-flügelig, wie vor beschrieben, jedoch mit
Normgröße (BxHxW) 985 x 1985 x 205 mm
Menge: 1,000 Stk

**11.03.96 Türfutter CPL-Oberfläche, (BxHxW) 985 x 1985 x 225 mm**
Türfutter 1-flügelig, wie vor beschrieben, jedoch mit
Normgröße (BxHxW) 985 x 1985 x 225 mm
Menge: 1,000 Stk

**11.03.97 Türfutter CPL-Oberfläche, (BxHxW) 985 x 1985 x 245 mm**
Türfutter 1-flügelig, wie vor beschrieben, jedoch mit
Normgröße (BxHxW) 985 x 1985 x 245 mm
Menge: 1,000 Stk

**11.03.98 Türfutter CPL-Oberfläche, (BxHxW) 985 x 1985 x 270 mm**
Türfutter 1-flügelig, wie vor beschrieben, jedoch mit
Normgröße (BxHxW) 985 x 1985 x 270 mm
Menge: 1,000 Stk

**11.03.99 Türfutter CPL-Oberfläche, (BxHxW) 985 x 1985 x 290 mm**
Türfutter 1-flügelig, wie vor beschrieben, jedoch mit
Normgröße (BxHxW) 985 x 1985 x 290 mm
Menge: 1,000 Stk

**11.03.100 Türfutter CPL-Oberfläche, (BxHxW) 985 x 1985 x 310 mm**
Türfutter 1-flügelig, wie vor beschrieben, jedoch mit
Normgröße (BxHxW) 985 x 1985 x 310 mm
Menge: 1,000 Stk

**11.03.101 Türfutter CPL-Oberfläche, (BxHxW) 985 x 1985 x 330 mm**
Türfutter 1-flügelig, wie vor beschrieben, jedoch mit
Normgröße (BxHxW) 985 x 1985 x 330 mm
Menge: 1,000 Stk

**11.03.102 Türfutter CPL-Oberfläche, (BxHxW) 985 x 2110 x 80 mm**
Türfutter 1-flügelig, wie vor beschrieben, jedoch mit
(BxHxW) 985 x 2110 x 80 mm
Menge: 1,000 Stk

**11.03.103 Türfutter CPL-Oberfläche, (BxHxW) 985 x 2110 x 100 mm**
Türfutter 1-flügelig, wie vor beschrieben, jedoch mit
(BxHxW) 985 x 2110 x 100 mm
Menge: 1,000 Stk

**11.03.104 Türfutter CPL-Oberfläche, (BxHxW) 985 x 2110 x 125 mm**
Türfutter 1-flügelig, wie vor beschrieben, jedoch mit
(BxHxW) 985 x 2110 x 125 mm
Menge: 1,000 Stk

**11.03.105 Türfutter CPL-Oberfläche, (BxHxW) 985 x 2110 x 145 mm**
Türfutter 1-flügelig, wie vor beschrieben, jedoch mit
(BxHxW) 985 x 2110 x 145 mm
Menge: 1,000 Stk

**11.03.106 Türfutter CPL-Oberfläche, (BxHxW) 985 x 2110 x 165 mm**
Türfutter 1-flügelig, wie vor beschrieben, jedoch mit
(BxHxW) 985 x 2110 x 165 mm
Menge: 1,000 Stk

**11.03.107 Türfutter CPL-Oberfläche, (BxHxW) 985 x 2110 x 185 mm**
Türfutter 1-flügelig, wie vor beschrieben, jedoch mit
(BxHxW) 985 x 2110 x 185 mm
Menge: 1,000 Stk

**11.03.108 Türfutter CPL-Oberfläche, (BxHxW) 985 x 2110 x 205 mm**
Türfutter 1-flügelig, wie vor beschrieben, jedoch mit
(BxHxW) 985 x 2110 x 205 mm
Menge: 1,000 Stk

**11.03.109 Türfutter CPL-Oberfläche, (BxHxW) 985 x 2110 x 225 mm**
Türfutter 1-flügelig, wie vor beschrieben, jedoch mit
(BxHxW) 985 x 2110 x 225 mm
Menge: 1,000 Stk

**11.03.110 Türfutter CPL-Oberfläche, (BxHxW) 985 x 2110 x 245 mm**
Türfutter 1-flügelig, wie vor beschrieben, jedoch mit
(BxHxW) 985 x 2110 x 245 mm
Menge: 1,000 Stk

**11.03.111 Türfutter CPL-Oberfläche, (BxHxW) 985 x 2110 x 270 mm**
Türfutter 1-flügelig, wie vor beschrieben, jedoch mit
(BxHxW) 985 x 2110 x 270 mm
Menge: 1,000 Stk

**11.03.112 Türfutter CPL-Oberfläche, (BxHxW) 985 x 2110 x 290 mm**
Türfutter 1-flügelig, wie vor beschrieben, jedoch mit
(BxHxW) 985 x 2110 x 290 mm
Menge: 1,000 Stk

**11.03.113 Türfutter CPL-Oberfläche, (BxHxW) 985 x 2110 x 310 mm**
Türfutter 1-flügelig, wie vor beschrieben, jedoch mit
(BxHxW) 985 x 2110 x 310 mm
Menge: 1,000 Stk

**11.03.114 Türfutter CPL-Oberfläche, (BxHxW) 985 x 2110 x 330 mm**
Türfutter 1-flügelig, wie vor beschrieben, jedoch mit
(BxHxW) 985 x 2110 x 330 mm
Menge: 1,000 Stk

**11.03.115 Türfutter CPL-Oberfläche, (BxHxW) 1110 x 1985 x 80 mm**
Türfutter 1-flügelig, wie vor beschrieben, jedoch mit
Normgröße (BxHxW) 1110 x 1985 x 80 mm
Menge: 1,000 Stk

**11.03.116 Türfutter CPL-Oberfläche, (BxHxW) 1110 x 1985 x 100 mm**
Türfutter 1-flügelig, wie vor beschrieben, jedoch mit
Normgröße (BxHxW) 1110 x 1985 x 100 mm
Menge: 1,000 Stk

**11.03.117 Türfutter CPL-Oberfläche, (BxHxW) 1110 x 1985 x 125 mm**
Türfutter 1-flügelig, wie vor beschrieben, jedoch mit
Normgröße (BxHxW) 1110 x 1985 x 125 mm
Menge: 1,000 Stk

**11.03.118 Türfutter CPL-Oberfläche, (BxHxW) 1110 x 1985 x 145 mm**
Türfutter 1-flügelig, wie vor beschrieben, jedoch mit
Normgröße (BxHxW) 1110 x 1985 x 145 mm
Menge: 1,000 Stk

**11.03.119 Türfutter CPL-Oberfläche, (BxHxW) 1110 x 1985 x 165 mm**
Türfutter 1-flügelig, wie vor beschrieben, jedoch mit
Normgröße (BxHxW) 1110 x 1985 x 165 mm
Menge: 1,000 Stk

**11.03.120 Türfutter CPL-Oberfläche, (BxHxW) 1110 x 1985 x 185 mm**
Türfutter 1-flügelig, wie vor beschrieben, jedoch mit
Normgröße (BxHxW) 1110 x 1985 x 185 mm
Menge: 1,000 Stk

**11.03.121 Türfutter CPL-Oberfläche, (BxHxW) 1110 x 1985 x 205 mm**
Türfutter 1-flügelig, wie vor beschrieben, jedoch mit
Normgröße (BxHxW) 1110 x 1985 x 205 mm
Menge: 1,000 Stk

**11.03.122 Türfutter CPL-Oberfläche, (BxHxW) 1110 x 1985 x 225 mm**
Türfutter 1-flügelig, wie vor beschrieben, jedoch mit
Normgröße (BxHxW) 1110 x 1985 x 225 mm
Menge: 1,000 Stk

**11.03.123 Türfutter CPL-Oberfläche, (BxHxW) 1110 x 1985 x 245 mm**
Türfutter 1-flügelig, wie vor beschrieben, jedoch mit
Normgröße (BxHxW) 1110 x 1985 x 245 m
Menge: 1,000 Stk

**11.03.124 Türfutter CPL-Oberfläche, (BxHxW) 1110 x 1985 x 270 mm**
Türfutter 1-flügelig, wie vor beschrieben, jedoch mit
Normgröße (BxHxW) 1110 x 1985 x 270 mm
Menge: 1,000 Stk

**11.03.125 Türfutter CPL-Oberfläche, (BxHxW) 1110 x 1985 x 290 mm**
Türfutter 1-flügelig, wie vor beschrieben, jedoch mit
Normgröße (BxHxW) 1110 x 1985 x 290 mm
Menge: 1,000 Stk

**11.03.126 Türfutter CPL-Oberfläche, (BxHxW) 1110 x 1985 x 310 mm**
Türfutter 1-flügelig, wie vor beschrieben, jedoch mit
Normgröße (BxHxW) 1110 x 1985 x 310 mm
Menge: 1,000 Stk

**11.03.127 Türfutter CPL-Oberfläche, (BxHxW) 1110 x 1985 x 330 mm**
Türfutter 1-flügelig, wie vor beschrieben, jedoch mit
Normgröße (BxHxW) 1110 x 1985 x 330 mm
Menge: 1,000 Stk

**11.03.128 Türfutter CPL-Oberfläche, (BxHxW) 1110 x 2110 x 80 mm**
Türfutter 1-flügelig, wie vor beschrieben, jedoch mit
(BxHxW) 1110 x 2110 x 80 mm
Menge: 1,000 Stk

**11.03.129 Türfutter CPL-Oberfläche, (BxHxW) 1110 x 2110 x 100 mm**
Türfutter 1-flügelig, wie vor beschrieben, jedoch mit
(BxHxW) 1110 x 2110 x 100 mm
Menge: 1,000 Stk

**11.03.130 Türfutter CPL-Oberfläche, (BxHxW) 1110 x 2110 x 125 mm**
Türfutter 1-flügelig, wie vor beschrieben, jedoch mit
(BxHxW) 1110 x 2110 x 125 mm
Menge: 1,000 Stk

**11.03.131 Türfutter CPL-Oberfläche, (BxHxW) 1110 x 2110 x 145 mm**
Türfutter 1-flügelig, wie vor beschrieben, jedoch mit
(BxHxW) 1110 x 2110 x 145 mm
Menge: 1,000 Stk

**11.03.132 Türfutter CPL-Oberfläche, (BxHxW) 1110 x 2110 x 165 mm**
Türfutter 1-flügelig, wie vor beschrieben, jedoch mit
(BxHxW) 1110 x 2110 x 165 mm
Menge: 1,000 Stk

**11.03.133 Türfutter CPL-Oberfläche, (BxHxW) 1110 x 2110 x 185 mm**
Türfutter 1-flügelig, wie vor beschrieben, jedoch mit
(BxHxW) 1110 x 2110 x 185 mm
Menge: 1,000 Stk

**11.03.134 Türfutter CPL-Oberfläche, (BxHxW) 1110 x 2110 x 205 mm**
Türfutter 1-flügelig, wie vor beschrieben, jedoch mit
(BxHxW) 1110 x 2110 x 205 mm
Menge: 1,000 Stk

**11.03.135 Türfutter CPL-Oberfläche, (BxHxW) 1110 x 2110 x 225 mm**
Türfutter 1-flügelig, wie vor beschrieben, jedoch mit
(BxHxW) 1110 x 2110 x 225 mm
Menge: 1,000 Stk

**11.03.136 Türfutter CPL-Oberfläche, (BxHxW) 1110 x 2110 x 245 mm**
Türfutter 1-flügelig, wie vor beschrieben, jedoch mit
(BxHxW) 1110 x 2110 x 245 mm
Menge: 1,000 Stk

**11.03.137 Türfutter CPL-Oberfläche, (BxHxW) 1110 x 2110 x 270 mm**
Türfutter 1-flügelig, wie vor beschrieben, jedoch mit
(BxHxW) 1110 x 2110 x 270 mm
Menge: 1,000 Stk

**11.03.138 Türfutter CPL-Oberfläche, (BxHxW) 1110 x 2110 x 290 mm**
Türfutter 1-flügelig, wie vor beschrieben, jedoch mit
(BxHxW) 1110 x 2110 x 290 mm
Menge: 1,000 Stk

**11.03.139 Türfutter CPL-Oberfläche, (BxHxW) 1110 x 2110 x 310 mm**
Türfutter 1-flügelig, wie vor beschrieben, jedoch mit
(BxHxW) 1110 x 2110 x 310 mm
Menge: 1,000 Stk

**11.03.140 Türfutter CPL-Oberfläche, (BxHxW) 1110 x 2110 x 330 mm**
Türfutter 1-flügelig, wie vor beschrieben, jedoch mit
(BxHxW) 1110 x 2110 x 330 mm
Menge: 1,000 Stk

#### Untertitel 11.04 Türblatt und Türfutter, Weisslack-Fin

**11.04.1 Türblatt mit Röhrenspanplatten-Einlage, Weisslack-Fin, (BxH) 610 x 1985 mm**
Türblatt mit Röhrenspanplatten-Einlage und Rundkante
(Postforming), ca. 39 mm nach DIN 68706, dreiseitig
gefälzt 13x25,5 mm, Rahmen ca. 31 mm breit mit
Zusatzstab, unten mit Zusatz-Holzrahmen,
Einlage: Röhrenspanplatte nach DIN 68764-E1,
Deckplatten: beidseitig Dünnspanplatte nach DIN EN 312,
Formaldehydpotential Klasse1 (vorher E1)
2 Bandflügelteile V0020, BB-Einsteckschloß nach DIN 18251
Verleimung Decklage: nach DIN EN 204 D3,
Oberfläche: Deckplatte direkt lackiert mit Acryl-Lack,
UV-gehärtet, Beanspruchungsgruppe 1B entsprechend DIN
68861 bzw. grundiert,
Rundkante am Aufdeck der Tür (seitlich gepostformt),
Kantenbeschichtung: Dekorkante.
Liefern und nach Herstellervorschrift einbauen.

Normgröße (BxH): 610 x 1985 mm
Menge: 1,000 Stk

**11.04.2 Türblatt Weisslack-Fin, (BxH) 610 x 2110 mm**
Türblatt wie vor beschrieben, jedoch mit Normgröße
(BxH) 610 x 2110 mm
Menge: 1,000 Stk

**11.04.3 Türblatt Weisslack-Fin, (BxH) 735 x 1985 mm**
Türblatt wie vor beschrieben, jedoch mit Normgröße
(BxH) 735 x 1985 mm
Menge: 1,000 Stk

**11.04.4 Türblatt Weisslack-Fin, (BxH) 735 x 2110 mm**
Türblatt wie vor beschrieben, jedoch mit Normgröße
(BxH) 735 x 2110 mm
Menge: 1,000 Stk

**11.04.5 Türblatt Weisslack-Fin, (BxH) 860 x 1985 mm**
Türblatt wie vor beschrieben, jedoch mit Normgröße
(BxH) 860 x 1985 mm
Menge: 1,000 Stk

**11.04.6 Türblatt Weisslack-Fin, (BxH) 860 x 2110 mm**
Türblatt wie vor beschrieben, jedoch mit Normgröße
(BxH) 860 x 2110 mm
Menge: 1,000 Stk

**11.04.7 Türblatt Weisslack-Fin, (BxH) 985 x 1985 mm**
Türblatt wie vor beschrieben, jedoch mit Normgröße
(BxH) 985 x 1985 mm
Menge: 1,000 Stk

**11.04.8 Türblatt Weisslack-Fin, (BxH) 985 x 2110 mm**
Türblatt wie vor beschrieben, jedoch mit Normgröße
(BxH) 985 x 2110 mm
Menge: 1,000 Stk

**11.04.9 Türblatt Weisslack-Fin, (BxH) 1110 x 1985 mm**
Türblatt wie vor beschrieben, jedoch mit Normgröße
(BxH) 1110 x 1985 mm
Menge: 1,000 Stk

**11.04.10 Türblatt Weisslack-Fin, (BxH) 1110 x 2110 mm**
Türblatt wie vor beschrieben, jedoch mit Normgröße
(BxH) 1110 x 2110 mm
Menge: 1,000 Stk

**11.04.11 Türfutter Weisslack-Fin, (BxHxW) 610 x 1985 x 80 mm**
Türfutter 1-flügelig mit Rundkantenbekleidung und
runder Futterplattenkante, sturzhoch für gefälzte 1-flg
Türen nach DIN 18101 und Ganzglastürblätter,
Futterteile aus 22 mm, Bekleidung aus 12-13 mm
Spanplatten nach DIN EN 312 Formaldehydpotential
Klasse1 (vorher E1), Bekleidung 60 mm breit, zur Wand
16 mm stark (gefaltet), Eckverbindung auf Gehrung,
Futterplattenkante auf der Zierbekleidungsseite
abgerundet, Zierbekleidung mit Wandstärkenausgleich -5
bis + 15 mm, Sicherheitsschließblech mit Unterlage für
zweitouriges Schließen, eingezogenes elastisches
Dichtungsprofil,
2 Stahl-Bandanschraubtaschen,
2 verstell- und auswechselbare Bandunterteile V3400,
Verleimung Decklage: nach DIN EN 204 D3,
Oberfläche: Weisslack-Fin,
Liefern und nach Herstellervorschrift einbauen.

Normgröße (Breite x Höhe x Wandstärke): 610 x 1985 x 80 mm
Menge: 1,000 Stk

**11.04.12 Türfutter Weisslack-Fin, (BxHxW) 610 x 1985 x 100 mm**
Türfutter 1-flügelig, wie vor beschrieben, jedoch mit
Normgröße (BxHxW) 610 x 1985 x 100 mm
Menge: 1,000 Stk

**11.04.13 Türfutter Weisslack-Fin, (BxHxW) 610 x 1985 x 125 mm**
Türfutter 1-flügelig, wie vor beschrieben, jedoch mit
Normgröße (BxHxW) 610 x 1985 x 125 mm
Menge: 1,000 Stk

**11.04.14 Türfutter Weisslack-Fin, (BxHxW) 610 x 1985 x 145 mm**
Türfutter 1-flügelig, wie vor beschrieben, jedoch mit
Normgröße (BxHxW) 610 x 1985 x 145 mm
Menge: 1,000 Stk

**11.04.15 Türfutter Weisslack-Fin, (BxHxW) 610 x 1985 x 165 mm**
Türfutter 1-flügelig, wie vor beschrieben, jedoch mit
(BxHxW) 610 x 1985 x 165 mm
Menge: 1,000 Stk

**11.04.16 Türfutter Weisslack-Fin, (BxHxW) 610 x 1985 x 185 mm**
Türfutter 1-flügelig, wie vor beschrieben, jedoch mit
(BxHxW) 610 x 1985 x 185 mm
Menge: 1,000 Stk

**11.04.17 Türfutter Weisslack-Fin, (BxHxW) 610 x 1985 x 205 mm**
Türfutter 1-flügelig, wie vor beschrieben, jedoch mit
(BxHxW) 610 x 1985 x 205 mm
Menge: 1,000 Stk

**11.04.18 Türfutter Weisslack-Fin, (BxHxW) 610 x 1985 x 225 mm**
Türfutter 1-flügelig, wie vor beschrieben, jedoch mit
(BxHxW) 610 x 1985 x 225 mm
Menge: 1,000 Stk

**11.04.19 Türfutter Weisslack-Fin, (BxHxW) 610 x 1985 x 245 mm**
Türfutter 1-flügelig, wie vor beschrieben, jedoch mit
(BxHxW) 610 x 1985 x 245 mm
Menge: 1,000 Stk

**11.04.20 Türfutter Weisslack-Fin, (BxHxW) 610 x 1985 x 270 mm**
Türfutter 1-flügelig, wie vor beschrieben, jedoch mit
(BxHxW) 610 x 1985 x 270 mm
Menge: 1,000 Stk

**11.04.21 Türfutter Weisslack-Fin, (BxHxW) 610 x 1985 x 290 mm**
Türfutter 1-flügelig, wie vor beschrieben, jedoch mit
(BxHxW) 610 x 1985 x 290 mm
Menge: 1,000 Stk

**11.04.22 Türfutter Weisslack-Fin, (BxHxW) 610 x 1985 x 310 mm**
Türfutter 1-flügelig, wie vor beschrieben, jedoch mit
(BxHxW) 610 x 1985 x 310 mm
Menge: 1,000 Stk

**11.04.23 Türfutter Weisslack-Fin, (BxHxW) 610 x 1985 x 330 mm**
Türfutter 1-flügelig, wie vor beschrieben, jedoch mit
(BxHxW) 610 x 1985 x 330 mm
Menge: 1,000 Stk

**11.04.24 Türfutter Weisslack-Fin, (BxHxW) 610 x 2110 x 80 mm**
Türfutter 1-flügelig, wie vor beschrieben, jedoch mit
(BxHxW) 610 x 2110 x 80 mm
Menge: 1,000 Stk

**11.04.25 Türfutter Weisslack-Fin, (BxHxW) 610 x 2110 x 100 mm**
Türfutter 1-flügelig, wie vor beschrieben, jedoch mit
(BxHxW) 610 x 2110 x 100 mm
Menge: 1,000 Stk

**11.04.26 Türfutter Weisslack-Fin, (BxHxW) 610 x 2110 x 125 mm**
Türfutter 1-flügelig, wie vor beschrieben, jedoch mit
(BxHxW) 610 x 2110 x 125 mm
Menge: 1,000 Stk

**11.04.27 Türfutter Weisslack-Fin, (BxHxW) 610 x 2110 x 145 mm**
Türfutter 1-flügelig, wie vor beschrieben, jedoch mit
(BxHxW) 610 x 2110 x 145 mm
Menge: 1,000 Stk

**11.04.28 Türfutter Weisslack-Fin, (BxHxW) 610 x 2110 x 165 mm**
Türfutter 1-flügelig, wie vor beschrieben, jedoch mit
(BxHxW) 610 x 2110 x 165 mm
Menge: 1,000 Stk

**11.04.29 Türfutter Weisslack-Fin, (BxHxW) 610 x 2110 x 185 mm**
Türfutter 1-flügelig, wie vor beschrieben, jedoch mit
(BxHxW) 610 x 2110 x 185 mm
Menge: 1,000 Stk

**11.04.30 Türfutter Weisslack-Fin, (BxHxW) 610 x 2110 x 205 mm**
Türfutter 1-flügelig, wie vor beschrieben, jedoch mit
(BxHxW) 610 x 2110 x 205 mm
Menge: 1,000 Stk

**11.04.31 Türfutter Weisslack-Fin, (BxHxW) 610 x 2110 x 225 mm**
Türfutter 1-flügelig, wie vor beschrieben, jedoch mit
(BxHxW) 610 x 2110 x 225 mm
Menge: 1,000 Stk

**11.04.32 Türfutter Weisslack-Fin, (BxHxW) 610 x 2110 x 245 mm**
Türfutter 1-flügelig, wie vor beschrieben, jedoch mit
(BxHxW) 610 x 2110 x 245 mm
Menge: 1,000 Stk

**11.04.33 Türfutter Weisslack-Fin, (BxHxW) 610 x 2110 x 270 mm**
Türfutter 1-flügelig, wie vor beschrieben, jedoch mit
(BxHxW) 610 x 2110 x 270 mm
Menge: 1,000 Stk

**11.04.34 Türfutter Weisslack-Fin, (BxHxW) 610 x 2110 x 290 mm**
Türfutter 1-flügelig, wie vor beschrieben, jedoch mit
(BxHxW) 610 x 2110 x 290 mm
Menge: 1,000 Stk

**11.04.35 Türfutter Weisslack-Fin, (BxHxW) 610 x 2110 x 310 mm**
Türfutter 1-flügelig, wie vor beschrieben, jedoch mit
(BxHxW) 610 x 2110 x 310 mm
Menge: 1,000 Stk

**11.04.36 Türfutter Weisslack-Fin, (BxHxW) 610 x 2110 x 330 mm**
Türfutter 1-flügelig, wie vor beschrieben, jedoch mit
(BxHxW) 610 x 2110 x 330 mm
Menge: 1,000 Stk

**11.04.37 Türfutter Weisslack-Fin, (BxHxW) 735 x 1985 x 80 mm**
Türfutter 1-flügelig, wie vor beschrieben, jedoch mit
Normgröße (BxHxW) 735 x 1985 x 80 mm
Menge: 1,000 Stk

**11.04.38 Türfutter Weisslack-Fin, (BxHxW) 735 x 1985 x 100 mm**
Türfutter 1-flügelig, wie vor beschrieben, jedoch mit
Normgröße (BxHxW) 735 x 1985 x 100 mm
Menge: 1,000 Stk

**11.04.39 Türfutter Weisslack-Fin, (BxHxW) 735 x 1985 x 125 mm**
Türfutter 1-flügelig, wie vor beschrieben, jedoch mit
Normgröße (BxHxW) 735 x 1985 x 125 mm
Menge: 1,000 Stk

**11.04.40 Türfutter Weisslack-Fin, (BxHxW) 735 x 1985 x 145 mm**
Türfutter 1-flügelig, wie vor beschrieben, jedoch mit
Normgröße (BxHxW) 735 x 1985 x 145 mm
Menge: 1,000 Stk

**11.04.41 Türfutter Weisslack-Fin, (BxHxW) 735 x 1985 x 165 mm**
Türfutter 1-flügelig, wie vor beschrieben, jedoch mit
Normgröße (BxHxW) 735 x 1985 x 165 mm
Menge: 1,000 Stk

**11.04.42 Türfutter Weisslack-Fin, (BxHxW) 735 x 1985 x 185 mm**
Türfutter 1-flügelig, wie vor beschrieben, jedoch mit
Normgröße (BxHxW) 735 x 1985 x 185 mm
Menge: 1,000 Stk

**11.04.43 Türfutter Weisslack-Fin, (BxHxW) 735 x 1985 x 205 mm**
Türfutter 1-flügelig, wie vor beschrieben, jedoch mit
Normgröße (BxHxW) 735 x 1985 x 205 mm
Menge: 1,000 Stk

**11.04.44 Türfutter Weisslack-Fin, (BxHxW) 735 x 1985 x 245 mm**
Türfutter 1-flügelig, wie vor beschrieben, jedoch mit
Normgröße (BxHxW) 735 x 1985 x 245 mm
Menge: 1,000 Stk

**11.04.45 Türfutter Weisslack-Fin, (BxHxW) 735 x 1985 x 270 mm**
Türfutter 1-flügelig, wie vor beschrieben, jedoch mit
Normgröße (BxHxW) 735 x 1985 x 270 mm
Menge: 1,000 Stk

**11.04.46 Türfutter Weisslack-Fin, (BxHxW) 735 x 1985 x 290 mm**
Türfutter 1-flügelig, wie vor beschrieben, jedoch mit
Normgröße (BxHxW) 735 x 1985 x 290 mm
Menge: 1,000 Stk

**11.04.47 Türfutter Weisslack-Fin, (BxHxW) 735 x 1985 x 310 mm**
Türfutter 1-flügelig, wie vor beschrieben, jedoch mit
Normgröße (BxHxW) 735 x 1985 x 310 mm
Menge: 1,000 Stk

**11.04.48 Türfutter Weisslack-Fin, (BxHxW) 735 x 1985 x 330 mm**
Türfutter 1-flügelig, wie vor beschrieben, jedoch mit
Normgröße (BxHxW) 735 x 1985 x 330 mm
Menge: 1,000 Stk

**11.04.49 Türfutter Weisslack-Fin, (BxHxW) 735 x 2110 x 80 mm**
Türfutter 1-flügelig, wie vor beschrieben, jedoch mit
(BxHxW) 735 x 2110 x 80 mm
Menge: 1,000 Stk

**11.04.50 Türfutter Weisslack-Fin, (BxHxW) 735 x 2110 x 100 mm**
Türfutter 1-flügelig, wie vor beschrieben, jedoch mit
(BxHxW) 735 x 2110 x 100 mm
Menge: 1,000 Stk

**11.04.51 Türfutter Weisslack-Fin, (BxHxW) 735 x 2110 x 125 mm**
Türfutter 1-flügelig, wie vor beschrieben, jedoch mit
(BxHxW) 735 x 2110 x 125 mm
Menge: 1,000 Stk

**11.04.52 Türfutter Weisslack-Fin, (BxHxW) 735 x 2110 x 145 mm**
Türfutter 1-flügelig, wie vor beschrieben, jedoch mit
(BxHxW) 735 x 2110 x 145 mm
Menge: 1,000 Stk

**11.04.53 Türfutter Weisslack-Fin, (BxHxW) 735 x 2110 x 165 mm**
Türfutter 1-flügelig, wie vor beschrieben, jedoch mit
(BxHxW) 735 x 2110 x 165 mm
Menge: 1,000 Stk

**11.04.54 Türfutter Weisslack-Fin, (BxHxW) 735 x 2110 x 185 mm**
Türfutter 1-flügelig, wie vor beschrieben, jedoch mit
BxHxW) 735 x 2110 x 185 mm
Menge: 1,000 Stk

**11.04.55 Türfutter Weisslack-Fin, (BxHxW) 735 x 2110 x 205 mm**
Türfutter 1-flügelig, wie vor beschrieben, jedoch mit
(BxHxW) 735 x 2110 x 205 mm
Menge: 1,000 Stk

**11.04.56 Türfutter Weisslack-Fin, (BxHxW) 735 x 2110 x 225 mm**
Türfutter 1-flügelig, wie vor beschrieben, jedoch mit
(BxHxW) 735 x 2110 x 225 mm
Menge: 1,000 Stk

**11.04.57 Türfutter Weisslack-Fin, (BxHxW) 735 x 2110 x 245 mm**
Türfutter 1-flügelig, wie vor beschrieben, jedoch mit
(BxHxW) 735 x 2110 x 245 mm
Menge: 1,000 Stk

**11.04.58 Türfutter Weisslack-Fin, (BxHxW) 735 x 2110 x 270 mm**
Türfutter 1-flügelig, wie vor beschrieben, jedoch mit
(BxHxW) 735 x 2110 x 270 mm
Menge: 1,000 Stk

**11.04.59 Türfutter Weisslack-Fin, (BxHxW) 735 x 2110 x 290 mm**
Türfutter 1-flügelig, wie vor beschrieben, jedoch mit
(BxHxW) 735 x 2110 x 290 mm
Menge: 1,000 Stk

**11.04.60 Türfutter Weisslack-Fin, (BxHxW) 735 x 2110 x 310 mm**
Türfutter 1-flügelig, wie vor beschrieben, jedoch mit
(BxHxW) 735 x 2110 x 310 mm
Menge: 1,000 Stk

**11.04.61 Türfutter Weisslack-Fin, (BxHxW) 735 x 2110 x 330 mm**
Türfutter 1-flügelig, wie vor beschrieben, jedoch mit
(BxHxW) 735 x 2110 x 330 mm
Menge: 1,000 Stk

**11.04.62 Türfutter Weisslack-Fin, (BxHxW) 860 x 1985 x 80 mm**
Türfutter 1-flügelig, wie vor beschrieben, jedoch mit
Normgröße (BxHxW) 860 x 1985 x 80 mm
Menge: 1,000 Stk

**11.04.63 Türfutter Weisslack-Fin, (BxHxW) 860 x 1985 x 100 mm**
Türfutter 1-flügelig, wie vor beschrieben, jedoch mit
Normgröße (BxHxW) 860 x 1985 x 100 mm
Menge: 1,000 Stk

**11.04.64 Türfutter Weisslack-Fin, (BxHxW) 860 x 1985 x 125 mm**
Türfutter 1-flügelig, wie vor beschrieben, jedoch mit
Normgröße (BxHxW) 860 x 1985 x 125 mm
Menge: 1,000 Stk

**11.04.65 Türfutter Weisslack-Fin, (BxHxW) 860 x 1985 x 145 mm**
Türfutter 1-flügelig, wie vor beschrieben, jedoch mit
Normgröße (BxHxW) 860 x 1985 x 145 mm
Menge: 1,000 Stk

**11.04.66 Türfutter Weisslack-Fin, (BxHxW) 860 x 1985 x 165 mm**
Türfutter 1-flügelig, wie vor beschrieben, jedoch mit
Normgröße (BxHxW) 860 x 1985 x 165 mm
Menge: 1,000 Stk

**11.04.67 Türfutter Weisslack-Fin, (BxHxW) 860 x 1985 x 185 mm**
Türfutter 1-flügelig, wie vor beschrieben, jedoch mit
Normgröße (BxHxW) 860 x 1985 x 185 mm
Menge: 1,000 Stk

**11.04.68 Türfutter Weisslack-Fin, (BxHxW) 860 x 1985 x 205 mm**
Türfutter 1-flügelig, wie vor beschrieben, jedoch mit
Normgröße (BxHxW) 860 x 1985 x 205 mm
Menge: 1,000 Stk

**11.04.69 Türfutter Weisslack-Fin, (BxHxW) 860 x 1985 x 225 mm**
Türfutter 1-flügelig, wie vor beschrieben, jedoch mit
Normgröße (BxHxW) 860 x 1985 x 225 mm
Menge: 1,000 Stk

**11.04.70 Türfutter Weisslack-Fin, (BxHxW) 860 x 1985 x 245 mm**
Türfutter 1-flügelig, wie vor beschrieben, jedoch mit
Normgröße (BxHxW) 860 x 1985 x 245 mm
Menge: 1,000 Stk

**11.04.71 Türfutter Weisslack-Fin, (BxHxW) 860 x 1985 x 270 mm**
Türfutter 1-flügelig, wie vor beschrieben, jedoch mit
Normgröße (BxHxW) 860 x 1985 x 270 mm
Menge: 1,000 Stk

**11.04.72 Türfutter Weisslack-Fin, (BxHxW) 860 x 1985 x 290 mm**
Türfutter 1-flügelig, wie vor beschrieben, jedoch mit
Normgröße (BxHxW) 860 x 1985 x 290 mm
Menge: 1,000 Stk

**11.04.73 Türfutter Weisslack-Fin, (BxHxW) 860 x 1985 x 310 mm**
Türfutter 1-flügelig, wie vor beschrieben, jedoch mit
ormgröße (BxHxW) 860 x 1985 x 310 mm
Menge: 1,000 Stk

**11.04.74 Türfutter Weisslack-Fin, (BxHxW) 860 x 1985 x 330 mm**
Türfutter 1-flügelig, wie vor beschrieben, jedoch mit
Normgröße (BxHxW) 860 x 1985 x 330 mm
Menge: 1,000 Stk

**11.04.75 Türfutter Weisslack-Fin, (BxHxW) 860 x 2110 x 80 mm**
Türfutter 1-flügelig, wie vor beschrieben, jedoch mit
(BxHxW) 860 x 2110 x 80 mm
Menge: 1,000 Stk

**11.04.76 Türfutter Weisslack-Fin, (BxHxW) 860 x 2110 x 100 mm**
Türfutter 1-flügelig, wie vor beschrieben, jedoch mit
(BxHxW) 860 x 2110 x 100 mm
Menge: 1,000 Stk

**11.04.77 Türfutter Weisslack-Fin, (BxHxW) 860 x 2110 x 125 mm**
Türfutter 1-flügelig, wie vor beschrieben, jedoch mit
(BxHxW) 860 x 2110 x 125 mm
Menge: 1,000 Stk

**11.04.78 Türfutter Weisslack-Fin, (BxHxW) 860 x 2110 x 145 mm**
Türfutter 1-flügelig, wie vor beschrieben, jedoch mit
(BxHxW) 860 x 2110 x 145 mm
Menge: 1,000 Stk

**11.04.79 Türfutter Weisslack-Fin, (BxHxW) 860 x 2110 x 165 mm**
Türfutter 1-flügelig, wie vor beschrieben, jedoch mit
(BxHxW) 860 x 2110 x 165 mm
Menge: 1,000 Stk

**11.04.80 Türfutter Weisslack-Fin, (BxHxW) 860 x 2110 x 185 mm**
Türfutter 1-flügelig, wie vor beschrieben, jedoch mit
(BxHxW) 860 x 2110 x 185 mm
Menge: 1,000 Stk

**11.04.81 Türfutter Weisslack-Fin, (BxHxW) 860 x 2110 x 205 mm**
Türfutter 1-flügelig, wie vor beschrieben, jedoch mit
(BxHxW) 860 x 2110 x 205 mm
Menge: 1,000 Stk

**11.04.82 Türfutter Weisslack-Fin, (BxHxW) 860 x 2110 x 225 mm**
Türfutter 1-flügelig, wie vor beschrieben, jedoch mit
(BxHxW) 860 x 2110 x 225 mm
Menge: 1,000 Stk

**11.04.83 Türfutter Weisslack-Fin, (BxHxW) 860 x 2110 x 245 mm**
Türfutter 1-flügelig, wie vor beschrieben, jedoch mit
(BxHxW) 860 x 2110 x 245 mm
Menge: 1,000 Stk

**11.04.84 Türfutter Weisslack-Fin, (BxHxW) 860 x 2110 x 270 mm**
Türfutter 1-flügelig, wie vor beschrieben, jedoch mit
(BxHxW) 860 x 2110 x 270 mm
Menge: 1,000 Stk

**11.04.85 Türfutter Weisslack-Fin, (BxHxW) 860 x 2110 x 290 mm**
Türfutter 1-flügelig, wie vor beschrieben, jedoch mit
(BxHxW) 860 x 2110 x 290 mm
Menge: 1,000 Stk

**11.04.86 Türfutter Weisslack-Fin, (BxHxW) 860 x 2110 x 310 mm**
Türfutter 1-flügelig, wie vor beschrieben, jedoch mit
(BxHxW) 860 x 2110 x 310 mm
Menge: 1,000 Stk

**11.04.87 Türfutter Weisslack-Fin, (BxHxW) 860 x 2110 x 330 mm**
Türfutter 1-flügelig, wie vor beschrieben, jedoch mit
(BxHxW) 860 x 2110 x 330 mm
Menge: 1,000 Stk

**11.04.88 Türfutter Weisslack-Fin, (BxHxW) 985 x 1985 x 80 mm**
Türfutter 1-flügelig, wie vor beschrieben, jedoch mit
Normgröße (BxHxW) 985 x 1985 x 80 mm
Menge: 1,000 Stk

**11.04.89 Türfutter Weisslack-Fin, (BxHxW) 985 x 1985 x 100 mm**
Türfutter 1-flügelig, wie vor beschrieben, jedoch mit
Normgröße (BxHxW) 985 x 1985 x 100 mm
Menge: 1,000 Stk

**11.04.90 Türfutter Weisslack-Fin, (BxHxW) 985 x 1985 x 125 mm**
Türfutter 1-flügelig, wie vor beschrieben, jedoch mit
Normgröße (BxHxW) 985 x 1985 x 125 mm
Menge: 1,000 Stk

**11.04.91 Türfutter Weisslack-Fin, (BxHxW) 985 x 1985 x 145 mm**
Türfutter 1-flügelig, wie vor beschrieben, jedoch mit
Normgröße (BxHxW) 985 x 1985 x 145 mm
Menge: 1,000 Stk

**11.04.92 Türfutter Weisslack-Fin, (BxHxW) 985 x 1985 x 165 mm**
Türfutter 1-flügelig, wie vor beschrieben, jedoch mit
Normgröße (BxHxW) 985 x 1985 x 165 mm
Menge: 1,000 Stk

**11.04.93 Türfutter Weisslack-Fin, (BxHxW) 985 x 1985 x 185 mm**
Türfutter 1-flügelig, wie vor beschrieben, jedoch mit
Normgröße (BxHxW) 985 x 1985 x 185 mm
Menge: 1,000 Stk

**11.04.94 Türfutter Weisslack-Fin, (BxHxW) 985 x 1985 x 205 mm**
Türfutter 1-flügelig, wie vor beschrieben, jedoch mit
Normgröße (BxHxW) 985 x 1985 x 205 mm
Menge: 1,000 Stk

**11.04.95 Türfutter Weisslack-Fin, (BxHxW) 985 x 1985 x 225 mm**
Türfutter 1-flügelig, wie vor beschrieben, jedoch mit
Normgröße (BxHxW) 985 x 1985 x 225 mm
Menge: 1,000 Stk

**11.04.96 Türfutter Weisslack-Fin, (BxHxW) 985 x 1985 x 245 mm**
Türfutter 1-flügelig, wie vor beschrieben, jedoch mit
Normgröße (BxHxW) 985 x 1985 x 245 mm
Menge: 1,000 Stk

**11.04.97 Türfutter Weisslack-Fin, (BxHxW) 985 x 1985 x 270 mm**
Türfutter 1-flügelig, wie vor beschrieben, jedoch mit
Normgröße (BxHxW) 985 x 1985 x 270 mm
Menge: 1,000 Stk

**11.04.98 Türfutter Weisslack-Fin, (BxHxW) 985 x 1985 x 290 mm**
Türfutter 1-flügelig, wie vor beschrieben, jedoch mit
Normgröße (BxHxW) 985 x 1985 x 290 mm
Menge: 1,000 Stk

**11.04.99 Türfutter Weisslack-Fin, (BxHxW) 985 x 1985 x 310 mm**
Türfutter 1-flügelig, wie vor beschrieben, jedoch mit
Normgröße (BxHxW) 985 x 1985 x 310 mm
Menge: 1,000 Stk

**11.04.100 Türfutter Weisslack-Fin, (BxHxW) 985 x 1985 x 330 mm**
Türfutter 1-flügelig, wie vor beschrieben, jedoch mit
Normgröße (BxHxW) 985 x 1985 x 330 mm
Menge: 1,000 Stk

**11.04.101 Türfutter Weisslack-Fin, (BxHxW) 985 x 2110 x 80 mm**
Türfutter 1-flügelig, wie vor beschrieben, jedoch mit
(BxHxW) 985 x 2110 x 80 mm
Menge: 1,000 Stk

**11.04.102 Türfutter Weisslack-Fin, (BxHxW) 985 x 2110 x 100 mm**
Türfutter 1-flügelig, wie vor beschrieben, jedoch mit
(BxHxW) 985 x 2110 x 100 mm
Menge: 1,000 Stk

**11.04.103 Türfutter Weisslack-Fin, (BxHxW) 985 x 2110 x 125 mm**
Türfutter 1-flügelig, wie vor beschrieben, jedoch mit
(BxHxW) 985 x 2110 x 125 mm
Menge: 1,000 Stk

**11.04.104 Türfutter Weisslack-Fin, (BxHxW) 985 x 2110 x 145 mm**
Türfutter 1-flügelig, wie vor beschrieben, jedoch mit
(BxHxW) 985 x 2110 x 145 mm
Menge: 1,000 Stk

**11.04.105 Türfutter Weisslack-Fin, (BxHxW) 985 x 2110 x 165 mm**
Türfutter 1-flügelig, wie vor beschrieben, jedoch mit
(BxHxW) 985 x 2110 x 165 mm
Menge: 1,000 Stk

**11.04.106 Türfutter Weisslack-Fin, (BxHxW) 985 x 2110 x 185 mm**
Türfutter 1-flügelig, wie vor beschrieben, jedoch mit
(BxHxW) 985 x 2110 x 185 mm
Menge: 1,000 Stk

**11.04.107 Türfutter Weisslack-Fin, (BxHxW) 985 x 2110 x 205 mm**
Türfutter 1-flügelig, wie vor beschrieben, jedoch mit
(BxHxW) 985 x 2110 x 205 mm
Menge: 1,000 Stk

**11.04.108 Türfutter Weisslack-Fin, (BxHxW) 985 x 2110 x 225 mm**
Türfutter 1-flügelig, wie vor beschrieben, jedoch mit
(BxHxW) 985 x 2110 x 225 mm
Menge: 1,000 Stk

**11.04.109 Türfutter Weisslack-Fin, (BxHxW) 985 x 2110 x 245 mm**
Türfutter 1-flügelig, wie vor beschrieben, jedoch mit
(BxHxW) 985 x 2110 x 245 mm
Menge: 1,000 Stk

**11.04.110 Türfutter Weisslack-Fin, (BxHxW) 985 x 2110 x 270 mm**
Türfutter 1-flügelig, wie vor beschrieben, jedoch mit
(BxHxW) 985 x 2110 x 270 mm
Menge: 1,000 Stk

**11.04.111 Türfutter Weisslack-Fin, (BxHxW) 985 x 2110 x 290 mm**
Türfutter 1-flügelig, wie vor beschrieben, jedoch mit
(BxHxW) 985 x 2110 x 290 mm
Menge: 1,000 Stk

**11.04.112 Türfutter Weisslack-Fin, (BxHxW) 985 x 2110 x 310 mm**
Türfutter 1-flügelig, wie vor beschrieben, jedoch mit
(BxHxW) 985 x 2110 x 310 mm
Menge: 1,000 Stk

**11.04.113 Türfutter Weisslack-Fin, (BxHxW) 985 x 2110 x 330 mm**
Türfutter 1-flügelig, wie vor beschrieben, jedoch mit
(BxHxW) 985 x 2110 x 330 mm
Menge: 1,000 Stk

**11.04.114 Türfutter Weisslack-Fin, (BxHxW) 1110 x 1985 x 80 mm**
Türfutter 1-flügelig, wie vor beschrieben, jedoch mit
Normgröße (BxHxW) 1110 x 1985 x 80 mm
Menge: 1,000 Stk

**11.04.115 Türfutter Weisslack-Fin, (BxHxW) 1110 x 1985 x 100 mm**
Türfutter 1-flügelig, wie vor beschrieben, jedoch mit
Normgröße (BxHxW) 1110 x 1985 x 100 mm
Menge: 1,000 Stk

**11.04.116 Türfutter Weisslack-Fin, (BxHxW) 1110 x 1985 x 125 mm**
Türfutter 1-flügelig, wie vor beschrieben, jedoch mit
Normgröße (BxHxW) 1110 x 1985 x 125 mm
Menge: 1,000 Stk

**11.04.117 Türfutter Weisslack-Fin, (BxHxW) 1110 x 1985 x 145 mm**
Türfutter 1-flügelig, wie vor beschrieben, jedoch mit
Normgröße (BxHxW) 1110 x 1985 x 145 mm
Menge: 1,000 Stk

**11.04.118 Türfutter Weisslack-Fin, (BxHxW) 1110 x 1985 x 165 mm**
Türfutter 1-flügelig, wie vor beschrieben, jedoch mit
Normgröße (BxHxW) 1110 x 1985 x 165 mm
Menge: 1,000 Stk

**11.04.119 Türfutter Weisslack-Fin, (BxHxW) 1110 x 1985 x 185 mm**
Türfutter 1-flügelig, wie vor beschrieben, jedoch mit
Normgröße (BxHxW) 1110 x 1985 x 185 mm
Menge: 1,000 Stk

**11.04.120 Türfutter Weisslack-Fin, (BxHxW) 1110 x 1985 x 205 mm**
Türfutter 1-flügelig, wie vor beschrieben, jedoch mit
Normgröße (BxHxW) 1110 x 1985 x 205 mm
Menge: 1,000 Stk

**11.04.121 Türfutter Weisslack-Fin, (BxHxW) 1110 x 1985 x 225 mm**
Türfutter 1-flügelig, wie vor beschrieben, jedoch mit
Normgröße (BxHxW) 1110 x 1985 x 225 mm
Menge: 1,000 Stk

**11.04.122 Türfutter Weisslack-Fin, (BxHxW) 1110 x 1985 x 245 mm**
Türfutter 1-flügelig, wie vor beschrieben, jedoch mit
Normgröße (BxHxW) 1110 x 1985 x 245 mm
Menge: 1,000 Stk

**11.04.123 Türfutter Weisslack-Fin, (BxHxW) 1110 x 1985 x 270 mm**
Türfutter 1-flügelig, wie vor beschrieben, jedoch mit
Normgröße (BxHxW) 1110 x 1985 x 270 mm
Menge: 1,000 Stk

**11.04.124 Türfutter Weisslack-Fin, (BxHxW) 1110 x 1985 x 290 mm**
Türfutter 1-flügelig, wie vor beschrieben, jedoch mit
Normgröße (BxHxW) 1110 x 1985 x 290 mm
Menge: 1,000 Stk

**11.04.125 Türfutter Weisslack-Fin, (BxHxW) 1110 x 1985 x 310 mm**
Türfutter 1-flügelig, wie vor beschrieben, jedoch mit
Normgröße (BxHxW) 1110 x 1985 x 310 mm
Menge: 1,000 Stk

**11.04.126 Türfutter Weisslack-Fin, (BxHxW) 1110 x 1985 x 330 mm**
Türfutter 1-flügelig, wie vor beschrieben, jedoch mit
Normgröße (BxHxW) 1110 x 1985 x 330 mm
Menge: 1,000 Stk

**11.04.127 Türfutter Weisslack-Fin, (BxHxW) 1110 x 2110 x 80 mm**
Türfutter 1-flügelig, wie vor beschrieben, jedoch mit
(BxHxW) 1110 x 2110 x 80 mm
Menge: 1,000 Stk

**11.04.128 Türfutter Weisslack-Fin, (BxHxW) 1110 x 2110 x 100 mm**
Türfutter 1-flügelig, wie vor beschrieben, jedoch mit
(BxHxW) 1110 x 2110 x 100 mm
Menge: 1,000 Stk

**11.04.129 Türfutter Weisslack-Fin, (BxHxW) 1110 x 2110 x 125 mm**
Türfutter 1-flügelig, wie vor beschrieben, jedoch mit
(BxHxW) 1110 x 2110 x 125 mm
Menge: 1,000 Stk

**11.04.130 Türfutter Weisslack-Fin, (BxHxW) 1110 x 2110 x 145 mm**
Türfutter 1-flügelig, wie vor beschrieben, jedoch mit
(BxHxW) 1110 x 2110 x 145 mm
Menge: 1,000 Stk

**11.04.131 Türfutter Weisslack-Fin, (BxHxW) 1110 x 2110 x 165 mm**
Türfutter 1-flügelig, wie vor beschrieben, jedoch mit
(BxHxW) 1110 x 2110 x 165 mm
Menge: 1,000 Stk

**11.04.132 Türfutter Weisslack-Fin, (BxHxW) 1110 x 2110 x 185 mm**
Türfutter 1-flügelig, wie vor beschrieben, jedoch mit
(BxHxW) 1110 x 2110 x 185 mm
Menge: 1,000 Stk

**11.04.133 Türfutter Weisslack-Fin, (BxHxW) 1110 x 2110 x 205 mm**
Türfutter 1-flügelig, wie vor beschrieben, jedoch mit
(BxHxW) 1110 x 2110 x 205 mm
Menge: 1,000 Stk

**11.04.134 Türfutter Weisslack-Fin, (BxHxW) 1110 x 2110 x 225 mm**
Türfutter 1-flügelig, wie vor beschrieben, jedoch mit
(BxHxW) 1110 x 2110 x 225 mm
Menge: 1,000 Stk

**11.04.135 Türfutter Weisslack-Fin, (BxHxW) 1110 x 2110 x 245 mm**
Türfutter 1-flügelig, wie vor beschrieben, jedoch mit
(BxHxW) 1110 x 2110 x 245 mm
Menge: 1,000 Stk

**11.04.136 Türfutter Weisslack-Fin, (BxHxW) 1110 x 2110 x 270 mm**
Türfutter 1-flügelig, wie vor beschrieben, jedoch mit
(BxHxW) 1110 x 2110 x 270 mm
Menge: 1,000 Stk

**11.04.137 Türfutter Weisslack-Fin, (BxHxW) 1110 x 2110 x 290 mm**
Türfutter 1-flügelig, wie vor beschrieben, jedoch mit
(BxHxW) 1110 x 2110 x 290 mm
Menge: 1,000 Stk

**11.04.138 Türfutter Weisslack-Fin, (BxHxW) 1110 x 2110 x 310 mm**
Türfutter 1-flügelig, wie vor beschrieben, jedoch mit
(BxHxW) 1110 x 2110 x 310 mm
Menge: 1,000 Stk

**11.04.139 Türfutter Weisslack-Fin, (BxHxW) 1110 x 2110 x 330 mm**
Türfutter 1-flügelig, wie vor beschrieben, jedoch mit
(BxHxW) 1110 x 2110 x 330 mm
Menge: 1,000 Stk

#### Untertitel 11.05 Türblatt und Türfutter, Streichfähig

**11.05.1 Türblatt mit Röhrenspanplatten-Einlage, Streichfähig, (BxH) 610 x 1985 mm**
Türblatt mit Röhrenspanplatten-Einlage,
ca. 39 mm nach DIN 68706, dreiseitig gefälzt 13 x 25,5
mm, Rahmen ca. 31 mm breit mit Zusatzstab, unten
Zusatzrahmen,
Einlage: Röhrenspanplatte nach DIN 68764-E1,
Deckplatten: beidseitig Dünnspanplatte nach DIN EN 312,
Formaldehydpotential Klasse1 (vorher E1),
2 Bandflügelteile V0020,
BB-Einsteckschloß nach DIN 18251,
Verleimung Decklage/Furnier: nach DIN EN 204 D3,
Oberfläche: roh geschliffen,
Kantenbeschichtung: Holzkante
Liefern und nach Herstellervorschrift einbauen.

Normgröße (BxH): 610 x 1985 mm
Menge: 1,000 Stk

**11.05.2 Türblatt Streichfähig, (BxH) 610 x 2110 m**
Türblatt wie vor beschrieben, jedoch mit Normgröße
(BxH) 610 x 2110 mm
Menge: 1,000 Stk

**11.05.3 Türblatt Streichfähig, (BxH) 735 x 1985 m**
Türblatt wie vor beschrieben, jedoch mit Normgröße
(BxH) 735 x 1985 mm
Menge: 1,000 Stk

**11.05.4 Türblatt Streichfähig, (BxH) 735 x 2110 mm**
Türblatt wie vor beschrieben, jedoch mit Normgröße
(BxH) 735 x 2110 mm
Menge: 1,000 Stk

**11.05.5 Türblatt Streichfähig, (BxH) 860 x 1985 mm**
Türblatt wie vor beschrieben, jedoch mit Normgröße
(BxH) 860 x 1985 mm
Menge: 1,000 Stk

**11.05.6 Türblatt Streichfähig, (BxH) 860 x 2110 mm**
Türblatt wie vor beschrieben, jedoch mit Normgröße
(BxH) 860 x 2110 mm
Menge: 1,000 Stk

**11.05.7 Türblatt Streichfähig, (BxH) 985 x 1985 mm**
Türblatt wie vor beschrieben, jedoch mit Normgröße
(BxH) 985 x 1985 mm
Menge: 1,000 Stk

**11.05.8 Türblatt Streichfähig, (BxH) 985 x 2110 mm**
Türblatt wie vor beschrieben, jedoch mit Normgröße
(BxH) 985 x 2110 mm
Menge: 1,000 Stk

**11.05.9 Türblatt Streichfähig, (BxH) 1110 x 1985 mm**
Türblatt wie vor beschrieben, jedoch mit Normgröße
(BxH) 1110 x 1985 mm
Menge: 1,000 Stk

**11.05.10 Türblatt Streichfähig, (BxH) 1110 x 2110 mm**
Türblatt wie vor beschrieben, jedoch mit Normgröße
(BxH) 1110 x 2110 mm
Menge: 1,000 Stk

**11.05.11 Türfutter Streichfähig, (BxHxW) 610 x 1985 x 80 mm**
Türfutter 1-flügelig, sturzhoch für gefälzte 1-flg
Türen nach DIN 18101, Türblätter gefälzt-flächenbündig,
Futterteile aus 22 mm, Bekleidung aus 12-13 mm
Spanplatten nach DIN EN 312 Formaldehydpotential
Klasse1 (vorher E1),
Bekleidung 50 mm oder je nach Oberfläche 55 mm breit,
zur Wand auf 16 mm gefaltet, Eckverbindung auf Gehrung,
Zierbekleidung mit Wandstärkenausgleich -5 bis + 15mm,
Sicherheitsschließblech mit Unterlage für zweitouriges
Schließen, eingezogenes elastisches Dichtungsprofil,
2 Stahl-Bandanschraubtaschen, 2 verstell- und
auswechselbare Bandunterteile V3400 WF alternativ für
GF-Türen: Halteplatten für Tectus 210 3D
oder eingebaute Bandtaschen V7502,
Verleimung Decklage/Furnier: nach DIN EN 204 D3,
Oberfläche: roh geschliffen,
Kantenbeschichtung: Holzkante,
Liefern und nach Herstellervorschrift einbauen.
Normgröße (Breite x Höhe x Wandstärke): 610 x 1985 x 80
Menge: 1,000 Stk

**11.05.12 Türfutter Streichfähig, (BxHxW) 610 x 1985 x 100 mm**
Türfutter 1-flügelig, wie vor beschrieben, jedoch mit
Normgröße (BxHxW) 610 x 1985 x 100 mm
Menge: 1,000 Stk

**11.05.13 Türfutter Streichfähig, (BxHxW) 610 x 1985 x 125 mm**
Türfutter 1-flügelig, wie vor beschrieben, jedoch mit
Normgröße (BxHxW) 610 x 1985 x 125 mm
Menge: 1,000 Stk

**11.05.14 Türfutter Streichfähig, (BxHxW) 610 x 1985 x 145 mm**
Türfutter 1-flügelig, wie vor beschrieben, jedoch mit
Normgröße (BxHxW) 610 x 1985 x 145 mm
Menge: 1,000 Stk

**11.05.15 Türfutter Streichfähig, (BxHxW) 610 x 1985 x 165 mm**
Türfutter 1-flügelig, wie vor beschrieben, jedoch mit
(BxHxW) 610 x 1985 x 165 mm
Menge: 1,000 Stk

**11.05.16 Türfutter Streichfähig, (BxHxW) 610 x 1985 x 185 mm**
Türfutter 1-flügelig, wie vor beschrieben, jedoch mit
(BxHxW) 610 x 1985 x 185 mm
Menge: 1,000 Stk

**11.05.17 Türfutter Streichfähig, (BxHxW) 610 x 1985 x 205 mm**
Türfutter 1-flügelig, wie vor beschrieben, jedoch mit
(BxHxW) 610 x 1985 x 205 mm
Menge: 1,000 Stk

**11.05.18 Türfutter Streichfähig, (BxHxW) 610 x 1985 x 225 mm**
Türfutter 1-flügelig, wie vor beschrieben, jedoch mit
(BxHxW) 610 x 1985 x 225 mm
Menge: 1,000 Stk

**11.05.19 Türfutter Streichfähig, (BxHxW) 610 x 1985 x 245 mm**
Türfutter 1-flügelig, wie vor beschrieben, jedoch mit
(BxHxW) 610 x 1985 x 245 mm
Menge: 1,000 Stk

**11.05.20 Türfutter Streichfähig, (BxHxW) 610 x 1985 x 270 mm**
Türfutter 1-flügelig, wie vor beschrieben, jedoch mit
(BxHxW) 610 x 1985 x 270 mm
Menge: 1,000 Stk

**11.05.21 Türfutter Streichfähig, (BxHxW) 610 x 1985 x 290 mm**
Türfutter 1-flügelig, wie vor beschrieben, jedoch mit
(BxHxW) 610 x 1985 x 290 mm
Menge: 1,000 Stk

**11.05.22 Türfutter Streichfähig, (BxHxW) 610 x 1985 x 310 mm**
Türfutter 1-flügelig, wie vor beschrieben, jedoch mit
(BxHxW) 610 x 1985 x 310 mm
Menge: 1,000 Stk

**11.05.23 Türfutter Streichfähig, (BxHxW) 610 x 1985 x 330 mm**
Türfutter 1-flügelig, wie vor beschrieben, jedoch mit
(BxHxW) 610 x 1985 x 330 mm
Menge: 1,000 Stk

**11.05.24 Türfutter Streichfähig, (BxHxW) 610 x 2110 x 80 mm**
Türfutter 1-flügelig, wie vor beschrieben, jedoch mit
(BxHxW) 610 x 2110 x 80 mm
Menge: 1,000 Stk

**11.05.25 Türfutter Streichfähig, (BxHxW) 610 x 2110 x 100 mm**
Türfutter 1-flügelig, wie vor beschrieben, jedoch mit
(BxHxW) 610 x 2110 x 100 mm
Menge: 1,000 Stk

**11.05.26 Türfutter Streichfähig, (BxHxW) 610 x 2110 x 125 mm**
Türfutter 1-flügelig, wie vor beschrieben, jedoch mit
(BxHxW) 610 x 2110 x 125 mm
Menge: 1,000 Stk

**11.05.27 Türfutter Streichfähig, (BxHxW) 610 x 2110 x 145 mm**
Türfutter 1-flügelig, wie vor beschrieben, jedoch mit
(BxHxW) 610 x 2110 x 145 mm
Menge: 1,000 Stk

**11.05.28 Türfutter Streichfähig, (BxHxW) 610 x 2110 x 165 mm**
Türfutter 1-flügelig, wie vor beschrieben, jedoch mit
(BxHxW) 610 x 2110 x 165 mm
Menge: 1,000 Stk

**11.05.29 Türfutter Streichfähig, (BxHxW) 610 x 2110 x 185 mm**
Türfutter 1-flügelig, wie vor beschrieben, jedoch mit
(BxHxW) 610 x 2110 x 185 mm
Menge: 1,000 Stk

**11.05.30 Türfutter Streichfähig, (BxHxW) 610 x 2110 x 205 mm**
Türfutter 1-flügelig, wie vor beschrieben, jedoch mit
(BxHxW) 610 x 2110 x 205 mm
Menge: 1,000 Stk

**11.05.31 Türfutter Streichfähig, (BxHxW) 610 x 2110 x 225 mm**
Türfutter 1-flügelig, wie vor beschrieben, jedoch mit
(BxHxW) 610 x 2110 x 225 mm
Menge: 1,000 Stk

**11.05.32 Türfutter Streichfähig, (BxHxW) 610 x 2110 x 245 mm**
Türfutter 1-flügelig, wie vor beschrieben, jedoch mit
(BxHxW) 610 x 2110 x 245 mm
Menge: 1,000 Stk

**11.05.33 Türfutter Streichfähig, (BxHxW) 610 x 2110 x 270 mm**
Türfutter 1-flügelig, wie vor beschrieben, jedoch mit
(BxHxW) 610 x 2110 x 270 mm
Menge: 1,000 Stk

**11.05.34 Türfutter Streichfähig, (BxHxW) 610 x 2110 x 290 mm**
Türfutter 1-flügelig, wie vor beschrieben, jedoch mit
(BxHxW) 610 x 2110 x 290 mm
Menge: 1,000 Stk

**11.05.35 Türfutter Streichfähig, (BxHxW) 610 x 2110 x 310 mm**
Türfutter 1-flügelig, wie vor beschrieben, jedoch mit
(BxHxW) 610 x 2110 x 310 mm
Menge: 1,000 Stk

**11.05.36 Türfutter Streichfähig, (BxHxW) 610 x 2110 x 330 mm**
Türfutter 1-flügelig, wie vor beschrieben, jedoch mit
(BxHxW) 610 x 2110 x 330 mm
Menge: 1,000 Stk

**11.05.37 Türfutter Streichfähig, (BxHxW) 735 x 1985 x 80 mm**
Türfutter 1-flügelig, wie vor beschrieben, jedoch mit
Normgröße (BxHxW) 735 x 1985 x 80 mm
Menge: 1,000 Stk

**11.05.38 Türfutter Streichfähig, (BxHxW) 735 x 1985 x 100 mm**
Türfutter 1-flügelig, wie vor beschrieben, jedoch mit
Normgröße (BxHxW) 735 x 1985 x 100 mm
Menge: 1,000 Stk

**11.05.39 Türfutter Streichfähig, (BxHxW) 735 x 1985 x 125 mm**
Türfutter 1-flügelig, wie vor beschrieben, jedoch mit
Normgröße (BxHxW) 735 x 1985 x 125 mm
Menge: 1,000 Stk

**11.05.40 Türfutter Streichfähig, (BxHxW) 735 x 1985 x 145 mm**
Türfutter 1-flügelig, wie vor beschrieben, jedoch mit
Normgröße (BxHxW) 735 x 1985 x 145 mm
Menge: 1,000 Stk

**11.05.41 Türfutter Streichfähig, (BxHxW) 735 x 1985 x 165 mm**
Türfutter 1-flügelig, wie vor beschrieben, jedoch mit
Normgröße (BxHxW) 735 x 1985 x 165 mm
Menge: 1,000 Stk

**11.05.42 Türfutter Streichfähig, (BxHxW) 735 x 1985 x 185 mm**
Türfutter 1-flügelig, wie vor beschrieben, jedoch mit
Normgröße (BxHxW) 735 x 1985 x 185 mm
Menge: 1,000 Stk

**11.05.43 Türfutter Streichfähig, (BxHxW) 735 x 1985 x 205 mm**
Türfutter 1-flügelig, wie vor beschrieben, jedoch mit
Normgröße (BxHxW) 735 x 1985 x 205 mm
Menge: 1,000 Stk

**11.05.44 Türfutter Streichfähig, (BxHxW) 735 x 1985 x 225 mm**
Türfutter 1-flügelig, wie vor beschrieben, jedoch mit
Normgröße (BxHxW) 735 x 1985 x 225 mm
Menge: 1,000 Stk

**11.05.45 Türfutter Streichfähig, (BxHxW) 735 x 1985 x 245 mm**
Türfutter 1-flügelig, wie vor beschrieben, jedoch mit
Normgröße (BxHxW) 735 x 1985 x 245 mm
Menge: 1,000 Stk

**11.05.46 Türfutter Streichfähig, (BxHxW) 735 x 1985 x 270 mm**
Türfutter 1-flügelig, wie vor beschrieben, jedoch mit
Normgröße (BxHxW) 735 x 1985 x 270 mm
Menge: 1,000 Stk

**11.05.47 Türfutter Streichfähig, (BxHxW) 735 x 1985 x 290 mm**
Türfutter 1-flügelig, wie vor beschrieben, jedoch mit
Normgröße (BxHxW) 735 x 1985 x 290 mm
Menge: 1,000 Stk

**11.05.48 Türfutter Streichfähig, (BxHxW) 735 x 1985 x 310 mm**
Türfutter 1-flügelig, wie vor beschrieben, jedoch mit
Normgröße (BxHxW) 735 x 1985 x 310 mm
Menge: 1,000 Stk

**11.05.49 Türfutter Streichfähig, (BxHxW) 735 x 1985 x 330 mm**
Türfutter 1-flügelig, wie vor beschrieben, jedoch mit
Normgröße (BxHxW) 735 x 1985 x 330 mm
Menge: 1,000 Stk

**11.05.50 Türfutter Streichfähig, (BxHxW) 735 x 2110 x 80 mm**
Türfutter 1-flügelig, wie vor beschrieben, jedoch mit
(BxHxW) 735 x 2110 x 80 mm
Menge: 1,000 Stk

**11.05.51 Türfutter Streichfähig, (BxHxW) 735 x 2110 x 100 mm**
Türfutter 1-flügelig, wie vor beschrieben, jedoch mit
(BxHxW) 735 x 2110 x 100 mm
Menge: 1,000 Stk

**11.05.52 Türfutter Streichfähig, (BxHxW) 735 x 2110 x 125 mm**
Türfutter 1-flügelig, wie vor beschrieben, jedoch mit
(BxHxW) 735 x 2110 x 125 mm
Menge: 1,000 Stk

**11.05.53 Türfutter Streichfähig, (BxHxW) 735 x 2110 x 145 mm**
Türfutter 1-flügelig, wie vor beschrieben, jedoch mit
(BxHxW) 735 x 2110 x 145 mm
Menge: 1,000 Stk

**11.05.54 Türfutter Strechfähig, (BxHxW) 735 x 2110 x 165 mm**
Türfutter 1-flügelig, wie vor beschrieben, jedoch mit
(BxHxW) 735 x 2110 x 165 mm
Menge: 1,000 Stk

**11.05.55 Türfutter Streichfähig, (BxHxW) 735 x 2110 x 185 mm**
Türfutter 1-flügelig, wie vor beschrieben, jedoch mit
(BxHxW) 735 x 2110 x 185 mm
Menge: 1,000 Stk

**11.05.56 Türfutter Streichfähig, (BxHxW) 735 x 2110 x 205 mm**
Türfutter 1-flügelig, wie vor beschrieben, jedoch mit
(BxHxW) 735 x 2110 x 205 mm
Menge: 1,000 Stk

**11.05.57 Türfutter Streichfähig, (BxHxW) 735 x 2110 x 225 mm**
Türfutter 1-flügelig, wie vor beschrieben, jedoch mit
(BxHxW) 735 x 2110 x 225 mm
Menge: 1,000 Stk

**11.05.58 Türfutter Streichfähig, (BxHxW) 735 x 2110 x 245 mm**
Türfutter 1-flügelig, wie vor beschrieben, jedoch mit
(BxHxW) 735 x 2110 x 245 mm
Menge: 1,000 Stk

**11.05.59 Türfutter Streichfähig, (BxHxW) 735 x 2110 x 270 mm**
Türfutter 1-flügelig, wie vor beschrieben, jedoch mit
(BxHxW) 735 x 2110 x 270 mm
Menge: 1,000 Stk

**11.05.60 Türfutter Streichfähig, (BxHxW) 735 x 2110 x 290 mm**
Türfutter 1-flügelig, wie vor beschrieben, jedoch mit
(BxHxW) 735 x 2110 x 290 mm
Menge: 1,000 Stk

**11.05.61 Türfutter Streichfähig, (BxHxW) 735 x 2110 x 310 mm**
Türfutter 1-flügelig, wie vor beschrieben, jedoch mit
(BxHxW) 735 x 2110 x 310 mm
Menge: 1,000 Stk

**11.05.62 Türfutter Streichfähig, (BxHxW) 735 x 2110 x 330 mm**
Türfutter 1-flügelig, wie vor beschrieben, jedoch mit
(BxHxW) 735 x 2110 x 330 mm
Menge: 1,000 Stk

**11.05.63 Türfutter Streichfähig, (BxHxW) 860 x 1985 x 80 mm**
Türfutter 1-flügelig, wie vor beschrieben, jedoch mit
Normgröße (BxHxW) 860 x 1985 x 80 mm
Menge: 1,000 Stk

**11.05.64 Türfutter Streichfähig, (BxHxW) 860 x 1985 x 100 mm**
Türfutter 1-flügelig, wie vor beschrieben, jedoch mit
Normgröße (BxHxW) 860 x 1985 x 100 mm
Menge: 1,000 Stk

**11.05.65 Türfutter Streichfähig, (BxHxW) 860 x 1985 x 125 mm**
Türfutter 1-flügelig, wie vor beschrieben, jedoch mit
Normgröße (BxHxW) 860 x 1985 x 125 mm
Menge: 1,000 Stk

**11.05.66 Türfutter Streichfähig, (BxHxW) 860 x 1985 x 145 mm**
Türfutter 1-flügelig, wie vor beschrieben, jedoch mit
Normgröße (BxHxW) 860 x 1985 x 145 mm
Menge: 1,000 Stk

**11.05.67 Türfutter Streichfähig, (BxHxW) 860 x 1985 x 165 mm**
Türfutter 1-flügelig, wie vor beschrieben, jedoch mit
Normgröße (BxHxW) 860 x 1985 x 165 mm
Menge: 1,000 Stk

**11.05.68 Türfutter Streichfähig, (BxHxW) 860 x 1985 x 185 mm**
Türfutter 1-flügelig, wie vor beschrieben, jedoch mit
Normgröße (BxHxW) 860 x 1985 x 185 mm
Menge: 1,000 Stk

**11.05.69 Türfutter Streichfähig, (BxHxW) 860 x 1985 x 205 mm**
Türfutter 1-flügelig, wie vor beschrieben, jedoch mit
Normgröße (BxHxW) 860 x 1985 x 205 mm
Menge: 1,000 Stk

**11.05.70 Türfutter Streichfähig, (BxHxW) 860 x 1985 x 225 mm**
Türfutter 1-flügelig, wie vor beschrieben, jedoch mit
Normgröße (BxHxW) 860 x 1985 x 225 mm
Menge: 1,000 Stk

**11.05.71 Türfutter Streichfähig, (BxHxW) 860 x 1985 x 245 mm**
Türfutter 1-flügelig, wie vor beschrieben, jedoch mit
Normgröße (BxHxW) 860 x 1985 x 245 mm
Menge: 1,000 Stk

**11.05.72 Türfutter Streichfähig, (BxHxW) 860 x 1985 x 270 mm**
Türfutter 1-flügelig, wie vor beschrieben, jedoch mit
Normgröße (BxHxW) 860 x 1985 x 270 mm
Menge: 1,000 Stk

**11.05.73 Türfutter Streichfähig, (BxHxW) 860 x 1985 x 290 mm**
Türfutter 1-flügelig, wie vor beschrieben, jedoch mit
Normgröße (BxHxW) 860 x 1985 x 290 mm
Menge: 1,000 Stk

**11.05.74 Türfutter Streichfähig, (BxHxW) 860 x 1985 x 310 mm**
Türfutter 1-flügelig, wie vor beschrieben, jedoch mit
Normgröße (BxHxW) 860 x 1985 x 310 mm
Menge: 1,000 Stk

**11.05.75 Türfutter Streichfähig, (BxHxW) 860 x 1985 x 330 mm**
Türfutter 1-flügelig, wie vor beschrieben, jedoch mit
Normgröße (BxHxW) 860 x 1985 x 330 mm
Menge: 1,000 Stk

**11.05.76 Türfutter Streichfähig, (BxHxW) 860 x 2110 x 80 mm**
Türfutter 1-flügelig, wie vor beschrieben, jedoch mit
(BxHxW) 860 x 2110 x 80 mm
Menge: 1,000 Stk

**11.05.77 Türfutter Streichfähig, (BxHxW) 860 x 2110 x 100 mm**
Türfutter 1-flügelig, wie vor beschrieben, jedoch mit
(BxHxW) 860 x 2110 x 100 mm
Menge: 1,000 Stk

**11.05.78 Türfutter Streichfähig, (BxHxW) 860 x 2110 x 125 mm**
Türfutter 1-flügelig, wie vor beschrieben, jedoch mit
(BxHxW) 860 x 2110 x 125 mm
Menge: 1,000 Stk

**11.05.79 Türfutter Streichfähig, (BxHxW) 860 x 2110 x 145 mm**
Türfutter 1-flügelig, wie vor beschrieben, jedoch mit
(BxHxW) 860 x 2110 x 145 mm
Menge: 1,000 Stk

**11.05.80 Türfutter Streichfähig, (BxHxW) 860 x 2110 x 165 mm**
Türfutter 1-flügelig, wie vor beschrieben, jedoch mit
(BxHxW) 860 x 2110 x 165 mm
Menge: 1,000 Stk

**11.05.81 Türfutter Streichfähig, (BxHxW) 860 x 2110 x 185 mm**
Türfutter 1-flügelig, wie vor beschrieben, jedoch mit
(BxHxW) 860 x 2110 x 185 mm
Menge: 1,000 Stk

**11.05.82 Türfutter Streichfähig, (BxHxW) 860 x 2110 x 205 mm**
Türfutter 1-flügelig, wie vor beschrieben, jedoch mit
(BxHxW) 860 x 2110 x 205 mm
Menge: 1,000 Stk

**11.05.83 Türfutter Streichfähig, (BxHxW) 860 x 2110 x 225 mm**
Türfutter 1-flügelig, wie vor beschrieben, jedoch mit
(BxHxW) 860 x 2110 x 225 mm
Menge: 1,000 Stk

**11.05.84 Türfutter Streichfähig, (BxHxW) 860 x 2110 x 245 mm**
Türfutter 1-flügelig, wie vor beschrieben, jedoch mit
(BxHxW) 860 x 2110 x 245 mm
Menge: 1,000 Stk

**11.05.85 Türfutter Streichfähig, (BxHxW) 860 x 2110 x 270 mm**
Türfutter 1-flügelig, wie vor beschrieben, jedoch mit
(BxHxW) 860 x 2110 x 270 mm
Menge: 1,000 Stk

**11.05.86 Türfutter Streichfähig, (BxHxW) 860 x 2110 x 290 mm**
Türfutter 1-flügelig, wie vor beschrieben, jedoch mit
(BxHxW) 860 x 2110 x 290 mm
Menge: 1,000 Stk

**11.05.87 Türfutter Streichfähig, (BxHxW) 860 x 2110 x 310 mm**
Türfutter 1-flügelig, wie vor beschrieben, jedoch mit
(BxHxW) 860 x 2110 x 310 mm
Menge: 1,000 Stk

**11.05.88 Türfutter Streichfähig, (BxHxW) 860 x 2110 x 330 mm**
Türfutter 1-flügelig, wie vor beschrieben, jedoch mit
(BxHxW) 860 x 2110 x 330 mm
Menge: 1,000 Stk

**11.05.89 Türfutter Streichfähig, (BxHxW) 985 x 1985 x 80 mm**
Türfutter 1-flügelig, wie vor beschrieben, jedoch mit
Normgröße (BxHxW) 985 x 1985 x 80 mm
Menge: 1,000 Stk

**11.05.90 Türfutter Streichfähig, (BxHxW) 985 x 1985 x 100 mm**
Türfutter 1-flügelig, wie vor beschrieben, jedoch mit
Normgröße (BxHxW) 985 x 1985 x 100 mm
Menge: 1,000 Stk

**11.05.91 Türfutter Streichfähig, (BxHxW) 985 x 1985 x 125 mm**
Türfutter 1-flügelig, wie vor beschrieben, jedoch mit
Normgröße (BxHxW) 985 x 1985 x 125 mm
Menge: 1,000 Stk

**11.05.92 Türfutter Streichfähig, (BxHxW) 985 x 1985 x 145 mm**
Türfutter 1-flügelig, wie vor beschrieben, jedoch mit
Normgröße (BxHxW) 985 x 1985 x 145 mm
Menge: 1,000 Stk

**11.05.93 Türfutter Streichfähig, (BxHxW) 985 x 1985 x 165 mm**
Türfutter 1-flügelig, wie vor beschrieben, jedoch mit
Normgröße (BxHxW) 985 x 1985 x 165 mm
Menge: 1,000 Stk

**11.05.94 Türfutter Streichfähig, (BxHxW) 985 x 1985 x 185 mm**
Türfutter 1-flügelig, wie vor beschrieben, jedoch mit
Normgröße (BxHxW) 985 x 1985 x 185 mm
Menge: 1,000 Stk

**11.05.95 Türfutter Streichfähig, (BxHxW) 985 x 1985 x 205 mm**
Türfutter 1-flügelig, wie vor beschrieben, jedoch mit
Normgröße (BxHxW) 985 x 1985 x 205 mm
Menge: 1,000 Stk

**11.05.96 Türfutter Streichfähig, (BxHxW) 985 x 1985 x 225 mm**
Türfutter 1-flügelig, wie vor beschrieben, jedoch mit
Normgröße (BxHxW) 985 x 1985 x 225 mm
Menge: 1,000 Stk

**11.05.97 Türfutter Streichfähig, (BxHxW) 985 x 1985 x 245 mm**
Türfutter 1-flügelig, wie vor beschrieben, jedoch mit
Normgröße (BxHxW) 985 x 1985 x 245 mm
Menge: 1,000 Stk

**11.05.98 Türfutter Streichfähig, (BxHxW) 985 x 1985 x 270 mm**
Türfutter 1-flügelig, wie vor beschrieben, jedoch mit
Normgröße (BxHxW) 985 x 1985 x 270 mm
Menge: 1,000 Stk

**11.05.99 Türfutter Streichfähig, (BxHxW) 985 x 1985 x 290 mm**
Türfutter 1-flügelig, wie vor beschrieben, jedoch mit
Normgröße (BxHxW) 985 x 1985 x 290 mm
Menge: 1,000 Stk

**11.05.100 Türfutter Streichfähig, (BxHxW) 985 x 1985 x 310 mm**
Türfutter 1-flügelig, wie vor beschrieben, jedoch mit
Normgröße (BxHxW) 985 x 1985 x 310 mm
Menge: 1,000 Stk

**11.05.101 Türfutter Streichfähig, (BxHxW) 985 x 1985 x 330 mm**
Türfutter 1-flügelig, wie vor beschrieben, jedoch mit
Normgröße (BxHxW) 985 x 1985 x 330 mm
Menge: 1,000 Stk

**11.05.102 Türfutter Streichfähig, (BxHxW) 985 x 2110 x 80 mm**
Türfutter 1-flügelig, wie vor beschrieben, jedoch mit
(BxHxW) 985 x 2110 x 80 mm
Menge: 1,000 Stk

**11.05.103 Türfutter Streichfähig, (BxHxW) 985 x 2110 x 100 mm**
Türfutter 1-flügelig, wie vor beschrieben, jedoch mit
(BxHxW) 985 x 2110 x 100 mm
Menge: 1,000 Stk

**11.05.104 Türfutter Streichfähig, (BxHxW) 985 x 2110 x 125 mm**
Türfutter 1-flügelig, wie vor beschrieben, jedoch mit
(BxHxW) 985 x 2110 x 125 mm
Menge: 1,000 Stk

**11.05.105 Türfutter Streichfähig (BxHxW) 985 x 2110 x 145 mm**
Türfutter 1-flügelig, wie vor beschrieben, jedoch mit
(BxHxW) 985 x 2110 x 145 mm
Menge: 1,000 Stk

**11.05.106 Türfutter Streichfähig, (BxHxW) 985 x 2110 x 165 mm**
Türfutter 1-flügelig, wie vor beschrieben, jedoch mit
(BxHxW) 985 x 2110 x 165 mm
Menge: 1,000 Stk

**11.05.107 Türfutter Streichfähig, (BxHxW) 985 x 2110 x 185 mm**
Türfutter 1-flügelig, wie vor beschrieben, jedoch mit
(BxHxW) 985 x 2110 x 185 mm
Menge: 1,000 Stk

**11.05.108 Türfutter Streichfähig, (BxHxW) 985 x 2110 x 205 mm**
Türfutter 1-flügelig, wie vor beschrieben, jedoch mit
(BxHxW) 985 x 2110 x 205 mm
Menge: 1,000 Stk

**11.05.109 Türfutter Streichfähig, (BxHxW) 985 x 2110 x 225 mm**
Türfutter 1-flügelig, wie vor beschrieben, jedoch mit
(BxHxW) 985 x 2110 x 225 mm
Menge: 1,000 Stk

**11.05.110 Türfutter Streichfähig, (BxHxW) 985 x 2110 x 245 mm**
Türfutter 1-flügelig, wie vor beschrieben, jedoch mit
(BxHxW) 985 x 2110 x 245 mm
Menge: 1,000 Stk

**11.05.111 Türfutter Streichfähig, (BxHxW) 985 x 2110 x 270 mm**
Türfutter 1-flügelig, wie vor beschrieben, jedoch mit
(BxHxW) 985 x 2110 x 270 mm
Menge: 1,000 Stk

**11.05.112 Türfutter Streichfähig, (BxHxW) 985 x 2110 x 290 mm**
Türfutter 1-flügelig, wie vor beschrieben, jedoch mit
(BxHxW) 985 x 2110 x 290 mm
Menge: 1,000 Stk

**11.05.113 Türfutter Streichfähig, (BxHxW) 985 x 2110 x 310 mm**
Türfutter 1-flügelig, wie vor beschrieben, jedoch mit
(BxHxW) 985 x 2110 x 310 mm
Menge: 1,000 Stk

**11.05.114 Türfutter Streichfähig, (BxHxW) 985 x 2110 x 330 mm**
Türfutter 1-flügelig, wie vor beschrieben, jedoch mit
(BxHxW) 985 x 2110 x 330 mm
Menge: 1,000 Stk

**11.05.115 Türfutter Streichfähig, (BxHxW) 1110 x 1985 x 80 mm**
Türfutter 1-flügelig, wie vor beschrieben, jedoch mit
Normgröße (BxHxW) 1110 x 1985 x 80 mm
Menge: 1,000 Stk

**11.05.116 Türfutter Streichfähig, (BxHxW) 1110 x 1985 x 100 mm**
Türfutter 1-flügelig, wie vor beschrieben, jedoch mit
Normgröße (BxHxW) 1110 x 1985 x 100 mm
Menge: 1,000 Stk

**11.05.117 Türfutter Streichfähig, (BxHxW) 1110 x 1985 x 125 mm**
Türfutter 1-flügelig, wie vor beschrieben, jedoch mit
Normgröße (BxHxW) 1110 x 1985 x 125 mm
Menge: 1,000 Stk

**11.05.118 Türfutter Streichfähig, (BxHxW) 1110 x 1985 x 145 mm**
Türfutter 1-flügelig, wie vor beschrieben, jedoch mit
Normgröße (BxHxW) 1110 x 1985 x 145 mm
Menge: 1,000 Stk

**11.05.119 Türfutter Streichfähig, (BxHxW) 1110 x 1985 x 165 mm**
Türfutter 1-flügelig, wie vor beschrieben, jedoch mit
Normgröße (BxHxW) 1110 x 1985 x 165 mm
Menge: 1,000 Stk

**11.05.120 Türfutter Streichfähig, (BxHxW) 1110 x 1985 x 185 mm**
Türfutter 1-flügelig, wie vor beschrieben, jedoch mit
Normgröße (BxHxW) 1110 x 1985 x 185 mm
Menge: 1,000 Stk

**11.05.121 Türfutter Streichfähig, (BxHxW) 1110 x 1985 x 205 mm**
Türfutter 1-flügelig, wie vor beschrieben, jedoch mit
Normgröße (BxHxW) 1110 x 1985 x 205 mm
Menge: 1,000 Stk

**11.05.122 Türfutter Streichfähig, (BxHxW) 1110 x 1985 x 225 mm**
Türfutter 1-flügelig, wie vor beschrieben, jedoch mit
Normgröße (BxHxW) 1110 x 1985 x 225 mm
Menge: 1,000 Stk

**11.05.123 Türfutter Streichfähig, (BxHxW) 1110 x 1985 x 245 mm**
Türfutter 1-flügelig, wie vor beschrieben, jedoch mit
Normgröße (BxHxW) 1110 x 1985 x 245 mm
Menge: 1,000 Stk

**11.05.124 Türfutter Streichfähig, (BxHxW) 1110 x 1985 x 270 mm**
Türfutter 1-flügelig, wie vor beschrieben, jedoch mit
Normgröße (BxHxW) 1110 x 1985 x 270 mm
Menge: 1,000 Stk

**11.05.125 Türfutter Streichfähig, (BxHxW) 1110 x 1985 x 290 mm**
Türfutter 1-flügelig, wie vor beschrieben, jedoch mit
Normgröße (BxHxW) 1110 x 1985 x 290 mm
Menge: 1,000 Stk

**11.05.126 Türfutter Streichfähig, (BxHxW) 1110 x 1985 x 310 mm**
Türfutter 1-flügelig, wie vor beschrieben, jedoch mit
Normgröße (BxHxW) 1110 x 1985 x 310 mm
Menge: 1,000 Stk

**11.05.127 Türfutter Streichfähig, (BxHxW) 1110 x 1985 x 330 mm**
Türfutter 1-flügelig, wie vor beschrieben, jedoch mit
Normgröße (BxHxW) 1110 x 1985 x 330 mm
Menge: 1,000 Stk

**11.05.128 Türfutter Streichfähig, (BxHxW) 1110 x 2110 x 80 mm**
Türfutter 1-flügelig, wie vor beschrieben, jedoch mit
(BxHxW) 1110 x 2110 x 80 mm
Menge: 1,000 Stk

**11.05.129 Türfutter Streichfähig, (BxHxW) 1110 x 2110 x 100 mm**
Türfutter 1-flügelig, wie vor beschrieben, jedoch mit
(BxHxW) 1110 x 2110 x 100 mm
Menge: 1,000 Stk

**11.05.130 Türfutter Streichfähig, (BxHxW) 1110 x 2110 x 125 mm**
Türfutter 1-flügelig, wie vor beschrieben, jedoch mit
(BxHxW) 1110 x 2110 x 125 mm
Menge: 1,000 Stk

**11.05.131 Türfutter Streichfähig, (BxHxW) 1110 x 2110 x 145 mm**
Türfutter 1-flügelig, wie vor beschrieben, jedoch mit
(BxHxW) 1110 x 2110 x 145 mm
Menge: 1,000 Stk

**11.05.132 Türfutter Streichfähig, (BxHxW) 1110 x 2110 x 165 mm**
Türfutter 1-flügelig, wie vor beschrieben, jedoch mit
(BxHxW) 1110 x 2110 x 165 mm
Menge: 1,000 Stk

**11.05.133 Türfutter Streichfähig, (BxHxW) 1110 x 2110 x 185 mm**
Türfutter 1-flügelig, wie vor beschrieben, jedoch mit
(BxHxW) 1110 x 2110 x 185 mm
Menge: 1,000 Stk

**11.05.134 Türfutter Streichfähig, (BxHxW) 1110 x 2110 x 205 mm**
Türfutter 1-flügelig, wie vor beschrieben, jedoch mit
(BxHxW) 1110 x 2110 x 205 mm
Menge: 1,000 Stk

**11.05.135 Türfutter Streichfähig, (BxHxW) 1110 x 2110 x 225 mm**
Türfutter 1-flügelig, wie vor beschrieben, jedoch mit
(BxHxW) 1110 x 2110 x 225 mm
Menge: 1,000 Stk

**11.05.136 Türfutter Streichfähig, (BxHxW) 1110 x 2110 x 245 mm**
Türfutter 1-flügelig, wie vor beschrieben, jedoch mit
(BxHxW) 1110 x 2110 x 245 mm
Menge: 1,000 Stk

**11.05.137 Türfutter Streichfähig, (BxHxW) 1110 x 2110 x 270 mm**
Türfutter 1-flügelig, wie vor beschrieben, jedoch mit
(BxHxW) 1110 x 2110 x 270 mm
Menge: 1,000 Stk

**11.05.138 Türfutter Streichfähig, (BxHxW) 1110 x 2110 x 290 mm**
Türfutter 1-flügelig, wie vor beschrieben, jedoch mit
(BxHxW) 1110 x 2110 x 290 mm
Menge: 1,000 Stk

**11.05.139 Türfutter Streichfähig, (BxHxW) 1110 x 2110 x 310 mm**
Türfutter 1-flügelig, wie vor beschrieben, jedoch mit
(BxHxW) 1110 x 2110 x 310 mm
Menge: 1,000 Stk

**11.05.140 Türfutter Streichfähig, (BxHxW) 1110 x 2110 x 330 mm**
Türfutter 1-flügelig, wie vor beschrieben, jedoch mit (BxHxW) 1110 x 2110 x 330 mm
Menge: 1,000 Stk

#### Untertitel 11.06 Zulagen

**11.06.1 Zulage für Türblatt und Zarge mit HPL Resopal 0,8mm**
Zulage für Oberfläche, Türblatt und Zarge, HPL Resopal 0,8mm, Holzrepro Buche natur, Türblattkante
Kunststoffkante 3-seitig ca. 0,3mm.
Menge: 1,000 Stk

**11.06.2 Zulage für Panikschloss**
Zulage Panikschloss BKS 2326 oder gleichwertig,
PZ-gelocht, ohne Zylinder, Dorn 65mm, Nuss 9mm,
einseitig Knopf Panikfunktion gemäß DIN EN 179: Wechselfunktion I (E) Stulp: Nirosta
Menge: 1,000 Stk

#### Untertitel 11.07 Feucht- und Nassraumtüren

**11.07.1 Feuchtraumtür 61,0 - 98,5 x 198,5 x 12 cm**
Feuchtraumtür 61,0 - 98,5 x 198,5 x 12 cm
Feuchtraumtür Typ "A"
HPL 0,8 mm lt. Türenkollektion
Hartschaum-Verbundeinlage
Absperrung 3 mm, Türdicke ca. 39 mm
wasserbeständiger Kunststoffrahmen
Standard-Rahmenkonstruktion
Kantenbeschichtung 3-seitig
Normalfalz 13,0 x 5,5 mm 3-seitig
PZ-Schloß Klasse 3 mittelschwer
D 55 20 Edelstahl Bänder V0026 WF
Edelstahl
Novoferm 2-schalige Stahlzarge
in der Nut verschraubt für alle Wandtypen
feuerverzinktes Feinblech EC grundiert
lichtgrau, 4 Bandtaschen V 8618
L-R-verwendbar, vorgestanzte
Schliesslöcher, Mauerschutzkasten
3-seitig umlaufende Dichtung, ohne
Bodeneinstand, Drückerhöhe 1050 mm
Inkl. Demontage der vorh. Türelemente
und Einbau der neuen Elemente.
Menge: 1,000 Stk

**11.07.2 Feuchtraumtür 61,0 - 98,5 x 198,5 cm**
Feuchtraumtür 61,0 - 98,5 x 198,5 cm
Feuchtraumtüren.
Geeignet für den Einsatz im allgemeinen Sanitärbereich
mit kurzfristiger Feuchteeinwirkung auf Grund hoher
Luftfeuchtigkeit oder direkter Spritzwassereinwirkung.
Bauseitige Lichtöffnungen- und Lüftungsschlitzfräsungen
sind nicht möglich !
Klassifizierung nach RAL RG 426 Teil 3
Oberfläche : HPL Primata / Primata Trend 0,5 mm
Mittellage : Röhrenspanplatteneinlage.
Absperrung 3,0 mm, Klimaklasse I, Türdicke ca. 39mm.
Rahmen : wasserbeständiger Kunststoffrahmen
Klasse S Stabilisator aufrecht
Kantenbeschichtung 3- seitig im Rahmen der
Kantenkollektion
Falz : Normfalz 13,0 x 25,5 mm 3- seitig
Schloß PZ Kl. 2 mittelschwer D55 20 Edelstahl
Bänder : 2 x V 0026 WF Edelstahl.
Inkl. demontage und entsorgen des vorh. Türblattes,
sowie der Einbau des neuen Türblattes inkl. Drücker-
Garnitur.
Menge: 1,000 Stk

**11.07.3 Naßraumtür**
Naßraumtür 61,0 - 98,5 x 198,5 x 12 cm,
Naßraumtür Typ "A"
HPL 0,8 mm lt. Türenkollektion
Hartschaum-Verbundeinlage
Absperrung 3 mm, Türdicke ca. 39 mm
wasserbeständiger Kunststoffrahmen
Standard-Rahmenkonstruktion
Kantenbeschichtung 3-seitig
Normalfalz 13,0 x 5,5 mm 3-seitig
PZ-Schloß Klasse 3 mittelschwer
D 55 20 Edelstahl Bänder V0026 WF
Edelstahl
Novoferm 2-schalige Stahlzarge
in der Nut verschraubt für alle Wandtypen
feuerverzinktes Feinblech EC grundiert
lichtgrau, 4 Bandtaschen V 8618
L-R-verwendbar, vorgestanzte
Schliesslöcher, Mauerschutzkasten
3-seitig umlaufende Dichtung, ohne
Bodeneinstand, Drückerhöhe 1050 mm
Inkl. Demontage der vorh. Türelemente
und Einbau der neuen Elemente.
Menge: 1,000 Stk

**11.07.4 Naßraumtür**
Türblatt mit Maßen nach DIN 18101. Geeignet für
den Einsatz im Naßraumbereich mit langanhaltender
Nässeeinwirkung und häufiger direkter Spritzwassereinwirkung. Bauseitige Lichtöffnung- und Lüftungsschlitzfräsungen sind nicht möglich!
Klassiefizierung nach RAL RG 426 Teil 3
Oberfläche: HPL-Primata/-Primata Trend 0,8 mm
Mittellage: Röhrenspanplatteneinlage
Absperrung 3 mm, Klimaklasse I, Türdicke ca. 39 mm
Rahmen: Vollkunststoffrahmen grau 3-seitig, schlagzäh,
unten max. 15 mm nachhobelbar, Klasse "S" Stabilisator
aufrecht, Kante nachhobelbar.
Falz: Normfalz 13,0 x 25,5 mm 3-seitig
Schloß: PZ Kl. 4 Naßraumschloß D55 20 Edelstahl
Bänder: 2 x V 0026 WF Edelstahl
Türmaß: 61,0 - 98,5 x 198,5 cm.
Inkl. demontage und entsorgen des vorh. Türblattes,
sowie der Einbau des neuen Türblattes inkl. Drücker-
Garnitur.
Menge: 1,000 Stk

### Titel 12 T-30, Schall- und Rauchschutztüren m. Zargen

#### Untertitel 12.01 FORM SD 32-1-Schallschutztürelement mit Stahlzarge

**12.01.1 FORM SD 32-1-Schallschutztürelement, Modell 3.00 MSF, (Breite x Höhe x Wandstärke): 875 x 2000 x 145 mm**
FORM SD 32-1-Schallschutztürelement, Modell 3.00 MSF,
in Massivwand, gefälzt, Schallschutz Rw,P=32dB nach DIN
4109, Gutachten Nr. 02 05 01.1 Klimaklasse II,
Mechanische Beanspruchungsgruppe S (Klasse 3 nach DIN
EN 1192), Türblattdicke ca. 50mm,
Zarge: Zweigeteilte Stahlzarge für nachträglichen
Einbau,
Laschen-Klemm-Befestigung, Blech verzinkt/grundiert,
Dicke 2 mm, zerlegt, Spiegel 40/55mm, Sicke 15/15mm,
Spezialdichtung grau, ohne Bodeneinstand Oberfläche -
Türblatt: Grundierfolie, für bauseitig deckenden
Anstrich Türblattkante Massivholz roh für bauseitigen
Anstrich,
Bänder : 2x VS 8939/160 FORM, matt vernickelt Schloss :
Behördenschloss BKS 0515 (DIN 18251, Klasse 3),
PZ-gelocht, ohne Zylinder, Dorn 65mm, Nuss 8mm, ohne
Panikfunktion Stulp: Nirosta Drücker : Rundform mit
Kurzschild, Alu F1-eloxiert, Stift 8mm Schließer :
Gleitschienenschließer GEZE TS 5000, Ausführung EN 2-6,
Normalmontage auf Bandseite, silberfarbig
Fabrikat Schörghuber oder gleichwertig, liefern und
montieren.
Normgröße (Breite x Höhe x Wandstärke):
875 x 2000 x 145 mm
Menge: 1,000 Stk

**12.01.2 FORM SD 32-1-Schallschutztür, (BxHxW) 875 x 2000 x 205 mm**
Schallschutztür 1-flügelig, wie vor beschrieben, jedoch
mit Normgröße (BxHxW) 875 x 2000 x 205 mm
Menge: 1,000 Stk

**12.01.3 FORM SD 32-1-Schallschutztür, (BxHxW) 875 x 2000 x 270 mm**
Schallschutztür 1-flügelig, wie vor beschrieben, jedoch
mit Normgröße (BxHxW) 875 x 2000 x 270 mm
Menge: 1,000 Stk

**12.01.4 FORM SD 32-1-Schallschutztür, (BxHxW) 875 x 2000 x 330 mm**
Schallschutztür 1-flügelig, wie vor beschrieben, jedoch
mit Normgröße (BxHxW) 875 x 2000 x 330 mm
Menge: 1,000 Stk

**12.01.5 FORM SD 32-1-Schallschutztür, (BxHxW) 1000 x 2000 x 145 mm**
Schallschutztür 1-flügelig, wie vor beschrieben, jedoch
mit Normgröße (BxHxW) 1000 x 2000 x 145 mm
Menge: 1,000 Stk

**12.01.6 FORM SD 32-1-Schallschutztür, (BxHxW) 1000 x 2000 x 205 mm**
Schallschutztür 1-flügelig, wie vor beschrieben, jedoch
mit Normgröße (BxHxW) 1000 x 2000 x 205 mm
Menge: 1,000 Stk

**12.01.7 FORM SD 32-1-Schallschutztür, (BxHxW) 1000 x 2000 x 270 mm**
Schallschutztür 1-flügelig, wie vor beschrieben, jedoch
mit Normgröße (BxHxW) 1000 x 2000 x 270 mm
Menge: 1,000 Stk

**12.01.8 FORM SD 32-1-Schallschutztür, (BxHxW) 1000 x 2000 x 330 mm**
Schallschutztür 1-flügelig, wie vor beschrieben, jedoch
mit Normgröße (BxHxW) 1000 x 2000 x 330 mm
Menge: 1,000 Stk

**12.01.9 FORM SD 32-1-Schallschutztür, (BxHxW) 1125 x 2000 x 145 mm**
Schallschutztür 1-flügelig, wie vor beschrieben, jedoch
mit Normgröße (BxHxW) 1125 x 2000 x 145 mm
Menge: 1,000 Stk

**12.01.10 FORM SD 32-1-Schallschutztür, (BxHxW) 1125 x 2000 x 205 mm**
Schallschutztür 1-flügelig, wie vor beschrieben, jedoch
mit Normgröße (BxHxW) 1125 x 2000 x 205 mm
Menge: 1,000 Stk

**12.01.11 FORM SD 32-1-Schallschutztür, (BxHxW) 1125 x 2000 x 270 mm**
Schallschutztür 1-flügelig, wie vor beschrieben, jedoch
mit Normgröße (BxHxW) 1125 x 2000 x 270 mm
Menge: 1,000 Stk

**12.01.12 FORM SD 32-1-Schallschutztür, (BxHxW) 1125 x 2000 x 330 mm**
Schallschutztür 1-flügelig, wie vor beschrieben, jedoch
mit Normgröße (BxHxW) 1125 x 2000 x 330 mm
Menge: 1,000 Stk

**12.01.13 FORM SD 32-1-Schallschutztür, (BxHxW) 1250 x 2000 x 145 mm**
Schallschutztür 1-flügelig, wie vor beschrieben, jedoch
mit Normgröße (BxHxW) 1250 x 2000 x 145 mm
Menge: 1,000 Stk

**12.01.14 FORM SD 32-1-Schallschutztür, (BxHxW) 1250 x 2000 x 205 mm**
Schallschutztür 1-flügelig, wie vor beschrieben, jedoch
mit Normgröße (BxHxW) 1250 x 2000 x 205 mm
Menge: 1,000 Stk

**12.01.15 FORM SD 32-1-Schallschutztür, (BxHxW) 1250 x 2000 x 270 mm**
Schallschutztür 1-flügelig, wie vor beschrieben, jedoch
mit Normgröße (BxHxW) 1250 x 2000 x 270 m
Menge: 1,000 Stk

**12.01.16 FORM SD 32-1-Schallschutztür, (BxHxW) 1250 x 2000 x 330 mm**
Schallschutztür 1-flügelig, wie vor beschrieben, jedoch
mit Normgröße (BxHxW) 1250 x 2000 x 330 mm
Menge: 1,000 Stk

**12.01.17 FORM SD 32-1-Schallschutztür, (BxHxW) 875 x 2125 x 145 mm**
Schallschutztür 1-flügelig, wie vor beschrieben, jedoch
mit Normgröße (BxHxW) 875 x 2125 x 145 mm
Menge: 1,000 Stk

**12.01.18 FORM SD 32-1-Schallschutztür, (BxHxW) 875 x 2125 x 205 mm**
Schallschutztür 1-flügelig, wie vor beschrieben, jedoch
mit Normgröße (BxHxW) 875 x 2125 x 205 mm
Menge: 1,000 Stk

**12.01.19 FORM SD 32-1-Schallschutztür, (BxHxW) 875 x 2125 x 270 mm**
Schallschutztür 1-flügelig, wie vor beschrieben, jedoch
mit Normgröße (BxHxW) 875 x 2125 x 270 mm
Menge: 1,000 Stk

**12.01.20 FORM SD 32-1-Schallschutztür, (BxHxW) 875 x 2125 x 330 mm**
Schallschutztür 1-flügelig, wie vor beschrieben, jedoch
mit Normgröße (BxHxW) 875 x 2125 x 330 mm
Menge: 1,000 Stk

**12.01.21 FORM SD 32-1-Schallschutztür, (BxHxW) 1000 x 2125 x 145 mm**
Schallschutztür 1-flügelig, wie vor beschrieben, jedoch
mit Normgröße (BxHxW) 1000 x 2125 x 145 mm
Menge: 1,000 Stk

**12.01.22 FORM SD 32-1-Schallschutztür, (BxHxW) 1000 x 2125 x 205 mm**
Schallschutztür 1-flügelig, wie vor beschrieben, jedoch
mit Normgröße (BxHxW) 1000 x 2125 x 205 mm
Menge: 1,000 Stk

**12.01.23 FORM SD 32-1-Schallschutztür, (BxHxW) 1000 x 2125 x 270 mm**
Schallschutztür 1-flügelig, wie vor beschrieben, jedoch
mit Normgröße (BxHxW) 1000 x 2125 x 270 mm
Menge: 1,000 Stk

**12.01.24 FORM SD 32-1-Schallschutztür, (BxHxW) 1000 x 2125 x 330 mm**
Schallschutztür 1-flügelig, wie vor beschrieben, jedoch
mit Normgröße (BxHxW) 1000 x 2125 x 330 mm
Menge: 1,000 Stk

**12.01.25 FORM SD 32-1-Schallschutztür, (BxHxW) 1125 x 2125 x 145 mm**
Schallschutztür 1-flügelig, wie vor beschrieben, jedoch
mit Normgröße (BxHxW) 1125 x 2125 x 145 mm
Menge: 1,000 Stk

**12.01.26 FORM SD 32-1-Schallschutztür, (BxHxW) 1125 x 2125 x 205 mm**
Schallschutztür 1-flügelig, wie vor beschrieben, jedoch
mit Normgröße (BxHxW) 1125 x 2125 x 205 mm
Menge: 1,000 Stk

**12.01.27 FORM SD 32-1-Schallschutztür, (BxHxW) 1125 x 2125 x 270 mm**
Schallschutztür 1-flügelig, wie vor beschrieben, jedoch
mit Normgröße (BxHxW) 1125 x 2125 x 270 mm
Menge: 1,000 Stk

**12.01.28 FORM SD 32-1-Schallschutztür, (BxHxW) 1125 x 2125 x 330 mm**
Schallschutztür 1-flügelig, wie vor beschrieben, jedoch
mit Normgröße (BxHxW) 1125 x 2125 x 330 mm
Menge: 1,000 Stk

**12.01.29 FORM SD 32-1-Schallschutztür, (BxHxW) 1250 x 2125 x 145 mm**
Schallschutztür 1-flügelig, wie vor beschrieben, jedoch
mit Normgröße (BxHxW) 1250 x 2125 x 145 mm
Menge: 1,000 Stk

**12.01.30 FORM SD 32-1-Schallschutztür, (BxHxW) 1250 x 2125 x 205 mm**
Schallschutztür 1-flügelig, wie vor beschrieben, jedoch
mit Normgröße (BxHxW) 1250 x 2125 x 205 mm
Menge: 1,000 Stk

**12.01.31 FORM SD 32-1-Schallschutztür, (BxHxW) 1250 x 2125 x 270 mm**
Schallschutztür 1-flügelig, wie vor beschrieben, jedoch
mit Normgröße (BxHxW) 1250 x 2125 x 270 mm
Menge: 1,000 Stk

**12.01.32 FORM SD 32-1-Schallschutztür, (BxHxW) 1250 x 2125 x 330 mm**
Schallschutztür 1-flügelig, wie vor beschrieben, jedoch
mit Normgröße (BxHxW) 1250 x 2125 x 330 mm
Menge: 1,000 Stk

**12.01.33 Zulage für absenkbare Bodendichtung Schall-Ex "L 15/30"**
Menge: 1,000 Stk

#### Untertitel 12.02 FORM SD 37-1-Schallschutztürelement mit Stahlzarge

**12.02.1 FORM SD 37-1-Schallschutztürelement, Modell 13.00 MSF, (Breite x Höhe x Wandstärke): 875 x 2000 x 145 mm**
FORM SD 37-1-Schallschutztür, Modell 13.00 MSF, in
Massivwand, gefälzt, Schallschutz Rw,P=37dB nach DIN
4109, Gutachten Nr. 02 05 03.5, Klimaklasse II,
Mechanische Beanspruchungsgruppe S (Klasse 3 nach DIN
EN 1192), Türblattdicke ca. 50 mm,
Zarge : Zweigeteilte Stahlzarge für nachträglichen
Einbau, Laschen-Klemm-Befestigung, Blech
verzinkt/grundiert, Dicke 2mm, zerlegt, Spiegel
40/55mm, Sicke 15/15mm, Spezialdichtung grau, ohne
Bodeneinstand,
Oberfläche - Türblatt: Grundierfolie, für bauseitig
deckenden Anstrich Türblattkante Massivholz roh für
Bauseitigen Anstrich,
Bänder : 2x VS 8939/160 FORM, matt vernickelt,
Schloss : Behördenschloss BKS 0515 (DIN 18251, Klasse
3), PZ-gelocht, ohne Zylinder, Dorn 65mm, Nuss 8mm,
ohne Panikfunktion Stulp: Nirosta,
Drücker : Rundform mit Kurzschild, Alu F1-eloxiert,
Stift 8mm,
Schließer : Gleitschienenschließer GEZE TS 5000,
Ausführung EN 2-6, Normalmontage auf Bandseite,
silberfarbig,
Fabrikat Schörghuber oder gleichwertig, liefern und
montieren.
Normgröße (Breite x Höhe x Wandstärke):
875 x 2000 x 145 mm
Menge: 1,000 Stk

**12.02.2 FORM SD 37-1-Schallschutztür, (BxHxW) 875 x 2000 x 205 mm**
Schallschutztür 1-flügelig, wie vor beschrieben, jedoch
mit Normgröße (BxHxW) 875 x 2000 x 205 mm
Menge: 1,000 Stk

**12.02.3 FORM SD 37-1-Schallschutztür, (BxHxW) 875 x 2000 x 270 mm**
Schallschutztür 1-flügelig, wie vor beschrieben, jedoch
mit Normgröße (BxHxW) 875 x 2000 x 270 mm
Menge: 1,000 Stk

**12.02.4 FORM SD 37-1-Schallschutztür, (BxHxW) 875 x 2000 x 330 mm**
Schallschutztür 1-flügelig, wie vor beschrieben, jedoch
mit Normgröße (BxHxW) 875 x 2000 x 330 mm
Menge: 1,000 Stk

**12.02.5 FORM SD 37-1-Schallschutztür, (BxHxW) 1000 x 2000 x 145 mm**
Schallschutztür 1-flügelig, wie vor beschrieben, jedoch
mit Normgröße (BxHxW) 1000 x 2000 x 145 mm
Menge: 1,000 Stk

**12.02.6 FORM SD 37-1-Schallschutztür, (BxHxW) 1000 x 2000 x 205 mm**
Schallschutztür 1-flügelig, wie vor beschrieben, jedoch
mit Normgröße (BxHxW) 1000 x 2000 x 205 mm
Menge: 1,000 Stk

**12.02.7 FORM SD 37-1-Schallschutztür, (BxHxW) 1000 x 2000 x 270 mm**
Schallschutztür 1-flügelig, wie vor beschrieben, jedoch
mit Normgröße (BxHxW) 1000 x 2000 x 270 mm
Menge: 1,000 Stk

**12.02.8 FORM SD 37-1-Schallschutztür, (BxHxW) 1000 x 2000 x 330 mm**
Schallschutztür 1-flügelig, wie vor beschrieben, jedoch
mit Normgröße (BxHxW) 1000 x 2000 x 330 mm
Menge: 1,000 Stk

**12.02.9 FORM SD 37-1-Schallschutztür, (BxHxW) 1125 x 2000 x 145 mm**
Schallschutztür 1-flügelig, wie vor beschrieben, jedoch
mit Normgröße (BxHxW) 1125 x 2000 x 145 mm
Menge: 1,000 Stk

**12.02.10 FORM SD 37-1-Schallschutztür, (BxHxW) 1125 x 2000 x 205 mm**
Schallschutztür 1-flügelig, wie vor beschrieben, jedoch
mit Normgröße (BxHxW) 1125 x 2000 x 205 mm
Menge: 1,000 Stk

**12.02.11 FORM SD 37-1-Schallschutztür, (BxHxW) 1125 x 2000 x 270 mm**
Schallschutztür 1-flügelig, wie vor beschrieben, jedoch
mit Normgröße (BxHxW) 1125 x 2000 x 270 mm
Menge: 1,000 Stk

**12.02.12 FORM SD 37-1-Schallschutztür, (BxHxW) 1125 x 2000 x 330 mm**
Schallschutztür 1-flügelig, wie vor beschrieben, jedoch
mit Normgröße (BxHxW) 1125 x 2000 x 330 mm
Menge: 1,000 Stk

**12.02.13 FORM SD 37-1-Schallschutztür, (BxHxW) 1250 x 2000 x 145 mm**
Schallschutztür 1-flügelig, wie vor beschrieben, jedoch
mit Normgröße (BxHxW) 1250 x 2000 x 145 mm
Menge: 1,000 Stk

**12.02.14 FORM SD 37-1-Schallschutztür, (BxHxW) 1250 x 2000 x 205 mm**
Schallschutztür 1-flügelig, wie vor beschrieben, jedoch
mit Normgröße (BxHxW) 1250 x 2000 x 205 mm
Menge: 1,000 Stk

**12.02.15 FORM SD 37-1-Schallschutztür, (BxHxW) 1250 x 2000 x 270 mm**
Schallschutztür 1-flügelig, wie vor beschrieben, jedoch
mit Normgröße (BxHxW) 1250 x 2000 x 270 mm
Menge: 1,000 Stk

**12.02.16 FORM SD 37-1-Schallschutztür, (BxHxW) 1250 x 2000 x 330 mm**
Schallschutztür 1-flügelig, wie vor beschrieben, jedoch
mit Normgröße (BxHxW) 1250 x 2000 x 330 mm
Menge: 1,000 Stk

**12.02.17 FORM SD 37-1-Schallschutztür, (BxHxW) 875 x 2125 x 145 mm**
Schallschutztür 1-flügelig, wie vor beschrieben, jedoch
mit Normgröße (BxHxW) 875 x 2125 x 145 mm
Menge: 1,000 Stk

**12.02.18 FORM SD 37-1-Schallschutztür, (BxHxW) 875 x 2125 x 205 mm**
Schallschutztür 1-flügelig, wie vor beschrieben, jedoch
mit Normgröße (BxHxW) 875 x 2125 x 205 mm
Menge: 1,000 Stk

**12.02.19 FORM SD 37-1-Schallschutztür, (BxHxW) 875 x 2125 x 270 mm**
Schallschutztür 1-flügelig, wie vor beschrieben, jedoch
mit Normgröße (BxHxW) 875 x 2125 x 270 mm
Menge: 1,000 Stk

**12.02.20 FORM SD 37-1-Schallschutztür, (BxHxW) 875 x 2125 x 330 mm**
Schallschutztür 1-flügelig, wie vor beschrieben, jedoch
mit Normgröße (BxHxW) 875 x 2125 x 330 mm
Menge: 1,000 Stk

**12.02.21 FORM SD 37-1-Schallschutztür, (BxHxW) 1000 x 2125 x 145 mm**
Schallschutztür 1-flügelig, wie vor beschrieben, jedoch
mit Normgröße (BxHxW) 1000 x 2125 x 145 mm
Menge: 1,000 Stk

**12.02.22 FORM SD 37-1-Schallschutztür, (BxHxW) 1000 x 2125 x 205 mm**
Schallschutztür 1-flügelig, wie vor beschrieben, jedoch
mit Normgröße (BxHxW) 1000 x 2125 x 205 mm
Menge: 1,000 Stk

**12.02.23 FORM SD 37-1-Schallschutztür, (BxHxW) 1000 x 2125 x 270 mm**
Schallschutztür 1-flügelig, wie vor beschrieben, jedoch
mit Normgröße (BxHxW) 1000 x 2125 x 270 mm
Menge: 1,000 Stk

**12.02.24 FORM SD 37-1-Schallschutztür, (BxHxW) 1000 x 2125 x 330 mm**
Schallschutztür 1-flügelig, wie vor beschrieben, jedoch
mit Normgröße (BxHxW) 1000 x 2125 x 330 mm
Menge: 1,000 Stk

**12.02.25 FORM SD 37-1-Schallschutztür, (BxHxW) 1125 x 2125 x 145 mm**
Schallschutztür 1-flügelig, wie vor beschrieben, jedoch
mit Normgröße (BxHxW) 1125 x 2125 x 145 mm
Menge: 1,000 Stk

**12.02.26 FORM SD 37-1-Schallschutztür, (BxHxW) 1125 x 2125 x 205 mm**
Schallschutztür 1-flügelig, wie vor beschrieben, jedoch
mit Normgröße (BxHxW) 1125 x 2125 x 205 mm
Menge: 1,000 Stk

**12.02.27 FORM SD 37-1-Schallschutztür, (BxHxW) 1125 x 2125 x 270 mm**
Schallschutztür 1-flügelig, wie vor beschrieben, jedoch
mit Normgröße (BxHxW) 1125 x 2125 x 270 mm
Menge: 1,000 Stk

**12.02.28 FORM SD 37-1-Schallschutztür, (BxHxW) 1125 x 2125 x 330 mm**
Schallschutztür 1-flügelig, wie vor beschrieben, jedoch
mit Normgröße (BxHxW) 1125 x 2125 x 330 mm
Menge: 1,000 Stk

**12.02.29 FORM SD 37-1-Schallschutztür, (BxHxW) 1250 x 2125 x 145 mm**
Schallschutztür 1-flügelig, wie vor beschrieben, jedoch
mit Normgröße (BxHxW) 1250 x 2125 x 145 mm
Menge: 1,000 Stk

**12.02.30 FORM SD 37-1-Schallschutztür, (BxHxW) 1250 x 2125 x 205 mm**
Schallschutztür 1-flügelig, wie vor beschrieben, jedoch
mit Normgröße (BxHxW) 1250 x 2125 x 205 mm
Menge: 1,000 Stk

**12.02.31 FORM SD 37-1-Schallschutztür, (BxHxW) 1250 x 2125 x 270 mm**
Schallschutztür 1-flügelig, wie vor beschrieben, jedoch
mit Normgröße (BxHxW) 1250 x 2125 x 270 mm
Menge: 1,000 Stk

**12.02.32 FORM SD 37-1-Schallschutztür, (BxHxW) 1250 x 2125 x 330 mm**
Schallschutztür 1-flügelig, wie vor beschrieben, jedoch
mit Normgröße (BxHxW) 1250 x 2125 x 330 mm
Menge: 1,000 Stk

**12.02.33 Zulage für absenkbare Bodendichtung Schall-Ex "L 15/30"**
Menge: 1,000 Stk

#### Untertitel 12.03 FORM RS 32-1-Rauch-/SchallschutzTürelement mit Stahlzarge

**12.03.1 FORM RS 32-1-Rauch-und Schallschutztürelement, Modell 3.00 MSF, (Breite x Höhe x Wandstärke): 875 x 2000 x 145 mm**
FORM RS-1-Rauch-/Schallschutztür, Modell 3.00 MSF, in
Massivwand, gefälzt,
Rauchschutz nach DIN 18095, RS-Prüfzeugnis: IBMB MPA BS
3436/3741-1
Schallschutz Rw,P=32dB nach DIN 4109, Gutachten Nr. 02
05 01.1
Klimaklasse II, Mechanische Beanspruchungsgruppe S
(Klasse 3 nach DIN EN 1192)
Türblattdicke ca. 50mm
Zarge: Zweigeteilte Stahlzarge für nachträglichen
Einbau, Laschen-Klemm-Befestigung, Blech
verzinkt/grundiert, Dicke 2mm, zerlegt, Spiegel
40/55mm, Sicke 15/15mm, Spezialdichtung grau, ohne
Bodeneinstand,
Oberfläche: Türblatt und Zarge: Grundierfolie, für
bauseitig deckenden Anstrich,
Türblattkante Massivholz roh für bauseitigen Anstrich,
Bänder: 2x VSX 7939/160, 3-dim. verstellbar, matt
vernickelt,
Schloss: DIN 18250, PZ-gelocht, ohne Zylinder, Dorn
65mm, Nuss 9mm, Entfernung Nuss/Zylinder 72mm, ohne
Panikfunktion,
Stulp: verzinkt und silberfarbig lackiert,
Drücker: FS-Kunststoffdrücker nach DIN 18273, Rundform
mit Kurzschild, schwarz (RAL 9005), Stift 9mm, ohne
KS-Bohrung,
Schließer: Gleitschienenschließer GEZE TS 5000,
Ausführung EN 2-6, Normalmontage auf Bandseite,
silberfarbig,
Fabrikat Schörghuber oder gleichwertig, liefern und
montieren.
Normgröße (Breite x Höhe x Wandstärke):
875 x 2000 x 145 mm
Menge: 1,000 Stk

**12.03.2 FORM RS 32-1-Rauch-und Schallschutztür, (BxHxW) 875 x 2000 x 205 mm**
Rauch- und Schallschutztürelement, 1-flügelig, wie vor
beschrieben, jedoch mit Normgröße
(BxHxW) 875 x 2000 x205 mm
Menge: 1,000 Stk

**12.03.3 FORM RS 32-1-Rauch-und Schallschutztür, (BxHxW) 875 x 2000 x 270 mm**
Rauch- und Schallschutztürelement, 1-flügelig, wie vor beschrieben, jedoch mit Normgröße
(BxHxW) 875 x 2000 x270mm
Menge: 1,000 Stk

**12.03.4 FORM RS 32-1-Rauch-und Schallschutztür, (BxHxW) 875 x 2000 x 330 mm**
Rauch- und Schallschutztürelement, 1-flügelig, wie vor beschrieben, jedoch mit Normgröße
(BxHxW) 875 x 2000 x330mm
Menge: 1,000 Stk

**12.03.5 FORM RS 32-1-Rauch-und Schallschutztür, (BxHxW) 1000 x 2000 x 145 mm**
Rauch- und Schallschutztürelement, 1-flügelig, wie vor beschrieben, jedoch mit Normgröße
(BxHxW) 1000 x 2000 x145 mm
Menge: 1,000 Stk

**12.03.6 FORM RS 32-1-Rauch-und Schallschutztür, (BxHxW) 1000 x 2000 x 205 mm**
Rauch- und Schallschutztürelement, 1-flügelig, wie vor beschrieben, jedoch mit Normgröße
(BxHxW) 1000 x 2000 x205 mm
Menge: 1,000 Stk

**12.03.7 FORM RS 32-1-Rauch-und Schallschutztür, (BxHxW) 1000 x 2000 x 270 mm**
Rauch- und Schallschutztürelement, 1-flügelig, wie vor beschrieben, jedoch mit Normgröße
(BxHxW) 1000 x 2000 x270 mm
Menge: 1,000 Stk

**12.03.8 FORM RS 32-1-Rauch-und Schallschutztür, (BxHxW) 1000 x 2000 x 330 mm**
Rauch- und Schallschutztürelement, 1-flügelig, wie vor
beschrieben, jedoch mit Normgröße
(BxHxW) 1000 x 2000 x 330 mm
Menge: 1,000 Stk

**12.03.9 FORM RS 32-1-Rauch-und Schallschutztür, (BxHxW) 1125 x 2000 x 145 mm**
Rauch- und Schallschutztürelement, 1-flügelig, wie vor beschrieben, jedoch mit Normgröße
(BxHxW) 1125 x 2000 x 145 mm
Menge: 1,000 Stk

**12.03.10 FORM RS 32-1-Rauch-und Schallschutztür, (BxHxW) 1125 x 2000 x 205 mm**
Rauch- und Schallschutztürelement, 1-flügelig, wie vor beschrieben, jedoch mit Normgröße
(BxHxW) 1125 x 2000 x 205 mm
Menge: 1,000 Stk

**12.03.11 FORM RS 32-1-Rauch-und Schallschutztür, (BxHxW) 1125 x 2000 x 270 mm**
Rauch- und Schallschutztürelement, 1-flügelig, wie vor beschrieben, jedoch mit Normgröße
(BxHxW) 1125 x 2000 x 270 mm
Menge: 1,000 Stk

**12.03.12 FORM RS 32-1-Rauch-und Schallschutztür, (BxHxW) 1125 x 2000 x 330 mm**
Rauch- und Schallschutztürelement, 1-flügelig, wie vor beschrieben, jedoch mit Normgröße
(BxHxW) 1125 x 2000 x 330 mm
Menge: 1,000 Stk

**12.03.13 FORM RS 32-1-Rauch-und Schallschutztür, (BxHxW) 1250 x 2000 x 145 mm**
Rauch- und Schallschutztürelement, 1-flügelig, wie vor beschrieben, jedoch mit Normgröße
(BxHxW) 1250 x 2000 x 145 mm
Menge: 1,000 Stk

**12.03.14 FORM RS 32-1-Rauch-und Schallschutztür, (BxHxW) 1250 x 2000 x 205 mm**
Rauch- und Schallschutztürelement, 1-flügelig, wie vor beschrieben, jedoch mit Normgröße
(BxHxW) 1250 x 2000 x 205 mm
Menge: 1,000 Stk

**12.03.15 FORM RS 32-1-Rauch-und Schallschutztür, (BxHxW) 1250 x 2000 x 270 mm**
Rauch- und Schallschutztürelement, 1-flügelig, wie vor beschrieben, jedoch mit Normgröße
(BxHxW) 1250 x 2000 x 270 mm
Menge: 1,000 Stk

**12.03.16 FORM RS 32-1-Rauch-und Schallschutztür, (BxHxW) 1250 x 2000 x 330 mm**
Rauch- und Schallschutztürelement, 1-flügelig, wie vor beschrieben, jedoch mit Normgröße
(BxHxW) 1250 x 2000 x 330 mm
Menge: 1,000 Stk

**12.03.17 FORM RS 32-1-Rauch-und Schallschutztür, (BxHxW) 875 x 2125 x 145 mm**
Rauch- und Schallschutztürelement, 1-flügelig, wie vor beschrieben, jedoch mit Normgröße
(BxHxW) 875 x 2125 x 145 mm
Menge: 1,000 Stk

**12.03.18 FORM RS 32-1-Rauch-und Schallschutztür, (BxHxW) 875 x 2125 x 205 mm**
Rauch- und Schallschutztürelement, 1-flügelig, wie vor beschrieben, jedoch mit Normgröße
(BxHxW) 875 x 2125 x 205 mm
Menge: 1,000 Stk

**12.03.19 FORM RS 32-1-Rauch-und Schallschutztür, (BxHxW) 875 x 2125 x 270 mm**
Rauch- und Schallschutztürelement, 1-flügelig, wie vor beschrieben, jedoch mit Normgröße
(BxHxW) 875 x 2125 x 270 mm
Menge: 1,000 Stk

**12.03.20 FORM RS 32-1-Rauch-und Schallschutztür, (BxHxW) 875 x 2125 x 330 mm**
Rauch- und Schallschutztürelement, 1-flügelig, wie vor beschrieben, jedoch mit Normgröße
(BxHxW) 875 x 2125 x 330 mm
Menge: 1,000 Stk

**12.03.21 FORM RS 32-1-Rauch-und Schallschutztür, (BxHxW) 1000 x 2125 x 145 mm**
Rauch- und Schallschutztürelement, 1-flügelig, wie vor beschrieben, jedoch mit Normgröße
(BxHxW) 1000 x 2125 x 145 mm
Menge: 1,000 Stk

**12.03.22 FORM RS 32-1-Rauch-und Schallschutztür, (BxHxW) 1000 x 2125 x 205 mm**
Rauch- und Schallschutztürelement, 1-flügelig, wie vor beschrieben, jedoch mit Normgröße
(BxHxW) 1000 x 2125 x 205 mm
Menge: 1,000 Stk

**12.03.23 FORM RS 32-1-Rauch-und Schallschutztür, (BxHxW) 1000 x 2125 x 270 mm**
Rauch- und Schallschutztürelement, 1-flügelig, wie vor beschrieben, jedoch mit Normgröße
(BxHxW) 1000 x 2125 x 270 mm
Menge: 1,000 Stk

**12.03.24 FORM RS 32-1-Rauch-und Schallschutztür, (BxHxW) 1000 x 2125 x 330 mm**
Rauch- und Schallschutztürelement, 1-flügelig, wie vor beschrieben, jedoch mit Normgröße
(BxHxW) 1000 x 2125 x 330 mm
Menge: 1,000 Stk

**12.03.25 FORM RS 32-1-Rauch-und Schallschutztür, (BxHxW) 1125 x 2125 x 145 mm**
Rauch- und Schallschutztürelement, 1-flügelig, wie vor beschrieben, jedoch mit Normgröße
(BxHxW) 1125 x 2125 x 145 mm
Menge: 1,000 Stk

**12.03.26 FORM RS 32-1-Rauch-und Schallschutztür, (BxHxW) 1125 x 2125 x 205 mm**
Rauch- und Schallschutztürelement, 1-flügelig, wie vor beschrieben, jedoch mit Normgröße
(BxHxW) 1125 x 2125 x 205 mm
Menge: 1,000 Stk

**12.03.27 FORM RS 32-1-Rauch-und Schallschutztür, (BxHxW) 1125 x 2125 x 270 mm**
Rauch- und Schallschutztürelement, 1-flügelig, wie vor beschrieben, jedoch mit Normgröße
(BxHxW) 1125 x 2125 x 270 mm
Menge: 1,000 Stk

**12.03.28 FORM RS 32-1-Rauch-und Schallschutztür, (BxHxW) 1125 x 2125 x 330 mm**
Rauch- und Schallschutztürelement, 1-flügelig, wie vor beschrieben, jedoch mit Normgröße
(BxHxW) 1125 x 2125 x 330 mm
Menge: 1,000 Stk

**12.03.29 FORM RS 32-1-Rauch-und Schallschutztür, (BxHxW) 1250 x 2125 x 145 mm**
Rauch- und Schallschutztürelement, 1-flügelig, wie vor beschrieben, jedoch mit Normgröße
(BxHxW) 1250 x 2125 x 145 mm
Menge: 1,000 Stk

**12.03.30 FORM RS 32-1-Rauch-und Schallschutztür, (BxHxW) 1250 x 2125 x 205 mm**
Rauch- und Schallschutztürelement, 1-flügelig, wie vor beschrieben, jedoch mit Normgröße
(BxHxW) 1250 x 2125 x 205 mm
Menge: 1,000 Stk

**12.03.31 FORM RS 32-1-Rauch-und Schallschutztür, (BxHxW) 1250 x 2125 x 270 mm**
Rauch- und Schallschutztürelement, 1-flügelig, wie vor beschrieben, jedoch mit Normgröße
(BxHxW) 1250 x 2125 x 270 mm
Menge: 1,000 Stk

**12.03.32 FORM RS 32-1-Rauch-und Schallschutztür, (BxHxW) 1250 x 2125 x 330 mm**
Rauch- und Schallschutztürelement, 1-flügelig, wie vor beschrieben, jedoch mit Normgröße
(BxHxW) 1250 x 2125 x 330 mm
Menge: 1,000 Stk

**12.03.33 Zulage für absenkbare Bodendichtung Schall-Ex "L 15/30"**
Menge: 1,000 Stk

#### Untertitel 12.04 FORM RS 37-1-Rauch-/SchallschutzTürelement mit Stahlzarge

**12.04.1 FORM RS 37-1-Rauch-und Schallschutztürelement, Modell 3.00 MSF, (Breite x Höhe x Wandstärke): 875 x 2000 x 145 mm**
FORM RS-1-Rauch-/Schallschutztür, Modell 3.00 MSF, in
Massivwand, gefälzt, Rauchschutz nach DIN 18095,
RS-Prüfzeugnis: IBMB MPA BS 3436/3741-1
Schallschutz Rw,P=37dB nach DIN 4109, Gutachten Nr. 02
05 03.5, Klimaklasse II, Mechanische
Beanspruchungsgruppe S (Klasse 3 nach DIN EN 1192)
Türblattdicke ca. 50mm,
Zarge: Zweigeteilte Stahlzarge für nachträglichen
Einbau, Laschen-Klemm-Befestigung, Blech
verzinkt/grundiert, Dicke 2mm, zerlegt, Spiegel
40/55mm, Sicke 15/15mm, Spezialdichtung grau, ohne
Bodeneinstand,
Oberfläche: Türblatt und Zarge: Grundierfolie, für
bauseitig deckenden Anstrich,
Türblattkante Massivholz roh für bauseitigen Anstrich,
Bänder: 2x VSX 7939/160, 3-dim. verstellbar, matt
vernickelt,
Schloss: DIN 18250, PZ-gelocht, ohne Zylinder, Dorn
65mm, Nuss 9mm, Entfernung Nuss/Zylinder 72mm, ohne
Panikfunktion, Stulp: verzinkt und silberfarbig
lackiert,
Drücker: FS-Kunststoffdrücker nach DIN 18273, Rundform
mit Kurzschild, schwarz (RAL 9005), Stift 9mm, ohne
KS-Bohrung,
Schließer: Gleitschienenschließer GEZE TS 5000,
Ausführung EN 2-6, Normalmontage auf
Bandseite, silberfarbig,
Fabrikat Schörghuber oder gleichwertig, liefern und
montieren.
Normgröße (Breite x Höhe x Wandstärke):
875 x 2000 x 145 mm
Menge: 1,000 Stk

**12.04.2 FORM RS 37-1-Rauch-und Schallschutztür, (BxHxW) 875 x 2000 x 205 mm**
Rauch- und Schallschutztürelement, 1-flügelig, wie vor
beschrieben, jedoch mit Normgröße
(BxHxW) 875 x 2000 x 205 mm
Menge: 1,000 Stk

**12.04.3 FORM RS 37-1-Rauch-und Schallschutztür, (BxHxW) 875 x 2000 x 270 mm**
Rauch- und Schallschutztürelement, 1-flügelig, wie vor
beschrieben, jedoch mit Normgröße
(BxHxW) 875 x 2000 x 270 mm
Menge: 1,000 Stk

**12.04.4 FORM RS 37-1-Rauch-und Schallschutztür, (BxHxW) 875 x 2000 x 330 mm**
Rauch- und Schallschutztürelement, 1-flügelig, wie vor
beschrieben, jedoch mit Normgröße
(BxHxW) 875 x 2000 x 330 mm
Menge: 1,000 Stk

**12.04.5 FORM RS 37-1-Rauch-und Schallschutztür, (BxHxW) 1000 x 2000 x 145 mm**
Rauch- und Schallschutztürelement, 1-flügelig, wie vor
beschrieben, jedoch mit Normgröße
(BxHxW) 1000 x 2000 x 145 mm
Menge: 1,000 Stk

**12.04.6 FORM RS 37-1-Rauch-und Schallschutztür, (BxHxW) 1000 x 2000 x 205 mm**
Rauch- und Schallschutztürelement, 1-flügelig, wie vor
beschrieben, jedoch mit Normgröße
(BxHxW) 1000 x 2000 x 205 mm
Menge: 1,000 Stk

**12.04.7 FORM RS 37-1-Rauch-und Schallschutztür, (BxHxW) 1000 x 2000 x 270 mm**
Rauch- und Schallschutztürelement, 1-flügelig, wie vor
beschrieben, jedoch mit Normgröße
(BxHxW) 1000 x 2000 x 270 mm
Menge: 1,000 Stk

**12.04.8 FORM RS 37-1-Rauch-und Schallschutztür, (BxHxW) 1000 x 2000 x 330 mm**
Rauch- und Schallschutztürelement, 1-flügelig, wie vor
beschrieben, jedoch mit Normgröße
(BxHxW) 1000 x 2000 x 330 mm
Menge: 1,000 Stk

**12.04.9 FORM RS 37-1-Rauch-und Schallschutztür, (BxHxW) 1125 x 2000 x 145 mm**
Rauch- und Schallschutztürelement, 1-flügelig, wie vor
beschrieben, jedoch mit Normgröße
(BxHxW) 1125 x 2000 x 145 mm
Menge: 1,000 Stk

**12.04.10 FORM RS 37-1-Rauch-und Schallschutztür, (BxHxW) 1125 x 2000 x 205 mm**
Rauch- und Schallschutztürelement, 1-flügelig, wie vor
beschrieben, jedoch mit Normgröße
(BxHxW) 1125 x 2000 x 205 mm
Menge: 1,000 Stk

**12.04.11 FORM RS 37-1-Rauch-und Schallschutztür, (BxHxW) 1125 x 2000 x 270 mm**
Rauch- und Schallschutztürelement, 1-flügelig, wie vor
beschrieben, jedoch mit Normgröße
(BxHxW) 1125 x 2000 x 270 mm
Menge: 1,000 Stk

**12.04.12 FORM RS 37-1-Rauch-und Schallschutztür, (BxHxW) 1125 x 2000 x 330 mm**
Rauch- und Schallschutztürelement, 1-flügelig, wie vor
beschrieben, jedoch mit Normgröße
(BxHxW) 1125 x 2000 x 330 mm
Menge: 1,000 Stk

**12.04.13 FORM RS 37-1-Rauch-und Schallschutztür, (BxHxW) 1250 x 2000 x 145 mm**
Rauch- und Schallschutztürelement, 1-flügelig, wie vor
beschrieben, jedoch mit Normgröße
(BxHxW) 1250 x 2000 x 145 mm
Menge: 1,000 Stk

**12.04.14 FORM RS 37-1-Rauch-und Schallschutztür, (BxHxW) 1250 x 2000 x 205 mm**
Rauch- und Schallschutztürelement, 1-flügelig, wie vor
beschrieben, jedoch mit Normgröße
(BxHxW) 1250 x 2000 x 205 mm
Menge: 1,000 Stk

**12.04.15 FORM RS 37-1-Rauch-und Schallschutztür, (BxHxW) 1250 x 2000 x 270 mm**
Rauch- und Schallschutztürelement, 1-flügelig, wie vor
beschrieben, jedoch mit Normgröße
(BxHxW) 1250 x 2000 x 270 mm
Menge: 1,000 Stk

**12.04.16 FORM RS 37-1-Rauch-und Schallschutztür, (BxHxW) 1250 x 2000 x 330 mm**
Rauch- und Schallschutztürelement, 1-flügelig, wie vor
beschrieben, jedoch mit Normgröße
(BxHxW) 1250 x 2000 x 330 mm
Menge: 1,000 Stk

**12.04.17 FORM RS 37-1-Rauch-und Schallschutztür, (BxHxW) 875 x 2125 x 145 mm**
Rauch- und Schallschutztürelement, 1-flügelig, wie vor
beschrieben, jedoch mit Normgröße
(BxHxW) 875 x 2125 x 145 mm
Menge: 1,000 Stk

**12.04.18 FORM RS 37-1-Rauch-und Schallschutztür, (BxHxW) 875 x 2125 x 205 mm**
Rauch- und Schallschutztürelement, 1-flügelig, wie vor
beschrieben, jedoch mit Normgröße
(BxHxW) 875 x 2125 x 205 mm
Menge: 1,000 Stk

**12.04.19 FORM RS 37-1-Rauch-und Schallschutztür, (BxHxW) 875 x 2125 x 270 mm**
Rauch- und Schallschutztürelement, 1-flügelig, wie vor
beschrieben, jedoch mit Normgröße
(BxHxW) 875 x 2125 x 270 mm
Menge: 1,000 Stk

**12.04.20 FORM RS 37-1-Rauch-und Schallschutztür, (BxHxW) 875 x 2125 x 330 mm**
Rauch- und Schallschutztürelement, 1-flügelig, wie vor
beschrieben, jedoch mit Normgröße
(BxHxW) 875 x 2125 x 330 mm
Menge: 1,000 Stk

**12.04.21 FORM RS 37-1-Rauch-und Schallschutztür, (BxHxW) 1000 x 2125 x 145 mm**
Rauch- und Schallschutztürelement, 1-flügelig, wie vor
beschrieben, jedoch mit Normgröße
(BxHxW) 1000 x 2125 x 145 mm
Menge: 1,000 Stk

**12.04.22 FORM RS 37-1-Rauch-und Schallschutztür, (BxHxW) 1000 x 2125 x 205 mm**
Rauch- und Schallschutztürelement, 1-flügelig, wie vor
beschrieben, jedoch mit Normgröße
(BxHxW) 1000 x 2125 x 205 mm
Menge: 1,000 Stk

**12.04.23 FORM RS 37-1-Rauch-und Schallschutztür, (BxHxW) 1000 x 2125 x 270 mm**
Rauch- und Schallschutztürelement, 1-flügelig, wie vor
beschrieben, jedoch mit Normgröße
(BxHxW) 1000 x 2125 x 270 mm
Menge: 1,000 Stk

**12.04.24 FORM RS 37-1-Rauch-und Schallschutztür, (BxHxW) 1000 x 2125 x 330 mm**
Rauch- und Schallschutztürelement, 1-flügelig, wie vor
beschrieben, jedoch mit Normgröße
(BxHxW) 1000 x 2125 x 330 mm
Menge: 1,000 Stk

**12.04.25 FORM RS 37-1-Rauch-und Schallschutztür, (BxHxW) 1125 x 2125 x 145 mm**
Rauch- und Schallschutztürelement, 1-flügelig, wie vor
beschrieben, jedoch mit Normgröße
(BxHxW) 1125 x 2125 x 145 mm
Menge: 1,000 Stk

**12.04.26 FORM RS 37-1-Rauch-und Schallschutztür, (BxHxW) 1125 x 2125 x 205 mm**
Rauch- und Schallschutztürelement, 1-flügelig, wie vor
beschrieben, jedoch mit Normgröße
(BxHxW) 1125 x 2125 x 205 mm
Menge: 1,000 Stk

**12.04.27 FORM RS 37-1-Rauch-und Schallschutztür, (BxHxW) 1125 x 2125 x 270 mm**
Rauch- und Schallschutztürelement, 1-flügelig, wie vor
beschrieben, jedoch mit Normgröße
(BxHxW) 1125 x 2125 x 270 mm
Menge: 1,000 Stk

**12.04.28 FORM RS 37-1-Rauch-und Schallschutztür, (BxHxW) 1125 x 2125 x 330 mm**
Rauch- und Schallschutztürelement, 1-flügelig, wie vor
beschrieben, jedoch mit Normgröße
(BxHxW) 1125 x 2125 x 330 mm
Menge: 1,000 Stk

**12.04.29 FORM RS 37-1-Rauch-und Schallschutztür, (BxHxW) 1250 x 2125 x 145 mm**
Rauch- und Schallschutztürelement, 1-flügelig, wie vor
beschrieben, jedoch mit Normgröße
(BxHxW) 1250 x 2125 x 145 mm
Menge: 1,000 Stk

**12.04.30 FORM RS 37-1-Rauch-und Schallschutztür, (BxHxW) 1250 x 2125 x 205 mm**
Rauch- und Schallschutztürelement, 1-flügelig, wie vor
beschrieben, jedoch mit Normgröße
(BxHxW) 1250 x 2125 x 205 mm
Menge: 1,000 Stk

**12.04.31 FORM RS 37-1-Rauch-und Schallschutztür, (BxHxW) 1250 x 2125 x 270 mm**
Rauch- und Schallschutztürelement, 1-flügelig, wie vor
beschrieben, jedoch mit Normgröße
(BxHxW) 1250 x 2125 x 270 mm
Menge: 1,000 Stk

**12.04.32 FORM RS 37-1-Rauch-und Schallschutztür, (BxHxW) 1250 x 2125 x 330 mm**
Rauch- und Schallschutztürelement, 1-flügelig, wie vor
beschrieben, jedoch mit Normgröße
(BxHxW) 1250 x 2125 x 330 mm
Menge: 1,000 Stk

**12.04.33 Zulage für absenkbare Bodendichtung Schall-Ex "L 15/30"**
Menge: 1,000 Stk

#### Untertitel 12.05 FORM T30/RS-Türelement, Grundierfolie, o. Panikfunktion

**12.05.1 FORM T30/RS-1-Türelement, Grundierfolie, mit Panikfunktion, MSF, (BxHxW): 875 x 2000 x 145 mm**
FORM T30/RS-1-Brand-/Rauch-/Schallschutztür, Modell
3.00 MSF, in Massivwand, gefälzt Brandschutz nach DIN
4102, T30/RS-Zulassung: Z-6.20-1934, Rauchschutz nach
DIN 18095, Schallschutz Rw,P=32dB nach DIN 4109,
Gutachten Nr. 02 05 01.1,Klimaklasse II, Mechanische
Beanspruchungsgruppe S (Klasse 3 nach DIN EN 1192)
Türblattdicke ca. 50mm,
Zarge: Zweigeteilte Stahlzarge für nachträglichen
Einbau, Laschen-Klemm-Befestigung, Blech
verzinkt/grundiert, Dicke 2mm, zerlegt, Spiegel
40/55mm, Sicke 15/15mm, Spezialdichtung grau, ohne
Bodeneinstand, Oberfläche - Türblatt: Grundierfolie,
für bauseitig deckenden Anstrich, Türblattkante
Massivholz roh für bauseitigen Anstrich,
Bänder: 2x VS 8939/160 FORM, matt vernickelt,
Schloss: Panikschloss BKS 2320, PZ-gelocht, ohne
Zylinder, Dorn 65mm, Nuss 9mm, geteilte
Schlossnuss Panikfunktion gemäß DIN EN 179:
Umschaltfunktion IV (B),
Stulp: verzinkt und silberfarbig lackiert,
Drücker: Rundform mit Kurzschild, Alu F1-eloxiert,
Stift 9mm, Schließer: Gleitschienenschließer GEZE TS
5000, Ausführung EN 2-6, Normalmontage auf Bandseite,
silberfarbig,
Fabrikat Schörghuber oder gleichwertig, liefern und
montieren.
Normgröße (Breite x Höhe x Wandstärke):
875 x 2000 x 145 mm
Menge: 1,000 Stk

**12.05.2 FORM T30/RS-1-Türelement, (BxHxW) 875 x 2000 x 205 mm**
T30/RS-1-Türelement, 1-flügelig, wie vor beschrieben,
jedoch mit Normgröße (BxHxW) 875 x 2000 x 205 mm
Menge: 1,000 Stk

**12.05.3 FORM T30/RS-1-Türelement, (BxHxW) 875 x 2000 x 270 mm**
T30/RS-1-Türelement, 1-flügelig, wie vor beschrieben,
jedoch mit Normgröße (BxHxW) 875 x 2000 x 270 mm
Menge: 1,000 Stk

**12.05.4 FORM T30/RS-1-Türelement, (BxHxW) 875 x 2000 x 330 mm**
T30/RS-1-Türelement, 1-flügelig, wie vor beschrieben,
jedoch mit Normgröße (BxHxW) 875 x 2000 x 330 mm
Menge: 1,000 Stk

**12.05.5 FORM T30/RS-1-Türelement, (BxHxW) 1000 x 2000 x 145 mm**
T30/RS-1-Türelement, 1-flügelig, wie vor beschrieben,
jedoch mit Normgröße (BxHxW) 1000 x 2000 x 145 mm
Menge: 1,000 Stk

**12.05.6 FORM T30/RS-1-Türelement, (BxHxW) 1000 x 2000 x 205 mm**
T30/RS-1-Türelement, 1-flügelig, wie vor beschrieben,
jedoch mit Normgröße (BxHxW) 1000 x 2000 x 205 mm
Menge: 1,000 Stk

**12.05.7 FORM T30/RS-1-Türelement, (BxHxW) 1000 x 2000 x 270 mm**
T30/RS-1-Türelement, 1-flügelig, wie vor beschrieben,
jedoch mit Normgröße (BxHxW) 1000 x 2000 x 270 mm
Menge: 1,000 Stk

**12.05.8 FORM T30/RS-1-Türelement, (BxHxW) 1000 x 2000 x 330 mm**
T30/RS-1-Türelement, 1-flügelig, wie vor beschrieben,
jedoch mit Normgröße (BxHxW) 1000 x 2000 x 330 mm
Menge: 1,000 Stk

**12.05.9 FORM T30/RS-1-Türelement, (BxHxW) 1125 x 2000 x 145 mm**
T30/RS-1-Türelement, 1-flügelig, wie vor beschrieben,
jedoch mit Normgröße (BxHxW) 1125 x 2000 x 145 mm
Menge: 1,000 Stk

**12.05.10 FORM T30/RS-1-Türelement, (BxHxW) 1125 x 2000 x 205 mm**
T30/RS-1-Türelement, 1-flügelig, wie vor beschrieben,
jedoch mit Normgröße (BxHxW) 1125 x 2000 x 205 mm
Menge: 1,000 Stk

**12.05.11 FORM T30/RS-1-Türelement, (BxHxW) 1125 x 2000 x 270 mm**
T30/RS-1-Türelement, 1-flügelig, wie vor beschrieben,
jedoch mit Normgröße (BxHxW) 1125 x 2000 x 270 mm
Menge: 1,000 Stk

**12.05.12 FORM T30/RS-1-Türelement, (BxHxW) 1125 x 2000 x 330 mm**
T30/RS-1-Türelement, 1-flügelig, wie vor beschrieben,
jedoch mit Normgröße (BxHxW) 1125 x 2000 x 330 mm
Menge: 1,000 Stk

**12.05.13 FORM T30/RS-1-Türelement, (BxHxW) 1250 x 2000 x 145 mm**
T30/RS-1-Türelement, 1-flügelig, wie vor beschrieben,
jedoch mit Normgröße (BxHxW) 1250 x 2000 x 145 mm
Menge: 1,000 Stk

**12.05.14 FORM T30/RS-1-Türelement, (BxHxW) 1250 x 2000 x 205 mm**
T30/RS-1-Türelement, 1-flügelig, wie vor beschrieben,
jedoch mit Normgröße (BxHxW) 1250 x 2000 x 205 mm
Menge: 1,000 Stk

**12.05.15 FORM T30/RS-1-Türelement, (BxHxW) 1250 x 2000 x 270 mm**
T30/RS-1-Türelement, 1-flügelig, wie vor beschrieben,
jedoch mit Normgröße (BxHxW) 1250 x 2000 x 270 mm
Menge: 1,000 Stk

**12.05.16 FORM T30/RS-1-Türelement, (BxHxW) 1250 x 2000 x 330 mm**
T30/RS-1-Türelement, 1-flügelig, wie vor beschrieben,
jedoch mit Normgröße (BxHxW) 1250 x 2000 x 330 mm
Menge: 1,000 Stk

**12.05.17 FORM T30/RS-1-Türelement, (BxHxW) 875 x 2125 x 145 mm**
T30/RS-1-Türelement, 1-flügelig, wie vor beschrieben,
jedoch mit Normgröße (BxHxW) 875 x 2125 x 145 mm
Menge: 1,000 Stk

**12.05.18 FORM T30/RS-1-Türelement, (BxHxW) 875 x 2125 x 205 mm**
T30/RS-1-Türelement, 1-flügelig, wie vor beschrieben,
jedoch mit Normgröße (BxHxW) 875 x 2125 x 205 mm
Menge: 1,000 Stk

**12.05.19 FORM T30/RS-1-Türelement, (BxHxW) 875 x 2125 x 270 mm**
T30/RS-1-Türelement, 1-flügelig, wie vor beschrieben,
jedoch mit Normgröße (BxHxW) 875 x 2125 x 270 mm
Menge: 1,000 Stk

**12.05.20 FORM T30/RS-1-Türelement, (BxHxW) 875 x 2125 x 330 mm**
T30/RS-1-Türelement, 1-flügelig, wie vor beschrieben,
jedoch mit Normgröße (BxHxW) 875 x 2125 x 330 mm
Menge: 1,000 Stk

**12.05.21 FORM T30/RS-1-Türelement, (BxHxW) 1000 x 2125 x 145 mm**
T30/RS-1-Türelement, 1-flügelig, wie vor beschrieben,
jedoch mit Normgröße (BxHxW) 1000 x 2125 x 145 mm
Menge: 1,000 Stk

**12.05.22 FORM T30/RS-1-Türelement, (BxHxW) 1000 x 2125 x 205 mm**
T30/RS-1-Türelement, 1-flügelig, wie vor beschrieben,
jedoch mit Normgröße (BxHxW) 1000 x 2125 x 205 mm
Menge: 1,000 Stk

**12.05.23 FORM T30/RS-1-Türelement, (BxHxW) 1000 x 2125 x 270 mm**
T30/RS-1-Türelement, 1-flügelig, wie vor beschrieben,
jedoch mit Normgröße (BxHxW) 1000 x 2125 x 270 mm
Menge: 1,000 Stk

**12.05.24 FORM T30/RS-1-Türelement, (BxHxW) 1000 x 2125 x 330 mm**
T30/RS-1-Türelement, 1-flügelig, wie vor beschrieben,
jedoch mit Normgröße (BxHxW) 1000 x 2125 x 330 mm
Menge: 1,000 Stk

**12.05.25 FORM T30/RS-1-Türelement, (BxHxW) 1125 x 2125 x 145 mm**
T30/RS-1-Türelement, 1-flügelig, wie vor beschrieben,
jedoch mit Normgröße (BxHxW) 1125 x 2125 x 145 mm
Menge: 1,000 Stk

**12.05.26 FORM T30/RS-1-Türelement (BxHxW) 1125 x 2125 x 205 mm**
T30/RS-1-Türelement, 1-flügelig, wie vor beschrieben,
jedoch mit Normgröße (BxHxW) 1125 x 2125 x 205 mm
Menge: 1,000 Stk

**12.05.27 FORM T30/RS-1-Türelement, (BxHxW) 1125 x 2125 x 270 mm**
T30/RS-1-Türelement, 1-flügelig, wie vor beschrieben,
jedoch mit Normgröße (BxHxW) 1125 x 2125 x 270 mm
Menge: 1,000 Stk

**12.05.28 FORM T30/RS-1-Türelement, (BxHxW) 1125 x 2125 x 330 mm**
T30/RS-1-Türelement, 1-flügelig, wie vor beschrieben,
jedoch mit Normgröße (BxHxW) 1125 x 2125 x 330 mm
Menge: 1,000 Stk

**12.05.29 FORM T30/RS-1-Türelement, (BxHxW) 1250 x 2125 x 145 mm**
T30/RS-1-Türelement, 1-flügelig, wie vor beschrieben,
jedoch mit Normgröße (BxHxW) 1250 x 2125 x 145 mm
Menge: 1,000 Stk

**12.05.30 FORM T30/RS-1-Türelement, (BxHxW) 1250 x 2125 x 205 mm**
T30/RS-1-Türelement, 1-flügelig, wie vor beschrieben,
jedoch mit Normgröße (BxHxW) 1250 x 2125 x 205 mm
Menge: 1,000 Stk

**12.05.31 FORM T30/RS-1-Türelement, (BxHxW) 1250 x 2125 x 270 mm**
T30/RS-1-Türelement, 1-flügelig, wie vor beschrieben,
jedoch mit Normgröße (BxHxW) 1250 x 2125 x 270 mm
Menge: 1,000 Stk

**12.05.32 FORM T30/RS-1-Türelement, (BxHxW) 1250 x 2125 x 330 mm**
T30/RS-1-Türelement, 1-flügelig, wie vor beschrieben,
jedoch mit Normgröße (BxHxW) 1250 x 2125 x 330 mm
Menge: 1,000 Stk

**12.05.33 Zulage für absenkbare Bodendichtung Schall-Ex "L 15/30"**
Menge: 1,000 Stk

#### Untertitel 12.06 FORM T30/RS-Türelement, Grundierfolie, mit Panikfunktion,Stahlzarge

**12.06.1 FORM T30/RS-1-Türelement, Grundierfolie, mit Panikfunktion, MSF, (BxHxW): 875 x 2000 x 145 mm**
FORM T30/RS-1-Brand-/Rauch-/Schallschutztür, Modell
3.00 MSF, in Massivwand, gefälzt Brandschutz nach DIN
4102, T30/RS-Zulassung: Z-6.20-1934, Rauchschutz nach
DIN 18095, Schallschutz Rw,P=32dB nach DIN 4109,
Gutachten Nr. 02 05 01.1,Klimaklasse II, Mechanische
Beanspruchungsgruppe S (Klasse 3 nach DIN EN 1192)
Türblattdicke ca. 50mm,
Zarge: Zweigeteilte Stahlzarge für nachträglichen
Einbau, Laschen-Klemm-Befestigung, Blech
verzinkt/grundiert, Dicke 2mm, zerlegt, Spiegel
40/55mm, Sicke 15/15mm, Spezialdichtung grau, ohne
Bodeneinstand, Oberfläche - Türblatt: Grundierfolie,
für bauseitig deckenden Anstrich, Türblattkante
Massivholz roh für bauseitigen Anstrich,
Bänder: 2x VS 8939/160 FORM, matt vernickelt,
Schloss: Panikschloss BKS 2320, PZ-gelocht, ohne
Zylinder, Dorn 65mm, Nuss 9mm, geteilte
Schlossnuss Panikfunktion gemäß DIN EN 179:
Umschaltfunktion IV (B),
Stulp: verzinkt und silberfarbig lackiert,
Drücker: Rundform mit Kurzschild, Alu F1-eloxiert,
Stift 9mm, Schließer: Gleitschienenschließer GEZE TS
5000, Ausführung EN 2-6, Normalmontage auf Bandseite,
silberfarbig,
Fabrikat Schörghuber oder gleichwertig, liefern und
montieren.
Normgröße (Breite x Höhe x Wandstärke):
875 x 2000 x 145 mm
Menge: 1,000 Stk

**12.06.2 FORM T30/RS-1-Türelement, (BxHxW) 875 x 2000 x 205 mm**
T30/RS-1-Türelement, 1-flügelig, wie vor beschrieben, j
edoch mit Normgröße (BxHxW) 875 x 2000 x 205 mm
Menge: 1,000 Stk

**12.06.3 FORM T30/RS-1-Türelement, (BxHxW) 875 x 2000 x 270 mm**
T30/RS-1-Türelement, 1-flügelig, wie vor beschrieben,
jedoch mit Normgröße (BxHxW) 875 x 2000 x 270 mm
Menge: 1,000 Stk

**12.06.4 FORM T30/RS-1-Türelement, (BxHxW) 875 x 2000 x 330 mm**
T30/RS-1-Türelement, 1-flügelig, wie vor beschrieben,
jedoch mit Normgröße (BxHxW) 875 x 2000 x 330 mm
Menge: 1,000 Stk

**12.06.5 FORM T30/RS-1-Türelement, (BxHxW) 1000 x 2000 x 145 mm**
T30/RS-1-Türelement, 1-flügelig, wie vor beschrieben,
jedoch mit Normgröße (BxHxW) 1000 x 2000 x 145 mm
Menge: 1,000 Stk

**12.06.6 FORM T30/RS-1-Türelement, (BxHxW) 1000 x 2000 x 205 mm**
T30/RS-1-Türelement, 1-flügelig, wie vor beschrieben,
 jedoch mit Normgröße (BxHxW) 1000 x 2000 x 205 mm
Menge: 1,000 Stk

**12.06.7 FORM T30/RS-1-Türelement, (BxHxW) 1000 x 2000 x 270 mm**
T30/RS-1-Türelement, 1-flügelig, wie vor beschrieben,
jedoch mit Normgröße (BxHxW) 1000 x 2000 x 270 mm
Menge: 1,000 Stk

**12.06.8 FORM T30/RS-1-Türelement, (BxHxW) 1000 x 2000 x 330 mm**
T30/RS-1-Türelement, 1-flügelig, wie vor beschrieben,
jedoch mit Normgröße (BxHxW) 1000 x 2000 x 330 mm
Menge: 1,000 Stk

**12.06.9 FORM T30/RS-1-Türelement, (BxHxW) 1125 x 2000 x 145 mm**
T30/RS-1-Türelement, 1-flügelig, wie vor beschrieben,
jedoch mit Normgröße (BxHxW) 1125 x 2000 x 145 mm
Menge: 1,000 Stk

**12.06.10 FORM T30/RS-1-Türelement, (BxHxW) 1125 x 2000 x 205 mm**
T30/RS-1-Türelement, 1-flügelig, wie vor beschrieben,
jedoch mit Normgröße (BxHxW) 1125 x 2000 x 205 mm
Menge: 1,000 Stk

**12.06.11 FORM T30/RS-1-Türelement, (BxHxW) 1125 x 2000 x 270 mm**
T30/RS-1-Türelement, 1-flügelig, wie vor beschrieben,
jedoch mit Normgröße (BxHxW) 1125 x 2000 x 270 mm
Menge: 1,000 Stk

**12.06.12 FORM T30/RS-1-Türelement, (BxHxW) 1125 x 2000 x 330 mm**
T30/RS-1-Türelement, 1-flügelig, wie vor beschrieben,
jedoch mit Normgröße (BxHxW) 1125 x 2000 x 330 mm
Menge: 1,000 Stk

**12.06.13 FORM T30/RS-1-Türelement, (BxHxW) 1250 x 2000 x 145 mm**
T30/RS-1-Türelement, 1-flügelig, wie vor beschrieben,
jedoch mit Normgröße (BxHxW) 1250 x 2000 x 145 mm
Menge: 1,000 Stk

**12.06.14 FORM T30/RS-1-Türelement, (BxHxW) 1250 x 2000 x 205 mm**
T30/RS-1-Türelement, 1-flügelig, wie vor beschrieben,
jedoch mit Normgröße (BxHxW) 1250 x 2000 x 205 mm
Menge: 1,000 Stk

**12.06.15 FORM T30/RS-1-Türelement, (BxHxW) 1250 x 2000 x 270 mm**
T30/RS-1-Türelement, 1-flügelig, wie vor beschrieben, j
edoch mit Normgröße (BxHxW) 1250 x 2000 x 270 mm
Menge: 1,000 Stk

**12.06.16 FORM T30/RS-1-Türelement, (BxHxW) 1250 x 2000 x 330 mm**
T30/RS-1-Türelement, 1-flügelig, wie vor beschrieben,
jedoch mit Normgröße (BxHxW) 1250 x 2000 x 330 mm
Menge: 1,000 Stk

**12.06.17 FORM T30/RS-1-Türelement, (BxHxW) 875 x 2125 x 145 mm**
T30/RS-1-Türelement, 1-flügelig, wie vor beschrieben,
jedoch mit Normgröße (BxHxW) 875 x 2125 x 145 mm
Menge: 1,000 Stk

**12.06.18 FORM T30/RS-1-Türelement, (BxHxW) 875 x 2125 x 205 mm**
T30/RS-1-Türelement, 1-flügelig, wie vor beschrieben,
jedoch mit Normgröße (BxHxW) 875 x 2125 x 205 mm
Menge: 1,000 Stk

**12.06.19 FORM T30/RS-1-Türelement, (BxHxW) 875 x 2125 x 270 mm**
T30/RS-1-Türelement, 1-flügelig, wie vor beschrieben,
jedoch mit Normgröße (BxHxW) 875 x 2125 x 270 mm
Menge: 1,000 Stk

**12.06.20 FORM T30/RS-1-Türelement, (BxHxW) 875 x 2125 x 330 mm**
T30/RS-1-Türelement, 1-flügelig, wie vor beschrieben,
jedoch mit Normgröße (BxHxW) 875 x 2125 x 330 mm
Menge: 1,000 Stk

**12.06.21 FORM T30/RS-1-Türelement, (BxHxW) 1000 x 2125 x 145 mm**
T30/RS-1-Türelement, 1-flügelig, wie vor beschrieben, j
edoch mit Normgröße (BxHxW) 1000 x 2125 x 145 mm
Menge: 1,000 Stk

**12.06.22 FORM T30/RS-1-Türelement, (BxHxW) 1000 x 2125 x 205 mm**
T30/RS-1-Türelement, 1-flügelig, wie vor beschrieben,
jedoch mit Normgröße (BxHxW) 1000 x 2125 x 205 mm
Menge: 1,000 Stk

**12.06.23 FORM T30/RS-1-Türelement, (BxHxW) 1000 x 2125 x 270 mm**
T30/RS-1-Türelement, 1-flügelig, wie vor beschrieben,
jedoch mit Normgröße (BxHxW) 1000 x 2125 x 270 mm
Menge: 1,000 Stk

**12.06.24 FORM T30/RS-1-Türelement, (BxHxW) 1000 x 2125 x 330 mm**
T30/RS-1-Türelement, 1-flügelig, wie vor beschrieben,
 jedoch mit Normgröße (BxHxW) 1000 x 2125 x 330 mm
Menge: 1,000 Stk

**12.06.25 FORM T30/RS-1-Türelement, (BxHxW) 1125 x 2125 x 145 mm**
T30/RS-1-Türelement, 1-flügelig, wie vor beschrieben,
jedoch mit Normgröße (BxHxW) 1125 x 2125 x 145 mm
Menge: 1,000 Stk

**12.06.26 FORM T30/RS-1-Türelement (BxHxW) 1125 x 2125 x 205 mm**
T30/RS-1-Türelement, 1-flügelig, wie vor beschrieben,
jedoch mit Normgröße (BxHxW) 1125 x 2125 x 205 mm
Menge: 1,000 Stk

**12.06.27 FORM T30/RS-1-Türelement, (BxHxW) 1125 x 2125 x 270 mm**
T30/RS-1-Türelement, 1-flügelig, wie vor beschrieben,
jedoch mit Normgröße (BxHxW) 1125 x 2125 x 270 mm
Menge: 1,000 Stk

**12.06.28 FORM T30/RS-1-Türelement, (BxHxW) 1125 x 2125 x 330 mm**
T30/RS-1-Türelement, 1-flügelig, wie vor beschrieben,
jedoch mit Normgröße (BxHxW) 1125 x 2125 x 330 mm
Menge: 1,000 Stk

**12.06.29 FORM T30/RS-1-Türelement, (BxHxW) 1250 x 2125 x 145 mm**
T30/RS-1-Türelement, 1-flügelig, wie vor beschrieben,
jedoch mit Normgröße (BxHxW) 1250 x 2125 x 145 mm
Menge: 1,000 Stk

**12.06.30 FORM T30/RS-1-Türelement, (BxHxW) 1250 x 2125 x 205 mm**
T30/RS-1-Türelement, 1-flügelig, wie vor beschrieben,
jedoch mit Normgröße (BxHxW) 1250 x 2125 x 205 mm
Menge: 1,000 Stk

**12.06.31 FORM T30/RS-1-Türelement, (BxHxW) 1250 x 2125 x 270 mm**
T30/RS-1-Türelement, 1-flügelig, wie vor beschrieben,
jedoch mit Normgröße (BxHxW) 1250 x 2125 x 270 mm
Menge: 1,000 Stk

**12.06.32 FORM T30/RS-1-Türelement, (BxHxW) 1250 x 2125 x 330 mm**
T30/RS-1-Türelement, 1-flügelig, wie vor beschrieben,
jedoch mit Normgröße (BxHxW) 1250 x 2125 x 330 mm
Menge: 1,000 Stk

**12.06.33 Zulage für absenkbare Bodendichtung Schall-Ex "L 15/30"**
Menge: 1,000 Stk

#### Untertitel 12.07 FORM T30/RS-Türelement, HPL Resopal, o. Panikfunktion, Stahlzarge

**12.07.1 FORM T30/RS-1-Türelement, HPL Resopal, ohne Panikfunktion, MSF, (BxHxW): 875 x 2000 x 145 mm**
FORM T30/RS-1-Brand-/Rauch-/Schallschutztür, Modell
3.00 MSF, in Massivwand, gefälzt Brandschutz nach DIN
4102, T30/RS-Zulassung: Z-6.20-1934, Rauchschutz nach
DIN 18095, Schallschutz Rw,P=32dB nach DIN 4109,
Gutachten Nr. 02 05 01.1, Klimaklasse II, Mechanische
Beanspruchungsgruppe S (Klasse 3 nach DIN EN 1192),
Türblattdicke ca. 50mm,
Zarge: Zweigeteilte Stahlzarge für nachträglichen
Einbau, Laschen-Klemm-Befestigung, Blech
verzinkt/grundiert, Dicke 2mm, zerlegt, Spiegel
40/55mm, Sicke 15/15mm, Spezialdichtung grau, ohne
Bodeneinstand, Oberfläche - Türblatt: HPL Resopal 0,8mm
aus Türenkollektion, Türblattkante Kunststoffkante
3-seitig ca. 0,3mm, 0634 KP Buche Streifer,
Bänder: 2x VS 8939/160 FORM, matt vernickelt,
Schloss: BKS 1206 (DIN 18250, Klasse 3), PZ-gelocht,
ohne Zylinder, Dorn 65mm, Nuss 9mm,
ohne Panikfunktion,
Stulp: verzinkt und silberfarbig lackiert, Drücker:
Rundform mit Kurzschild, Alu F1-eloxiert, Stift 9mm,
Schließer: Gleitschienenschließer GEZE TS 5000,
Ausführung EN 2-6, Normalmontage auf Bandseite,
silberfarbig,
Fabrikat Schörghuber oder gleichwertig, liefern und
montieren.
Normgröße (Breite x Höhe x Wandstärke):
875 x 2000 x 145 mm
Menge: 1,000 Stk

**12.07.2 FORM T30/RS-1-Türelement, (BxHxW) 875 x 2000 x 205 mm**
T30/RS-1-Türelement, 1-flügelig, wie vor beschrieben,
jedoch mit Normgröße (BxHxW) 875 x 2000 x 205 mm
Menge: 1,000 Stk

**12.07.3 FORM T30/RS-1-Türelement, (BxHxW) 875 x 2000 x 270 mm**
T30/RS-1-Türelement, 1-flügelig, wie vor beschrieben,
jedoch mit Normgröße (BxHxW) 875 x 2000 x 270 mm
Menge: 1,000 Stk

**12.07.4 FORM T30/RS-1-Türelement, (BxHxW) 875 x 2000 x 330 mm**
T30/RS-1-Türelement, 1-flügelig, wie vor beschrieben,
jedoch mit Normgröße (BxHxW) 875 x 2000 x 330 mm
Menge: 1,000 Stk

**12.07.5 FORM T30/RS-1-Türelement, (BxHxW) 1000 x 2000 x 145 mm**
T30/RS-1-Türelement, 1-flügelig, wie vor beschrieben,
jedoch mit Normgröße (BxHxW) 1000 x 2000 x 145 mm
Menge: 1,000 Stk

**12.07.6 FORM T30/RS-1-Türelement, (BxHxW) 1000 x 2000 x 205 mm**
T30/RS-1-Türelement, 1-flügelig, wie vor beschrieben,
jedoch mit Normgröße (BxHxW) 1000 x 2000 x 205 mm
Menge: 1,000 Stk

**12.07.7 FORM T30/RS-1-Türelement, (BxHxW) 1000 x 2000 x 270 mm**
T30/RS-1-Türelement, 1-flügelig, wie vor beschrieben,
jedoch mit Normgröße (BxHxW) 1000 x 2000 x 270 mm
Menge: 1,000 Stk

**12.07.8 FORM T30/RS-1-Türelement, (BxHxW) 1000 x 2000 x 330 mm**
T30/RS-1-Türelement, 1-flügelig, wie vor beschrieben,
jedoch mit Normgröße (BxHxW) 1000 x 2000 x 330 mm
Menge: 1,000 Stk

**12.07.9 FORM T30/RS-1-Türelement, (BxHxW) 1125 x 2000 x 145 mm**
T30/RS-1-Türelement, 1-flügelig, wie vor beschrieben,
jedoch mit Normgröße (BxHxW) 1125 x 2000 x 145 mm
Menge: 1,000 Stk

**12.07.10 FORM T30/RS-1-Türelement, (BxHxW) 1125 x 2000 x 205 mm**
T30/RS-1-Türelement, 1-flügelig, wie vor beschrieben,
jedoch mit Normgröße (BxHxW) 1125 x 2000 x 205 mm
Menge: 1,000 Stk

**12.07.11 FORM T30/RS-1-Türelement, (BxHxW) 1125 x 2000 x 270 mm**
T30/RS-1-Türelement, 1-flügelig, wie vor beschrieben,
jedoch mit Normgröße (BxHxW) 1125 x 2000 x 270 mm
Menge: 1,000 Stk

**12.07.12 FORM T30/RS-1-Türelement, (BxHxW) 1125 x 2000 x 330 mm**
T30/RS-1-Türelement, 1-flügelig, wie vor beschrieben,
jedoch mit Normgröße (BxHxW) 1125 x 2000 x 330 mm
Menge: 1,000 Stk

**12.07.13 FORM T30/RS-1-Türelement, (BxHxW) 1250 x 2000 x 145 mm**
T30/RS-1-Türelement, 1-flügelig, wie vor beschrieben,
jedoch mit Normgröße (BxHxW) 1250 x 2000 x 145 mm
Menge: 1,000 Stk

**12.07.14 FORM T30/RS-1-Türelement, (BxHxW) 1250 x 2000 x 205 mm**
T30/RS-1-Türelement, 1-flügelig, wie vor beschrieben,
jedoch mit Normgröße (BxHxW) 1250 x 2000 x 205 mm
Menge: 1,000 Stk

**12.07.15 FORM T30/RS-1-Türelement, (BxHxW) 1250 x 2000 x 270 mm**
T30/RS-1-Türelement, 1-flügelig, wie vor beschrieben,
jedoch mit Normgröße (BxHxW) 1250 x 2000 x 270 mm
Menge: 1,000 Stk

**12.07.16 FORM T30/RS-1-Türelement, (BxHxW) 1250 x 2000 x 330 mm**
T30/RS-1-Türelement, 1-flügelig, wie vor beschrieben,
jedoch mit Normgröße (BxHxW) 1250 x 2000 x 330 mm
Menge: 1,000 Stk

**12.07.17 FORM T30/RS-1-Türelement, (BxHxW) 875 x 2125 x 145 mm**
T30/RS-1-Türelement, 1-flügelig, wie vor beschrieben,
jedoch mit Normgröße (BxHxW) 875 x 2125 x 145 mm
Menge: 1,000 Stk

**12.07.18 FORM T30/RS-1-Türelement, (BxHxW) 875 x 2125 x 205 mm**
T30/RS-1-Türelement, 1-flügelig, wie vor beschrieben, j
edoch mit Normgröße (BxHxW) 875 x 2125 x 205 mm
Menge: 1,000 Stk

**12.07.19 FORM T30/RS-1-Türelement, (BxHxW) 875 x 2125 x 270 mm**
T30/RS-1-Türelement, 1-flügelig, wie vor beschrieben,
jedoch mit Normgröße (BxHxW) 875 x 2125 x 270 mm
Menge: 1,000 Stk

**12.07.20 FORM T30/RS-1-Türelement, (BxHxW) 875 x 2125 x 330 mm**
T30/RS-1-Türelement, 1-flügelig, wie vor beschrieben,
jedoch mit Normgröße (BxHxW) 875 x 2125 x 330 mm
Menge: 1,000 Stk

**12.07.21 FORM T30/RS-1-Türelement, (BxHxW) 1000 x 2125 x 145 mm**
T30/RS-1-Türelement, 1-flügelig, wie vor beschrieben,
jedoch mit Normgröße (BxHxW) 1000 x 2125 x 145 mm
Menge: 1,000 Stk

**12.07.22 FORM T30/RS-1-Türelement, (BxHxW) 1000 x 2125 x 205 mm**
T30/RS-1-Türelement, 1-flügelig, wie vor beschrieben,
jedoch mit Normgröße (BxHxW) 1000 x 2125 x 205 mm
Menge: 1,000 Stk

**12.07.23 FORM T30/RS-1-Türelement, (BxHxW) 1000 x 2125 x 270 mm**
T30/RS-1-Türelement, 1-flügelig, wie vor beschrieben,
jedoch mit Normgröße (BxHxW) 1000 x 2125 x 270 mm
Menge: 1,000 Stk

**12.07.24 FORM T30/RS-1-Türelement, (BxHxW) 1000 x 2125 x 330 mm**
T30/RS-1-Türelement, 1-flügelig, wie vor beschrieben,
jedoch mit Normgröße (BxHxW) 1000 x 2125 x 330 mm
Menge: 1,000 Stk

**12.07.25 FORM T30/RS-1-Türelement, (BxHxW) 1125 x 2125 x 145 mm**
T30/RS-1-Türelement, 1-flügelig, wie vor beschrieben,
jedoch mit Normgröße (BxHxW) 1125 x 2125 x 145 mm
Menge: 1,000 Stk

**12.07.26 FORM T30/RS-1-Türelement (BxHxW) 1125 x 2125 x 205 mm**
T30/RS-1-Türelement, 1-flügelig, wie vor beschrieben,
jedoch mit Normgröße (BxHxW) 1125 x 2125 x 205 mm
Menge: 1,000 Stk

**12.07.27 FORM T30/RS-1-Türelement, (BxHxW) 1125 x 2125 x 270 mm**
T30/RS-1-Türelement, 1-flügelig, wie vor beschrieben,
jedoch mit Normgröße (BxHxW) 1125 x 2125 x 270 mm
Menge: 1,000 Stk

**12.07.28 FORM T30/RS-1-Türelement, (BxHxW) 1125 x 2125 x 330 mm**
T30/RS-1-Türelement, 1-flügelig, wie vor beschrieben,
jedoch mit Normgröße (BxHxW) 1125 x 2125 x 330 mm
Menge: 1,000 Stk

**12.07.29 FORM T30/RS-1-Türelement, (BxHxW) 1250 x 2125 x 145 mm**
T30/RS-1-Türelement, 1-flügelig, wie vor beschrieben,
jedoch mit Normgröße (BxHxW) 1250 x 2125 x 145 mm
Menge: 1,000 Stk

**12.07.30 FORM T30/RS-1-Türelement, (BxHxW) 1250 x 2125 x 205 mm**
T30/RS-1-Türelement, 1-flügelig, wie vor beschrieben,
jedoch mit Normgröße (BxHxW) 1250 x 2125 x 205 mm
Menge: 1,000 Stk

**12.07.31 FORM T30/RS-1-Türelement, (BxHxW) 1250 x 2125 x 270 mm**
T30/RS-1-Türelement, 1-flügelig, wie vor beschrieben,
jedoch mit Normgröße (BxHxW) 1250 x 2125 x 270 mm
Menge: 1,000 Stk

**12.07.32 FORM T30/RS-1-Türelement, (BxHxW) 1250 x 2125 x 330 mm**
T30/RS-1-Türelement, 1-flügelig, wie vor beschrieben,
jedoch mit Normgröße (BxHxW) 1250 x 2125 x 330 mm
Menge: 1,000 Stk

**12.07.33 Zulage für absenkbare Bodendichtung Schall-Ex "L 15/30"**
Menge: 1,000 Stk

#### Untertitel 12.08 FORM T30/RS-Türelement, HPL Resopal, m. Panikfunktion, Stahlzarge

**12.08.1 FORM T30/RS-1-Türelement, HPL Resopal, mit Panikfunktion, MSF, (BxHxW): 875 x 2000 x 145 mm**
FORM T30/RS-1-Brand-/Rauch-/Schallschutztür, Modell
3.00 MSF, in Massivwand, gefälzt Brandschutz nach DIN
4102, T30/RS-Zulassung: Z-6.20-1934, Rauchschutz nach
DIN 18095, Schallschutz Rw,P=32dB nach DIN 4109,
Gutachten Nr. 02 05 01.1, Klimaklasse II, Mechanische
Beanspruchungsgruppe S (Klasse 3 nach DIN EN 1192),
Türblattdicke ca. 50mm,
Zarge: Zweigeteilte Stahlzarge für nachträglichen
Einbau, Laschen-Klemm-Befestigung, Blech
verzinkt/grundiert, Dicke 2mm, zerlegt, Spiegel
40/55mm, Sicke 15/15mm,
Spezialdichtung grau, ohne Bodeneinstand,
Oberfläche - Türblatt: HPL Resopal 0,8mm aus
Türenkollektion, Türblattkante Kunststoffkante 3-seitig
ca. 0,3mm, 0634 KP Buche Streifer,
Bänder: 2x VS 8939/160 FORM, matt vernickelt, Schloss:
Panikschloss BKS 2320, PZ-gelocht, ohne Zylinder, Dorn
65mm, Nuss 9mm, geteilte Schlossnuss Panikfunktion
gemäß DIN EN 179: Umschaltfunktion IV (B),
Stulp: verzinkt und silberfarbig lackiert, Drücker:
Rundform mit Kurzschild, Alu F1-eloxiert, Stift 9mm
Schließer: Gleitschienenschließer GEZE TS 5000,
Ausführung EN 2-6, Normalmontage auf Bandseite,
silberfarbig,
Fabrikat Schörghuber oder gleichwertig, liefern und
Normgröße (Breite x Höhe x Wandstärke):
875 x 2000 x 145 mm
Menge: 1,000 Stk

**12.08.2 FORM T30/RS-1-Türelement, (BxHxW) 875 x 2000 x 205 mm**
T30/RS-1-Türelement, 1-flügelig, wie vor beschrieben,
jedoch mit Normgröße (BxHxW) 875 x 2000 x 205 mm
Menge: 1,000 Stk

**12.08.3 FORM T30/RS-1-Türelement, (BxHxW) 875 x 2000 x 270 mm**
T30/RS-1-Türelement, 1-flügelig, wie vor beschrieben,
jedoch mit Normgröße (BxHxW) 875 x 2000 x 270 mm
Menge: 1,000 Stk

**12.08.4 FORM T30/RS-1-Türelement, (BxHxW) 875 x 2000 x 330 mm**
T30/RS-1-Türelement, 1-flügelig, wie vor beschrieben,
jedoch mit Normgröße (BxHxW) 875 x 2000 x 330 mm
Menge: 1,000 Stk

**12.08.5 FORM T30/RS-1-Türelement, (BxHxW) 1000 x 2000 x 145 mm**
T30/RS-1-Türelement, 1-flügelig, wie vor beschrieben,
jedoch mit Normgröße (BxHxW) 1000 x 2000 x 145 mm
Menge: 1,000 Stk

**12.08.6 FORM T30/RS-1-Türelement, (BxHxW) 1000 x 2000 x 205 mm**
T30/RS-1-Türelement, 1-flügelig, wie vor beschrieben,
jedoch mit Normgröße (BxHxW) 1000 x 2000 x 205 mm
Menge: 1,000 Stk

**12.08.7 FORM T30/RS-1-Türelement, (BxHxW) 1000 x 2000 x 270 mm**
T30/RS-1-Türelement, 1-flügelig, wie vor beschrieben,
jedoch mit Normgröße (BxHxW) 1000 x 2000 x 270 mm
Menge: 1,000 Stk

**12.08.8 FORM T30/RS-1-Türelement, (BxHxW) 1000 x 2000 x 330 mm**
T30/RS-1-Türelement, 1-flügelig, wie vor beschrieben,
jedoch mit Normgröße (BxHxW) 1000 x 2000 x 330 mm
Menge: 1,000 Stk

**12.08.9 FORM T30/RS-1-Türelement, (BxHxW) 1125 x 2000 x 145 mm**
T30/RS-1-Türelement, 1-flügelig, wie vor beschrieben,
jedoch mit Normgröße (BxHxW) 1125 x 2000 x 145 mm
Menge: 1,000 Stk

**12.08.10 FORM T30/RS-1-Türelement, (BxHxW) 1125 x 2000 x 205 mm**
T30/RS-1-Türelement, 1-flügelig, wie vor beschrieben,
jedoch mit Normgröße (BxHxW) 1125 x 2000 x 205 mm
Menge: 1,000 Stk

**12.08.11 FORM T30/RS-1-Türelement, (BxHxW) 1125 x 2000 x 270 mm**
T30/RS-1-Türelement, 1-flügelig, wie vor beschrieben,
jedoch mit Normgröße (BxHxW) 1125 x 2000 x 270 mm
Menge: 1,000 Stk

**12.08.12 FORM T30/RS-1-Türelement, (BxHxW) 1125 x 2000 x 330 mm**
T30/RS-1-Türelement, 1-flügelig, wie vor beschrieben,
jedoch mit Normgröße (BxHxW) 1125 x 2000 x 330 mm
Menge: 1,000 Stk

**12.08.13 FORM T30/RS-1-Türelement, (BxHxW) 1250 x 2000 x 145 mm**
T30/RS-1-Türelement, 1-flügelig, wie vor beschrieben,
jedoch mit Normgröße (BxHxW) 1250 x 2000 x 145 mm
Menge: 1,000 Stk

**12.08.14 FORM T30/RS-1-Türelement, (BxHxW) 1250 x 2000 x 205 mm**
T30/RS-1-Türelement, 1-flügelig, wie vor beschrieben,
jedoch mit Normgröße (BxHxW) 1250 x 2000 x 205 mm
Menge: 1,000 Stk

**12.08.15 FORM T30/RS-1-Türelement, (BxHxW) 1250 x 2000 x 270 mm**
T30/RS-1-Türelement, 1-flügelig, wie vor beschrieben,
jedoch mit Normgröße (BxHxW) 1250 x 2000 x 270 mm
Menge: 1,000 Stk

**12.08.16 FORM T30/RS-1-Türelement, (BxHxW) 1250 x 2000 x 330 mm**
T30/RS-1-Türelement, 1-flügelig, wie vor beschrieben,
jedoch mit Normgröße (BxHxW) 1250 x 2000 x 330 mm
Menge: 1,000 Stk

**12.08.17 FORM T30/RS-1-Türelement, (BxHxW) 875 x 2125 x 145 mm**
T30/RS-1-Türelement, 1-flügelig, wie vor beschrieben,
jedoch mit Normgröße (BxHxW) 875 x 2125 x 145 mm
Menge: 1,000 Stk

**12.08.18 FORM T30/RS-1-Türelement, (BxHxW) 875 x 2125 x 205 mm**
T30/RS-1-Türelement, 1-flügelig, wie vor beschrieben,
jedoch mit Normgröße (BxHxW) 875 x 2125 x 205 mm
Menge: 1,000 Stk

**12.08.19 FORM T30/RS-1-Türelement, (BxHxW) 875 x 2125 x 270 mm**
T30/RS-1-Türelement, 1-flügelig, wie vor beschrieben, jedoch mit Normgröße (BxHxW) 875 x 2125 x 270 mm
Menge: 1,000 Stk

**12.08.20 FORM T30/RS-1-Türelement, (BxHxW) 875 x 2125 x 330 mm**
T30/RS-1-Türelement, 1-flügelig, wie vor beschrieben,
jedoch mit Normgröße (BxHxW) 875 x 2125 x 330 mm
Menge: 1,000 Stk

**12.08.21 FORM T30/RS-1-Türelement, (BxHxW) 1000 x 2125 x 145 mm**
T30/RS-1-Türelement, 1-flügelig, wie vor beschrieben,
jedoch mit Normgröße (BxHxW) 1000 x 2125 x 145 mm
Menge: 1,000 Stk

**12.08.22 FORM T30/RS-1-Türelement, (BxHxW) 1000 x 2125 x 205 mm**
T30/RS-1-Türelement, 1-flügelig, wie vor beschrieben,
jedoch mit Normgröße (BxHxW) 1000 x 2125 x 205 mm
Menge: 1,000 Stk

**12.08.23 FORM T30/RS-1-Türelement, (BxHxW) 1000 x 2125 x 270 mm**
T30/RS-1-Türelement, 1-flügelig, wie vor beschrieben,
jedoch mit Normgröße (BxHxW) 1000 x 2125 x 270 mm
Menge: 1,000 Stk

**12.08.24 FORM T30/RS-1-Türelement, (BxHxW) 1000 x 2125 x 330 mm**
T30/RS-1-Türelement, 1-flügelig, wie vor beschrieben,
jedoch mit Normgröße (BxHxW) 1000 x 2125 x 330 mm
Menge: 1,000 Stk

**12.08.25 FORM T30/RS-1-Türelement, (BxHxW) 1125 x 2125 x 145 mm**
T30/RS-1-Türelement, 1-flügelig, wie vor beschrieben,
jedoch mit Normgröße (BxHxW) 1125 x 2125 x 145 mm
Menge: 1,000 Stk

**12.08.26 FORM T30/RS-1-Türelement (BxHxW) 1125 x 2125 x 205 mm**
T30/RS-1-Türelement, 1-flügelig, wie vor beschrieben,
jedoch mit Normgröße (BxHxW) 1125 x 2125 x 205 mm
Menge: 1,000 Stk

**12.08.27 FORM T30/RS-1-Türelement, (BxHxW) 1125 x 2125 x 270 mm**
T30/RS-1-Türelement, 1-flügelig, wie vor beschrieben,
jedoch mit Normgröße (BxHxW) 1125 x 2125 x 270 mm
Menge: 1,000 Stk

**12.08.28 FORM T30/RS-1-Türelement, (BxHxW) 1125 x 2125 x 330 mm**
T30/RS-1-Türelement, 1-flügelig, wie vor beschrieben,
jedoch mit Normgröße (BxHxW) 1125 x 2125 x 330 mm
Menge: 1,000 Stk

**12.08.29 FORM T30/RS-1-Türelement, (BxHxW) 1250 x 2125 x 145 mm**
T30/RS-1-Türelement, 1-flügelig, wie vor beschrieben,
jedoch mit Normgröße (BxHxW) 1250 x 2125 x 145 mm
Menge: 1,000 Stk

**12.08.30 FORM T30/RS-1-Türelement, (BxHxW) 1250 x 2125 x 205 mm**
T30/RS-1-Türelement, 1-flügelig, wie vor beschrieben,
jedoch mit Normgröße (BxHxW) 1250 x 2125 x 205 mm
Menge: 1,000 Stk

**12.08.31 FORM T30/RS-1-Türelement, (BxHxW) 1250 x 2125 x 270 mm**
T30/RS-1-Türelement, 1-flügelig, wie vor beschrieben,
jedoch mit Normgröße (BxHxW) 1250 x 2125 x 270 mm
Menge: 1,000 Stk

**12.08.32 FORM T30/RS-1-Türelement, (BxHxW) 1250 x 2125 x 330 mm**
T30/RS-1-Türelement, 1-flügelig, wie vor beschrieben,
jedoch mit Normgröße (BxHxW) 1250 x 2125 x 330 mm
Menge: 1,000 Stk

**12.08.33 Zulage für absenkbare Bodendichtung Schall-Ex "L 15/30"**
Menge: 1,000 Stk

#### Untertitel 12.09 Verschiedenes /Sonstiges für Türen allgemein

**12.09.1 GFS - EH-Türwächter m. Voralarm Serie 990 100**
GFS - EH-Türwächter m. Voralarm Serie 990 100 o.glw
Menge: 1,000 Stk

**12.09.2 Aufkleber für Türwächter**
Menge: 1,000 Stk

**12.09.3 Zulage GEZE Rauchschaltzentrale RSZ 6**
Zulage GEZE Rauchschaltzentrale RSZ 6
silberf. + 2 zusätzliche Rauchschalter RS 5
Menge: 1,000 Stk

**12.09.4 Zulage für Oberflächenbehandlung Limba gebeizt**
Zulage für Oberflächenbehandlung Limba gebeizt
u.lackiert Türflächen beidseitig schleifen, farblich
anbeizen, grundieren, zwischenschleifen u. 2 x mit
Klarlack lackieren.
Menge: 1,000 Stk

**12.09.5 Zulage für Blendrahmenausführung**
Menge: 1,000 Stk

**12.09.6 Zulage für Türfutter**
Zulage für Türfutter Türfutter in 0,575 m tiefe x 2,12 m Höhe anfertigen, ( geteilte Ausführung ) liefern, einpassen, montieren und vollflächig ausstopfen. ( Schallschutz ) Türfutter in Multiplex Maß : 0,575 x 2,12 m angefertigt, liefern, anpassen. Oberfläche grau lackiert, passend zum Schichtstoff der Türen.
Menge: 1,000 Stk

**12.09.7 Zulage für Wandstärke 43,0 cm**
Menge: 1,000 Stk

**12.09.8 Zulage Schallschutzklasse 42 db**
Menge: 1,000 Stk

**12.09.9 Zulage für Schichtstoffoberfläche je Seite**
Zulage für Schichtstoffoberfläche je Seite
Schichtstoffoberfläche auf Maß grob zuschneiden.
Türflügel und Schichtstoffplatten mit Leim benetzen,
Schichtstoffplatten auf Türblatt auflegen, in Presse
legen und verpressen. Nach abbinden des Leimes den
Türflügel aus Presse nehmen, Kanten umlaufend beifräsen
und scharfe Kanten brechen. Maße : Breite bis 1,10 m x
Höhe bis 2,20 m.
Menge: 1,000 Stk

### Titel 13 WC-Anlagen / Trennwände

#### Untertitel 13.01 WC-Trennwände Naßräume Typ 13 RP, Anlagenhöhe 2030 mm

**13.01.1 Ausführung als WC-Vorderfront, Anlagenhöhe 2030 mm**
Anlagenhöhe: 2030 mm einschl. 150 mm Fußluft,
Durchgangshöhe 1985 mm
Vorderfronten:
müssen aus 13 mm wasserunempfindlichen HPL-Platten
bestehen. Alle sichtbaren Kanten müssen gefräst und
gefast sein. Über die gesamte Vorderfront muss ein
umgreifendes Aluminium-Abdeckprofil, mindestens
45 x 86 mm, verlaufen, um eine hohe Stabilität der
Anlage zu gewährleisten.Wandanschlüsse sind mit
Aluminium-U-Profilen 22 x 30 mm auszuführen, um
bauliche Unebenheiten ausgleichen zu können.
Türen:
müssen aus 13 mm wasserunempfindlichen HPL-Platten
bestehen, stumpf einschlagend und selbstschließend
sein.
Alle Kanten sind in einem Radius von 10 mm und
sämtliche Ecken in einem Radius von 7 mm
abzurunden. Das Türanschlagprofil aus
Aluminium-Rundprofil d=45 mm, muss an der Schloßseite
mit einer Gummidichtung versehen sein, um ein
geräuscharmes Schließen der Tür zu gewährleisten.
Trennwände:
müssen aus 13 mm wasserunempfindlichen HPL-Platten
bestehen. Die sichtbaren Kanten, oben und unten, sind
zu fräsen und zu fasen. An Wand und Vorderfront muss
die Trennwand mit einem gerundeten U-Profil, 22 x 30
mm, befestigt sein.
Füße:
aus Aluminiumrohr pulverbeschichtet, 40 mm stark, mit
trittfesten Kunststoffrosetten. Die Füße müssen
höhenverstellbar und unsichtbar im Boden befestigt
sein. Sie sind in die senkrechten Rundprofile
einzulassen.

Beschläge:
je Tür 3 Stück 3-Rollen-Edelstahlbänder,davon ein
Federband müssen poliert oder pulverbeschichtet in
mindestens 7 RAL-Farben ohne Mehrpreis lieferbar
sein. Riegelschloß bestehend aus einem
pulverbeschichteten Alu-Schloßkasten mit Riegel in
Edelstahl und Zugknöpfen mit Rot-Weiß-Verriegelung in
Nylon.
Profile:
Wahlweise nach Angabe AG, eloxiert oder chromatiert und
pulverbeschichtet sein.
Gebrauchsfertige Lieferung und Montage von
WC-Trennwände Fabrikat meta Typ 13 RP oder
gleichwertig.
Menge: 1,000 m

**13.01.2 Ausführung als WC-Trennwand, Anlagenhöhe 2030 mm**
Ausführung als WC-Trennwand, sonst wie vor beschrieben.
Menge: 1,000 m

**13.01.3 Ausführung als WC-Seitentrennwand, Anlagenhöhe 2030 mm**
Ausführung als WC-Seitentrennwand, sonst wie vor beschrieben.
Menge: 1,000 m

**13.01.4 Zulage für WC-Tür mit allen Beschlägen**
Zulage für Ausführung als WC-Tür mit allen Beschlägen.
Menge: 1,000 Stk

**13.01.5 Zulage Fußrosetten in Edelstahl. Maßtoleranzen von 20 mm**
Fußrosetten in Edelstahl. Maßtoleranzen von 20 mm müssen ausgeglichen werden können.
Menge: 1,000 Stk

#### Untertitel 13.02 WC-Trennwände Naßräume Typ 30 NR, Anlagenhöhe 2015 mm

**13.02.1 Ausführung als WC-Vorderfront, Anlagenhöhe 2015 mm**
Anlagenhöhe:
2015 mm einschl. 150 mm Fußluft,
Durchgangshöhe 1995 mm

Vorderfronten
müssen sich aus 24 mm PUR-Recyclingplatte mit
beidseitig 3 mm HPL-Auflage zusammensetzen. Alle
sichtbaren Kanten sind mit PP-Umleimer (Stärke 3 mm)
zu beschichten. Über die gesamte Vorderfront muß ein
umgreifendes Aluminium-Abdeckprofil, mindestens
43 x 20 mm, verlaufen, um eine hohe Stabilität der
Anlage zu gewährleisten.Wandanschlüsse sind mit
Aluminium-U-Profilen 33 x 30 mm auszuführen,
um bauliche Unebenheiten ausgleichen zu können.

Türen
müssen sich aus 24 mm Recyclingplatte mit beidseitig
3 mm HPL-Auflage zusammensetzen und stumpf
einschlagend sein. Alle Kanten sind mit PP-Umleimer
(Stärke 3 mm) zu beschichten. Sämtliche Ecken und
Kanten müssen in einem Radius von 3 mm abgerundet
sein. Das Türanschlagprofil aus Aluminium 38 x 18 mm,
muß an der Schloßseite mit einer Gummidichtung
versehen sein, um ein geräuscharmes Schließen der Tür
zu gewährleisten.

Trennwände
müssen sich aus 24 mm PUR-Recyclingplatte mit
beidseitig 3 mm HPL-Auflage zusammensetzen. Die
sichtbaren Kanten, oben und unten, sind mit
PP-Umleimer (Stärke 3 mm) zu beschichten. An Wand und
Vorderfront muß die Trennwand mit einem U-Profil,
33 x 30 mm, befestigt sein.

Farben Platten
mindestens 12 Farben ohne Aufpreis zur Auswahl.

Füße
aus Aluminiumrohren pulverbeschichtet, 20 mm stark,
mit trittfesten Kunststoffrosetten. Die Füße müssen
höhenverstellbar und unsichtbar im Boden befestigt
sein. Sie sind 50 mm in der Trennwand einzulassen.

Beschläge
3-Rollen-Edelstahlbänder müssen poliert oder
pulverbeschichtet in mindestens 7 RAL-Farben ohne
Mehrpreis lieferbar sein. Nylon-U-Form-Drücker 23 mm
stark nach DIN 18255 gefertigt. 20 mm Drücker werden
nicht akzeptiert.
Innen Rosette mit Riegelolive,
außen Schauscheibe rot-weiß mit Notentriegelung.
Einsteckschloß mit Falle, Riegel und abgerundetem
20 mm Stulp.

Zubehör
Je WC-Kabine sind ein Nylon-Kleiderhaken und ein
Türpuffer mitzuliefern und zu montieren.
Die Befestigung hat verdeckt zu erfolgen.

Profile
Wahlweise nach Angabe AG, eloxiert oder chromatiert und
pulverbeschichtet sein.
Lieferung und gebrauchsfertige
Montage von WC-Trennwänden Fabrikat meta Typ 30 NR oder
gleichwertig.
Menge: 1,000 m

**13.02.2 Ausführung als WC-Trennwand, Anlagenhöhe 2015 mm**
Ausführung als WC-Trennwand, sonst wie vor beschrieben.
Menge: 1,000 m

**13.02.3 Ausführung als WC-Seitentrennwand, Anlagenhöhe 2015 mm**
Ausführung als WC-Seitentrennwand, sonst wie vor beschrieben.
Menge: 1,000 m

**13.02.4 Zulage für WC-Tür mit allen Beschlägen**
Zulage für Ausführung als WC-Tür mit allen Beschlägen.
Menge: 1,000 Stk

**13.02.5 Zulage Fußrosetten in Edelstahl. Maßtoleranzen von 20 mm**
Fußrosetten in Edelstahl. Maßtoleranzen von 20 mm müssen ausgeglichen werden können.
Menge: 1,000 Stk

#### Untertitel 13.03 WC-Anlage, Einbauteile und sonstige Leistungen

**13.03.1 Demontage Trennwände, Holz/Kunststoff**
Demontage der vorh. WC-Trennwände/Anlagen aus Holz/Kunststoff-Material (einschl. Befestigungen) und fachgerecht entsorgen.
Der Preis pro WC-Kabine
Menge: 1,000 Stk

**13.03.2 Versiegelung von Wandanschlüssen**
Versiegelung von Wandanschlüssen im WC, mit einem geeigneten Reinigungsmittelbeständigem, schimmelpilzwidrigem Material, dauerelastisch
versiegeln.
Menge: 1,000 Stk

**13.03.3 WC-Drückergarnitur, gerundet**
Liefern und Einbauen eine WC-Drückergarnitur
(gerundet).
Menge: 1,000 Stk

**13.03.4 WC-Zylinder, grün/rot Sichtfeld**
WC-Zylinder mit grün/rot Sichtfeld (ZI-IKON o. glw.) und Ränderschlüssel, liefern und montieren.
Menge: 1,000 Stk

**13.03.5 Schamwände aus 13 mm wasserunempfindlichen HPL-Platten**
Schamwände müssen aus 13 mm wasserunempfindlichen
HPL-Platten bestehen. Alle sichtbaren Kanten müssen
gefräst und gefast sein.
Wandhängend:
Wandanschluß mit vier pulverbeschichteten
Stützwinkeln. Die vorderen Ecken müssen in einem
Radius von 100 mm abgerundet sein.
Maße: 400 x 900 mm.
Menge: 1,000 Stk

**13.03.6 Schamwände müssen sich aus 24 mm PUR-Recyclingplatte**
Schamwände müssen sich aus 24 mm PUR-Recyclingplatte
mit beidseitig 3 mm HPL-Auflage zusammensetzen. Die
sichtbaren Kanten sind mit PP-Umleimer (Stärke 3 mm)
zu beschichten.
Wandhängend:
Wandanschluß mit vier pulverbeschichteten
Stützwinkeln. Die vorderen Ecken müssen in einem
Radius von 100 mm abgerundet sein.
Maße: 400 x 900 mm.
Menge: 1,000 Stk

**13.03.7 WC-Trennwände, Ausklinkungen, als Zulage**
Ausklinkungen in WC-Trennwänden für Fensterbänke, Rohrleitungen, Sockel und dergleichen, einschl. Einfassung mit beschichtetem U-Profil, als Zulage
Menge: 1,000 Stk

**13.03.8 Kleiderhaken**
Kleiderhaken, einfach, in Metallausführung.
Menge: 1,000 Stk

**13.03.9 Papierrollenhalter**
Papierrollenhalter, aufschraubbar, in Metallausführung.
Menge: 1,000 Stk

**13.03.10 Edelstahl-Drückergarnitur**
Edelstahl-Drückergarnitur
U-Form oder L-Form (Fabr. meta o. glw.), ø 20 mm, Schlitz-Notöffnung, frei/besetzt-Anzeige in weiß/grau.
Menge: 1,000 Stk

**13.03.11 Türknaufgarnitur Ø 48 mm innen als Drehgriff**
Türknaufgarnitur Ø 48 mm innen als Drehgriff, außen feststehend, mit frei/besetzt-Anzeige und Vierkant/ Schlitzkopf als Notentriegelung.
Menge: 1,000 Stk

### Titel 14 Allgem. Reperaturarbeiten und Zulagepositionen

#### Untertitel 14.01 Schlösser

**14.01.1 BKS-Panikschloss 2320**
Verzinkter Stulp abgerundet, 2-teilige Stahlnuss mit
9mm Vierkant, vernickelte Falle aus Temperguss, Riegel
aus Stahl vernickelt.
Funktion B,C o. D
Lieferung einschl. Einpassen und Montage
Sonst wie vor, oder gleichwertig,
Einschl. Demontage der defekten Schlosskombination
und fachgerechter Entsorgung
Menge: 1,000 Stk

**14.01.2 BKS-Panikschloss 2321**
Verzinkter Stulp abgerundet, mit Auslösezunge,
2-teilige Stahlnuss mit 9mm Vierkant, vernickelte Falle
aus Temperguss, Riegel aus Stahl vernickelt.
Funktion B, C o. D
Lieferung einschl. Einpassen und Montage
Sonst wie vor, oder gleichwertig,
Einschl. Demontage der defekten Schlosskombination
und fachgerechter Entsorgung
Menge: 1,000 Stk

**14.01.3 BKS-Panikschloss 2326**
Verzinkter Stulp abgerundet, Stahlnuss mit 9mm
Vierkant, vernickelte Falle aus Temperguss, Riegel aus
Stahl vernickelt. Funktion E.
Lieferung einschl. Einpassen und Montage
Sonst wie vor, oder gleichwertig,
Einschl. Demontage der defekten Schlosskombination
und fachgerechter Entsorgung
Menge: 1,000 Stk

**14.01.4 BKS-Panikschloss 2329**
Verzinkter Stulp abgerundet, mit Auslösezunge,
Stahlnuss mit 9mm Vierkant, vernickelte Falle aus
Temperguss, Riegel aus Stahl vernickelt. Funktion E.
Lieferung einschl. Einpassen und Montage
Sonst wie vor, oder gleichwertig,
Einschl. Demontage der defekten Schlosskombination
und fachgerechter Entsorgung
Menge: 1,000 Stk

**14.01.5 BKS-Selbstverriegelndes Panikschloss Serie 21**
Automatisch verriegelndes Einsteckschloss Serie 21 für
Holz- u. Stahltüren nach DIN 18251. Stulp aus
nichtrostendem Stahl, abgerundet, Flachstulp.
Funktion: B, C, mit Wechsel, verzinktem Schlosskasten,
geteilter Spezialnuß mit Vierkant 9mm, verstärkte
Nusslagerung, Automatischer Fallenriegel mit
integriertem Auslösehebel, in Verschlussstellung mit 20
mm Fallenvorstand und voreilendem Automatikriegel.
Lieferung einschl. Einpassen und Montage
Sonst wie vor, oder gleichwertig,
Einschl. Demontage des defekten Schlosses und
fachgerechter Entsorgung.
Menge: 1,000 Stk

**14.01.6 BKS-Selbstverriegelndes Panikschloss Serie 21**
Automatisch verriegelndes Einsteckschloss Serie 21 für
Holz- u. Stahltüren nach DIN 18251. Stulp aus
nichtrostendem Stahl, abgerundet, Flachstulp.
Funktion: E, mit Wechsel, verzinktem Schlosskasten,
Spezialnuß mit Vierkant 9mm, verstärkte Nusslagerung,
Automatischer Fallenriegel mit integriertem
Auslösehebel, in Verschlussstellung mit 20 mm
Fallenvorstand und voreilendem Automatikriegel.
Lieferung einschl. Einpassen und Montage
Sonst wie vor, oder gleichwertig,
Einschl. Demontage des defekten Schlosses und
fachgerechter Entsorgung.
Menge: 1,000 Stk

**14.01.7 BKS-Schließblech 9000**
Flachstulp o. U-Stulp Schließblech DIN L/R verwendbar
aus nichtrostendem Stahl.
Lieferung einschl. Montage
Sonst wie vor, oder gleichwertig,
Einschl. Demontage des defekten Schließbleches und
fachgerechter Entsorgung
Menge: 1,000 Stk

**14.01.8 BKS-Treibriegelstange 9008**
Treibriegelstange Stahl verzinkt mit M8 Gewindezapfen,
zur zusätzlicher Verriegelung nach oben.
Lieferung einschl. Montage
Sonst wie vor, oder gleichwertig,
Einschl. Demontage der defekten Treibriegelstange und
fachgerechter Entsorgung.
Menge: 1,000 Stk

**14.01.9 BKS-Treibriegelstange 9036**
Treibriegelstange Stahlrohr verzinkt mit M5
Gewindezapfen mit Verriegelungsfeder und Gleitstopfen
für Gangflügelschlösser zur zusätzlicher Verriegelung
nach oben.
Lieferung einschl. MontageSonst wie vor, oder gleichwertig,
Einschl. Demontage der defekten Treibriegelstange und
fachgerechter Entsorgung.
Menge: 1,000 Stk

**14.01.10 BKS-Treibriegelstange 9037**
Treibriegelstange Stahlrohr verzinkt mit M5
Gewindezapfen mit Verriegelungsfeder und Gleitstopfen
für Gangflügelschlösser mit zusätzlicher Verriegelung
nach oben.
Lieferung einschl. Montage
Sonst wie vor, oder gleichwertig,
Einschl. Demontage der defekten Treibriegelstange und
fachgerechter Entsorgung.
Menge: 1,000 Stk

**14.01.11 BKS-Schnappriegelschloss 1795**
Schnappriegel abgerundet, Stahl verzinkt. Zusätzlich
zur normalen Verriegelung über das Rohrrahmen- (Panik-)
Schloss, erfolgt durch den Schnappriegel 1795 nach oben
in den Türrahmen.
Lieferung einschl. Montage
Sonst wie vor, oder gleichwertig,
Einschl. Demontage des defekten Schnappriegelschlosses
und fachgerechter Entsorgung
Menge: 1,000 Stk

**14.01.12 BKS-Schaltschloss 1595**
Schaltschloss eckig, abgewinkelt nichtrostender Stahl,
höhenregulierbare Schaltfalle, umlegbar für DIN R/L und
Schiebetüren. Verwendung zur oberen Verriegelung im
Standflügel.
Lieferung einschl. Montage
Sonst wie vor, oder gleichwertig,
Einschl. Demontage des defekten Schaltschlosses und
fachgerechter Entsorgung.
Menge: 1,000 Stk

**14.01.13 BKS-Schaltschloss 1895**
Schaltschloss abgerundet, Stahl verzinkt, DIN R/L.
Verwendung zur oberen Verriegelung im Gang- o.
Standflügel.
Lieferung einschl. Montage
Sonst wie vor, oder gleichwertig,
Einschl. Demontage des defekten Schaltschlosses und
fachgerechter Entsorgung.
Menge: 1,000 Stk

**14.01.14 BKS-Bodenschließmulde 9009**
Bodenschließmulde tiefgezogen, nichtrostendem Stahl.
Zum Einbau in den Vorhandenen Bodenbelag, zur
Arretierung der Verriegelungsstange.
Lieferung einschl. Montage
Sonst wie vor, oder gleichwertig,
Einschl. Demontage der defekten Bodenschließmulde und
fachgerechter Entsorgung.
Menge: 1,000 Stk

**14.01.15 Behördenschloß, ohne Schließblech demontieren**
Behördenschloß, ohne Schließblech demontieren.
Menge: 1,000 Stk

**14.01.16 Behördenschloß mit Schließblech demontieren**
Behördenschloß, mit Schließblech demontieren
Menge: 1,000 Stk

**14.01.17 Behördenschloß, Feuerschutz, ohne Schließblech demontieren**
Behördenschloß, Ausführung Feuerschutz, ohne
Schließblech demontieren.
Menge: 1,000 Stk

**14.01.18 Zimmertürschloß, ohne Schließblech demontieren**
Zimmertürschloß, ohne Schließblech demontieren.
Menge: 1,000 Stk

**14.01.19 Zimmertürschloß mit Schließblech demontieren**
Zimmertürschloß, mit Schließblech demontieren
Menge: 1,000 Stk

**14.01.20 Zimmertürschloß, Feuerschutz, ohne Schließblech demontieren**
Zimmertürschloß, Ausführung Feuerschutz, ohne Schließblech demontieren.
Menge: 1,000 Stk

**14.01.21 Panik-Einfallen-bzw. Riegelschloß, mit Schließblech demontieren**
Panik-Einfallen-bzw. Riegelschloß an Rohrrahmen-/Holz oder Stahltür, mit Schließblech, demontieren.
Menge: 1,000 Stk

**14.01.22 Panik-Einfallen-bzw. Riegelschloß, ohne Schließblech demontieren**
Panik-Einfallen-bzw. Riegelschloß an Rohrrahmen-/Holz oder Stahltür, ohne Schließblech, demontieren.
Menge: 1,000 Stk

**14.01.23 Panik-Falz-/Treibriegelschloß**
Panik-Treibriegelschloß, an Rohrrahmen-/Holz oder Stahltür, demontieren.
Menge: 1,000 Stk

**14.01.24 Panik-Stangengriff, demontieren**
Panik-Stangengriff, an Rohrrahmen-/Holz oder Stahltür, demontieren.
Menge: 1,000 Stk

**14.01.25 Obenverriegelung des Panik-Einfallenschloß, mit Schließblech, demontieren**
Obenverriegelung des Panik-Einfallenschloß an einer Rohrrahmentüre aus Stahl, Aluminium oder Kunststoff, mit Schaltschloss/Schnappriegel und Schließblech,
demontieren.
Menge: 1,000 Stk

**14.01.26 Sicherheitstürverschluß mit Mehrfachverriegelung, mit Schließblech, demontieren**
Sicherheitstürverschluß mit Mehrfachverriegelung, Stulplänge bis 2500 mm, mit Schließblech, demontieren.
Menge: 1,000 Stk

**14.01.27 Sicherheitstürverschluß mit Mehrfachverriegelung, 3-fach Verriegelung, Dornmaß 55 bis 65 mm, bis 2500 mm Stulplänge**
Sicherheitstürverschluß mit Mehrfachverriegelung,
Verriegelungsantrieb über Schlüsselbetätigung,
wahlweise Flach-/ U-Stulp, 3-fach Verriegelung, Dornmaß
55 bis 65 mm, Zentralschloß mit Riegel, Wechsel und
Falle, mit Schließblech, Schließ- und Stulpblech aus
Stahl korrosionsgeschützt, vorgerichtet für und mit
Profilzylinder, Kastenausnehmung, Schloßbohrung und mit
Stulpfräsung, Stulpbreite bis 24 mm, liefern und
montieren.
bis 2500 mm Stulplänge
Menge: 1,000 Stk

**14.01.28 Sicherheitstürverschluß mit Mehrfachverriegelung, 5-fach Verriegelung, Dornmaß 55 bis 65 mm, bis 2500 mm Stulplänge**
Sicherheitstürverschluß mit Mehrfachverriegelung,
Verriegelungsantrieb über Schlüsselbetätigung,
wahlweise Flach-/ U-Stulp, 5-fach Verriegelung, Dornmaß
55 bis 65 mm, Zentralschloß mit Riegel, Wechsel und
Falle, mit Schließblech, Schließ- und Stulpblech aus
Stahl korrosionsgeschützt, vorgerichtet für und mit
Profilzylinder, Kastenausnehmung, Schloßbohrung und mit
Stulpfräsung, Stulpbreite bis 24 mm, liefern und
montieren.
bis 2500 mm Stulplänge
Menge: 1,000 Stk

**14.01.30 Zulage, Sicherheitstürverschluß, Abweichende Ausführung, von Stulp- und Schließblech**
Zulage, Abweichende Ausführung, von Stulp- und
Schließblech für Sicherheitstürverschluß, Stahl
nichtrostend.
Menge: 1,000 Stk

**14.01.31 Einsteck-Schiebetürschloß, 2- flügelige Tore, demontieren**
Einsteck-Schiebetürschloß an 2-flügeligen Toren, mit
Gegenkasten, demontieren.
Menge: 1,000 Stk

**14.01.32 Einsteck-Schiebetürschloß, mit Schließblech, 1- flügelige Tore, demontieren**
demontieren Einsteck-Schiebetürschloß an 1- flügeligen Toren, mit Schließblech, demontieren.
Menge: 1,000 Stk

**14.01.33 Einsteck-Schiebetürschloß, mit Schließblech, für 1-flügelige Tür**
Einsteck-Schiebetürschloß, mit Schließblech, für
1-flügelige Tür, mit hebender Hakenfalle, vorgerichtet
für Profilzylinder, 8 mm Vierkant-Nuß, Dornmaß 55 - 65
mm, Schloßlochbohrung, mit Kastenausnehmung, liefern
und montieren.
Menge: 1,000 Stk

**14.01.34 Einsteck-Schiebetürschloß, für 2-flügelige Tür**
Einsteck-Schiebetürschloß, für 2-flügelige Tür,
vorgerichtet für Profilzylinder, Dornmaß 55 - 65 mm,
mit Zirkel, Ziehgriff und Gegenkasten,
Schloßlochbohrung, mit Kastenausnehmung, liefern und
montieren.
Menge: 1,000 Stk

**14.01.35 Schließblech für Innentüre erneuern, Länge bis 185 mm**
Schließblech für Innentüre liefern, einpassen, evtl. Holzwerk nachstemmen und mehrfach verschrauben. Länge
bis 185 mm
Menge: 1,000 Stk

**14.01.36 Schließblech für Innentüre erneuern, Länge bis 300 mm**
Schließblech für Innentüre liefern, einpassen, evtl. Holzwerk nachstemmen und mehrfach verschrauben.
Länge bis 300 mm
Menge: 1,000 Stk

**14.01.37 Schließblech für Innentüre erneuern, Länge bis 500 mm**
Schließblech für Innentüre liefern, einpassen, evtl. Holzwerk nachstemmen und mehrfach verschrauben.
Länge bis 500 mm
Menge: 1,000 Stk

**14.01.38 Schließblech für Außentüre erneuern, Länge bis 400 mm**
Sicherheits-Schließblech, einbruchhemmend und mit Verankerung im Mauerwerk. ABUS 400 o. glw. liefern und
montieren.
Menge: 1,000 Stk

**14.01.39 Schwenkriegel-Einsteckschloß, montieren**
Riegelschloß, Gehäuse, Stulp und Schließblech aus Stahl verzinkt, Falle und Riegel aus Stahl vernickelt, Riegel gegen Durchtrennen gesichert, vorgerichtete für Profilzylinder, liefern und montieren
Menge: 1,000 Stk

**14.01.40 Riegelschloß, 1-tourig, montieren**
Riegelschloß, 1-tourig, 16 - 20 mm Riegelausschluß, Gehäuse, Stulp und Schließblech aus Stahl verzinkt, Falle und Riegel aus Stahl vernickelt, vorgerichtete für Profilzylinder, liefern und montieren
Menge: 1,000 Stk

**14.01.41 Riegelschloß, 2-tourig, montieren**
Riegelschloß, 2-tourig, Gehäuse, Stulp und Schließblech aus Stahl verzinkt, Falle und Riegel aus Stahl vernickelt, vorgerichtete für Profilzylinder, liefern und montieren
Menge: 1,000 Stk

**14.01.42 Schlösser ohne Demontage, schmieren, gang-und schließbar machen**
Schlösser ohne Demontage, schmieren, gang-und schließbar machen, einschl. defekte Schrauben ersetzen.
Menge: 1,000 Stk

**14.01.43 Schließblech demontieren, richten u, wieder montieren**
Schließblech demontieren, richten u, wieder montieren.
Menge: 1,000 Stk

#### Untertitel 14.02 Beschläge Türen

**14.02.1 BKS-Beschlaggarnitur Rosette - RR 7553 2101**
Drückerform Rondo RR mit 9mm Vierkantloch,
festdrehbar gelagert auf Rosette. Eckig o. Oval.
Lieferung einschl. Montage
Sonst wie vor, oder gleichwertig,
Farbton: Alu F1 o. RAL weiß
Einschl. Demontage der defekten Garnitur und
fachgerechter Entsorgung.
Menge: 1,000 Stk

**14.02.2 BKS-Wechselgarnitur Rosette - RR 7576 2101**
Drückerform Rondo RR, mit verkröpftem Knopf, mit 9mm Vierkantloch, festdrehbar gelagert auf Rosette. Eckig
o. Oval. Lieferung einschl. Montage
Sonst wie vor, oder gleichwertig,
Farbton: Alu F1 o. RAL weiß
Einschl. Demontage der defekten Garnitur und
fachgerechter Entsorgung.
Menge: 1,000 Stk

**14.02.3 BKS-Schlüssel Rosette - RR 7594 2101**
Schlüsselrosette PZ- gelocht, paarweise, Eckig o.
Oval. Lieferung einschl. Montage
Sonst wie vor, oder gleichwertig,
Farbton: Alu F1 o. RAL weiß
Einschl. Demontage der defekten Rosette und
fachgerechter Entsorgung.
Menge: 1,000 Stk

**14.02.4 BKS - Blind Rosette - RR 7500 2001**
Blindrosette, paarweise, Eckig o. Oval.
Lieferung einschl. Montage
Sonst wie vor, oder gleichwertig,
Farbton: Alu F1 o. RAL weiß
Einschl. Demontage der defekten Rosette und
fachgerechter Entsorgung.
Menge: 1,000 Stk

**14.02.5 BKS-Beschlaggarnitur Langschild - RR 7553 0201**
Drückerform Rondo RR mit 9mm Vierkantloch, 92mm
Entfernung, festdrehbar gelagert. Eckig o. Oval.
Lieferung einschl. Montage
Sonst wie vor, oder gleichwertig,
Farbton: Alu F1 o. RAL weiß
Einschl. Demontage der defekten Garnitur und
fachgerechter Entsorgung.
Menge: 1,000 Stk

**14.02.6 BKS-Wechselgarnitur Langschild - RR 7576 0201**
Drückerform Rondo RR, mit verkröpftem Knopf, mit 9mm
Vierkantloch, 92mm Entfernung, festdrehbar gelagert.
Eckig o. Oval.
Lieferung einschl. Montage
Sonst wie vor, oder gleichwertig,
Farbton: Alu F1 o. RAL weiß
Einschl. Demontage der defekten Garnitur und
fachgerechter Entsorgung.
Menge: 1,000 Stk

**14.02.7 BKS-Halbgarnitur Langschild - RR 7590 0001**
Drehhebelform Rondo RR mit 9mm Vierkantloch, mit
Rastfunktion, ungelocht, festdrehbar gelagert. Eckig o.
Oval. Lieferung einschl. Montage
Sonst wie vor, oder gleichwertig,
Farbton: Alu F1 o. RAL weiß
Einschl. Demontage der defekten Garnitur und
fachgerechter Entsorgung
Menge: 1,000 Stk

**14.02.8 BKS-Panik Stangengriff-Getriebe Gangflügel, wahlweise 7172 5101 oder 7192 5101**
2 komplette Getriebe mit Hochhaltefeder und
integriertem Umlenkgetriebe, mit 9mm Vierkantloch, für
den Gangflügel PZ gelocht, 72/92mm Entfernung. Ohne
Griffrohr.
Lieferung einschl. Montage
Sonst wie vor, oder gleichwertig,
Farbton: Alu F1,
Einschl. Demontage der defekten Getriebe und
fachgerechter Entsorgung.
Menge: 1,000 Stk

**14.02.9 BKS-Panik Stangengriff-Getriebe Standflügel, B. 7100 5101**
2 komplette Getriebe mit Hochhaltefeder und
integriertem Umlenkgetriebe, mit 9mm Vierkantloch, für
den Standflügel ungelocht. Ohne Griffrohr
Lieferung einschl. Montage
Sonst wie vor, oder gleichwertig,
Farbton: Alu F1,
Einschl. Demontage der defekten Getriebe und
fachgerechter Entsorgung.
Menge: 1,000 Stk

**14.02.10 BKS-Griffrohr zu Panik, Stangengriff, B. 7100 4275**
Griffrohr passend zu Panikstangengriff.
Lieferung einschl. Montage
Sonst wie vor, oder gleichwertig,
Farbton: Alu F1,
Einschl. Demontage des defekten Griffrohres und
fachgerechter Entsorgung.
Menge: 1,000 Stk

**14.02.11 BKS-Wechsel Drückerstift 7630**
In FS Ausführung, 9mm Vierkant, für Stangengriffe, an
Holz-, Stahl- und Rohrrahmentüren in Kombination mit
Knopfschildern, Griffschildern und Blindschildern.
Lieferung einschl. Montage
Sonst wie vor, oder gleichwertig,
Einschl. Demontage des defekten Drückerstiftes und
fachgerechter Entsorgung.
Menge: 1,000 Stk

**14.02.12 BKS-Drückerstift 7644**
In FS Ausführung, 9mm Vierkant, für Stangengriffe u.
Drücker an Holz-, Stahl- und Rohrrahmentüren in
Kombination mit Beschlaggarnituren.
Lieferung einschl. Montage
Sonst wie vor, oder gleichwertig,
Einschl. Demontage des defekten Drückerstiftes und
fachgerechter Entsorgung.
Menge: 1,000 Stk

**14.02.13 BKS-Geteilte Spezial Drückerstift 7676**
In FS Ausführung, 9mm Vierkant, für Stangengriffe u.
Drücker an Holz-, Stahl- und Rohrrahmentüren in
Kombination mit Beschlaggarnituren.
Lieferung einschl. Montage
Sonst wie vor, oder gleichwertig,
Einschl. Demontage des defekten Drückerstiftes und
fachgerechter Entsorgung.
Menge: 1,000 Stk

**14.02.14 Türdrücker-oder Wechselgarnitur, demontieren**
Türdrücker-oder Wechselgarnitur, Standard, mit Lang-/Kurzschild/Rosetten demontieren
Menge: 1,000 Stk

**14.02.15 Türdrückergarnitur, Standard, Kurzschild, bis 135 mm, Alu-kunststoff-besch., sichtbar verschraubt, montieren**
Türdrückergarnitur, Standard, mit Kurzschild, sichtbar
verschraubt, Vierkantstift 8 mm, Drückerlänge bis 135
mm länge, Aluminium kunststoff-beschichtet, liefern und
montieren.
Menge: 1,000 Stk

**14.02.16 Türdrückergarnitur, Standard, Kurzschild, bis 135 mm, Alu-silber-elox., sichtbar verschraubt, montieren**
Türdrückergarnitur, Standard, mit Kurzschild, sichtbar
verschraubt, Vierkantstift 8 mm, Drückerlänge bis 135
mm länge, Aluminium silber-eloxiert, liefern und
montieren.
Menge: 1,000 Stk

**14.02.17 Türdrückergarnitur, Standard, Kurzschild, bis 135 mm, Kunststoff mit Metallkern, sichtbar verschraubt, montieren**
Türdrückergarnitur, Standard, mit Kurzschild, sichtbar
verschraubt, Vierkantstift 8 mm, Drückerlänge bis 135
mm länge, Kunststoff mit Metallkern, liefern und
montieren.
Menge: 1,000 Stk

**14.02.18 Zulage, Türdrückergarnitur, Standard, Ausführung als Langschild, montieren**
Zulage für Türdrückergarnitur, Standard, Ausführung als
Langschild, sichtbar verschraubt, liefern und
montieren.
Menge: 1,000 Stk

**14.02.19 Zulage, Türdrückergarnitur, Standard, Ausführung mit Rosette, montieren**
Zulage für Türdrückergarnitur, Standard, Ausführung mit Rosette, sichtbar verschraubt, liefern und montieren.
Menge: 1,000 Stk

**14.02.20 Türdrückergarnitur, Standard, Kurzschild, bis 135 mm, Alu-kunststoff-besch., verdeckt verschraubt, montieren**
Türdrückergarnitur, Standard, mit Kurzschild, verdeckt
verschraubt, Vierkantstift 8 mm, Drückerlänge bis 135
mm länge, Aluminium kunststoff-beschichtet, liefern und
montieren.
Menge: 1,000 Stk

**14.02.21 Türdrückergarnitur, Standard, Kurzschild, bis 135 mm, Alu-silber-elox., verdeckt verschraubt, montieren**
Türdrückergarnitur, Standard, mit Kurzschild, verdeckt
verschraubt, Vierkantstift 8 mm, Drückerlänge bis 135
mm länge, Aluminium silber-eloxiert, liefern und
montieren
Menge: 1,000 Stk

**14.02.22 Türdrückergarnitur, Standard, Kurzschild, bis 135 mm, Kunststoff mit Metallkern, verdeckt verschraubt, montieren**
Türdrückergarnitur, Standard, mit Kurzschild, verdeckt
verschraubt, Vierkantstift 8 mm, Drückerlänge bis 135
mm länge, Kunststoff mit Metallkern, liefern und
montieren.
Menge: 1,000 Stk

**14.02.23 Zulage, Türdrückergarnitur, Standard, Ausführung als Langschild, montieren**
Zulage für Türdrückergarnitur, Standard, Ausführung als
Langschild, verdeckt verschraubt, liefern und
montieren.
Menge: 1,000 Stk

**14.02.24 Zulage, Türdrückergarnitur, Standard, Ausführung mit Rosette, montieren**
Zulage für Türdrückergarnitur, Standard, Ausführung mit Rosette, verdeckt verschraubt, liefern und montieren.
Menge: 1,000 Stk

**14.02.25 Zulage, Türdrückergarnitur, Standard, als Badgarnitur mit Rosetten**
Zulage für Türdrückergarnitur, Standard, Ausführung als Badgarnitur mit Außenanzeige und Rosetten, innen Riegelolive, liefern und montieren.
Menge: 1,000 Stk

**14.02.26 Zulage, Türdrückergarnitur, Standard, als Badgarnitur mit Kurzschild**
Zulage für Türdrückergarnitur, Standard, Ausführung als Badgarnitur mit Außenanzeige und Kurzschild, innen Riegelolive, liefern und montieren.
Menge: 1,000 Stk

**14.02.27 Zulage, Türdrückergarnitur, Standard, als Badgarnitur mit Langschild**
Zulage für Türdrückergarnitur, Standard, Ausführung als Badgarnitur mit Außenanzeige und Langschild, innen Riegelolive, liefern und montieren.
Menge: 1,000 Stk

**14.02.28 Zulage, Türdrückergarnitur, Standard, als Wechselgarnitur mit Rosetten**
Zulage für Türdrückergarnitur, Standard, Ausführung als Wechselgarnitur mit Rosetten, liefern und montieren
Menge: 1,000 Stk

**14.02.29 Zulage, Türdrückergarnitur, Standard, als Wechselgarnitur mit Kurzschild**
Zulage für Türdrückergarnitur, Standard, Ausführung als Wechselgarnitur mit Kurzschild, liefern und montieren.
Menge: 1,000 Stk

**14.02.30 Zulage, Türdrückergarnitur, Standard, als Wechselgarnitur mit Langschild**
Zulage für Türdrückergarnitur, Standard, Ausführung als Wechselgarnitur mit Langschild, liefern und montieren.
Menge: 1,000 Stk

**14.02.31 Objekt-Türdrücker-/ Wechselgarnitur demontieren.**
Objekt-Türdrücker-/ Wechselgarnitur mit Rosetten-/Lang-/Kurzschilder demontieren.
Menge: 1,000 Stk

**14.02.32 Objekt-Türdrücker-/ Wechselgarnitur (Bad) demontieren.**
Objekt-Türdrücker-/ Wechselgarnitur als Badgarnitur, mit Rosetten-/Lang-/Kurzschilder demontieren.
Menge: 1,000 Stk

**14.02.33 Objekt-Türdrücker-/ Wechselgarnitur (Feuerschutz) demontieren.**
Objekt-Türdrücker-/ Wechselgarnitur als Feuerschutzausführung, mit Rosetten-/Lang-/Kurzschilder demontieren.
Menge: 1,000 Stk

**14.02.34 Objekt-Türdrückergarnitur, l = bis 145 mm, Alu silber-eloxiert**
Objekt-Türdrückergarnitur, Drückerlänge bis 145 mm, festdrehbar gelagert auf Drückerrosette, mit Schlüsselrosetten, Vierkantstift 8 mm, mit lockerungsgesicherten Schrauben verdeckt befestigen, Aluminium silber-eloxiert, liefern und montieren.
Menge: 1,000 Stk

**14.02.35 Objekt-Türdrückergarnitur, l = bis 145 mm, Alu kunststoffbeschichtet**
Objekt-Türdrückergarnitur, Drückerlänge bis 145 mm, festdrehbar gelagert auf Drückerrosette, mit Schlüsselrosetten, Vierkantstift 8 mm, mit lockerungsgesicherten Schrauben verdeckt befestigen, Aluminium kunststoffbeschichtet, liefern und montieren.
Menge: 1,000 Stk

**14.02.36 Objekt-Türdrückergarnitur, l = bis 145 mm, Messing poliert**
Objekt-Türdrückergarnitur, Drückerlänge bis 145 mm, festdrehbar gelagert auf Drückerrosette, mit Schlüsselrosetten, Vierkantstift 8 mm, mit lockerungsgesicherten Schrauben verdeckt befestigen, Messing poliert gewachst, liefern und montieren.
Menge: 1,000 Stk

**14.02.37 Objekt-Türdrückergarnitur, l = bis 145 mm, Stahl nichtrostend**
Objekt-Türdrückergarnitur, Drückerlänge bis 145 mm, festdrehbar gelagert auf Drückerrosette, mit Schlüsselrosetten, Vierkantstift 8 mm, mit lockerungsgesicherten Schrauben verdeckt befestigen, Stahl nichtrostend, liefern und montieren.
Menge: 1,000 Stk

**14.02.38 Objekt-Türdrückergarnitur, l = bis 145 mm, Kunststoff mit Metallkern**
Objekt-Türdrückergarnitur, Drückerlänge bis 145 mm, festdrehbar gelagert auf Drückerrosette, mit Schlüsselrosetten, Vierkantstift 8 mm, mit lockerungsgesicherten Schrauben verdeckt befestigen, Kunststoff mit Metallkern, liefern und montieren.
Menge: 1,000 Stk

**14.02.39 Zulage, Ausführung als Objekt-Wechselgarnitur**
Zulage, für die Ausführung als Objekt-Wechselgarnitur
Menge: 1,000 Stk

**14.02.40 Zulage, Ausführung als Objekt-Türdrückergarnitur, mit Langschild**
Zulage, für die Ausführung als Objekt-Türdrückergarnitur, mit Langschild.
Menge: 1,000 Stk

**14.02.41 Zulage, Ausführung als Objekt-Türdrückergarnitur, mit Kurzschild**
Zulage, für die Ausführung als
Objekt-Türdrückergarnitur, mit Kurzschild.
Menge: 1,000 Stk

**14.02.42 Zulage, Ausführung als Objekt-Türdrückergarnitur, mit Feuerschutz**
Zulage, für die Ausführung als
Objekt-Türdrückergarnitur, mit Feuerschutzausführung.
Menge: 1,000 Stk

**14.02.43 Zulage, Ausführung als Objekt-Türdrückergarnitur, Badgarnitur**
Zulage, für die Ausführung Objekt-Türdrückergarnitur, als Badgarnitur mit Außenanzeige, innen Riegelolive, mit Kurz-/Langschild/Rosette.
Menge: 1,000 Stk

**14.02.44 Schutzbeschlag für Türdrücker-/Wechselgarnitur demontieren**
Schutzbeschlag für Türdrücker-/Wechselgarnitur mit Zylinderabdeckung und Kernziehschutz demontieren
Menge: 1,000 Stk

**14.02.45 Schutzbeschlag Klasse 2, Türdrücker, Kurzschild, Stahl nichtrostend**
Schutzbeschlag Schutzklasse 2 (EN 1906) offene Version, für Tür, Türdrückergarnitur für Profilzylinder, mit äusserem und innerem Kurzschild, 1 Paar Türdrücker, Vierkantstift 8 oder 10 mm, Stahl nichtrostend, liefern und montieren.
Menge: 1,000 Stk

**14.02.46 Schutzbeschlag Klasse 2, Türdrücker, Kurzschild, Alu elox.**
Schutzbeschlag Schutzklasse 2 (EN 1906) offene Version, für Tür, Türdrückergarnitur für Profilzylinder, mit äußerem und innerem Kurzschild, 1 Paar Türdrücker, Vierkantstift 8 oder 10 mm, Aluminium eloxiert, liefern und montieren.
Menge: 1,000 Stk

**14.02.47 Schutzbeschlag Klasse 2, Wechselgarnitur, Kurzschild, Stahl nichtrostend**
Schutzbeschlag Schutzklasse 2 (EN 1906) offene Version,
für Tür, Wechselgarnitur für Profilzylinder, mit
äußerem Knopfkurzschild und innerem Kurzschild mit
Türdrücker, Vierkantstift 8 oder 10 mm, Stahl
nichtrostend, liefern und montieren.
Menge: 1,000 Stk

**14.02.48 Schutzbeschlag Klasse 2, Wechselgarnitur, Kurzschild, Alu elox.**
Schutzbeschlag Schutzklasse 2 (EN 1906) offene Version, für Tür, Wechselgarnitur für Profilzylinder, mit äußerem Knopfkurzschild und innerem Kurzschild mit Türdrücker, Vierkantstift 8 oder 10 mm, Aluminium eloxiert, liefern und montieren.
Menge: 1,000 Stk

**14.02.49 Schutzbeschlag Klasse 3, Türdrücker, Kurzschild, Stahl nichtrostend**
Schutzbeschlag Schutzklasse 3 (EN 1906), für Tür, Türdrückergarnitur für Profilzylinder, mit äußerem und innerem Kurzschild, 1 Paar Türdrücker, Vierkantstift 8 oder 10 mm, Stahl nichtrostend, liefern und montieren.
Menge: 1,000 Stk

**14.02.50 Schutzbeschlag Klasse 3, Türdrücker, Kurzschild, Alu elox.**
Schutzbeschlag Schutzklasse 3 (EN 1906), für Tür, Türdrückergarnitur für Profilzylinder, mit äußerem und innerem Kurzschild, 1 Paar Türdrücker, Vierkantstift 8 oder 10 mm, Aluminium eloxiert, liefern und montieren.
Menge: 1,000 Stk

**14.02.51 Schutzbeschlag Klasse 3, Wechselgarnitur, Kurzschild, Stahl nichtrostend**
Schutzbeschlag Schutzklasse 3 (EN 1906), für Tür,
Wechselgarnitur für Profilzylinder, mit äußerem
Knopfkurzschild und innerem Kurzschild mit Türdrücker,
Vierkantstift 8 oder 10 mm, Stahl nichtrostend, liefern
und montieren.
Menge: 1,000 Stk

**14.02.52 Schutzbeschlag Klasse 3, Wechselgarnitur, Kurzschild, Alu elox.**
Schutzbeschlag Schutzklasse 3 (EN 1906), für Tür, Wechselgarnitur für Profilzylinder, mit äußerem Knopfkurzschild und innerem Kurzschild mit Türdrücker, Vierkantstift 8 oder 10 mm, Aluminium eloxiert, liefern und montieren.
Menge: 1,000 Stk

**14.02.53 Schutzbeschlag Klasse 4, Türdrücker, Kurzschild, Stahl nichtrostend**
Schutzbeschlag Schutzklasse 4 (EN 1906), für Tür, Türdrückergarnitur für Profilzylinder, mit äußerem und innerem Kurzschild, 1 Paar Türdrücker, Vierkantstift 8 oder 10 mm, Stahl nichtrostend, liefern und montieren.
Menge: 1,000 Stk

**14.02.54 Schutzbeschlag Klasse 4, Türdrücker, Kurzschild, Alu elox.**
Schutzbeschlag Schutzklasse 4 (EN 1906), für Tür, Türdrückergarnitur für Profilzylinder, mit äußerem und innerem Kurzschild, 1 Paar Türdrücker, Vierkantstift 8 oder 10 mm, Aluminium eloxiert, liefern und montieren.
Menge: 1,000 Stk

**14.02.55 Schutzbeschlag Klasse 4, Wechselgarnitur, Kurzschild, Stahl nichtrostend**
Schutzbeschlag Schutzklasse 4 (EN 1906), für Tür,
Wechselgarnitur für Profilzylinder, mit äußerem
Knopfkurzschild und innerem Kurzschild mit Türdrücker,
Vierkantstift 8 oder 10 mm, Stahl nichtrostend, liefern
und montieren.
Menge: 1,000 Stk

**14.02.56 Schutzbeschlag Klasse 4, Wechselgarnitur, Kurzschild, Alu elox.**
Schutzbeschlag Schutzklasse 4 (EN 1906), für Tür, Wechselgarnitur für Profilzylinder, mit äußerem Knopfkurzschild und innerem Kurzschild mit Türdrücker, Vierkantstift 8 oder 10 mm, Aluminium eloxiert, liefern und montieren.
Menge: 1,000 Stk

**14.02.57 Zulage, Ausführung als Türdrücker-/Wechselgarnitur, Schutzklasse 2, 3, und 4, jedoch mit Langschild**
Ausführung als Türdrücker-/Wechselgarnitur,
Schutzklasse 2, 3, und 4, jedoch mit
Langschildausführung, als Zulage.
Menge: 1,000 Stk

**14.02.58 Zulage, Ausführung als Türdrücker-/Wechselgarnitur, Schutzklasse 2, 3, und 4, jedoch mit Kernziehschutz**
Ausführung als Türdrücker-/Wechselgarnitur,
Schutzklasse 2, 3, und 4, jedoch mit Kernziehschutz,
als Zulage.
Menge: 1,000 Stk

**14.02.59 Zulage, Ausführung als Türdrücker-/Wechselgarnitur, Schutzklasse 2, 3, und 4, jedoch mit 9 mm, Feuerschutzschutz**
Ausführung als Türdrücker-/Wechselgarnitur,
Schutzklasse 2, 3, und 4, jedoch mit 9 mm
Vierkantstift, in Feuerschutzausführung, als Zulage.
Menge: 1,000 Stk

**14.02.60 Türgriff, ein-/beidseitig, bis zu 3 Befestigungspunkten, demontieren**
Türgriff, ein-/beidseitig, mit bis zu 3 Befestigungspunkten, demontieren.
Menge: 1,000 Stk

**14.02.61 Türgriff, einseitig, 90 Grad Griff, bis d = 30 mm, Alu silber eloxiert**
Türgriff, einseitig, mit Gebogenem 90 Grad Griff, aus Rundprofil, Durchmesser bis 30 mm, Achsabstand bis 350 mm, mit Befestigungsset, Alu silber eloxiert, liefern und montieren.
Menge: 1,000 Stk

**14.02.62 Türgriff, einseitig, 90 Grad Griff, bis d = 32 mm, Stahl nichtrostend**
Türgriff, einseitig, mit Gebogenem 90 Grad Griff, aus Rundprofil, Durchmesser bis 32 mm, Achsabstand bis 350 mm, mit Befestigungsset, Stahl nichtrostend, liefern und montieren.
Menge: 1,000 Stk

**14.02.63 Türgriff, einseitig, 90 Grad Griff, über d = 40 mm, Stahl nichtrostend**
Türgriff, einseitig, mit Gebogenem 90 Grad Griff, aus
Rundprofil, Durchmesser 40 mm, Achsabstand
bis 350 mm, mit Befestigungsset, Stahl nichtrostend,
liefern und montieren.
Menge: 1,000 Stk

**14.02.64 Türgriff, einseitig, 90 Grad Griff, bis d = 30 mm, Kunststoff mit Metallkern**
Türgriff, einseitig, mit Gebogenem 90 Grad Griff, aus
Rundprofil, Durchmesser 30 mm, Achsabstand bis 300
mm, mit Befestigungsset, Kunststoff mit Metallkern,
liefern und montieren.
Menge: 1,000 Stk

**14.02.65 Türgriff, einseitig, 90 Grad Griff, d = 33 mm, Kunststoff mit Metallkern**
Türgriff, einseitig, mit Gebogenem 90 Grad Griff, aus
Rundprofil, Durchmesser 33 mm, Achsabstand
bis 300 mm, mit Befestigungsset, Kunststoff mit
Metallkern, liefern und montieren.
Menge: 1,000 Stk

**14.02.66 Türgriff, einseitig, Griff Halbkreisform, bis d = 30 mm, Alu silber eloxiert, abgekröpfte Enden**
Türgriff, einseitig, mit Griff Halbkreisform,
abgekröpften Enden, aus Rundprofil, Durchmesser bis 30
mm, Achsabstand bis 350 mm, mit Befestigungsset, Alu
silber eloxiert, liefern und montieren.
Menge: 1,000 Stk

**14.02.67 Türgriff, einseitig, Griff Halbkreisform, bis d = 32 mm, Stahl nichtrostend, abgekröpfte Enden**
Türgriff, einseitig, mit Griff Halbkreisform,
abgekröpften Enden, aus Rundprofil, Durchmesser bis 32
mm, Achsabstand bis 350 mm, mit Befestigungsset, Stahl
nichtrostend, liefern und montieren.
Menge: 1,000 Stk

**14.02.68 Türgriff, einseitig, Griff Halbkreisform, d = 40 mm, Stahl nichtrostend, abgekröpfte Enden**
Türgriff, einseitig, mit Griff Halbkreisform,
abgekröpften Enden, aus Rundprofil, Durchmesser 40
mm, Achsabstand bis 350 mm, mit Befestigungsset, Stahl
nichtrostend, liefern und montieren.
Menge: 1,000 Stk

**14.02.69 Türgriff, einseitig, Griff Halbkreisform, d = 33 mm, Kunststoff mit Metallkern, abgekröpfte Enden**
Türgriff, einseitig, mit Griff Halbkreisform,
abgekröpften Enden, aus Rundprofil, Durchmesser 33 mm,
Achsabstand bis 300 mm, mit Befestigungsset, Kunststoff
mit Metallkern, liefern und montieren.
Menge: 1,000 Stk

**14.02.70 Türgriff, einseitig, Griff Halbkreisform, d = 40 mm, Kunststoff mit Metallkern, abgekröpfte Enden**
Türgriff, einseitig, mit Griff Halbkreisform,
abgekröpften Enden, aus Rundprofil, Durchmesser 40 mm,
Achsabstand bis 400 mm, mit Befestigungsset,
Kunststoff mit Metallkern, liefern und montieren.
Menge: 1,000 Stk

**14.02.71 Türgriff, einseitig, Griff Gerade, d = 30 mm, Alu silber eloxiert**
Türgriff, einseitig, mit Griff Gerade, aus Rundprofil,
Durchmesser 30 mm, Achsabstand bis 350 mm, mit
Befestigungsset, Alu silber eloxiert, liefern und
montieren.
Menge: 1,000 Stk

**14.02.72 Türgriff, einseitig, Griff Gerade, d = 30 mm, Alu silber eloxiert, abgekröpfte Enden**
Türgriff, einseitig, mit Griff Gerade, abgekröpften
Enden, aus Rundprofil, Durchmesser 30 mm,
Achsabstand bis 350 mm, mit Befestigungsset, Alu silber
eloxiert, liefern und montieren.
Menge: 1,000 Stk

**14.02.73 Türgriff, einseitig, Griff Gerade, d = 32 mm, Stahl nichtrostend**
Türgriff, einseitig, mit Griff Gerade, aus Rundprofil,
Durchmesser 30 mm, Achsabstand bis 350 mm, mit
Befestigungsset, Stahl nichtrostend, liefern und
montieren.
Menge: 1,000 Stk

**14.02.74 Türgriff, einseitig, Griff Gerade, d = 40 mm, Stahl nichtrostend**
Türgriff, einseitig, mit Griff Gerade, aus Rundprofil,
Durchmesser 40 mm, Achsabstand bis 350 mm,
mit Befestigungsset, Stahl nichtrostend, liefern und
montieren.
Menge: 1,000 Stk

**14.02.75 Türgriff, einseitig, Griff Gerade, d = 32 mm, Stahl nichtrostend, abgekröpfte Enden**
Türgriff, einseitig, mit Griff Gerade, abgekröpften
Enden, aus Rundprofil, Durchmesser 32 mm,
Achsabstand bis 350 mm, mit Befestigungsset, Stahl
nichtrostend, liefern und montieren.
Menge: 1,000 Stk

**14.02.76 Türgriff, einseitig, Griff Gerade, d = 40 mm, Stahl nichtrostend, abgekröpfte Enden**
Türgriff, einseitig, mit Griff Gerade, abgekröpften
Enden, aus Rundprofil, Durchmesser 40 mm,
Achsabstand bis 350 mm, mit Befestigungsset, Stahl
nichtrostend, liefern und montieren.
Menge: 1,000 Stk

**14.02.77 Türgriff, einseitig, Griff Gerade, d = 30 mm, Kunststoff mit Metallkern**
Türgriff, einseitig, mit Griff Gerade, aus Rundprofil,
Durchmesser 30 mm, Achsabstand bis 250 mm, mit
Befestigungsset, Kunststoff mit Metallkern, liefern und
montieren.
Menge: 1,000 Stk

**14.02.78 Türgriff, einseitig, Griff Gerade, d = 33 mm, Kunststoff mit Metallkern**
Türgriff, einseitig, mit Griff Gerade, aus Rundprofil,
Durchmesser 33 mm, Achsabstand bis 300 mm,
mit Befestigungsset, Kunststoff mit Metallkern, liefern
und montieren.
Menge: 1,000 Stk

**14.02.79 Türgriff, einseitig, Griff Gerade, d = 33 mm, Kunststoff mit Metallkern, abgekröpfte Enden**
Türgriff, einseitig, mit Griff Gerade, abgekröpften
Enden, aus Rundprofil, Durchmesser bis 33 mm,
Achsabstand bis 300 mm, mit Befestigungsset, Kunststoff
mit Metallkern, liefern und montieren.
Menge: 1,000 Stk

**14.02.80 Türgriff, einseitig, Griff Gerade, d = 40 mm, Kunststoff mit Metallkern, abgekröpfte Enden**
Türgriff, einseitig, mit Griff Gerade, abgekröpften
Enden, aus Rundprofil, Durchmesser 40 mm,
Achsabstand bis 360 mm, mit Befestigungsset, Kunststoff
mit Metallkern, liefern und montieren.
Menge: 1,000 Stk

**14.02.81 Türgriff, beidseitig, 90 Grad Griff, d = 30 mm, Alu silber eloxiert**
Türgriff, beidseitig, mit Gebogenem 90 Grad Griff, aus
Rundprofil, Durchmesser 30 mm, Achsabstand bis 350
mm, mit Befestigungsset, Alu silber eloxiert, liefern
und montieren.
Menge: 1,000 Stk

**14.02.82 Türgriff, beidseitig, 90 Grad Griff, d = 32 mm, Stahl nichtrostend**
Türgriff, beidseitig, mit Gebogenem 90 Grad Griff, aus Rundprofil, Durchmesser 32 mm, Achsabstand bis 350 mm, mit Befestigungsset, Stahl nichtrostend, liefern und montieren.
Menge: 1,000 Stk

**14.02.83 Türgriff, beidseitig, 90 Grad Griff, d = 40 mm, Stahl nichtrostend**
Türgriff, beidseitig, mit Gebogenem 90 Grad Griff, aus
Rundprofil, Durchmesser 40 mm, Achsabstand
bis 350 mm, mit Befestigungsset, Stahl nichtrostend,
liefern und montieren.
Menge: 1,000 Stk

**14.02.84 Türgriff, beidseitig, 90 Grad Griff, d = 30 mm, Kunststoff mit Metallkern**
Türgriff, beidseitig, mit Gebogenem 90 Grad Griff, aus
Rundprofil, Durchmesser 30 mm, Achsabstand bis 300
mm, mit Befestigungsset, Kunststoff mit Metallkern,
liefern und montieren.
Menge: 1,000 Stk

**14.02.85 Türgriff, beidseitig, 90 Grad Griff, d = 33 mm, Kunststoff**
Türgriff, beidseitig, mit Gebogenem 90 Grad Griff, aus
Rundprofil, Durchmesser 33 mm, Achsabstand
bis 360 mm, mit Befestigungsset, Kunststoff mit
Metallkern, liefern und montieren.
Menge: 1,000 Stk

**14.02.86 Türgriff, beidseitig, Griff Halbkreisform, d = 30 mm, Alu silber eloxiert**
Türgriff, beidseitig, mit Griff Halbkreisform, aus Rundprofil, Durchmesser 30 mm, Achsabstand bis 350 mm, mit Befestigungsset, Alu silber eloxiert, liefern und montieren.
Menge: 1,000 Stk

**14.02.87 Türgriff, beidseitig, Griff Halbkreisform, d = 32 mm, Stahl nichtrostend**
Türgriff, beidseitig, mit Griff Halbkreisform, aus
Rundprofil, Durchmesser 32 mm, Achsabstand bis 350
mm, mit Befestigungsset, Stahl nichtrostend, liefern
und montieren.
Menge: 1,000 Stk

**14.02.88 Türgriff, beidseitig, Griff Halbkreisform, d = 40 mm, Stahl nichtrostend**
Türgriff, beidseitig, mit Griff Halbkreisform, aus
Rundprofil, Durchmesser 40 mm, Achsabstand
bis 350 mm, mit Befestigungsset, Stahl nichtrostend,
liefern und montieren.
Menge: 1,000 Stk

**14.02.89 Türgriff, beidseitig, Griff Halbkreisform, d = 33 mm, Kunststoff mit Metallkern**
Türgriff, beidseitig, mit Griff Halbkreisform, aus
Rundprofil, Durchmesser 33mm, Achsabstand bis 300
mm, mit Befestigungsset, Kunststoff mit Metallkern,
liefern und montieren.
Menge: 1,000 Stk

**14.02.90 Türgriff, beidseitig, Griff Halbkreisform, d = 40 mm, Kunststoff mit Metallkern**
Türgriff, beidseitig, mit Griff Halbkreisform, aus
Rundprofil, Durchmesser 40 mm, Achsabstand
bis 400 mm, mit Befestigungsset, Kunststoff mit
Metallkern, liefern und montieren.
Menge: 1,000 Stk

**14.02.91 Türgriff, beidseitig, Griff Gerade, d = 30 mm, Alu silber eloxiert**
Türgriff, beidseitig, mit Griff Gerade, aus Rundprofil,
Durchmesser 30 mm, Achsabstand bis 350 mm, mit
Befestigungsset, Alu silber eloxiert, liefern und
montieren.
Menge: 1,000 Stk

**14.02.92 Türgriff, beidseitig, Griff Gerade, d = 30 mm, Alu silber eloxiert, abgekröpfte Enden**
Türgriff, beidseitig, mit Griff Gerade, abgekröpften
Enden, aus Rundprofil, Durchmesser 30 mm,
Achsabstand bis 350 mm, mit Befestigungsset, Alu silber
eloxiert, liefern und montieren.
Menge: 1,000 Stk

**14.02.93 Türgriff, beidseitig, Griff Gerade, d = 32 mm, Stahl nichtrostend**
Türgriff, beidseitig, mit Griff Gerade, aus Rundprofil,
Durchmesser 32 mm, Achsabstand bis 350 mm, mit
Befestigungsset, Stahl nichtrostend, liefern und
montieren.
Menge: 1,000 Stk

**14.02.94 Türgriff, beidseitig, Griff Gerade, d = 40 mm, Stahl nichtrostend**
Türgriff, beidseitig, mit Griff Gerade, aus Rundprofil,
Durchmesser 40 mm, Achsabstand bis 350 mm,
mit Befestigungsset, Stahl nichtrostend, liefern und
montieren.
Menge: 1,000 Stk

**14.02.95 Türgriff, beidseitig, Griff Gerade, d = 30 mm, Stahl nichtrostend, abgekröpfte Enden**
Türgriff, beidseitig, mit Griff Gerade, abgekröpften
Enden, aus Rundprofil, Durchmesser 30 mm,
Achsabstand bis 350 mm, mit Befestigungsset, Stahl
nichtrostend, liefern und montieren.
Menge: 1,000 Stk

**14.02.96 Türgriff, beidseitig, Griff Gerade, d = 40 mm, Stahl nichtrostend, abgekröpfte Enden**
Türgriff, beidseitig, mit Griff Gerade, abgekröpften
Enden, aus Rundprofil, Durchmesser 40 mm,
Achsabstand bis 350 mm, mit Befestigungsset, Stahl
nichtrostend, liefern und montieren.
Menge: 1,000 Stk

**14.02.97 Türgriff, beidseitig, Griff Gerade, d = 30 mm, Kunststoff mit Metallkern**
Türgriff, beidseitig, mit Griff Gerade, aus Rundprofil,
Durchmesser 30 mm, Achsabstand bis 250 mm, mit
Befestigungsset, Kunststoff mit Metallkern, liefern und
montieren.
Menge: 1,000 Stk

**14.02.98 Türgriff, beidseitig, Griff Gerade, d = 33 mm, Kunststoff mit Metallkern**
Türgriff, beidseitig, mit Griff Gerade, aus Rundprofil,
Durchmesser 33 mm, Achsabstand bis 300 mm,
mit Befestigungsset, Kunststoff mit Metallkern, liefern
und montieren.
Menge: 1,000 Stk

**14.02.99 Türgriff, beidseitig, Griff Gerade, d = 33 mm, Kunststoff mit Metallkern, abgekröpfte Enden**
Türgriff, beidseitig, mit Griff Gerade, abgekröpften
Enden, aus Rundprofil, Durchmesser 33 mm,
Achsabstand bis 300 mm, mit Befestigungsset, Kunststoff
mit Metallkern, liefern und montieren.
Menge: 1,000 Stk

**14.02.100 Türgriff, beidseitig, Griff Gerade, d = 40 mm, Kunststoff mit Metallkern, abgekröpfte Enden**
Türgriff, beidseitig, mit Griff Gerade, abgekröpften
Enden, aus Rundprofil, Durchmesser 40 mm,
Achsabstand bis 360 mm, mit Befestigungsset, Kunststoff
mit Metallkern, liefern und montieren.
Menge: 1,000 Stk

**14.02.101 Türzargendichtung demontieren, reinigen, richten u. wieder montieren**
Türdichtung demontieren, reinigen, richten, Aufnahmenut reinigen u. wieder montieren.
Menge: 1,000 Stk

**14.02.102 Drückergarnitur wieder montieren**
Drückergarnitur richten, anpassen und mit neuen Schrauben befestigen.
Menge: 1,000 Stk

#### Untertitel 14.03 Beschläge und Reparatur Fenster

**14.03.1 Fensterhebel für Drehkippflügel reparieren**
Fensterhebel für Drehkippflügel mit verlängerter Schließnase ausbauen und erneuern, einschließlich aller Nebenarbeiten.
Menge: 1,000 Stk

**14.03.2 Fensterhebel SCHÜCO, o.ähnl.(defekt)**
Fensterhebel SCHÜCO o.ähnl. demontieren und entsorgen. Schubstangen sichern. Fensterflügel provisorisch festsetzen. Anfallendes Material wird Eigentum des Auftragnehmers.
Menge: 1,000 Stk

**14.03.3 Fensterhebel SCHÜCO, o.ähnl. (neu)**
Fensterflügel öffnen, Schubstangen entsichern, Fensterhebel SCHÜCO, o.ähnl. (neu) an Schubstangen anpassen und montieren. Fensterbeschlag gangbar einstellen.
Menge: 1,000 Stk

**14.03.4 Fenster Dreh-Kipp-Ecklager ausbohren, abschrauben und erneuern**
Dreh-Kipp-Ecklager am Fenster ausbohren, abschrauben und erneuern, einschließlich sämtlicher Nebenarbeiten
Menge: 1,000 Stk

**14.03.5 Eckumlenkung für Dreh-Kippflügel ausbauen und erneuern**
Eckumlenkung für Dreh-Kippflügel am Fenster, ausbauen und erneuern
Menge: 1,000 Stk

**14.03.6 Fehlbedienungssperre für Drehkippflügel ausbauen**
Fenster-Fehlbedienungssperre für Drehkippflügel ausbauen und erneuern.
Menge: 1,000 Stk

**14.03.7 Freiliegende Kreuzscheren, am Drehkippfenster erneuern**
Freiliegende Kreuzscheren, am Drehkippfenster nach Vorlage erneuern.
Menge: 1,000 Stk

**14.03.8 Verdeckte eingebaute Schere, für Kippflügel erneuern**
Verdeckte eingebaute Schere, für Kippflügel am Fenster
erneuern.
Menge: 1,000 Stk

**14.03.9 Fensterflügel ausbauen und zerlegen und reparieren**
Fensterflügel ausbauen und zerlegen, 1 gebrochenen Eckverbinder und Zugstange erneuern, für Flügel bis
1,26 x 1,385 m groß, einschließlich Ausbau der Scheibe.
Menge: 1,000 Stk

**14.03.10 Zulage, Je 1 weiterer Eckverbinder und 1 Zugstange**
Menge: 1,000 Stk

**14.03.11 Fensterflügel ausbauen, Fitschen mit Alu-Ringen unterlegen**
Fensterflügel ausbauen, Fitschen mit Alu-Ringen unterlegen, Klemmlaschen nacharbeiten und Flügel wieder
einbauen.
Menge: 1,000 Stk

**14.03.12 Holz-/Kunststoff-Fensterflügel ausbauen, dreiteilige Flügelfitschen**
Holz-/Kunststoff-Fensterflügel ausbauen, dreiteilige Flügelfitschen kürzen und mit Alu-Ringen unterlegen (3 Stück), Flügel weiter ausbauen, Klemmlaschen nacharbeiten.
Menge: 1,000 Stk

**14.03.13 Holz-/Kunststoff-Tür (4 Fitschen) ausbauen, Flügelfitschen kürzen**
Holz-/Kunststoff-Tür (4 Fitschen) ausbauen, Flügelfitschen kürzen und mit Alu-Ringen unterlegen (4 Stück), Flügel weiter ausbauen, Klemmlaschen nacharbeiten
Menge: 1,000 Stk

**14.03.14 Geschlossene Fensterflügel öffnen, entriegeln**
Geschlossene Fensterflügel öffnen, entriegeln z.B. bei Defekt an der Verriegelung
Menge: 1,000 Stk

**14.03.15 Oberlichtbeschlag reparieren, Scheren befestigen,**
Oberlichtbeschlag reparieren, Scheren befestigen, Verschlusshebel nachstellen.
Menge: 1,000 Stk

**14.03.16 Holz-/Kunststoff-Fenster reparieren, Getriebe mit Handhebel**
Holz-/Kunststoff-Fenster reparieren, Getriebe mit Handhebel und Gestänge richten und einstellen. Eck- und Scherenlager einstellen und schmieren. Fenstergang- und schließbar machen.
Menge: 1,000 Stk

**14.03.17 Beschädigte LM-Anschlag bzw. Glasleisten demontieren**
Beschädigte LM-Anschlag bzw. Glasleisten demontieren, neue Leisten den vorhandenen entsprechend, liefern und montieren, einschließlich Versiegelung bzw. Gummidichtung.
Menge: 1,000 Stk

**14.03.18 Fensterband am Drehflügel (defekt)**
Fensterflügel ausbauen, defektes Fensterband demontieren und entsorgen.
Menge: 1,000 Stk

**14.03.19 Fensterband für Drehflügel (neu)**
Fensterband für Drehflügelfenster dem vorhandenen entsprechend liefern und montieren, Fensterflügel wieder einhängen gangbar einstellen.
Menge: 1,000 Stk

**14.03.20 Aufschraubband / Ecklager (defekt)**
Aufschraubband / Ecklager bzw. Einbohrband demontieren und entsorgen. Fensterflügel aushängen, Ecklager demontieren, herausdrehen/bohren.
Menge: 1,000 Stk

**14.03.21 Aufschraubband / Ecklager (neu)**
Aufschraubband / Ecklager bzw. Einbohrband (neu) liefern und montieren. Fensterflügel wieder einhängen gangbar einstellen.
Menge: 1,000 Stk

**14.03.22 Schalengriff an Balkontüre (defekt)**
Schalengriff außen an der Balkontür demontieren und
entsorgen.
Menge: 1,000 Stk

**14.03.23 Schalengriff an Balkontüre (neu)**
Schalengriff (neu) liefern, an der Balkontür anpassen und montieren.
Menge: 1,000 Stk

**14.03.24 Anschlagdichtung Blendrahmen (defekt)**
Anschlagdichtung Blendrahmen (defekt) demontieren und entsorgen. Aufnahmenut reinigen.
Menge: 1,000 m

**14.03.25 Anschlagdichtung Blendrahmen (neu)**
Anschlagdichtung Blendrahmen (neu) liefern, auf Maß zuschneiden, einpassen, gestaucht montieren und Ecken verschweißen.
Menge: 1,000 m

**14.03.26 Mitteldichtung Blendrahmen (defekt)**
Mitteldichtung Blendrahmen (defekt) demontieren und entsorgen. Aufnahmenut reinigen.
Menge: 1,000 m

**14.03.27 Mitteldichtung Blendrahmen (neu)**
Mitteldichtung Blendrahmen (neu) liefern, auf Maß zuschneiden, einpassen, gestaucht montieren und Ecken verschweißen.
Menge: 1,000 m

**14.03.28 Glasdichtung Flügel (defekt)**
Glasdichtung Flügel (defekt) demontieren und entsorgen. Aufnahmenut reinigen.
Menge: 1,000 m

**14.03.29 Glasdichtung Flügel (neu)**
Glasdichtung Flügel (neu) liefern, auf Maß zuschneiden, einpassen, gestaucht montieren.
Menge: 1,000 m

**14.03.30 Entwässerung- Öffnungen an Fensterflügel bzw. Blendrahmen überprüfen**
Entwässerung- Öffnungen an Fensterflügel bzw. Blendrahmen überprüfen, reinigen und mit Wasser durchspülen.
Menge: 1,000 Stk

**14.03.31 Entwässerung an Fensterflügel bzw. Blendrahmen herstellen**
Entwässerung Öffnungen an Fensterflügel bzw. Blendrahmen Herstellen und mit Wasser durchspülen.
Menge: 1,000 Stk

**14.03.32 Fensterflügel-Beschlag komplett bis 1,5 m² demontieren (defekt)**
Fensterflügel aushängen, defekten Beschlag vor Ort demontieren oder Flügel zur Werkstatt transportieren. Transport wird nicht gesondert vergütet. Defekten Fensterbeschlag bis 1,5 m² Fensterfläche komplett demontieren, abgerissene Schrauben herausbohren, Aufnahmenuten reinigen, Anfallendes Material wird Eigentum des Auftragnehmers.
Menge: 1,000 Stk

**14.03.33 Fensterflügel-Beschlag komplett bis 1,5 m² (neu)**
Neuen Fensterflügelbeschlag vor Ort auf Maß zuschneiden, einpassen und montieren. Fensterflügel einhängen, neue Schließbleche anzeichnen, anpassen und mit neuen Schrauben befestigen, Fensterflügel gangbar einstellen. Fensterflügel aushängen, vor Ort o. in der Werkstatt reparieren, Transport wird nicht gesondert vergütet.
Menge: 1,000 Stk

**14.03.34 Fensterflügel- Beschlag komplett über 1,5 m² demontieren (defekt)**
Fensterflügel aushängen, defekten Beschlag vor Ort demontieren oder Flügel zur Werkstatt transportieren, Transport wird nicht gesondert vergütet. Defekten Fensterbeschlag über 1,5 m² Fensterfläche komplett demontieren, abgerissene Schrauben herausbohren, Aufnahmenuten reinigen. Anfallendes Material wird Eigentum des Auftragnehmers.
Menge: 1,000 Stk

**14.03.35 Fensterflügel- Beschlag komplett über 1,5 m² (neu)**
Neuen Fensterflügelbeschlag vor Ort auf Maß zuschneiden, einpassen und montieren. Fensterflügel einhängen, neue Schließbleche anzeichnen, anpassen und mit neuen Schrauben befestigen, Fensterflügel gangbar einstellen. Fensterflügel aushängen, vor Ort o. in der Werkstatt reparieren, Transport wird nicht gesondert vergütet.
Menge: 1,000 Stk

**14.03.36 GEZE-Fester Handhebel**
GEZE-Fester Handhebel oder gleichwertig, in den Farben silber, weiss oder braun, liefern und montieren.
Menge: 1,000 Stk

**14.03.37 GEZE-Lose Handkurbel**
GEZE-Lose Handkurbel oder gleichwertig, in den Farben silber, weiss oder braun, liefern und montieren.
Menge: 1,000 Stk

**14.03.38 GEZE-Feste Handkurbel**
GEZE-Feste Handkurbel oder gleichwertig, in den Farben silber, weiss oder braun, liefern und montieren.
Menge: 1,000 Stk

**14.03.39 GEZE-Oberlichtschere OL 90 N**
GEZE-Oberlichtschere OL 90 N oder gleichwertig, in den Farben silber, weiss oder braun, liefern und montieren.
Menge: 1,000 Stk

**14.03.40 GEZE-Standard Flügelbock**
GEZE-Standard Flügelbock oder gleichwertig, in den Farben silber, weiss oder braun, liefern und montieren.
Menge: 1,000 Stk

**14.03.41 GEZE-Eckumlenkung**
GEZE-Eckumlenkung oder gleichwertig, liefern und
montieren
Menge: 1,000 Stk

**14.03.42 GEZE-Eckwinkelgetriebe Fz 90**
GEZE-Eckwinkelgetriebe Fz 90 oder gleichwertig, liefern und montieren.
Menge: 1,000 Stk

**14.03.43 GEZE-Vertikalgetriebe Fz 91**
GEZE-Vertikalgetriebe Fz 91 oder gleichwertig, liefern und montieren.
Menge: 1,000 Stk

**14.03.44 GEZE-Getriebe Fz 92**
GEZE-Getriebe Fz 92 oder gleichwertig, liefern und
montieren.
Menge: 1,000 Stk

**14.03.45 GEZE-FPS Größe 1**
GEZE-FPS Größe 1 oder gleichwertig, liefern und
montieren.
Menge: 1,000 Stk

**14.03.46 GEZE-FPS Größe 2**
GEZE-FPS Größe 2 oder gleichwertig, liefern und
montieren.
Menge: 1,000 Stk

**14.03.47 GEZE-FPS Größe 3**
GEZE-FPS Größe 3 oder gleichwertig, liefern und
montieren.
Menge: 1,000 Stk

**14.03.48 GEZE-Gestänge, d = 8 mm, Länge 2000 mm**
GEZE-Gestänge, d = 8 mm, Länge 2000 mm oder gleichwertig, liefern und montieren.
Menge: 1,000 Stk

**14.03.49 GEZE-Gestänge, d = 8 mm, Länge 3000 mm**
GEZE-Gestänge, d = 8 mm, Länge 3000 mm oder gleichwertig, liefern und montieren.
Menge: 1,000 Stk

**14.03.50 GEZE-Gestänge, d = 8 mm, Länge 6000 mm**
GEZE-Gestänge, d = 8 mm, Länge 6000 mm oder gleichwertig, liefern und montieren.
Menge: 1,000 Stk

**14.03.51 GEZE-LM-Abdeckung, Länge 2000 mm**
GEZE-LM-Abdeckung, Länge 2000 mm oder gleichwertig, liefern und montieren.
Menge: 1,000 Stk

**14.03.52 GEZE-LM-Abdeckung, Länge 3000 mm**
GEZE-LM-Abdeckung, Länge 3000 mm oder gleichwertig, liefern und montieren.
Menge: 1,000 Stk

**14.03.53 GEZE-LM-Abdeckung, Länge 6000 mm**
GEZE-LM-Abdeckung, Länge 6000 mm oder gleichwertig, liefern und montieren.
Menge: 1,000 Stk

**14.03.54 GEZE-Stangenführung**
GEZE-Stangenführung oder gleichwertig, liefern und
montieren.
Menge: 1,000 Stk

**14.03.55 GEZE-Stangenführung mit Dübelplatte**
GEZE-Stangenführung mit Dübelplatte oder gleichwertig, liefern und montieren.
Menge: 1,000 Stk

**14.03.56 GEZE-Stangenkupplung für d = 8 mm**
GEZE-Stangenkupplung für d = 8 mm oder gleichwertig, liefern und montieren.
Menge: 1,000 Stk

**14.03.57 GEZE-Eckwinkelabdeckung**
GEZE-Eckwinkelabdeckung oder gleichwertig, liefern und
montieren.
Menge: 1,000 Stk

**14.03.58 GEZE-Dübelplatte für Handhebel**
GEZE-Dübelplatte für Handhebel oder gleichwertig, liefern und montieren.
Menge: 1,000 Stk

**14.03.59 GEZE-Gleitender Flügelbock**
GEZE-Gleitender Flügelbock oder gleichwertig, liefern und montieren.
Menge: 1,000 Stk

**14.03.60 Fensterschließbleche demontieren / montieren, bis 3 Stück**
Fensterschließbleche für Holz- / Kunstofffenster demontieren, anzeichnen, versetzen, oder tiefer einstemmen und wieder montieren, bis 3 Stück.
Menge: 1,000 Stk

**14.03.61 Fensterschließbleche demontieren / montieren, über 3 bis 10 Stück**
Fensterschließbleche für Holz- / Kunstofffenster demontieren, anzeichnen, versetzen, oder tiefer einstemmen und wieder montieren, über 3 bis 10 Stück.
Menge: 1,000 Stk

**14.03.62 Fensterschließbleche demontieren / montieren, über 10 Stück**
Fensterschließbleche für Holz- / Kunstofffenster demontieren, anzeichnen, versetzen, oder tiefer einstemmen und wieder montieren, über 10 Stück.
Menge: 1,000 Stk

**14.03.63 Fensterschließbleche neu (Holz- / Kunststoffenster)**
Fensterschließbleche neu (Holz- / Kunststoffenster) nach Muster besorgen, liefern, anzeichnen und
montieren.
Menge: 1,000 Stk

**14.03.64 Für jedes weitere Schließblech liefern, anzeichnen und montieren.**
Menge: 1,000 Stk

**14.03.65 Fensterschließbleche (Holz- / Kunstofffenster) anzeichnen und tiefer einstemmen**
Fensterschließbleche (Holz- / Kunstofffenster)
anzeichnen und tiefer einstemmen.
Menge: 1,000 Stk

**14.03.66 Fenstergriff abschließbar, bis 2 Stück**
Defekten Fenstergriff demontieren, neuen Fenstergriff in abschließbarer Ausführung, mit 1 Schlüssel, liefern und montieren, Fa. Hoppe ooder gleichwertig, bis 2 Stück. Anfallendes Material wird Eigentum des Auftragnehmers.
Menge: 1,000 Stk

**14.03.67 Fenstergriff abschließbar, über 2 bis 10 Stück**
Defekten Fenstergriff demontieren, neuen Fenstergriff in abschließbarer Ausführung, mit 1 Schlüssel, liefern und montieren, Fa. Hoppe ooder gleichwertig, über 2 bis 10 Stück. Anfallendes Material wird Eigentum des Auftragnehmers.
Menge: 1,000 Stk

**14.03.68 Fenstergriff abschließbar, über 10 Stück**
Defekten Fenstergriff demontieren, neuen Fenstergriff in abschließbarer Ausführung, mit 1 Schlüssel, liefern und montieren, Fa. Hoppe ooder gleichwertig, über 10 Stück. Anfallendes Material wird Eigentum des Auftragnehmers.
Menge: 1,000 Stk

**14.03.69 Fensterdichtung instandsetzen**
Fensterdichtung demontieren, reinigen, richten, Aufnahmenut reinigen und wieder montieren.
Menge: 1,000 m

**14.03.70 Isolierglasscheibe neu verklotzen**
Glasleisten demontieren, reinigen und seitlich zur späteren Montage lagern. Glasklötze und Silicon demontieren und entsorgen. Scheibe mit neuen Glasklötzen auffüttern, ausrichten, verklotzen und Glasklötze mit Silicon gegen verrutschen sichern. Glasleisten einpassen und montieren. Anfallendes Material wird Eigentum des Auftragnehmers
Menge: 1,000 Stk

**14.03.71 Kantengetriebe erneuern**
Kantengetriebe am Fensterflügel bzw. Balkontürflügel demontieren. Kantengetriebe nach Muster besorgen, an Flügel anpassen, zuschneiden, einpassen, Verbindung an Eckumlenker anpassen, einklinken und mit Flügel verschrauben. Anfallendes Material wird Eigentum des Auftragnehmers.
Menge: 1,000 Stk

**14.03.72 Fenstergriff / Olive demontieren**
Fenstergriff / Olive demontieren.
Menge: 1,000 Stk

**14.03.73 Fenstergriff / Olive wieder montieren**
Fenstergriff / Olive wieder montieren.
Menge: 1,000 Stk

**14.03.74 Kupplungslasche für Kantengetriebe zu Eckumlenker**
Kupplungslasche für Kantengetriebe zu Eckumlenker liefern und montieren
Menge: 1,000 Stk

**14.03.75 Bandseitige Verriegelung, Länge bis 70 cm**
Alte und defekte bandseitige Verriegelung ausbauen und entsorgen. Neue Verriegelung liefern und passend einbauen. Länge bis 70 cm.
Menge: 1,000 Stk

**14.03.76 Bandseitige Verriegelung, Länge bis 1,30 m**
Alte und defekte bandseitige Verriegelung ausbauen und entsorgen. Neue Verriegelung liefern und passend einbauen. Länge bis 1,30 cm.
Menge: 1,000 Stk

**14.03.77 Kippriegelbauteil**
Altes und defektes Kippriegelbauteil ausbauen und entsorgen. Neues liefern und passend einbauen.
Menge: 1,000 Stk

**14.03.78 Abschließbare Drehsperre**
Abschließbare Drehsperre Sigenia o. gleichwertig, liefern, anpassen und montieren.
Menge: 1,000 Stk

#### Untertitel 14.04 Reparaturarbeiten an Türen

**14.04.1 Hauseingangstüre aushängen**
Hauseingangstüre aushängen und seitlich zur späteren Montage lagern.
Menge: 1,000 Stk

**14.04.2 Hauseingangstüre wieder einhängen.**
Menge: 1,000 Stk

**14.04.3 Sockelbrett-Hauseingangstüre (defekt)**
Türblatt aushängen, vor Ort oder in der Werkstatt reparieren, Transport wird nicht gesondert vergütet. Sockelbrett (defekt) bis 0,15 m breit x 1,00 m lang vorsichtig lösen, abhebeln, beifräsen, Schrauben herausbohren und entsorgen. Holzwerk für neuen Sockel beiarbeiten. Anfallendes Material wird Eigentum des Auftragnehmers.
Menge: 1,000 Stk

**14.04.4 Sockelbrett-Hauseingangstüre**
Sockelbrett bis 0,15 m breit x 1,00 m lang anfertigen, grundieren, schleifen und anliefern. Sockelbrett anpassen, Schraublöcher vorbohren, aufkrausen, mit Schrauben befestigen und Schraublöcher mit 2 K-Spachtel schließen und schleifen. Streichfähige Ausführung. Holzart: Eiche, Fichte/Tanne, Lärche, Meranti Türflügel anliefern und gangbar einhängen.
Menge: 1,000 Stk

**14.04.5 Wassernase-Hauseingangstüre (defekt)**
Türblatt aushängen, vor Ort oder in der Werkstatt reparieren, Transport wird nicht gesondert vergütet. Wassernase (defekt) bis 0,07 m breit x 0,05 m hoch x 1,00 m lang, vorsichtig lösen, abhebeln, beifräsen, Schrauben herausbohren und entsorgen. Holzwerk für neue Wassernase beiarbeiten. Anfallendes Material wird Eigentum des Auftragnehmers.
Menge: 1,000 Stk

**14.04.6 Wassernase-Hauseingangstür**
Türblatt aushängen, vor Ort oder in der Werkstatt reparieren, Transport wird nicht gesondert vergütet. Wassernase bis 0,07 m breit x 0,05 m hoch x 1,00 m lang anfertigen, grundieren und schleifen. Wassernase anpassen, Schraublöcher vorbohren, aufkrausen, mit Schrauben befestigen und Schraublöcher mit 2 K-Spachtel schließen und schleifen. Streichfähige Ausführung. Holzart: Eiche, Fichte/Tanne, Lärche, Meranti Türflügel gangbar einhängen.
Menge: 1,000 Stk

**14.04.7 Defektes Einbohrtürband (Haus- / Zimmertür) demontieren**
Türblatt aushängen, vor Ort oder in der Werkstatt reparieren, Transport wird nicht gesondert vergütet. Ab- oder ausgebrochenes Einbohrtürband im Türblatt herausbohren, Türflügel gangbar einhängen. Anfallendes Material wird Eigentum des Auftragnehmers.
Menge: 1,000 Stk

**14.04.8 Beschädigtes Holzwerk (Haus- / Zimmertür) im Bandbereich beiarbeiten**
Türblatt aushängen, vor Ort oder in der Werkstatt reparieren, Transport wird nicht gesondert vergütet. Beschädigtes Holzwerk im Bereich des Einbohrbandes mit Dübel ausleimen und beiarbeiten. Holzwerk beischleifen und 1 x grundieren. Türflügel gangbar einhängen.
Menge: 1,000 Stk

**14.04.9 Beschädigtes Holzwerk (Haus- / Zimmertür) im Bandbereich großflächig beiarbeiten**
Türblatt aushängen, vor Ort oder in der Werkstatt reparieren, Transport wird nicht gesondert vergütet. Holzwerk im Bereich des Einbohrbandes großflächig ausfräsen und beistemmen. Paßstück anfertigen, einpassen, einleimen, zusätzlich verschrauben, nach Abbinden des Leimes das Holzwerk beiarbeiten, schleifen und 1 x grundieren. Maß: bis Maß bis 0,16 m Breite x 0,60 m Länge x 0,022 m Stärke. Türflügel gangbar einhängen.
Menge: 1,000 Stk

**14.04.10 Beschädigtes Holzwerk (Haustür- / Zimmertür) im Bandbereich komplett beiarbeiten**
Türblatt aushängen, vor Ort oder in der Werkstatt reparieren, Transport wird nicht gesondert vergütet. Beschädigtes Türblatt im Bandbereich komplett beischneiden, Anleimer anfertigen, anpassen, anleimen, nach Abbinden des Leimes, das Holzwerk beiarbeiten, schleifen und 1 x grundieren. Türfalz neu herstellen. beiarbeiten, schleifen und 1 x grundieren. Maß: bis 0,06 Breite x 2,20 m Länge x 0,068 m Stärke Türflügel gangbar einhängen.
Menge: 1,000 Stk

**14.04.11 Einbohrband (Haustür- / Zimmertür) erneuern**
Türblatt aushängen, vor Ort oder in der Werkstatt reparieren, Transport wird nicht gesondert vergütet. Einbohrband mittels Schablone einfräsen und montieren. Türflügel gangbar einhängen.
Menge: 1,000 Stk

**14.04.12 Falzband (Haustür- / Zimmertür) erneuern**
Türblatt aushängen, vor Ort oder in der Werkstatt reparieren, Transport wird nicht gesondert vergütet. Falzband mittels Schablone einfräsen und mit Schrauben befestigen. Türblatt gangbar einhängen.
Menge: 1,000 Stk

**14.04.13 Fitschen- Einstemmband (Düsseldorferband) Haustür/Zimmertür erneuern**
Türblatt aushängen, vor Ort oder in der Werkstatt reparieren, Transport wird nicht gesondert vergütet. Fitschen- Einstemmband mit einer Maschine einstemmen. Fitschen- Einstemmband ausrichten, Befestigungslöcher vorbohren, aufkrausen und mit Schrauben befestigen. Schraublöcher mit 2 K Spachtel füllen und beischleifen. Holzwerk 1x grundieren. Türflügel gangbar einhängen.
Menge: 1,000 Stk

**14.04.14 Beschädigtes Holzwerk am Blendrahmen (Haustür im Bandbereich) bearbeiten**
Holzwerk im Bereich des Einbohrbandes mit Dübel ausleimen und beiarbeiten. Holzwerk beischleifen und 1 x grundieren.
Menge: 1,000 Stk

**14.04.15 Beschädigtes Holzwerk am Blendrahmen (Haustür im Bandbereich) großflächig beiarbeiten**
Holzwerk im Bereich des Einbohrbandes großflächig
ausfräsen u. beistemmen. Passstück anfertigen,
einpassen, einleimen, zusätzlich verschrauben, nach
Abbinden des Leimes das Holzwerk beiarbeiten, schleifen
und 1 x grundieren. Maß: bis 0,08 m Breite x 0,60 m
Länge x 0,022 m Stärke.
Menge: 1,000 Stk

**14.04.16 Blendrahmen auf der Schloßseite (Haustürschließblech) reparieren**
Schließblech demontieren, abgebrochene Schrauben herausbohren und entsorgen. Beschädigtes Holzwerk im Schließblechbereich auf neues, verlängertes Schließblech beifräsen und beistemmen.
Menge: 1,000 Stk

**14.04.17 Blendrahmen auf der Schloßseite (Haustürschließblech) ausbessern**
Schließblech demontieren, abgebrochene Schrauben herausbohren und entsorgen. Beschädigtes Holzwerk im Schließblechbereich herausfräsen. Passstück anfertigen, anzeichen, einfräsen, einleimen und zusätzlich verschrauben. Fräsungen für neues verlängertes Schließblech herstellen.
Menge: 1,000 Stk

**14.04.18 Blendrahmen auf der Schloßseite (Haustür-Zusatzschließblech) ausbessern**
Zusatzschließblech demontieren, abgebrochene Schrauben herausbohren und entsorgen. Beschädigtes Holzwerk im Schließblechbereich herausfräsen. Passstück anfertigen, anzeichen, einfräsen, einleimen und zusätzlich verschrauben. Fräsungen für neues Schließblech herstellen.
Menge: 1,000 Stk

**14.04.19 Blendrahmen richten, Türblatt gang- und schließbar einsetzen**
Blendrahmenschrauben lösen, lose Putzreste entfernen, herausstemmen, Blendrahmen auf Türblatt ausrichten, hinterfüttern, mit vorhandenen und neuen Schrauben / Rahmendübel befestigen.
Menge: 1,000 Stk

**14.04.20 Türblatt an der Schloßseite (Haus-/Zimmertür im Schloßbereich)**
Türblatt aushängen, vor Ort oder in der Werkstatt reparieren, Transport wird nicht gesondert vergütet. Defekte Beschlagteile (Zylinder + Drücker- / Wechselgarnitur + Schloß) demontieren und entsorgen. Intakte Beschlagteile zur späteren Montage lagern. Abgebrochene Schrauben herausbohren. Beschädigtes Holzwerk an der Schloßseite großflächig herausfräsen und für Paßstück beistemmen. Paßstück anfertigen, einpassen, einleimen, zusätzlich verschrauben, nach Abbinden des Leimes das Holzwerk beiarbeiten, schleifen und 1 x grundieren. Maß: bis 0,16 m Breite x 0,60 m Länge x 0,022 m Stärke Türstulp und Schloßkasten neu einstemmen/nachfräsen. Türflügel gangbar einhängen. Anfallendes Material wird Eigentum des Auftragnehmers.
Menge: 1,000 Stk

**14.04.21 Türblatt an der Schloßseite (Haus-/Zimmertür im Schloßbereich) reparieren**
anfertigen, anpassen, anleimen, nach Abbinden des
Leimes, das Holzwerk beiarbeiten. Türfalz neu
herstellen. Türstulp und Schloßkasten neu
einstemmen/nachfräsen. Anleimer schleifen und 1 x
grundieren. Maß: bis 0,06 Breite x 2,20 m Länge x 0,068
m Stärke beiarbeiten, schleifen und 1 x grundieren.
Türflügel gangbar einhängen. Anfallendes Material wird
Eigentum des Auftragnehmers
Menge: 1,000 Stk

**14.04.22 Haus- / Zimmertürfüllung erneuern**
Türblatt aushängen, vor Ort oder in derWerkstatt reparieren, Transport wird nicht gesondert vergütet. Halteleisten komplett demontieren und seitlich lagern. Defekte Haustürfüllung demontieren und ensorgen. Neue Haustürfüllung (Massivholz bis 30 mm stark) nach vorhandenem Muster mit allen Profilen anfertigen. Haustürfüllung schleifen und 1x grundieren. Haustürfüllung einpassen und mit vorhandenen Halteleisten montieren. Hausfüllung umlaufend mit überstreichbarem Silicon versiegeln. Türflügel gangbar einhängen. Anfallendes Material wird Eigentum des Auftragnehmers.
Menge: 1,000 m²

**14.04.23 Haustürblatt beispachteln**
Kleinere Beschädigungen am Haustürblatt mit 2 K Spachtel mehrfach beiarbeiten, schleifen und 1 x grundieren. Türflügel anliefern und gangbar einhängen.
Menge: 1,000 Stk

**14.04.24 Füllung / Glashalteleisten (defekt) Haustür demontieren**
Defekte Füllungs / Glashalteleisten demontieren und entsorgen. Türflügel entnageln, Kitt und Siliconreste entfernen.
Menge: 1,000 m

**14.04.25 Füllung / Glashalteleisten erneuen, Kiefer streichfähig (Haus- / Zimmertür)**
Neue Füllung / Glashalteleisten nach vorhandenem Muster mit allen Profilen anfertigen. Profilleisten schleifen und 1 x grundieren. Profilleisten, Kiefer, in streichfähige Ausführung, schleifen und 1 x grundieren, mit Nägel befestigen. Querschnitt bis 0,03 x 0,03 m
Menge: 1,000 m

**14.04.26 Füllung / Glashalteleisten erneuen, Eiche lackiert, Haus-/Zimmertür**
Neue Füllung / Glashalteleisten nach vorhandenem Muster mit allen Profilen anfertigen. Profilleisten in Eiche, schleifen und 2 x 2 K Lack lackieren. Profilleisten auf Gehrung zuschneiden, einpassen, einleimen, zusätzlich mit Nägel befestigen. Querschnitt bis 0,03 x 0,03 m.
Menge: 1,000 m

**14.04.27 Zimmertürtüre aushängen**
Zimmertüre aushängen und seitlich zur späteren Montage
lagern.
Menge: 1,000 Stk

**14.04.28 Zimmertüre wieder einhängen**
Zimmertüre wieder einhängen.
Menge: 1,000 Stk

**14.04.29 Beschädigte Zimmertürbekleidung beispachteln**
Beschädigtes Holzwerk reinigen, beistemmen, mit 2K Spachtel mehrfach Beiarbeiten, schleifen und 1 x grundieren.
Menge: 1,000 Stk

**14.04.30 Beschädigte Zimmertürbekleidung reparieren**
Beschädigtes Holzwerk herausschneiden, herausstemmen, Nägel und Schrauben entfernen und für Passstück vorbereiten. Passstück anfertigen, einleimen, zusätzlich mit Mauerwerk verdübeln und verschrauben. Passstück nach Abbinden des Leimes beiarbeiten, schleifen u. 1 x streichen. Vorhandenes Schließblech einfräsen, einpassen und montieren. Maße: Bekleidung bis 0,60 m Einzellänge x 0,06 m Breite x 0,014 m stark.
Menge: 1,000 Stk

**14.04.31 Beschädigte Zimmertürbekleidung komplett erneuern**
Beschädigte Zimmertürbekleidung vorsichtig demontieren und entsorgen. Rest Nägel und Schrauben aus der Türfutterkante entfernen. Türfutterkante beihobeln und lose Holzteile wieder aufleimen. Zimmertürbekleidung nach Maß anfertigen, anpassen, aufleimen, zusätzlich mit Mauerwerk verdübeln u. verschrauben. Zimmertürbekleidung nach Abbinden des Leimes beiarbeiten, schleifen und 1 x streichen. Vorhandenes Schließblech einfräsen, einpassen und montieren. Maße: Bekleidung bis 2.20 m Einzellänge x 0,06 m Breite x 0,014 m Stark.
Menge: 1,000 Stk

**14.04.32 Beschädigte Zimmertürbekleidung (Zierbekleidung) komplett erneuern**
Beschädigte Zimmertürbekleidung (Zierbekleidung) vorsichtig demontieren und entsorgen. Rest Nägel und Schrauben aus der Türfutterkante entfernen. Türfutterkante beihobeln und lose Holzteile wieder aufleimen. Zimmertürbekleidung (Zierbekleidung) nach Maß anfertigen, anpassen, aufleimen, zusätzlich mit Mauerwerk verdübeln u. verschrauben. Zimmertürbekleidung nach Abbinden des Leimes beiarbeiten, schleifen und 1 x streichen. Maße: Bekleidung bis 2.20 m Einzellänge x 0,06 m Breite x 0,014 m Stark.
Menge: 1,000 Stk

**14.04.33 Loses Türfutter ausrichten und befestigen.**
Zimmertürbekleidung (Zierbekleidung) vorsichtig demontieren und seitlich zur späteren Montage lagern. Nägel, Schrauben und Leimreste von Türfutterkante entfernen. Mörtelreste hinter losem Türfutter entfernen und entsorgen. Türfutter hinterklotzen, ausrichten, mit Dübel + Schrauben und Montageschaum befestigen. Zimmertürbekleidung wieder anpassen, aufleimen und mit Nägel befestigen.
Menge: 1,000 Stk

**14.04.34 Kalkleiste an Zimmertürbekleidung erneuern**
Beschädigte Kalkleiste demontieren und entsorgen. Nägel und Schrauben aus Bekleidung entfernen. Kalkleiste nach Muster anfertigen, anpassen, anleimen und mit Nägel befestigen. Maß: bis 0,03 m breit x 2,20 m Lang x 0,025 stark.
Menge: 1,000 Stk

**14.04.35 Füllung / Glashalteleisten (defekt) demontieren, Zimmertür**
Defekte Füllungs / Glashalteleisten demontieren und entsorgen. Türflügel entnageln, Kitt und Siliconreste entfernen.
Menge: 1,000 m

**14.04.36 Lichtöffnung in Türblatt einschneiden**
Türblatt aushängen, vor Ort oder in der Werkstatt reparieren, Transport wird nicht gesondert vergütet. Lichtöffnung an Türblatt anzeichnen und einschneiden. Hohlräume für Glasleisten mit Paßstücken ausleimen und beiarbeiten. Anfallendes Material wird Eigentum des Auftragnehmers.
Menge: 1,000 Stk

**14.04.37 Lüftungsöffnung in Türblatt herstellen**
Türblatt aushängen, vor Ort oder in der Werkstatt Lüftungsöffnung an Türblatt anzeichnen, Schablone auflegen und einfräsen, Hohlräume mit Paßstücken ausleimen und beiarbeiten. Der Transport wird nicht gesondert vergütet. Anfallendes Material wird Eigentum des Auftragnehmers.
Menge: 1,000 Stk

**14.04.38 Füllung/Glashalteleisten erneuen, Kiefer streichfähig, Zimmertür**
Neue Füllung / Glashalteleisten nach vorhandenem Muster mit allen Profilen anfertigen. Profilleisten, Kiefer, in streichfähige Ausführung, schleifen und 1 x grundieren. Profilleisten auf Gehrung zuschneiden, einpassen, einleimen, zusätzlich mit Nägel befestigen. Querschnitt bis 0,03 x 0,03 m.
Menge: 1,000 m

**14.04.39 Füllung / Glashalteleisten erneuen, Eiche lackiert, Zimmertür**
Neue Füllung / Glashalteleisten nach vorhandenem Muster mit allen Profilen anfertigen. Profilleisten in Eiche, schleifen und
2 x 2 K Lack lackieren. Profilleisten auf Gehrung zuschneiden, einpassen, einleimen, zusätzlich mit Nägel befestigen. Querschnitt bis 0,03 x 0,03 m.
Menge: 1,000 m

**14.04.40 Verglasung liefern und montieren (VSG)**
Türblatt aushängen, vor Ort oder in der Werkstatt reparieren, Transport wird nicht gesondert vergütet. Verglasung auf Maß zuschneiden, mit Vorlegeband einlegen, verklotzen und mit Glashalteleisten montieren. Anschlußfugen beidseitig versiegeln. Mindestberechnungsgröße 1 m².
Menge: 1,000 m²

**14.04.41 Defektes Türblatt ausbauen und entsorgen**
Defektes Türblatt ausbauen und entsorgen.
Menge: 1,000 Stk

**14.04.42 Anfertigen eines Türblattes aus einem Rohling (Vollspaneinlage), streichfähiger Furnieroberfläche**
Anfertigen eines Türblattes aus einem Rohling -
Sonderanfertigung, Maß: 0,90 bis 1,15 m breit x 2,00
bis 2,20 m hoch. Türblattrohling mit Vollspaneinlage
umlaufend Massivholzrahmen und MDF Deck +
streichfähiger Furnieroberfläche. Türfalz nach
vorhandenen Muster herstellen. Vorhandenes Türschloß
mit Türstulp + Drücker + Zylinderöffnung einstemmen,
einfräsen und einpassen. Vorhandene Falzbänder,
Fitschen- Einstemmbänder mit einer Maschine einfräsen,
einstemmen und einpassen. Türblatt anliefern,
einhängen, Fitschen- Einstemmband ausrichten,
Befestigungslöcher vorbohren, aufkrausen und mit
Schrauben befestigen. Schraublöcher mit 2 K Spachtel
füllen und beischleifen. Holzwerk 1x grundieren.
Türblatt gangbar einstellen.
Menge: 1,000 Stk

**14.04.43 Anfertigen eines Türblattes aus einem Rohling (Röhrenspaneinlage) - streichfähiger Furnieroberfläche**
Anfertigen eines Türblattes aus einem Rohling -
Sonderanfertigung, Maß: 0,90 bis 1,15 m breit x 2,00
bis 2,20 m hoch. Türblattrohling mit Röhrenspaneinlage
umlaufend Massivholzrahmen und MDF Deck +
streichfähiger Furnieroberfläche. Türfalz nach
vorhandenen Muster herstellen. Vorhandenes Türschloß
mit Türstulp + Drücker + Zylinderöffnung einstemmen,
einfräsen und einpassen. Vorhandene Falzbänder,
Fitschen- Einstemmbänder mit einer Maschine einfräsen,
einstemmen und einpassen. Türblatt anliefern,
einhängen, Fitschen- Einstemmband ausrichten,
Befestigungslöcher vorbohren, aufkrausen und mit
Schrauben befestigen. Schraublöcher mit 2 K Spachtel
füllen und beischleifen. Holzwerk 1x grundieren.
Türblatt gangbar einstellen.
Menge: 1,000 Stk

**14.04.44 Anfertigen eines Türblattes aus einem Rohling (Vollspaneinlage), lasierfähiger Furnieroberfläche**
Anfertigen eines Türblattes aus einem Rohling -
Sonderanfertigung, Maß: 0,90 bis 1,15 m breit x 2,00
bis 2,20 m hoch. Türblattrohling mit Vollspaneinlage
umlaufend Massivholzrahmen und MDF Deck + lasierfähiger
Furnieroberfläche. Türfalz nach vorhandenen Muster
herstellen. Vorhandenes Türschloß mit Türstulp +
Drücker + Zylinderöffnung einstemmen, einfräsen und
einpassen. Vorhandene Falzbänder, Fitschen-
Einstemmbänder mit einer Maschine einfräsen,
einstemmen und einpassen. Türoberfläche allseitig mit
2K.Lack 2 x lackieren, einschließlich Zwischenschliff.
Türblatt anliefern, einhängen, Fitschen- Einstemmband
ausrichten, Befestigungslöcher vorbohren, aufkrausen
und mit Schrauben befestigen. Schraublöcher auswachsen.
Türblatt gangbar einstellen.
Menge: 1,000 Stk

**14.04.45 Anfertigen eines Türblattes aus einem Rohling (Röhrenspaneinlage), lasierfähiger Furnieroberfläche**
Anfertigen eines Türblattes aus einem Rohling -
Sonderanfertigung, Maß: 0,90 bis 1,15 m breit x 2,00
bis 2,20 m hoch. Türblattrohling mit Röhrenspaneinlage
umlaufend Massivholzrahmen und MDF Deck + lasierfähiger
Furnieroberfläche. Türfalz nach vorhandenen Muster
herstellen. Vorhandenes Türschloß mit Türstulp +
Drücker + Zylinderöffnung einstemmen, einfräsen und
einpassen. Vorhandene Falzbänder, Fitschen-
Einstemmbänder mit einer Maschine einfräsen, einstemmen
und einpassen. Türoberfläche allseitig mit 2K.Lack 2 x
lackieren, einschließlich Zwischenschliff. Türblatt
anliefern, einhängen, Fitschen- Einstemmband
ausrichten, Befestigungslöcher vorbohren, aufkrausen
und mit Schrauben befestigen. Schraublöcher auswachsen.
Türblatt gangbar einstellen.
Menge: 1,000 Stk

**14.04.46 Anfertigen eines Türblattes aus einem Rohling, (Röhrenspaneinlage), HPL Oberfläche**
Anfertigen eines Türblattes aus einem Rohling -
Sonderanfertigung, Maß: 0,90 bis 1,15 m breit x 2,00
bis 2,20 m hoch. Türblattrohling mit Röhrenspaneinlage
umlaufend Massivholzrahmen und MDF Deck + HPL
Oberfläche.(Schichtstoff n. Karte des Herstellers)
Türfalz nach vorhandenen Muster herstellen.
Vorhandenes Türschloß mit Türstulp + Drücker +
Zylinderöffnung einstemmen, einfräsen und einpassen.
Vorhandene Falzbänder, Fitschen- Einstemmbänder mit
einer Maschine einfräsen, einstemmen und einpassen.
Türkanten umlaufend mit 2K.Lack 2 x lackieren,
einschließlich Zwischenschliff. Türblatt anliefern,
einhängen, Fitschen- Einstemmband ausrichten,
Befestigungslöcher vorbohren, aufkrausen und mit
Schrauben befestigen. Schraublöcher auswachsen.
Türblatt gangbar einstellen.
Menge: 1,000 Stk

**14.04.47 Anfertigen eines Türblattes aus einem Rohling, (Vollspaneinlage), HPL-Oberfläche**
Anfertigen eines Türblattes aus einem Rohling -
Sonderanfertigung, Maß: 0,90 bis 1,15 m breit x 2,00
bis 2,20 m hoch. Türblattrohling mit Vollspaneinlage
umlaufend Massivholzrahmen und MDF Deck + HPL
Oberfläche.(Schichtstoff n. Karte des Herstellers)
Türfalz nach vorhandenen Muster herstellen. Vorhandenes
Türschloß mit Türstulp + Drücker + Zylinderöffnung
einstemmen, einfräsen und einpassen. Vorhandene
Falzbänder, Fitschen- Einstemmbänder mit einer Maschine
einfräsen, einstemmen und einpassen. Türkanten
umlaufend mit 2K.Lack 2 x lackieren, einschließlich
Zwischenschliff. Türblatt anliefern, einhängen,
Fitschen- Einstemmband ausrichten, Befestigungslöcher
vorbohren, aufkrausen und mit Schrauben befestigen.
Schraublöcher auswachsen. Türblatt gangbar einstellen.
Menge: 1,000 Stk

**14.04.48 Sicherheitsschließblech demontieren, richten u. wieder montieren**
Sicherheitsschließblech demontieren, richten, einpassen und mit neuen Schrauben und Rahmendübel befestigen.
Menge: 1,000 Stk

**14.04.49 Rohrkantenriegel einstellen**
Losen Rohrkantriegel demontieren, beschädigtes Holzwerk säubern, abgebrochene Schrauben herausbohren und neu verleimen. Nach Abbinden des Elimes die geleimten Stellen beiarbeiten. Schraublöcher zusätzlich mit Dübel ausleimen. Vorhandenen Rohrkantriegel wieder einpassen und montieren. Rohrkantriegel gangbar einstellen.
Menge: 1,000 Stk

**14.04.50 Bodenhülse für Rohrkantenriegel ausrichten**
Lose Bodenhülse für Rohrkantenriegel reinigen, ausrichten und mit 2K-Mörtel Festsetzen.
Menge: 1,000 Stk

**14.04.51 Schloss richten**
Loses Türschloss demontieren und seitlich lagern. Abgebrochene Schrauben herausbohren. Schloßkasten säubern und teilweise nachstemmen. (vergrößern) Schraublöcher mit Holzdübel ausleimen und beiarbeiten. Türschloss wieder einsetzen und mit neuen Schrauben
befestigen.
Menge: 1,000 Stk

**14.04.52 Schließblech richten**
Loses Schließblech demontieren, richten und seitlich lagern. Abgebrochene Schrauben herausbohren. Schraublöcher mit Holzdübel ausleimen und beiarbeiten. Schließblech tiefer einstemmen. Schließblech wieder einsetzen und mit neuen Schrauben befestigen.
Menge: 1,000 Stk

**14.04.53 Schließblech Verstärkung liefern und montieren**
Stahlzarge im Schließbereich richten und zusätzlich eine Schließblech Verstärkung aus Flacheisen (Maß: bis 0,035 x 0,40 x 0,005 m, liefern und montieren. Befestigung durch Blindnieten.
Menge: 1,000 Stk

**14.04.54 Farbe entfernen**
Farbereste an Schloßfalle und Riegel entfernen. Schloß ölen und gangbar einstellen.
Menge: 1,000 Stk

**14.04.55 Elektrischen Türöffner nachstellen**
Lose Elektrischen Türöffner ausrichten und lose Schrauben mit Schraubenfest befestigen.
Menge: 1,000 Stk

**14.04.56 Haustür- Einbohrbänder nachstellen**
Haustüre aushängen, Türbänder ausrichten, Haustüre wieder einhängen und gangbar einstellen.
Menge: 1,000 Stk

**14.04.57 Fitschenring unterlegen**
Haustüre aushängen, Fitschenringe auf Türbänder auflegen, Haustüre wieder einhängen und gangbar einstellen.
Menge: 1,000 Stk

**14.04.58 Türschließer aller Art nachstellen**
Schließkörper + losen Arm ausrichten und mit neuen Schrauben befestigen. Türschließer gangbar einstellen.
Menge: 1,000 Stk

**14.04.59 Türbodendichtung z.B. Kältefeind erneuern**
Türblatt aushängen, defekte Türbodendichtung demontieren und entsorgen. Neue Dichtung zuschneiden und montieren. Türblatt wieder einhängen. Dichtung zum Boden hin einstellen.
Menge: 1,000 Stk

**14.04.60 Türbodendichtung z.B. Kältefeind (defekt) demontieren**
Türblatt aushängen, vor Ort oder in der Werkstatt reparieren, Transport wird nicht gesondert vergütet. Defekte Türbodendichtung demontieren und entsorgen, Abgebrochene Schrauben herausbohren. Dichtungsnute reinigen und nachfräsen.
Menge: 1,000 Stk

**14.04.61 Türbodendichtung, Kältefeind erneuern**
Türdichtung auf Türblattbreite einkürzen, einpassen und montieren. Türblatt anliefern, einhängen und Kältefeind zum Boden hin anpassen und gangbar einstellen. Maße bis 1,15 m Breite.
Menge: 1,000 Stk

**14.04.62 Türbodendichtung (Kältefeind) durch einfräsen erneuern**
Türblatt aushängen, vor Ort oder in der Werkstatt reparieren, Transport wird nicht gesondert vergütet. Türblattkante von Sand + Schraub + Nagelreste reinigen. Beschlagsnute einfräsen und Halterungen einstemmen. Türdichtung auf Türblattbreite einkürzen, einpassen und montieren. Türblatt anliefern, einhängen und Kältefeind zum Boden hin anpassen und gangbar einstellen.
Maße bis 1,15 m.
Menge: 1,000 Stk

**14.04.63 Dreipunkteinsteckverriegelung (defekt) mit Roll-, Schubzapfen oder Schwenkverriegelung demontieren**
Profilzylinder + Wechselgarnitur demontieren und
seitlich zur späteren Montage lagern. Defekte
Dreipunkteinsteckverriegelung mit Roll-, Schubzapfen
oder Schwenkverriegelung demontieren und entsorgen.
Menge: 1,000 Stk

**14.04.64 Dreipunkteinsteckverriegelung (neu) mit Roll-, Schubzapfen oder Schwenkverriegelung liefern und montieren**
Neue Dreipunkteinsteckverriegelung mit Roll-,
Schubzapfen oder Schwenkverriegelung liefern, einpassen
und gangbar montieren. Vorher demontierte
Profilzylinder + Wechselgarnitur wieder anpassen und
montieren.
Menge: 1,000 Stk

**14.04.65 Handhabe, Knauf, Griff oder Stangengriff wieder befestigen**
Handhabe, Knauf, Griff oder Stangengriff ausrichten, defekte Verschraubung demontieren Und durch neue Schrauben ersetzen.
Menge: 1,000 Stk

**14.04.66 Tür- oder Seitenteil kürzen**
Türblatt- oder Seitenteil ausbauen, vor Ort oder in der Werkstatt reparieren, Transport wird nicht gesondert vergütet. Beschlagteile Drücker / Wechselgarnitur + Zylinder + Schloß demontieren und seitlich zur späteren Montage lagern. Türblatt in der Breite einkürzen. Schloßkasten und Stulp nachfräsen. Beschläge wieder anpassen und montieren. Türblatt gang- + schließbar einsetzen.
Menge: 1,000 Stk

**14.04.67 Türblatt im unteren Bereich ausleimen**
Türblatt nach einkürzung im unteren Bereich ausleimen. Hohlräume / Stege ausfräsen, beistemmen und für Einleimer vorbereiten. Einleimer anfertigen, einpassen, einleimen und nach Abbinden des Leimes beiarbeiten. Kanten mit Schleifpapier brechen. Einleimermaß: 38 mm breit x 30 mm hoch x bis 1,15 m lang Türblatt wieder anliefern und gangbar einhängen.
Menge: 1,000 Stk

**14.04.68 Aluminium- Abdeckblende im Schloßbereich (defekt)**
Defekte Aluminium- Abdeckblende im Schloßbereich demontieren und entsorgen. Holzwerk richten und für neue Blende vorbereiten.
Menge: 1,000 Stk

**14.04.69 Aluminium- Abdeckblende gekantet, für Schloßbereich erneuern**
Aluminium- Abdeckblende gekantet für Schloßbereich liefern und montieren.
Maße: bis 0,15 m breit x 0,60 m lang x 0,001 m stark.
Menge: 1,000 Stk

**14.04.70 Haustür- Aufdeckdichtung (defekt) demontieren und entsorgen**
Haustür- Aufdichtung (defekt) demontieren und
entsorgen.
Menge: 1,000 m

**14.04.71 Haustür- Aufdeckdichtung nach Muster liefern**
Haustür- Aufdeckdichtung nach Muster liefern, zuschneiden, einpassen und montieren. Gehrungen verschweißen.
Menge: 1,000 m

**14.04.72 Türzusatz- oder Fallenschloss nachstellen**
Türzusatz- oder fallenschloss überprüfen, ölen, ausrichten und mit neuen Schrauben befestigen. Türschloß gangbar einstellen
Menge: 1,000 Stk

**14.04.73 Fenster- / Haustüröffnung (rechteckig) provisorisch mit Spanplatte schließen**
Fenster- / Haustüröffnungen aufmessen, Spanplatten auf Maß in der Werkstatt zuschneiden, anliefern, anpassen und mit Schrauben befestigen.
Menge: 1,000 m²

**14.04.74 Fenster- / Haustüröffnung (Stich / Rundbogen) provisorisch mit Spanplatte schließen**
Fenster- / Haustüröffnungen aufmessen, Spanplatten auf
Maß in der Werkstatt zuschneiden, anliefern, anpassen
und mit Schrauben befestigen.
Menge: 1,000 Stk

**14.04.75 Erneuerung Lüftungsgitter**
Defektes Lüftungsgitter ausbauen, neues Kunsstoff Lüftungsgitter nach DIN 68706 + 18017 liefern und passend einbauen. Evtl. Aussparung vergrößern oder neu erstellen. Kunsstoff ca. 76 mm x 430 mm. Freier Lüstungsquerschnitt größer 15 cm². Farbe passend zur Türfarbe
Menge: 1,000 Stk

**14.04.76 Dichtungsleiste für vorh. Türen**
Dichtungsleiste für vorh. Türen als Rauchschutz oder gegen Zugluft. Massivholz-Dichtungs-Leiste ca. 35 x 14 mm für vorhandene Türelemente in streichfähiger Ausfürung liefern und montieren (geschraubt).
Menge: 1,000 m

**14.04.77 Massivholz-Dichtungs-Leiste wie vorherige Position**
Massivholz-Dichtungs-Leiste wie vor, jedoch gedübelt und geschraubt.
Menge: 1,000 m

#### Untertitel 14.05 Obentürschließer und Bodentürschließer

**14.05.1 DORMA TS 93 B (G), Contur Design, Größe EN 2-5**
Gleitschienen - Türschließer nach EN 1154, mit CE-Kennzeichnung, im Softline-Design, mit stark abfallendem Öffnungsmoment. Schließgeschwindigkeit, Endschlag, hydraulisch kontrollierte Öffnungsdämpfung und Schließverzögerung über Ventil einstellbar. Montagekonsole mit universellem Lochgruppensystem. DIN-L und DIN-R verwendbar. Lieferung einschl. Montage, Sonst wie vor, oder gleichwertig, Farbton: Silberfarbig, Dunkelbronze, Weiß Einschl. Demontage des defekten Schließers und fachgerechter Entsorgung
Menge: 1,000 Stk

**14.05.2 DORMA TS 92 N, Größe EN 2-4**
Gleitschienen-Türschließer nach EN 1154, mit CE-Kennzeichnung, im Contur-Design, mit Gleitschiene höhenverstellbar, mit stark abfallendem Öffnungsmoment. Zwei Schließbereiche (180 °-15°/15°-0°), unabhängig voneinander über Ventile komfortabel von vorn stufenlos einstellbar. Montagekonsole mit universellem Lochgruppensystem. Größe EN 2-4 verstellbar, DIN-L und DIN-R verwendbar. Lieferung einschl. Montage, Sonst wie vor, oder gleichwertig, Farbton: Silberfarbig, Dunkelbronze, Weiß einschl. Demontage des defekten Schließers und fachgerechter Entsorgung
Menge: 1,000 Stk

**14.05.3 DORMA TS 83, Größe EN 2-6**
Scherengestänge-Türschließer nach EN 1154, mit CE-Kennzeichnung, mit integrierter selbstregulierender Öffnungsdämpfung. Schließgeschwindigkeit und Endschlag stufenlos einstellbar. DIN-L und DIN-R verwendbar. Lieferung einschl. Montage, Sonst wie vor, oder gleichwertig, Farbton: Silberfarbig, Dunkelbronze, Weiß einschl. Demontage des defekten Schließers und fachgerechter Entsorgung
Menge: 1,000 Stk

**14.05.4 DORMA Drehlager**
Für die Montage auf Band- u. Bandgegenseite Lieferung einschl. Montage, Sonst wie vor, oder gleichwertig, Farbton: Silberfarbig, Dunkelbronze, Weiß Einschl. Demontage des defekten Drehlagers und fachgerechter Entsorgung
Menge: 1,000 Stk

**14.05.5 DORMA Gleitschiene G-N zu TS 93**
Standardgleitschiene, Softline o. Contur Design DIN-L und DIN-R verwendbar. Lieferung einschl. Montage, Sonst wie vor, oder gleichwertig, Farbton: Silberfarbig, Weiß Einschl. Demontage der defekten Gleitschiene und fachgerechter Entsorgung
Menge: 1,000 Stk

**14.05.6 DORMA Gestänge für die Schließer TS 83**
Normalgestänge. Lieferung einschl. Montage, Sonst wie vor, oder gleichwertig, Farbton: Silberfarbig, Dunkelbronze, Weiß Einschl. Demontage des defekten Gestänges und fachgerechter Entsorgung
Menge: 1,000 Stk

**14.05.7 DORMA Rastfeststellarm für die Schließer TS 83**
Rastfeststellarm. Lieferung einschl. Montage Sonst wie vor, oder gleichwertig, Farbton: Silberfarbig, Dunkelbronze, Weiß Einschl. Demontage des defekten Gestänges und fachgerechter Entsorgung
Menge: 1,000 Stk

**14.05.8 DORMA Montagplatte zu TS 93 B (G)**
Für die Montage von Obentürschließern an Feuer- und Rauchschutztüren, Lieferung einschl. Montage Sonst wie vor, oder gleichwertig, Farbton: Silberfarbig, Dunkelbronze, Weiß Einschl. Demontage der defekten Montageplatte und fachgerechter Entsorgung
Menge: 1,000 Stk

**14.05.9 DORMA Montagplatte zu TS 83**
Für die Montage von Obentürschließern an Feuer- und Rauchschutztüren, Lieferung einschl. Montage Sonst wie vor, oder gleichwertig, Farbton: Silberfarbig, Dunkelbronze, Weiß Einschl. Demontage der defekten Montageplatte und fachgerechter Entsorgung
Menge: 1,000 Stk

**14.05.10 DORMA Öffnungsbegrenzung zu Gleitschiene G-N**
Zum nachträglichen Einschub in die Gleitschiene. Einstellbar zwischen 80° und max. 120°.
Lieferung einschl. Montage Sonst wie vor, oder gleichwertig, Einschl. Demontage der defekten Öffnungsbegrenzung und fachgerechter Entsorgung
Menge: 1,000 Stk

**14.05.11 DORMA Rastfeststelleinheit RF, zu Gleitschiene G-N und G 20**
Ermöglicht ein exaktes Feststellen von Türen ohne Rückfederung bis zu einem Öffnungswinkel von ca. 150°. Die Rastfeststellung lässt sich einfach ein- und ausschalten und die Ausrückkraft kann der jeweiligen Türsituation angepasst werden. Lieferung einschl. Montage Sonst wie vor, oder gleichwertig, Einschl. Demontage der defekten Rastfeststelleinheit und fachgerechter Entsorgung
Menge: 1,000 Stk

**14.05.12 DORMA Gleitbock zu Gleitschiene**
DORMA Gleitbock zu Gleitschiene, Lieferung einschl. Montage Sonst wie vor, oder gleichwertig, Farbton: Schwarz Einschl. Demontage des defekten Gleitbockes und fachgerechter Entsorgung.
Menge: 1,000 Stk

**14.05.13 Zulage für Sonderfarben DORMA-Produkte**
RAL Sonderfarben, Niro Design, Messing Poliert. Lieferung einschl. Montage,
Sonst wie vor, oder gleichwertig,
Aufschlag von 77 %
Menge: 1,000 Stk

**14.05.14 GEZE Obentürschließer TS 5000 (L)**
GEZE Obentürschließer TS 5000 (L) für die Montage an Feuer- und Rauchschutztüren, nach EN 1154 A, Größe 2-6, von vorn einstellbare Schließkraft, Schließgeschwindigkeit, Öffnungsdämpfung und Endschlag, mit optischer Größenanzeige. Lieferung einschl. Montage Sonst wie vor, oder gleichwertig, Farbton: Silberfarbig, Dunkelbronze, Weiß Einschl. Demontage des defekten Schließers und fachgerechter Entsorgung.
Menge: 1,000 Stk

**14.05.15 GEZE Obentürschließer TS 4000, Größe 1-6**
GEZE Obentürschließer TS 4000, Größe 1-6, von vorn einstellbare Schließkraft, Schließgeschwindigkeit und Öffnungsdämpfung nach EN 1154 A, mit optischer Größenanzeige. Lieferung einschl. Montage Sonst wie vor, oder gleichwertig, Farbton: Silberfarbig, Dunkelbronze, Weiß Einschl. Demontage des defekten Schließers und fachgerechter Entsorgung.
Menge: 1,000 Stk

**14.05.16 GEZE Obentürschließer TS 3000 V**
GEZE Obentürschließer TS 3000 V nach EN 1154 A, Größe 1-4, Schließkraft seitlich einstellbar. Lieferung einschl. Montage Sonst wie vor, oder gleichwertig, Farbton: Silberfarbig, Dunkelbronze, Weiß einschl. Demontage des defekten Schließers und fachgerechter Entsorgung.
Menge: 1,000 Stk

**14.05.17 GEZE Drehlager**
GEZE Drehlager für die Montage auf Band- u. Bandgegenseite Lieferung einschl. Montage Sonst wie vor, oder gleichwertig, Farbton: Silberfarbig, Dunkelbronze, Weiß Einschl. Demontage des defekten Drehlagers und fachgerechter Entsorgung
Menge: 1,000 Stk

**14.05.18 GEZE Gleitschiene (BG), für die Schließer, TS 5000 (L,S), TS 3000 V (BC), TS 4000 E (R)**
GEZE Gleitschiene (BG), für die Schließer, TS 5000
(L,S), TS 3000 V (BC), TS 4000 E (R) Normalausführung
Lieferung einschl. Montage Sonst wie vor, oder
gleichwertig, Farbton: Silberfarbig, Dunkelbronze, Weiß
Einschl. Demontage der defekten Gleitschiene und
fachgerechter Entsorgung
Menge: 1,000 Stk

**14.05.19 GEZE T-Stop Gleitschiene (BG), für die Schließer, TS 5000 (L,S), TS 3000 V (BC)**
GEZE T-Stop Gleitschiene (BG), für die Schließer, TS 5000 (L,S), TS 3000 V (BC) Normalausführung mit integriertem Türpuffer Lieferung einschl. Montage Sonst wie vor, oder gleichwertig, Farbton: Silberfarbig, Dunkelbronze, Weiß Einschl. Demontage der defekten Gleitschiene und fachgerechter Entsorgung
Menge: 1,000 Stk

**14.05.20 GEZE-Gestänge, für die Schließer TS 4000**
GEZE-Gestänge, für die Schließer TS 4000 Normalausführung Lieferung einschl. Montage Sonst wie vor, oder gleichwertig, Farbton: Silberfarbig, Dunkelbronze, Weiß Einschl. Demontage des defekten Gestänges und fachgerechter Entsorgung
Menge: 1,000 Stk

**14.05.21 GEZE-Feststellgestänge, für die Schließer TS 4000**
GEZE-Feststellgestänge, für die Schließer TS 4000 Lieferung einschl. Montage Sonst wie vor, oder gleichwertig, Farbton: Silberfarbig, Dunkelbronze, Weiß Einschl. Demontage des defekten Gestänges und fachgerechter Entsorgung
Menge: 1,000 Stk

**14.05.22 GEZE-Montageplatte zu Schließer, TS 5000 (L,S), TS 4000 (S)**
GEZE-Montageplatte zu Schließer, TS 5000 (L,S), TS 4000 (S) für die Montage von Obentürschließern an Feuer- und Rauchschutztüren, nach DIN 18263 Lieferung einschl. Montage Sonst wie vor, oder gleichwertig, Farbton: Silberfarbig, Dunkelbronze, Weiß Einschl. Demontage der defekten Montageplatte und fachgerechter Entsorgung.
Menge: 1,000 Stk

**14.05.23 GEZE-Montageplatte zu Schließer, TS 3000 V (BC)**
GEZE-Montageplatte zu Schließer, TS 3000 V (BC) für die Montage von Obentürschließern an Feuer- und Rauchschutztüren, nach DIN 18263 Lieferung einschl. Montage Sonst wie vor, oder gleichwertig, Farbton: Silberfarbig, Dunkelbronze, Weiß Einschl. Demontage der defekten Montageplatte und fachgerechter Entsorgung
Menge: 1,000 Stk

**14.05.24 GEZE-Abdeckkappe TS 4500/5500, für GEZE Schließer TS 5000 (L,S,IS), TS 4000 (S)**
GEZE-Abdeckkappe TS 4500/5500, für GEZE Schließer TS 5000 (L,S,IS), TS 4000 (S) dient als zusätzliche Schutzhaube für den Schließer, Lieferung einschl. Montage Sonst wie vor, oder gleichwertig, Farbton: Silberfarbig, Dunkelbronze, Weiß Einschl. Demontage der defekten Abdeckkappe und fachgerechter Entsorgung
Menge: 1,000 Stk

**14.05.25 GEZE Mechanische Öffnungsdämpfung für die Gleitschiene zu TS 5000 (L,S), TS 3000 V (BC)**
GEZE Mechanische Öffnungsdämpfung für die Gleitschiene
zu TS 5000 (L,S), TS 3000 V (BC) Nachrüst - Set eines
Türpuffers für die Gleitschiene. Lieferung einschl.
Montage Sonst wie vor, oder gleichwertig, Einschl.
Demontage der defekten Öffnungsbegrenzung und
fachgerechter Entsorgung
Menge: 1,000 Stk

**14.05.26 GEZE Mechanische Feststellung für die Gleitschiene zu TS 5000 (L,S,ISM), zu TS 3000 V (BC), zu Boxer (P)**
GEZE Mechanische Feststellung für die Gleitschiene zu
TS 5000 (L,S,ISM), zu TS 3000 V (BC), zu Boxer (P)
durch Einbau der Feststelleinheit in die entsprechende
Gleitschiene wird eine stufenlose einstellbare
Türfeststellung zwischen 80° u. 130° ermöglicht. Die
Haltekraft der Feststellung ist einstellbar. Damit ist
auch die Feststellung ausschaltbar. Lieferung einschl.
Montage Nicht für Rauch- u. Brandschutztüren geeignet!
Sonst wie vor, oder gleichwertig, Einschl. Demontage
der defekten Feststelleinheit und fachgerechter
Entsorgung
Menge: 1,000 Stk

**14.05.27 GEZE Gleitbock zu Gleitschiene**
GEZE Gleitbock zu Gleitschiene 30/50 mm Bauhöhe, Lieferung einschl. Montage Sonst wie vor, oder gleichwertig, Farbton: Dunkelbronze, Weiß Einschl. Demontage des defekten Gleitbockes und fachgerechter Entsorgung.
Menge: 1,000 Stk

**14.05.28 Zulage für Sonderfarben, GEZE - Produkte**
Zulage für Sonderfarben, GEZE - Produkte RAL Sonderfarben, Niro Design, Messing Poliert. Lieferung einschl. Montage, Sonst wie vor, oder gleichwertig,
Aufschlag von 77 %
Menge: 1,000 Stk

**14.05.29 DORMA BTS 75 V, Größe EN 1-4**
DORMA BTS 75 V, Größe EN 1-4 Universal-Bodentürschließer nach EN 1154, mit CE-Kennzeichnung, mit stufenlos einstell- barer Schließkraft und Schließgeschwindigkeit. Schließwirkung ab ca. 175°, mit hydraulisch voll kontrolliertem Schließablauf und Öffnungsdämpfung. Einschließlich Zementkasten, austauschbarer Steckachse. Verwendbar für DIN-L- und DIN-R- sowie Pendeltüren. Deckplatte: Edelstahl o. Messing matt gebürstet Lieferung einschl. Montage Sonst wie vor, oder gleichwertig, Farbton: Silberfarbig, Dunkelbronze, Weiß Einschl. Demontage des defekten Schließers und fachgerechter Entsorgung
Menge: 1,000 Stk

**14.05.30 DORMA BTS 75 V, Größe EN 1-4,**
DORMA BTS 75 V, Größe EN 1-4, Universal-Bodentürschließer nach EN 1154, mit Feststellung bei 90°, mit stufenlos einstell- barer Schließkraft und Schließgeschwindigkeit. Schließwirkung ab ca. 175°, mit hydraulisch voll kontrolliertem Schließablauf und - Öffnungsdämpfung. Einschließlich Zementkasten, austauschbarer Steckachse. Verwendbar für DIN-L- und DIN-R- sowie Pendeltüren. Keine Verwendung an FS- und RS-Türen. Deckplatte: Edelstahl o. Messing matt gebürstet Lieferung einschl. Montage Sonst wie vor, oder gleichwertig, Farbton: Silberfarbig, Dunkelbronze, Weiß Einschl. Demontage des defekten Schließers und fachgerechter Entsorgung
Menge: 1,000 Stk

**14.05.31 DORMA BTS 80, Größe EN 3**
DORMA BTS 80, Größe EN 3 Universal-Bodentürschließer nach EN 1154, für DIN-L- und DIN-R- sowie Pendeltüren bis 300 kg Türgewicht. Schließwirkung ab ca. 175°, hydraulisch voll kontrolliert, integrierter Druckausgleich für konstante, stufenlose und von Temperaturschwankungen unabhängige Feststellung zwischen 75° und 180° Türöffnung (abschaltbar). Mit stufenlos einstellbarem Feststellbeginn, Schließverzögerung (Verzögerungsende zwischen 75° und 105° einstellbar) und Öffnungsdämpfung. Einschließlich Zementkasten und austauschbarer Steckachse. Deckplatte: Edelstahl o. Messing matt gebürstet Lieferung einschl. Montage Sonst wie vor, oder gleichwertig, Farbton: Silberfarbig, Dunkelbronze, Weiß Einschl. Demontage des defekten Schließers und fachgerechter Entsorgung
Menge: 1,000 Stk

**14.05.32 DORMA BTS 80, Größe EN 4**
DORMA BTS 80, Größe EN 4 Universal-Bodentürschließer nach EN 1154, für DIN-L- und DIN-R- sowie Pendeltüren bis 300 kg Türgewicht. Schließwirkung ab ca. 175°, hydraulisch voll kontrolliert, integrierter Druckausgleich für konstante, stufenlose und von Temperaturschwankungen unabhängige Feststellung zwischen 75° und 180° - Türöffnung (abschaltbar). Mit stufenlos einstellbarem Feststellbeginn, Schließverzögerung (Verzögerungsende zwischen 75° und 105° einstellbar) und Öffnungsdämpfung. Einschließlich Zementkasten und austauschbarer Steckachse. Deckplatte: Edelstahl o. Messing matt gebürstet Lieferung einschl. Montage Sonst wie vor, oder gleichwertig, Farbton: Silberfarbig, Dunkelbronze, Weiß Einschl. Demontage des defekten Schließers und fachgerechter Entsorgung
Menge: 1,000 Stk

**14.05.33 GEZE-Bodentürschließer TS 550,**
GEZE-Bodentürschließer TS 550, Größe 2 - 5, mit ein- und ausschaltbarer Feststellung, Feststellpunkt stufenlos justierbar zwischen 80° bis 120°, Schließkraft und Schließgeschwindigkeit einstellbar, für Pendel und Anschlagtüren, Deckplatte: Niro, dunkelbronze, Messing matt Lieferung einschl. Montage Sonst wie vor, oder gleichwertig, Farbton: Silberfarbig, Dunkelbronze, Weiß Einschl. Demontage des defekten Schließers und fachgerechter Entsorgung.
Menge: 1,000 Stk

**14.05.34 GEZE-Bodentürschließer TS 500 NV,**
GEZE-Bodentürschließer TS 500 NV, Schließkraft einstellbar Größe 1 - 4 nach EN 1154, Endschlag und Schließgeschwindigkeit einstellbar, mit fixer Öffnungsdämpfung, Bauhöhe 42 mm, für Pendel- und Anschlagtüren, wahlweise mit u. ohne Feststellung Deckplatte: Niro, dunkelbronze, Messing matt Lieferung einschl. Montage Sonst wie vor, oder gleichwertig, Farbton: Silberfarbig, Dunkelbronze, Weiß Einschl. Demontage des defekten Schließers und fachgerechter Entsorgung.
Menge: 1,000 Stk

**14.05.35 GEZE-Bodentürschließer TS 500 N EN3,**
GEZE-Bodentürschließer TS 500 N EN3, Schließkraft Größe 3 nach EN 1154, Schließgeschwindigkeit einstellbar, mit fixer Öffnungsdämpfung, Bauhöhe 42 mm, für Pendel- und Anschlag-Innentüren, wahlweise mit u. ohne Feststellung Deckplatte: Niro, dunkelbronze, Messing matt Lieferung einschl. Montage Sonst wie vor, oder gleichwertig, Farbton: Silberfarbig, Dunkelbronze, Weiß einschl. Demontage des defekten Schließers und fachgerechter Entsorgung.
Menge: 1,000 Stk

#### Untertitel 14.06 Bänder

**14.06.1 Bänder befestigen**
Klassenraumtür ausbauen, Bänder befestigen und Türblatt wieder einhängen.
Menge: 1,000 Stk

**14.06.2 Falztürband (Haus- / Zimmertür) demontieren u. wieder montieren**
Falztürband (Haus- / Zimmertür) demontieren und wieder montieren, Türblatt aushängen, Falztürband vom Türblatt demontieren und seitlich lagern, Falztürband anzeichnen, tiefer einfräsen, beistemmen und mit neuen Schrauben befestigen, Türblatt wieder einhängen.
Menge: 1,000 Stk

**14.06.3 Zargenband-Unterteile an Stahlzarge erneuern**
Zargenband-Unterteile an Stahlzarge erneuern.
Menge: 1,000 Stk

**14.06.4 Zargenband-Unterteile an Stahlzarge mit Blindnieten erneuern**
Zargenband-Unterteile an Stahlzarge mit Blindnieten
erneuern.
Menge: 1,000 Stk

**14.06.5 Holz-/Kunststoff-Tür, gangbar machen**
Holz-/Kunststoff-Tür unter Verwendung der alten Bänder gangbar machen, Fitschen nacharbeiten und befestigen, Obentürschließer einstellen.
Menge: 1,000 Stk

**14.06.6 Holz-/Kunststoff-Tür, gangbar machen und defektes Türband austauschen**
Holz-/Kunststoff-Tür, gangbar machen und defektes
Türband ausbauen. Neues Band liefern und anbringen,
Türblatt wieder einbauen, sämtliche Beschläge
befestigen und Obentürschließer einstellen.
Menge: 1,000 Stk

**14.06.7 Zulage, für jedes weitere Band an der Tür liefern**
Jedes weitere Band an der Tür liefern und anbringen, als Zulage
Menge: 1,000 Stk

#### Untertitel 14.07 Schließbleche, E-Öffner und Türspione

**14.07.1 effeff Elektro-Türöffner 111U**
effeff Elektro-Türöffner 111U oder gleichwertig, liefern und montieren. Einschl. Demontage des defekten Elektro-Türöffner und fachgerechter Entsorgung.
Menge: 1,000 Stk

**14.07.2 effeff Elektro-Türöffner 143**
effeff Elektro-Türöffner 143 oder gleichwertig, liefern und montieren. Einschl. Demontage des defekten Elektro-Türöffner und fachgerechter Entsorgung.
Menge: 1,000 Stk

**14.07.3 effeff Elektro-Türöffner 143R**
effeff Elektro-Türöffner 143R oder gleichwertig, liefern und montieren. Einschl. Demontage des defekten Elektro-Türöffner und fachgerechter Entsorgung.
Menge: 1,000 Stk

**14.07.4 effeff Elektro-Türöffner 1905**
effeff Elektro-Türöffner 1905 oder gleichwertig, liefern und montieren. Einschl. Demontage des defekten Elektro-Türöffner und fachgerechter Entsorgung.
Menge: 1,000 Stk

**14.07.5 effeff Elektro-Türöffner 1705**
effeff Elektro-Türöffner 1705 oder gleichwertig, liefern und montieren. Einschl. Demontage des defekten Elektro-Türöffner und fachgerechter Entsorgung.
Menge: 1,000 Stk

**14.07.6 effeff Elektro-Türöffner 1405FF**
effeff Elektro-Türöffner 1405FF oder gleichwertig, liefern und montieren. Einschl. Demontage des defekten Elektro-Türöffner und fachgerechter Entsorgung.
Menge: 1,000 Stk

**14.07.7 effeff Elektro-Türöffner 19E**
effeff Elektro-Türöffner 19E oder gleichwertig, liefern und montieren. Einschl. Demontage des defekten Elektro-Türöffner und fachgerechter Entsorgung.
Menge: 1,000 Stk

**14.07.8 effeff Elektro-Türöffner 17E**
effeff Elektro-Türöffner 17E oder gleichwertig, liefern und montieren. Einschl. Demontage des defekten Elektro-Türöffner und fachgerechter Entsorgung.
Menge: 1,000 Stk

**14.07.9 effeff Elektro-Türöffner 14EFF**
effeff Elektro-Türöffner 14EFF oder gleichwertig, liefern und montieren.
Einschl. Demontage des defekten Elektro-Türöffner und fachgerechter Entsorgung.
Menge: 1,000 Stk

**14.07.10 effeff Winkelschließblech 3mm, 250 x 25 x 32 mm, Edelstahl**
effeff Sicherheitsschließblech 3mm, 250 x 25 x 32 mm, Edelstahl, wahlweise DIN links / rechts, oder gleichwertig, liefern und montieren. Einschl. Demontage des defekten Elektro-Türöffner und fachgerechter Entsorgung.
Menge: 1,000 Stk

**14.07.11 effeff Flachschließblech, 250 x 25 mm, verzinkt**
effeff Flachschließblech, speziell für den Bereich für Türöffner mit FIX-Rillen, 250 x 25 mm, verzinkt, wahlweise DIN links / rechts, oder gleichwertig, liefern und montieren. Einschl. Demontage des defekten Elektro-Türöffner und fachgerechter Entsorgung.
Menge: 1,000 Stk

**14.07.12 effeff Flachschließblech, Modellreihe 19, 250 x 22 mm, Edelstahl**
effeff Flachschließblech, besonders für Modellreihe 19 und 119: 22mm schmal, 250 x 25 mm, Edelstahl, oder gleichwertig, liefern und montieren.
Einschl. Demontage des defekten Elektro-Türöffner und fachgerechter Entsorgung.
Menge: 1,000 Stk

**14.07.13 effeff Winkelschließblech, Standard, 250 x 25 x 40 mm, Edelstahl**
effeff Sicherheitsschließblech, 250 x 25 x 40 mm, Edelstahl, wahlweise DIN links / rechts, oder gleichwertig, liefern und montieren.
Einschl. Demontage des defekten Elektro-Türöffner und fachgerechter Entsorgung.
Menge: 1,000 Stk

**14.07.14 effeff Winkelschließblech, Standard, 250 x 25 x 32 mm, Edelstahl**
effeff Sicherheitsschließblech, 250 x 25 x 32 mm, Edelstahl, wahlweise DIN links / rechts, oder gleichwertig, liefern und montieren.
Einschl. Demontage des defekten Elektro-Türöffner und fachgerechter Entsorgung.
Menge: 1,000 Stk

**14.07.15 effeff Winkelschließblech, Standard, 250 x 22 x 32 mm, gelb cromatiert**
effeff Sicherheitsschließblech, 250 x 22 x 32 mm, gelb cromatiert, wahlweise DIN links / rechts, oder gleichwertig, liefern und montieren.
Einschl. Demontage des defekten Elektro-Türöffner und fachgerechter Entsorgung.
Menge: 1,000 Stk

**14.07.16 Türgucker (Spione), bis 57 mm, demontieren**
Türgucker (Spione), bis 57 mm Türdicke, demontieren.
Menge: 1,000 Stk

**14.07.17 Türgucker (Spione), über 57 bis 100 mm, demontieren**
Türgucker (Spione), über 57 bis 100 mm Türdicke, demontieren.
Menge: 1,000 Stk

**14.07.18 Türgucker (Spione), von 25 bis 47 mm, montieren**
Türgucker (Spione), von 25 bis 47 mm Türdicke, mit Weitwinkel-Linsensystem, liefern und montieren.
Menge: 1,000 Stk

**14.07.19 Türgucker (Spione), von 44 bis 67 mm, montieren**
Türgucker (Spione), von 44 bis 67 mm Türdicke, mit Weitwinkel-Linsensystem, liefern und montieren.
Menge: 1,000 Stk

#### Untertitel 14.08 Türstopper und Feststeller

**14.08.1 Türfeststeller, Türstopper, Wandstopper demontieren**
Türfeststeller, Türstopper, Wandstopper, einschl. Befestigungsmaterial demontieren.
Menge: 1,000 Stk

**14.08.2 KWS Türpuffer 2001, Leichtmetall, mit Dübel und Schraube**
Türpuffer, Leichtmetall, silberfarbig eloxiert, aus Leichtmetall-Guss mit Puffer aus schwarzem Gummi und Edelstahl-Rostfrei-Schraube,
Fabrikat " K W S - Nr.: 2001 " oder gleichwertig.
Liefern und nach Herstellervorschrift einbauen.
Einschl. Demontage des defekten Türpuffer und
fachgerechter Entsorgung.
Menge: 1,000 Stk

**14.08.3 KWS Türpuffer 2002, Leichtmetall, ohne Dübel und Schraube**
Türpuffer, Leichtmetall, silberfarbig eloxiert, aus Leichtmetall-Guss mit Puffer aus schwarzem Gummi,
Fabrikat " K W S - Nr.: 2002 " oder gleichwertig.
Liefern und nach Herstellervorschrift einbauen.
Einschl. Demontage des defekten Türpuffer und fachgerechter Entsorgung.
Menge: 1,000 Stk

**14.08.4 KWS Türpuffer-Höhenausgleich 1557, 5 m**
Türpuffer-Höhenausgleich, 5 mm,
Fabrikat " K W S - Nr.: 1557 " oder gleichwertig.
Liefern und nach Herstellervorschrift einbauen.
Menge: 1,000 Stk

**14.08.5 KWS Türpuffer-Höhenausgleich 1558, 10 mm**
Türpuffer-Höhenausgleich, 10 mm,
Fabrikat " K W S - Nr.: 1558 " oder gleichwertig.
Liefern und nach Herstellervorschrift einbauen.
Menge: 1,000 Stk

**14.08.6 KWS Türpuffer-Höhenausgleich 1559, 15 mm**
Türpuffer-Höhenausgleich, 15 mm,
Fabrikat " K W S - Nr.: 1559 " oder gleichwertig.
Liefern und nach Herstellervorschrift einbauen.
Menge: 1,000 Stk

**14.08.7 KWS Türpuffer 2023, mit Steindolle, zum Einmauern**
Türpuffer, Leichtmetall, silberfarbig eloxiert,
Puffer aus Gummi, schwarz, gefedert
Pufferaufnahme/-bolzen Edelstahl-Rostfrei,
mit Steindolle zum Einmauern,
Fabrikat " K W S - Nr.: 2023 " oder gleichwertig.
Liefern und nach Herstellervorschrift einbauen.
Einschl. Demontage des defekten Türpuffer und
fachgerechter Entsorgung.
Menge: 1,000 Stk

**14.08.8 KWS Türpuffer 2024, ohne Steindolle, zum Aufschrauben**
Türpuffer, Leichtmetall, silberfarbig eloxiert,
Puffer aus Gummi, schwarz, gefedert
Pufferaufnahme/-bolzen Edelstahl-Rostfrei,
ohne Steindolle, zum Aufschrauben,
Fabrikat " K W S - Nr.: 2024 " oder gleichwertig.
Liefern und nach Herstellervorschrift einbauen.
Einschl. Demontage des defekten Türpuffer und
fachgerechter Entsorgung.
Menge: 1,000 Stk

**14.08.9 KWS Türfeststeller 1051, mit Steindolle zum Einmauern**
Türfeststeller, Leichtmetall, silberfarbig eloxiert,
Puffer aus Gummi, schwarz, gefedert
Pufferaufnahme/-bolzen Edelstahl-Rostfrei,
mit Steindolle zum Einmauern,
Fabrikat " K W S - Nr.: 1051 " oder gleichwertig.
Liefern und nach Herstellervorschrift einbauen.
Einschl. Demontage des defekten Türpuffer und
fachgerechter Entsorgung.
Menge: 1,000 Stk

**14.08.10 KWS Türfeststeller 1052, ohne Steindolle, zum Aufschrauben**
Türfeststeller, Leichtmetall, silberfarbig eloxiert,
Puffer aus Gummi, schwarz, gefedert
Pufferaufnahme/-bolzen Edelstahl-Rostfrei,
ohne Steindolle, zum Aufschrauben,
Fabrikat " K W S - Nr.: 1052 " oder gleichwertig.
Liefern und nach Herstellervorschrift einbauen.
Einschl. Demontage des defekten Türpuffer und
fachgerechter Entsorgung.
Menge: 1,000 Stk

**14.08.11 KWS Türfeststeller 1091, Abschließbar, mit Steindolle, zum Einmauern**
Türfeststeller, Leichtmetall, silberfarbig eloxiert,
Puffer aus Gummi, schwarz, gefedert
Pufferaufnahme/-bolzen Edelstahl-Rostfrei,
mit Steindolle zum Einmauern, abschließbar,
Fabrikat " K W S - Nr.: 1091 " oder gleichwertig.
Liefern und nach Herstellervorschrift einbauen.
Einschl. Demontage des defekten Türpuffer und
fachgerechter Entsorgung.
Menge: 1,000 Stk

**14.08.12 KWS Türfeststeller 1092, Abschließbar, ohne Steindolle, zum Aufschrauben**
Türfeststeller, Leichtmetall, silberfarbig eloxiert,
Puffer aus Gummi, schwarz, gefedert
Pufferaufnahme/-bolzen Edelstahl-Rostfrei,
ohne Steindolle, zum Aufschrauben, abschließbar
Fabrikat " K W S - Nr.: 1092 " oder gleichwertig.
Liefern und nach Herstellervorschrift einbauen.
Einschl. Demontage des defekten Türpuffer und
fachgerechter Entsorgung.
Menge: 1,000 Stk

**14.08.13 KWS Türpuffer-Unterlage 1610, 20 mm**
Türpuffer-Unterlage, 20 mm,
Fabrikat " K W S - Nr.: 1610 " oder gleichwertig.
Liefern und nach Herstellervorschrift einbauen.
Menge: 1,000 Stk

**14.08.14 KWS Türpuffer 2006, 30 mm, mit Dübel und Schraube**
Türpuffer, Leichtmetall, silberfarbig eloxiert,
mit Puffer aus Gummi, weiß, 30 mm, mit Dübel und
Schraube,
Fabrikat " K W S - Nr.: 2006 " oder gleichwertig.
Liefern und nach Herstellervorschrift einbauen.
Einschl. Demontage des defekten Türpuffer und
fachgerechter Entsorgung.
Menge: 1,000 Stk

**14.08.15 KWS Türpuffer 2506, 30 mm, ohne Dübel und Schraube**
Türpuffer, Leichtmetall, silberfarbig eloxiert, mit Puffer aus Gummi, weiß, 30 mm, ohne Dübel und Schraube,
Fabrikat "KWS-Nr.: 2506" oder gleichw.
Liefern und nach Herstellervorschrift einbauen.
Einschl. Demontage des defekten Türpuffer und
fachgerechter Entsorgung.
Menge: 1,000 Stk

**14.08.16 KWS Türpuffer 2008, 25 mm, mit Dübel und Schraube**
Türpuffer, Leichtmetall, silberfarbig eloxiert,
mit Puffer aus Gummi, schwarz, 25 mm, mit Dübel und
Schraube,
Fabrikat " K W S - Nr.: 2008 " odergleichwertig.
Liefern und nach Herstellervorschrift einbauen.
Einschl. Demontage des defekten Türpuffer und
fachgerechter Entsorgung.
Menge: 1,000 Stk

**14.08.17 KWS Türpuffer 2408, 25 mm, ohne Dübel und Schraube**
Türpuffer, Leichtmetall, silberfarbig eloxiert,
mit Puffer aus Gummi, schwarz, 25 mm, ohne Dübel und
Schraube,
Fabrikat " K W S - Nr.: 2408 " odergleichwertig.
Liefern und nach Herstellervorschrift einbauen.
Einschl. Demontage des defekten Türpuffer und
fachgerechter Entsorgung.
Menge: 1,000 Stk

**14.08.18 KWS Türpuffer 2007, 28 mm, lose Rosette, mit Dübel und Schraube**
Türpuffer, Leichtmetall, silberfarbig eloxiert, auf loser Rosette Ø 50 mm, mit Puffer aus Gummi, schwarz, 28 mm, mit Dübel und Schraube,
Fabrikat " K W S - Nr.: 2007 " oder gleichwertig.
Liefern und nach Herstellervorschrift einbauen.
Einschl. Demontage des defekten Türpuffer und
fachgerechter Entsorgung.
Menge: 1,000 Stk

**14.08.19 KWS Türpuffer 2407, 28 mm, lose Rosette, ohne Dübel und Schraube**
Türpuffer, Leichtmetall, silberfarbig eloxiert, auf
loser Rosette Ø 50 mm, mit Puffer aus Gummi, schwarz,
28 mm, ohne Dübel und Schraube,
Fabrikat " K W S - Nr.:2407 " oder gleichwertig.
Liefern und nach Herstellervorschrift einbauen.
Einschl. Demontage des defekten Türpuffer und
fachgerechter Entsorgung.
Menge: 1,000 Stk

**14.08.20 KWS Türpuffer 2069, 28 mm, Rosette, mit Dübel und Schraube**
Türpuffer, Leichtmetall, silberfarbig eloxiert, auf
Rosette Ø 50 mm, mit fest eingesetztem Puffer aus
Gummi, schwarz, 28 mm, mit Dübel und Schraube,
Fabrikat: K W S - Nr.: 2069 oder gleichwertig.
Liefern und nach Herstellervorschrift einbauen.
Einschl. Demontage des defekten Türpuffer und
fachgerechter Entsorgung.
Menge: 1,000 Stk

**14.08.21 KWS Türpuffer 2569, 28 mm, Rosette, ohne Dübel und Schraube**
Türpuffer, Leichtmetall, silberfarbig eloxiert, auf
Rosette Ø 50 mm, mit fest eingesetztem Puffer aus
Gummi, schwarz, 28 mm, ohne Dübel und Schraube,
Fabrikat " K W S - Nr.: 2569 " oder gleichwertig.
Liefern und nach Herstellervorschrift einbauen.
Einschl. Demontage des defekten Türpuffer und
fachgerechter Entsorgung.
Menge: 1,000 Stk

**14.08.22 KWS Türpuffer 2074, 60 mm, Rosette, mit Dübel und Schraube**
Türpuffer, Leichtmetall, silberfarbig eloxiert, auf
Rosette Ø 50 mm, mit fest eingesetztem Puffer aus
Gummi, schwarz, 60 mm, mit Dübel und Schraube,
Fabrikat: K W S - Nr.: 2074 oder gleichwertig.
Liefern und nach Herstellervorschrift einbauen.
Einschl. Demontage des defekten Türpuffer und
fachgerechter Entsorgung.
Menge: 1,000 Stk

**14.08.23 KWS Türpuffer 2574, 60 mm, Rosette, ohne Dübel und Schraube**
Türpuffer, Leichtmetall, silberfarbig eloxiert, auf
Rosette Ø 50 mm, mit fest eingesetztem Puffer aus
Gummi, schwarz, 60 mm, ohne Dübel und Schraube,
Fabrikat " K W S - Nr.: 2574 " oder gleichwertig.
Liefern und nach Herstellervorschrift einbauen.
Einschl. Demontage des defekten Türpuffer und
fachgerechter Entsorgung.
Menge: 1,000 Stk

**14.08.24 KWS Türpuffer 2075, 80 mm, Rosette, mit Dübel und Schraube**
Türpuffer, Leichtmetall, silberfarbig eloxiert, auf
Rosette Ø 50 mm, mit fest eingesetztem Puffer aus
Gummi, schwarz, 80 mm, mit Dübel und Schraube,
Fabrikat K W S - Nr.: 2075 oder gleichwertig.
Liefern und nach Herstellervorschrift einbauen.
Einschl. Demontage des defekten Türpuffer und
fachgerechter Entsorgung.
Menge: 1,000 Stk

**14.08.25 KWS Türpuffer 2575, 80 mm, Rosette, ohne Dübel und Schraube**
Türpuffer, Leichtmetall, silberfarbig eloxiert, auf Rosette Ø 50 mm, mit fest eingesetztem Puffer aus Gummi, schwarz, 80 mm, ohne Dübel und Schraube,
Fabrikat " K W S - Nr.: 2575 " oder gleichwertig.
Liefern und nach Herstellervorschrift einbauen. Einschl. Demontage des defekten Türpuffer und fachgerechter Entsorgung.
Menge: 1,000 Stk

**14.08.26 KWS Türpuffer 2076, 100 mm, Rosette, mit Dübel und Schraube**
Türpuffer, Leichtmetall, silberfarbig eloxiert, auf Rosette Ø 50 mm, mit fest eingesetztem Puffer aus Gummi, schwarz, 100 mm, mit Dübel und Schraube,
Fabrikat " K W S - Nr.: 2076 " oder gleichwertig.
Liefern und nach Herstellervorschrift einbauen. Einschl. Demontage des defekten Türpuffer und fachgerechter Entsorgung.
Menge: 1,000 Stk

**14.08.27 KWS Türpuffer 2576, 100 mm, Rosette, ohne Dübel und Schraube**
Türpuffer, Leichtmetall, silberfarbig eloxiert, auf Rosette Ø 50 mm, mit fest eingesetztem Puffer aus Gummi, schwarz, 100 mm, ohne Dübel und Schraube,
Fabrikat " K W S - Nr.: 2576 " oder gleichwertig. Liefern und nach Herstellervorschrift einbauen.
Einschl. Demontage des defekten Türpuffer und fachgerechter Entsorgung.
Menge: 1,000 Stk

**14.08.28 KWS Türpuffer 2077, 120 mm, Rosette, mit Dübel und Schraube**
Türpuffer, Leichtmetall, silberfarbig eloxiert, auf Rosette Ø 50 mm, mit fest eingesetztem Puffer aus Gummi, schwarz, 120 mm, mit Dübel und Schraube,
Fabrikat " K W S - Nr.: 2077 " oder gleichwertig.
Liefern und nach Herstellervorschrift einbauen. Einschl. Demontage des defekten Türpuffer und fachgerechter Entsorgung.
Menge: 1,000 Stk

**14.08.29 KWS Türpuffer 2577, 120 mm, Rosette, ohne Dübel und Schraube**
Türpuffer, Leichtmetall, silberfarbig eloxiert, auf
Rosette Ø 50 mm, mit fest eingesetztem Puffer aus
Gummi, schwarz, 120 mm, ohne Dübel und Schraube,
Fabrikat " K W S - Nr.: 2577 " oder gleichwertig.
Liefern und nach Herstellervorschrift einbauen.
Einschl. Demontage des defekten Türpuffer und
fachgerechter Entsorgung.
Menge: 1,000 Stk

#### Untertitel 14.09 Profilzylinder und Zubehör

**14.09.1 Profilknauf-, Profilhalb-und Profildoppelzylinder demontieren**
Profilknauf-, Profilhalb-und Profildoppelzylinder demontieren.
Menge: 1,000 Stk

**14.09.2 Profilknauf-, Profilhalb-und Profildoppelzylinder knacken**
Profilknauf-, Profilhalb-und Profildoppelzylinder aufbohren / knacken.
Menge: 1,000 Stk

**14.09.3 Profilknauf-, Profilhalb-und Profildoppelzylinder wieder montieren**
Profilknauf-, Profilhalb-und Profildoppelzylinder wieder montieren.
Menge: 1,000 Stk

**14.09.4 Profilknaufzylinder, Grundlänge 30 + 30 mm, liefern und montieren**
Profilknaufzylinder, Grundlänge 30 + 30 mm, Normalprofil, einschl. 3 Schlüssel, liefern und montieren.
Menge: 1,000 Stk

**14.09.5 WC-Zylinder, grün/rot Sichtfeld**
WC-Zylinder mit grün/rot Sichtfeld (ZI-IKON o. glw.) und Ränderschlüssel, liefern und montieren.
Menge: 1,000 Stk

**14.09.6 Profildoppelzylinder, Grundlänge 30 + 30 mm, liefern und montieren**
Profildoppelzylinder, Grundlänge 30 + 30 mm, Normalprofil, einschl. 3 Schlüssel, liefern und montieren.
Menge: 1,000 Stk

**14.09.7 Profilhalbzylinder, Grundlänge 30 + 10 mm, liefern und montieren**
Profilhalbzylinder, Grundlänge 30 + 10 mm, Normalprofil, einschl. 3 Schlüssel, liefern und montieren.
Menge: 1,000 Stk

**14.09.8 Zulage, Verlängerung Profilzylinder, bis 10 mm**
Zulage, Verlängerung des Profilzylinder, pro Seite, bis 10 mm länge
Menge: 1,000 Stk

**14.09.9 Zulage, Verlängerung Profilzylinder, von 11 bis 20 mm**
Zulage, Verlängerung des Profilzylinder, pro Seite,
von 11 bis 20 mm länge.
Menge: 1,000 Stk

**14.09.10 Zulage, Verlängerung Profilzylinder, von 21 bis 30 mm**
Zulage, Verlängerung des Profilzylinder, pro Seite,
von 21 bis 30 mm länge.
Menge: 1,000 Stk

**14.09.11 Zulage, Verlängerung Profilzylinder, von 31 bis 40 mm**
Zulage, Verlängerung des Profilzylinder, pro Seite,
von 31 bis 40 mm länge.
Menge: 1,000 Stk

**14.09.12 Zulage, Verlängerung Profilzylinder, von 41 bis 50 mm**
Zulage, Verlängerung des Profilzylinder, pro Seite,
von 41 bis 50 mm länge.
Menge: 1,000 Stk

**14.09.13 Zulage, Verlängerung Profilzylinder, von 51 bis 60 mm**
Zulage, Verlängerung des Profilzylinder, pro Seite,
von 51 bis 60 mm länge.
Menge: 1,000 Stk

**14.09.14 Blindzylinder**
Blindzylinder in verschiedenen Längen zum verschließen der PZ Lochung im Gangflügel wenn kein Zylinder erforderlich ist. Lieferung einschl. Montage. Farbton vernickelt, einschl. Demontage der defekten Rosette.
Menge: 1,000 Stk

**14.09.15 Zusätzliche Schlüssel für Profilzylinder, ohne Schließanlage, nur Gleichschließend**
Zusätzliche Schlüssel für Profilzylinder, ohne
Schließanlage, nur Gleichschließend, bei der Bestellung
mit dem Zylinder liefern.
Menge: 1,000 Stk

**14.09.16 Zusätzliche Schlüssel (nachträglich) für Profilzylinder, ohne Schließanlage, nur Gleichschließend**
Zusätzliche Schlüssel, bei nachträglicher Bestellung,
ohne Schließanlage, nur Gleichschließend, für
Profilzylinder liefern.
Menge: 1,000 Stk

**14.09.17 Zulage für Profilzylinder, Gleichschließung ohne Sicherungskarte**
Zulage für Profilzylinder, ohne Sicherungskarte, bei Gleichschließung.
Menge: 1,000 Stk

**14.09.18 Zulage für Profilzylinder, Gleichschließung mit Sicherungskarte**
Zulage für Profilzylinder, mit Sicherungskarte, bei Gleichschließung.
Menge: 1,000 Stk

**14.09.19 Schlüsselanhänger aus Kunststoff**
Schlüsselanhänger aus Kunststoff mit beschrifteter Beschriftungseinlage liefern.
Menge: 1,000 Stk

**14.09.20 Fehlende Alu-Zylinder-Rosette an Eingangstür erneuern**
Fehlende Aluminium-Zylinder-Rosette an der Eingangstür erneuern, einschl. einnieten von Einnietmuttern.
Menge: 1,000 Stk

**14.09.21 Profilzylinder Anfertigen, keine Schließanlage**
Profilzylinder passend auf vorhandene Schlüssel anfertigen, keine Schließanlage, liefern und einbauen.
Menge: 1,000 Stk

**14.09.22 Profilzylinder Anfertigen, für Schließanlage**
Profilzylinder passend auf vorhandene Schlüssel anfertigen, für Schließanlage, liefern und einbauen.
Menge: 1,000 Stk

**14.09.23 Profilzylinder reparieren, Fremdkörper**
Profilzylinder ausbauen, Fremdkörper entfernen, Zylinder wieder einbauen.
Menge: 1,000 Stk

**14.09.24 Zylinderschlüssel für Schließanlage liefern**
Zylinderschlüssel für Schließanlage liefern.
Menge: 1,000 Stk

#### Untertitel 14.10 Reparaturarbeiten an Sonnenschutzanlagen

**14.10.1 Außenraffstore - Anlage nach Angabe auf Funktion überprüfen**
Außenraffstore - Anlage nach Angabe auf Funktion überprüfen und gangbar einstellen.
Menge: 1,000 Stk

**14.10.2 Defekte Führungsschienen demontieren und entsorgen.**
Menge: 1,000 m

**14.10.3 Neue Führungsschienen liefern, an Außenraffstore**
Neue Führungsschienen liefern, an Außenraffstore - Anlage anpassen und montieren.
Menge: 1,000 m

**14.10.4 Defekte Abstandwinkel demontieren und entsorgen.**
Menge: 1,000 Stk

**14.10.5 Neue Abstandwinkel liefern und montieren.**
Menge: 1,000 Stk

**14.10.6 Defekte Haltelaschen L = 53 mm, demontieren**
Defekte Haltelaschen L = 53 mm demontieren und
entsorgen.
Menge: 1,000 Stk

**14.10.7 Neue Haltelaschen L = 53 mm, liefern und montieren**
Neue Haltelaschen L = 53 mm liefern und montieren.
Menge: 1,000 Stk

**14.10.8 Defektes Kopfprofil demontieren und entsorgen**
Defektes Kopfprofil demontieren und entsorgen.
Menge: 1,000 m

**14.10.9 Neues Kopfprofil liefern und montieren.**
Menge: 1,000 m

**14.10.10 Defektes Tragstück demontieren und entsorgen**
Defektes Tragstück demontieren und entsorgen.
Menge: 1,000 Stk

**14.10.11 Neues Tragstück liefern und montieren**
Neues Tragstück liefern und montieren.
Menge: 1,000 Stk

**14.10.12 Defektes Spindelgetriebe demontieren und entsorgen**
Defektes Spindelgetriebe demontieren und entsorgen.
Menge: 1,000 Stk

**14.10.13 Neues Spindelgetriebe liefern und montieren**
Neues Spindelgetriebe liefern und montieren.
Menge: 1,000 Stk

**14.10.14 Defekten Endmotor Größe 1 bis 3 (Dunker) demontieren**
Defekten Endmotor Größe 1 3 (Dunker oder gleichwertig) demontieren und entsorgen.
Menge: 1,000 Stk

**14.10.15 Neuen Endmotor Größe 1 bis 3, liefern und montieren**
Neuen Endmotor Größe 1 3 (Dunker oder gleichwertig) liefern und montieren.
Menge: 1,000 Stk

**14.10.16 Defektes Kegelradgetriebe demontieren und entsorgen**
Defektes Kegelradgetriebe demontieren und entsorgen.
Menge: 1,000 Stk

**14.10.17 Neues Kegelradgetriebe liefern und montieren**
Neues Kegelradgetriebe liefern und montieren.
Menge: 1,000 Stk

**14.10.18 Defekte Kopfwelle demontieren und entsorgen**
Defekte Kopfwelle demontieren und entsorgen.
Menge: 1,000 m

**14.10.19 Neue Kopfwelle liefern und montieren**
Neue Kopfwelle liefern und montieren.
Menge: 1,000 m

**14.10.20 Defekte Träger demontieren und entsorgen**
Defekte Träger demontieren und entsorgen.
Menge: 1,000 Stk

**14.10.21 Neue Träger liefern und montieren**
Neue Träger liefern und montieren.
Menge: 1,000 Stk

**14.10.22 Defekten Führungsdraht demontieren und entsorgen**
Defekten Führungsdraht demontieren und entsorgen.
Menge: 1,000 Stk

**14.10.23 Neuen Führungsdraht liefern und montieren**
Neuen Führungsdraht liefern und montieren.
Menge: 1,000 Stk

**14.10.24 Defektes Aufzugsband Schuböse demontieren und entsorgen**
Defektes Aufzugsband Schuböse demontieren und
entsorgen.
Menge: 1,000 m

**14.10.25 Neues Aufzugsband Schuböse liefern und montieren**
Neues Aufzugsband Schuböse liefern und montieren.
Menge: 1,000 m

**14.10.26 Defekte Kupplungszapfen demontieren und entsorgen**
Defekte Kupplungszapfen demontieren und entsorgen.
Menge: 1,000 Stk

**14.10.27 Neue Kupplungszapfen liefern und montieren**
Neue Kupplungszapfen liefern und montieren.
Menge: 1,000 Stk

**14.10.28 Defektes Texbandblech demontieren und entsorgen**
Defektes Texbandblech demontieren und entsorgen.
Menge: 1,000 Stk

**14.10.29 Neues Texbandblech liefern und montieren.**
Menge: 1,000 Stk

**14.10.30 Defektes Texband demontieren und entsorgen**
Defektes Texband demontieren und entsorgen.
Menge: 1,000 m

**14.10.31 Neues Texband liefern und montieren**
Neues Texband liefern und montieren.
Menge: 1,000 m

**14.10.32 Defekte Leiterkordel demontieren und entsorgen**
Defekte Leiterkordel demontieren und entsorgen.
Menge: 1,000 m

**14.10.33 Neue Leiterkordel liefern und montieren**
Neue Leiterkordel liefern und montieren.
Menge: 1,000 m

**14.10.34 Defekte Leiterstegklemme demontieren und entsorgen**
Defekte Leiterstegklemme demontieren und entsorgen.
Menge: 1,000 Stk

**14.10.35 Neue Leiterstegklemme liefern und montieren**
Neue Leiterstegklemme liefern und montieren.
Menge: 1,000 Stk

**14.10.36 Defekte Führungsnippel demontieren und entsorgen**
Defekte Führungsnippel demontieren und entsorgen.
Menge: 1,000 Stk

**14.10.37 Neue Führungsnippel liefern und montieren**
Neue Führungsnippel liefern und montieren.
Menge: 1,000 Stk

**14.10.38 Defekte Kordelgleiter demontieren und entsorgen**
Defekte Kordelgleiter demontieren und entsorgen.
Menge: 1,000 Stk

**14.10.39 Neue Kordelgleiter liefern und montieren**
Neue Kordelgleiter liefern und montieren.
Menge: 1,000 Stk

**14.10.40 Defekte Lamellen 60 bis 80 mm breit demontieren**
Defekte Lamellen 60 bis 80 mm breit demontieren und
entsorgen.
Menge: 1,000 m

**14.10.41 Neue Lamellen 60 bis 80 mm breit liefern und montieren**
Neue Lamellen 60 bis 80 mm breit liefern und montieren.
Menge: 1,000 m

**14.10.42 Defekte Unterleiste 66 bis 88 mm breit demontieren**
Defekte Unterleiste 66 bis 88 mm breit demontieren und
entsorgen.
Menge: 1,000 m

**14.10.43 Neue Unterleiste 66 bis 88 mm breit liefern und montieren**
Neue Unterleiste 66 bis 88 mm breit liefern und
montieren.
Menge: 1,000 m

**14.10.44 Defekte Endkappe der Unterleiste 66 bis 88 mm breit demontieren**
Defekte Endkappe der Unterleiste 66 bis 88 mm breit demontieren und entsorgen.
Menge: 1,000 Stk

**14.10.45 Neue Endkappe 66 bis 88 mm breit liefern und montieren**
Neue Endkappe 66 bis 88 mm breit liefern und montieren.
Menge: 1,000 Stk

**14.10.46 Defekte Lagerplatte komplett demontieren**
Defekte Lagerplatte komplett, demontieren und
entsorgen.
Menge: 1,000 Stk

**14.10.47 Neue Lagerplatte komplett liefern**
Neue Lagerplatte komplett liefern und
montieren.
Menge: 1,000 Stk

**14.10.48 Defekte Stellringe demontieren und entsorgen**
Defekte Stellringe demontieren und entsorgen.
Menge: 1,000 Stk

**14.10.49 Neue Stellringe liefern und montieren**
Neue Stellringe liefern und montieren.
Menge: 1,000 Stk

**14.10.50 Reinigung der Lamellen durchführen**
Reinigung der Lamellen durchführen.
Menge: 1,000 m²

#### Untertitel 14.11 Profile, Kantenschutzschienen, Bodenschwellen

**14.11.1 Eckschutzschiene, Trenastic, 50/50/3,5 mm**
Eckschutzschiene für öffentliche Gebäude,
Material: Eckschutzschienen aus Edelstahl satiniert,
50/50/3,5 mm, selbstklebend, (Trenastic o. glw.)
liefern und montieren.
Menge: 1,000 m

**14.11.2 Kantenschutzschiene verzinkt, L 100 x 100 x 1,5 mm, aufgeklebt**
Kantenschutzschiene verzinkt,
Profil: L 100 x 100 x 1,5;
Einzellänge bis 2,0 m;
liefern und durch Aufkleben befestigen
Menge: 1,000 m

**14.11.3 Kantenschutzschiene aus Edelstahl, L 100 x 100 x 1,5 mm, aufgeklebt**
Kantenschutzschiene aus nichtrostendem Stahl,
Werkstoff-Nr. 1.4301, Profil: L 100 x 100 x 1,5;
Einzellänge bis 2,0 m;
liefern und durch Aufkleben befestigen
Menge: 1,000 m

**14.11.4 Kantenschutzschiene Demontieren**
Kantenschutzschienen verschiedener Größen, fachgerecht demontieren und entsorgen.
Menge: 1,000 m

**14.11.5 Absenkbare Bodendichtung demontieren**
Absenkbare Bodendichtung demontieren, richten, defekte Dichtung ausbauen. Anfallendes Material wird Eigentum des Auftragnehmers.
Menge: 1,000 Stk

**14.11.6 Absenkbare Bodendichtung, einpassen**
Zum Einlassen im unteren Bereich der Türen, Fa. Athmer oder gleichwertig, Türflügel von 750mm-1500mm breite, Lieferung einschl. einpassen im Unteren Türbereich, einschl. Demontage der defekten Schiene.
Menge: 1,000 Stk

**14.11.7 Absenkbare Bodendichtung (Dichtung) erneuern**
Absenkbare Bodendichtung (Dichtung) besorgen, zuschneiden und in Träger einziehen.
Menge: 1,000 Stk

**14.11.8 Absenkbare Bodendichtung, ansetzen**
Zum Aufsetzen im unteren Bereich der Türen, Fa. Athmer oder gleichwertig, Türflügel von 750mm-1500mm breite, Lieferung einschl. Ansetzen im Unteren Türbereiche, einschl. Demontage der defekten Schiene.
Menge: 1,000 Stk

**14.11.9 Absenkbare Bodendichtung wieder montieren**
Absenkbare Bodendichtung einpassen, Aufnahmenute reinigen und montieren.
Menge: 1,000 Stk

**14.11.10 Türfalzdichtung, mit Befestigung, PVC-Dichtprofil, natur**
Türfalzdichtung, für Türen, Dichtungsprofil aus PVC, Halteleiste (Klemmleiste) aus Aluminium eloxiert, Farbton natur, mit Schrauben, montieren.
Menge: 1,000 Stk

**14.11.11 Türschonschild richten und anpassen**
Türschonschild richten, anpassen u. mit neuen Schrauben wieder montieren.
Menge: 1,000 Stk

**14.11.12 Türschonschild demontieren**
Türschonschild einschl. Befestigungsmaterial, Breite
bis 150 mm und Höhe bis 500 mm, demontieren.
Menge: 1,000 Stk

**14.11.13 Türsockelschonschild demontieren**
Türsockelschonschild einschl. Befestigungsmaterial,
Breite bis 1200 mm und Höhe bis 300 mm, demontieren.
Menge: 1,000 Stk

**14.11.14 Fehlende Bodenschwelle max. 8 mm an Eingangstür**
Fehlende Bodenschiene max. 8mm an Eingangstür liefern, auf Länge schneiden und montieren
Menge: 1,000 Stk

**14.11.15 Athmer Fingerschutz Nr. 25 silber**
Fingerschutz für die Nebenschließkante, zwischen Tür und Zarge. Typ Athmer Fingerschutz Nr. 25 mit sebsttätig auf konstante Spannung ziehendem Rollo; Profil aus Aluminium eloxiert. Länge 1925mm für Normtüren liefern und montieren.
Menge: 1,000 m

**14.11.16 Athmer Fingerschutz Nr. 25 weiß**
Fingerschutz für die Nebenschließkante, zwischen Tür und Zarge. Typ Athmer Fingerschutz Nr. 25 mit sebsttätig auf konstante Spannung ziehendem Rollo; Profil aus Aluminium pulverbeschichtet. Länge 1925mm für Normtüren liefern und montieren.
Menge: 1,000 m

**14.11.17 Athmer Fingerschutz Nr. 38 silber**
Fingerschutz für die Nebenschließkante, zwischen Tür und Zarge. Typ Athmer Fingerschutz Nr. 38 mit sebsttätig auf konstante Spannung ziehendem Rollo; Profil aus Aluminium eloxiert. Länge 1925mm für Normtüren liefern und montieren.
Menge: 1,000 m

**14.11.18 Athmer Fingerschutz Nr. 38 weiß**
Fingerschutz für die Nebenschließkante, zwischen Tür und Zarge. Typ Athmer Fingerschutz Nr. 38 mit sebsttätig auf konstante Spannung ziehendem Rollo; Profil aus Aluminium pulverbeschichtet. Länge 1925mm für Normtüren liefern und montieren.
Menge: 1,000 m

**14.11.19 Fingerklemmschutz PVC-Streifenmaterial (defekt)**
Fingerklemmschutz aus PVC-Streifenmaterial (defekt) demontieren, Aluminiumhalteleisten demontieren, richten und seitlich lagern. Anfallendes Material wird Eigentum des Auftragnehmers.
Menge: 1,000 m

**14.11.20 Fingerklemmschutz reparieren**
Fingerschutz bestehend aus PVC-Streifenmaterial
ca. 200 x 2000 x 2 mm besorgen, zuschneiden,
anpassen und mit vorhandenen Aluminiumhalteleisten montieren.
Menge: 1,000 m

**14.11.21 Tür-/ Fensterfalzdichtung**
Fehlende Dichtung für Türen u. Fenster liefern u.
montieren.
Menge: 1,000 m

**14.11.22 Türfalzdichtung mit Aluminium natur Anschlagleiste**
Türfalzdichtung für Türen mit einem Dichtungsprofil aus PVC mit Halteleiste aus Aluminium natur. Inkl. Demontage und Entsorgung der Alten defekten Leiste. Lieferung und Montage.
Menge: 1,000 m

**14.11.23 Sockelblech in Aluminium F1, liefern und montieren**
Sockelblech in Aluminium F1, liefern und montieren.
Menge: 1,000 m²

**14.11.24 Türbesen liefern und montieren, bis 1,15 m**
Menge: 1,000 Stk

**14.11.25 Tür- / Fensterfalzdichtung demontieren und reinigen**
Tür- / Fensterfalzdichtung demontieren, reinigen, richten und wieder montieren.
Menge: 1,000 m

**14.11.26 Türfalzdichtung, mit Befestigung in der Nut, demontieren**
Türfalzdichtung, mit Befestigung in der Nut, demontieren.
Menge: 1,000 Stk

**14.11.27 Kunststoff-Klassenraumbeschilderung, 110 mm**
Kunststoff-Klassenraumbeschilderung, schwarz, 110 mm hoch, mit Befestigungsmaterial, rostfrei, liefern und montieren.
Menge: 1,000 Stk

#### Untertitel 14.12 Schrankreparaturen

**14.12.1 Topfband mit Kreuzplatte**
Automatiktopfbänder, Fabrikat Hettich oder gleichwertig mit Kreuzplatte, liefern und an alten Türen fachgerecht montieren. Altes Bauteil demontieren und entsorgen.
Menge: 1,000 Stk

**14.12.2 Magnetschnäpper**
Magnetschnäpper, zweiteilig für Türen und Rahmen, liefern und fachgerecht einbauen. Altes Bauteil demontieren und entsorgen.
Menge: 1,000 Stk

**14.12.3 Bügelgriff 96 mm Nickel matt**
Bügelgriff 96 mm Nickel matt liefern und montieren.
Menge: 1,000 Stk

**14.12.4 Bügelgriff 128 mm verchromt**
Bügelgriff 128 mm verchromt liefern und montieren.
Menge: 1,000 Stk

**14.12.5 Einbauschrank überarbeiten**
Schranktürblatt gang- und schließbar machen, evtl. Fälze nachhobeln, Beschläge und Bänder richten bzw. neubefestigen. Schloss gangbar machen. Schließblech richten und befestigen.
Menge: 1,000 Stk

### Titel 15 Komplettsysteme für Türen und Oberlichter

#### Untertitel 15.01 Obentürschließer, Komplettsystem

**15.01.1 DORMA TS 93 G, DORMA TS 93 B, Größe EN 2-5**
Gleitschienen-Türschließer nach EN 1154, mit
CE-Kennzeichnung, im Contur-Design, mit Gleitschiene,
mit stark abfallendem Öffnungsmoment.
Schließgeschwindigkeit, Endschlag, hydraulisch
kontrollierte Öffnungsdämpfung und Schließverzögerung
über Ventil einstellbar. Montagekonsole mit
universellem Lochgruppensystem.
Größe EN 2-5, DIN-L und DIN-R verwendbar.
Lieferung einschl. Montage,
Sonst wie vor, oder gleichwertig,
Farbton: Silberfarbig, Dunkelbronze, Weiß
Einschl. Demontage des defekten Schließers
und fachgerechter Entsorgung
Menge: 1,000 Stk

**15.01.2 DORMA TS 93 G, DORMA TS 93 B, Größe EN 5-7**
Gleitschienen-Türschließer nach EN 1154, mit
CE-Kennzeichnung, im Contur-Design, mit Gleitschiene,
mit stark abfallendem Öffnungsmoment.
Schließgeschwindigkeit, Endschlag, hydraulisch
kontrollierte Öffnungsdämpfung und Schließverzögerung
über Ventil einstellbar. Montagekonsole mit
universellem Lochgruppensystem. Größe EN 5-7, DIN-L und
DIN-R verwendbar.
Lieferung einschl. Montage,
Sonst wie vor, oder gleichwertig,
Farbton: Silberfarbig, Dunkelbronze, Weiß
Einschl. Demontage des defekten Schließers
und fachgerechter Entsorgung
Menge: 1,000 Stk

**15.01.3 DORMA TS 92 N, Größe EN 2-4**
Gleitschienen-Türschließer nach EN 1154, mit
CE-Kennzeichnung, im Contur-Design, mit Gleitschiene
höhenverstellbar, mit stark abfallendem Öffnungsmoment.
Zwei Schließbereiche (180 °-15°/15°-0°), unabhängig
voneinander über Ventile komfortabel von vorn stufenlos
einstellbar. Montagekonsole mit universellem
Lochgruppensystem.
Größe EN 2-4 verstellbar, DIN-L und DIN-R verwendbar.
Lieferung einschl. Montage,
Sonst wie vor, oder gleichwertig,
Farbton: Silberfarbig, Dunkelbronze, Weiß
Einschl. Demontage des defekten Schließers
und fachgerechter Entsorgung.
Menge: 1,000 Stk

**15.01.4 DORMA TS 93 G-SR, DORMA TS 93 G-SR/BG, Größe EN 2-5**
Gleitschienen-Türschließer nach EN 1154, mit
CE-Kennzeichnung, im Contur-Design, mit stark
abfallendem Öffnungsmoment und integrierter,
mechanischer Schließfolgeregelung, Bauhöhe 30 mm,
geprüft gemäß der DIN EN 1158. Schließgeschwindigkeit,
Endschlag über Ventil einstellbar und hydraulisch
kontrollierte Öffnungsdämpfung und Schließverzögerung
justierbar.
Montagekonsole mit universellem Lochgruppensystem.
Schließfolgeregelung über ein von der Schließhydraulik
unabhängiges Schubstangen-Klemmsystem mit
Überlastsicherung und durchgehender Verkleidung. Größe
EN 2-5, DIN-L und DIN-R verwendbar.
Lieferung einschl. Montage,
Sonst wie vor, oder gleichwertig,
Farbton: Silberfarbig, Dunkelbronze, Weiß
Einschl. Demontage des defekten Schließers
und fachgerechter Entsorgung.
Menge: 1,000 Stk

**15.01.5 DORMA TS 93 G-SR, DORMA TS 93 G-SR/BG, Größe EN 5-7**
Gleitschienen-Türschließer nach EN 1154, mit
CE-Kennzeichnung, im Contur-Design, mit stark
abfallendem Öffnungsmoment und integrierter,
mechanischer Schließfolgeregelung, Bauhöhe 30 mm,
geprüft gemäß der DIN EN 1158. Schließgeschwindigkeit,
Endschlag über Ventil
einstellbar und hydraulisch kontrollierte
Öffnungsdämpfung und Schließverzögerung justierbar.
Montagekonsole mit universellem Lochgruppensystem.
Schließfolgeregelung über ein von der Schließhydraulik
unabhängiges Schubstangen-Klemmsystem mit
Überlastsicherung und durchgehender Verkleidung.
Größe EN 5-7, DIN-L und DIN-R verwendbar.
Lieferung einschl. Montage,
Sonst wie vor, oder gleichwertig,
Farbton: Silberfarbig, Dunkelbronze, Weiß
Einschl. Demontage des defekten Schließers
und fachgerechter Entsorgung.
Menge: 1,000 Stk

**15.01.6 DORMA TS 83, Größe EN 2-6**
Scherengestänge-Türschließer nach EN 1154, mit
CE-Kennzeichnung, mit integrierter selbstregulierender
Öffnungsdämpfung und Normalgestänge.
Schließgeschwindigkeit und Endschlag stufenlos
einstellbar.
DIN-L und DIN-R verwendbar.
Lieferung einschl. Montage
Sonst wie vor, oder gleichwertig,
Farbton: Silberfarbig, Dunkelbronze, Weiß
Einschl. Demontage des defekten Schließers
und fachgerechter Entsorgung.
Menge: 1,000 Stk

**15.01.7 DORMA TS 83, Größe EN 7**
Scherengestänge-Türschließer nach EN 1154, mit
CE-Kennzeichnung, mit integrierter selbstregulierender
Öffnungsdämpfung und Normalgestänge.
Schließgeschwindigkeit und Endschlag stufenlos
einstellbar.
DIN-L und DIN-R verwendbar.
Lieferung einschl. Montage
Sonst wie vor, oder gleichwertig,
Farbton: Silberfarbig, Dunkelbronze, Weiß
Einschl. Demontage des defekten Schließers
und fachgerechter Entsorgung.
Menge: 1,000 Stk

**15.01.8 DORMA TS 83 AC, Größe EN 2-6**
Scherengestänge-Türschließer nach EN 1154, mit
CE-Kennzeichnung, korrosionsgeschützt, mitintegrierter
selbstregulierender Öffnungsdämpfung und
Normalgestänge. Schließgeschwindigkeit und Endschlag
stufenlos einstellbar.
DIN-L und DIN-R verwendbar.
Lieferung einschl. Montage,
Sonst wie vor, oder gleichwertig,
Farbton: Silberfarbig
Einschl. Demontage des defekten Schließers
und fachgerechter Entsorgung.
Menge: 1,000 Stk

**15.01.9 DORMA TS 83 SV, Größe EN 2-6**
Scherengestänge-Türschließer nach EN 1154, mit
CE-Kennzeichnung, mit integrierter selbstregulierender
Öffnungsdämpfung, Schließverzögerung.
Schließgeschwindigkeit und Endschlag stufenlos
einstellbar. Mit Normalgestänge.
DIN-L und DIN-R verwendbar.
Lieferung einschl. Montage
Sonst wie vor, oder gleichwertig,
Farbton: Silberfarbig, Dunkelbronze, Weiß
Einschl. Demontage des defekten Schließers
und fachgerechter Entsorgung.
Menge: 1,000 Stk

**15.01.10 DORMA DREHLAGER**
mit Gleitschiene G-N und Öffnungsbegrenzung, für die Montage auf Band- u. Bandgegenseite Lieferung einschl. Montage Sonst wie vor, oder gleichwertig, Farbton: Silberfarbig, Dunkelbronze, Weiß
Menge: 1,000 Stk

**15.01.11 Zulage für Sonderfarben DORMA-Produkte**
RAL Sonderfarben, Niro Design, Messing Poliert. Lieferung einschl. Montage, Sonst wie vor, oder gleichwertig,
Aufschlag von 77 %
Menge: 1,000 Stk

**15.01.12 GEZE Obentürschließersystem TS 5000 ISM (L-ISM)**
für die Montage an Feuer- und Rauchschutztüren, nach EN
1158, mit durchgehender Gleitschiene, mit integrierter
mechanischer Schließfolgeregelung, von vorn
einstellbare Schließkraft EN Größe 2-6,
Schließgeschwindigkeit und Endschlag, mit von vorne
regulierbarer Öffnungsdämpfung, mit optischer
Größenanzeige, mit Montageplatten.
Lieferung einschl. Montage
Sonst wie vor, oder gleichwertig,
Farbton: Silberfarbig, Dunkelbronze, Weiß
Einschl. Demontage des defekten Schließers
und fachgerechter Entsorgung.
Menge: 1,000 Stk

**15.01.13 GEZE Obentürschließersystem TS 5000 (L)**
für die Montage an Feuer- und Rauchschutztüren, nach EN
1154 A, Größe 2-6, mit Gleitschiene (BG),
von vorn einstellbare Schließkraft,
Schließgeschwindigkeit, Öffnungsdämpfung und Endschlag,
mit optischer Größenanzeige,
mit Montageplatte.
Lieferung einschl. Montage
Sonst wie vor, oder gleichwertig,
Farbton: Silberfarbig, Dunkelbronze, Weiß
Einschl. Demontage des defekten Schließers
und fachgerechter Entsorgung.
Menge: 1,000 Stk

**15.01.14 GEZE Obentürschließersystem TS 5000 S**
für die Montage an Feuer- und Rauchschutztüren, nach EN
1154 A, Größe 2-6, mit Gleitschiene,
von vorn einstellbare Schließkraft,
Schließgeschwindigkeit, Öffnungsdämpfung,
Schließverzögerung und Endschlag, mit optischer
Größenanzeige, mit Montageplatte.
Lieferung einschl. Montage
Sonst wie vor, oder gleichwertig,
Farbton: Silberfarbig, Dunkelbronze, Weiß
Einschl. Demontage des defekten Schließers
und fachgerechter Entsorgung.
Menge: 1,000 Stk

**15.01.15 GEZE Obentürschließersystem TS 4000, Größe 1-6**
ffür die Montage an Feuer- und Rauchschutztüren, nach EN
1154 A, Größe 1-6, mit Gestänge, von vorn einstellbare
Schließkraft, Schließgeschwindigkeit und
Öffnungsdämpfung, mit optischer Größenanzeige, mit
Montageplatte.
Lieferung einschl. Montage
Sonst wie vor, oder gleichwertig,
Farbton: Silberfarbig, Dunkelbronze, Weiß
Einschl. Demontage des defekten Schließers
und fachgerechter Entsorgung.
Menge: 1,000 Stk

**15.01.16 GEZE Obentürschließersystem TS 4000, Größe 5-7**
für die Montage an Feuer- und Rauchschutztüren, nach EN
1154 A, Größe 5-7, mit Gestänge, von vorn einstellbare
Schließkraft, Schließgeschwindigkeit und
Öffnungsdämpfung, mit optischer Größenanzeige, mit
Montageplatte.
Lieferung einschl. Montage
Sonst wie vor, oder gleichwertig,
Farbton: Silberfarbig, Dunkelbronze, Weiß
Einschl. Demontage des defekten Schließers
und fachgerechter Entsorgung.
Menge: 1,000 Stk

**15.01.17 GEZE Obentürschließersystem TS 4000 S, Größe 1-6**
für die Montage an Feuer- und Rauchschutztüren, nach EN
1154 A, Größe 1-6, mit Gestänge, von vorn einstellbare
Schließkraft, Schließverzögerung,
Schließgeschwindigkeit und Öffnungsdämpfung, mit
optischer Größenanzeige, mit Montageplatte.
Lieferung einschl. Montage
Sonst wie vor, oder gleichwertig,
Farbton: Silberfarbig, Dunkelbronze, Weiß
Einschl. Demontage des defekten Schließers
und fachgerechter Entsorgung.
Menge: 1,000 Stk

**15.01.18 GEZE Obentürschließersystem TS 4000 S, Größe 5-7**
für die Montage an Feuer- und Rauchschutztüren, nach EN
1154 A, Größe 5-7, mit Gestänge, von vorn einstellbare
Schließkraft, Schließverzögerung,
Schließgeschwindigkeit und Öffnungsdämpfung, mit
optischer Größenanzeige, mit Montageplatte.
Lieferung einschl. Montage
Sonst wie vor, oder gleichwertig,
Farbton: Silberfarbig, Dunkelbronze, Weiß
Einschl. Demontage des defekten Schließers
und fachgerechter Entsorgung.
Menge: 1,000 Stk

**15.01.19 GEZE Obentürschließersystem TS 3000 V**
für die Montage an Feuer- und Rauchschutztüren, nach EN
1154 A, Größe 1-4, mit Gleitschiene, Schließkraft
seitlich einstellbar, mit Montageplatte.
Lieferung einschl. Montage
Sonst wie vor, oder gleichwertig,
Farbton: Silberfarbig, Dunkelbronze, Weiß
einschl. Demontage des defekten Schließers
und fachgerechter Entsorgung.
Menge: 1,000 Stk

**15.01.20 GEZE Obentürschließersystem TS 3000 V BC**
für die Montage an Feuer- und Rauchschutztüren,
nach EN 1154 A, Größe 1-4, mit Gleitschiene,
Öffnungsdämpfung, Schließkraft seitlich einstellbar,
mit Montageplatte.
Lieferung einschl. Montage
Sonst wie vor, oder gleichwertig,
Farbton: Silberfarbig, Dunkelbronze, Weiß
Einschl. Demontage des defekten Schließers
und fachgerechter Entsorgung.
Menge: 1,000 Stk

**15.01.21 GEZE Drehlagersystem**
mit T-Stop Gleitschiene, mit integrierter
Öffnungsdämpfung.
Lieferung einschl. Montage
Sonst wie vor, oder gleichwertig,
Farbton: Silberfarbig, Dunkelbronze, Weiß
Menge: 1,000 Stk

**15.01.22 Zulage für GEZE T-Stop Gleitschiene**
anstelle der Standard Gleitschiene
passend zu TS 3000 V(BC) u. TS 5000 (L,S),
oder gleichwertig.
Menge: 1,000 Stk

**15.01.23 Zulage für Sonderfarben, GEZE - Produkte**
RAL Sonderfarben, Niro Design, Messing Poliert.
Lieferung einschl. Montage,
Sonst wie vor, oder gleichwertig
Aufschlag von 77 %
Menge: 1,000 Stk

#### Untertitel 15.02 Oberlichtöffner, Komplettsystem

**15.02.1 GEZE-Flachform-Oberlichtöffner OL 90 N, von 380 - 1200 mm**
GEZE-Flachform-Oberlichtöffner OL 90 N oder
gleichwertig,
mit Öffnungsweite 170 mm, für 1 vertikal eingebauten
Kippflügel einwärts, mit spielfreier Betätigung über
Federbandeckumlenkung,
mit Handhebel, Flachformschere, Scherenlager,
(biegbare) Eckumlenkung, Anschraubplatte, Flügelbock,
2 Stangenführungen, Gestänge und LM-Profilabdeckung.
Flügelbreite: 1 Schere für Flügelbreiten von 380 - 1200
mm,
Farbton: silberfarbig, dunkelbronze, weiß
Hinweis:
Beim Einsatz von Oberlichtöffnersystemen an Kippflügeln
schreiben wir aus Produkthaftungsgründen der Einbau von
separaten Sicherheitsscheren vor.
Diese stellen eine zusätzliche Sicherheitseinrichtung
dar, die eine permanente Verbindung von Flügel und
Rahmen sicherstellt, z.B. GEZE FPS oder gleichwertig
Menge: 1,000 Stk

**15.02.2 GEZE-Flachform-Oberlichtöffner OL 90 N, von 1201 - 2400 mm**
GEZE-Flachform-Oberlichtöffner OL 90 N oder
gleichwertig,
mit Öffnungsweite 170 mm, für 1 vertikal eingebauten
Kippflügel einwärts, mit spielfreier Betätigung über
Federbandeckumlenkung,
mit Handhebel, Flachformschere, Scherenlager,
(biegbare) Eckumlenkung, Anschraubplatte, Flügelbock,
2 Stangenführungen, Gestänge und LM-Profilabdeckung.
Flügelbreite: 2 Schere für Flügelbreiten von 1201 -
2400 mm,
Farbton: silberfarbig, dunkelbronze, weiß
Hinweis:
Beim Einsatz von Oberlichtöffnersystemen an Kippflügeln
schreiben wir aus Produkthaftungsgründen der Einbau von
separaten Sicherheitsscheren vor.
Diese stellen eine zusätzliche Sicherheitseinrichtung
dar, die eine permanente Verbindung von Flügel und
Rahmen sicherstellt, z.B. GEZE FPS oder gleichwertig.
Menge: 1,000 Stk

**15.02.3 GEZE-Flachform-Oberlichtöffner OL 90 N, von 2401 - 3600 mm**
GEZE-Flachform-Oberlichtöffner OL 90 N oder
gleichwertig,
mit Öffnungsweite 170 mm, für 1 vertikal eingebauten
Kippflügel einwärts, mit spielfreier Betätigung über
Federbandeckumlenkung,
mit Handhebel, Flachformschere, Scherenlager,
(biegbare) Eckumlenkung, Anschraubplatte, Flügelbock,
2 Stangenführungen, Gestänge und LM-Profilabdeckung.
Flügelbreite: 3 Schere für Flügelbreiten von 2401 -
3600 mm,
Farbton: silberfarbig, dunkelbronze, weiß
Hinweis:
Beim Einsatz von Oberlichtöffnersystemen an Kippflügeln
schreiben wir aus Produkthaftungsgründen der Einbau von
separaten Sicherheitsscheren vor.
Diese stellen eine zusätzliche Sicherheitseinrichtung
dar, die eine permanente Verbindung von Flügel und
Rahmen sicherstellt, z.B. GEZE FPS oder gleichwertig.
Menge: 1,000 Stk

**15.02.4 GEZE-Flachform-Oberlichtöffner OL 90 N, von 380 - 1200 mm**
GEZE-Flachform-Oberlichtöffner OL 90 N oder
gleichwertig,
mit Öffnungsweite 170 mm, für 1 vertikal eingebauten
Kippflügel einwärts, mit spielfreier Betätigung über
Federbandeckumlenkung,
Flachformschere, Scherenlager, Anschraubplatte,
Flügelbock, 2 Stangenführungen, Gestänge und
LM-Profilabdeckung,
wahlweise fester o. loser Handkurbel,
wahlweise Eckwinkelgetriebe Fz-90, Getriebe Fz-91o.
Fz-92
Flügelbreite: 1 Schere für Flügelbreiten von 380 - 1200
mm,
Farbton: silberfarbig, dunkelbronze, weiß
Hinweis:
Beim Einsatz von Oberlichtöffnersystemen an Kippflügeln
schreiben wir aus
Produkthaftungsgründen der Einbau von separaten
Sicherheitsscheren vor.
Diese stellen eine zusätzliche Sicherheitseinrichtung dar,
die eine permanente Verbindung von Flügel und Rahmen
sicherstellt, z.B. GEZE FPS oder gleichwertig.
Menge: 1,000 Stk

**15.02.5 GEZE-Flachform-Oberlichtöffner OL 90 N, von 1201 - 2400 mm**
GEZE-Flachform-Oberlichtöffner OL 90 N oder
gleichwertig,
mit Öffnungsweite 170 mm, für 1 vertikal eingebauten
Kippflügel einwärts, mit spielfreier Betätigung über
Federbandeckumlenkung,
Flachformschere, Scherenlager, Anschraubplatte,
Flügelbock, 2 Stangenführungen, Gestänge und
LM-Profilabdeckung, wahlweise fester o. loser Handkurbel, wahlweise Eckwinkelgetriebe Fz-90, Getriebe Fz-91o od. Fz-92
Flügelbreite: 2 Schere für Flügelbreiten von 1201 - 2400 mm
Farbton: silberfarbig, dunkelbronze, weiß
Hinweis:
Beim Einsatz von Oberlichtöffnersystemen an Kippflügeln
schreiben wir aus Produkthaftungsgründen der Einbau
von separaten Sicherheitsscheren vor.
Diese stellen eine zusätzliche Sicherheitseinrichtung dar,
die eine permanente Verbindung von Flügel und Rahmen
sicherstellt, z.B. GEZE FPS oder gleichwertig.
Menge: 1,000 Stk

**15.02.6 GEZE-Flachform-Oberlichtöffner OL 90 N, von 2401 - 3600 mm**
GEZE-Flachform-Oberlichtöffner OL 90 N oder
gleichwertig,
mit Öffnungsweite 170 mm, für 1 vertikal eingebauten
Kippflügel einwärts, mit spielfreier Betätigung über
Federbandeckumlenkung, Flachformschere,
Scherenlager, Anschraubplatte, Flügelbock, 2 Stangenführungen, Gestänge und LM-Profilabdeckung,
wahlweise fester o. loser Handkurbel, wahlweise
Eckwinkelgetriebe Fz-90, Getriebe Fz-91 od. Fz 92
Flügelbreite: 3 Schere für Flügelbreiten von 2401 -
3600 mm,
Farbton: silberfarbig, dunkelbronze, weiß
Hinweis:
Beim Einsatz von Oberlichtöffnersystemen an Kippflügeln
schreiben wir aus Produkthaftungsgründen der Einbau
von separaten Sicherheitsscheren vor.
Diese stellen eine zusätzliche Sicherheitseinrichtung dar,
die eine permanente Verbindung von Flügel und Rahmen
sicherstellt, z.B. GEZE FPS oder gleichwertig.
Menge: 1,000 Stk

**15.02.7 GEZE-Flachform-Oberlichtöffner OL 100 N, von 800 - 1200 mm**
GEZE-Flachform-Oberlichtöffner OL 100 oder
gleichwertig,
mit Öffnungsweite 260 mm, für 1 vertikal eingebauten
Kippflügel einwärts, mit spielfreier Betätigung über
Federbandeckumlenkung,
mit Handhebel, Flachformschere, Scherenlager,
(biegbare) Eckumlenkung, Anschraubplatte, Flügelbock,
2 Stangenführungen, Gestänge und LM-Profilabdeckung.
Flügelbreite: 1 Schere für Flügelbreiten von 800 -1200
mm,
Farbton: silberfarbig, dunkelbronze, weiß
Hinweis:
Beim Einsatz von Oberlichtöffnersystemen an Kippflügeln
schreiben wir aus Produkthaftungsgründen der Einbau von
separaten Sicherheitsscheren vor.
Diese stellen eine zusätzliche Sicherheitseinrichtung
dar, die eine permanente Verbindung von Flügel und
Rahmen sicherstellt, z.B. GEZE FPS oder gleichwertig.
Menge: 1,000 Stk

**15.02.8 GEZE-Flachform-Oberlichtöffner OL 100 N, von 1201 - 2400 mm**
GEZE-Flachform-Oberlichtöffner OL 100 oder
gleichwertig,
mit Öffnungsweite 260 mm, für 1 vertikal eingebauten
Kippflügel einwärts, mit spielfreier Betätigung über
Federbandeckumlenkung,
mit Handhebel, Flachformschere, Scherenlager,
(biegbare) Eckumlenkung, Anschraubplatte, Flügelbock,
2 Stangenführungen, Gestänge und LM-Profilabdeckung.
Flügelbreite: 2 Schere für Flügelbreiten von 1201 - 2400 mm
Farbton: silberfarbig, dunkelbronze, weiß
Hinweis:
Beim Einsatz von Oberlichtöffnersystemen an Kippflügeln
schreiben wir aus Produkthaftungsgründen der Einbau von
separaten Sicherheitsscheren vor.
Diese stellen eine zusätzliche Sicherheitseinrichtung
dar, die eine permanente Verbindung von Flügel und
Rahmen sicherstellt, z.B. GEZE FPS oder gleichwertig.
Menge: 1,000 Stk

**15.02.9 GEZE-Flachform-Oberlichtöffner OL 100 N, von 2401 - 3600 mm**
GEZE-Flachform-Oberlichtöffner OL 100 oder
gleichwertig,
mit Öffnungsweite 260 mm, für 1 vertikal eingebauten
Kippflügel einwärts, mit spielfreier Betätigung über
Federbandeckumlenkung,
mit Handhebel, Flachformschere, Scherenlager,
(biegbare) Eckumlenkung, Anschraubplatte, Flügelbock,
2 Stangenführungen, Gestänge und LM-Profilabdeckung.
Flügelbreite: 3 Schere für Flügelbreiten von 2401 - 3600 mm,
Farbton: silberfarbig, dunkelbronze, weiß
Hinweis:
Beim Einsatz von Oberlichtöffnersystemen an Kippflügeln
schreiben wir aus Produkthaftungsgründen der Einbau von
separaten Sicherheitsscheren vor.
Diese stellen eine zusätzliche Sicherheitseinrichtung
dar, die eine permanente Verbindung von Flügel und
Rahmen sicherstellt, z.B. GEZE FPS oder gleichwertig.
Menge: 1,000 Stk

**15.02.10 GEZE-Flachform-Oberlichtöffner OL 100 N, von 800 - 1200 mm**
GEZE-Flachform-Oberlichtöffner OL 100 oder
gleichwertig,
mit Öffnungsweite 260 mm, für 1 vertikal eingebauten
Kippflügel einwärts, mit spielfreier Betätigung über
Federbandeckumlenkung, Flachformschere, Scherenlager, Anschraubplatte, Flügelbock, 2 Stangenführungen, Gestänge und LM-Profilabdeckung,
wahlweise fester o. loser Handkurbel,wahlweise
Eckwinkelgetriebe Fz-100 o. Getriebe Fz-101
Flügelbreite: 1 Schere für Flügelbreiten von 800 -1200 mm
Farbton: silberfarbig, dunkelbronze, weiß
Hinweis:
Beim Einsatz von Oberlichtöffnersystemen an Kippflügeln
schreiben wir aus Produkthaftungsgründen der Einbau von
seperaten Sicherheitsscheren vor.
Diese stellen eine zusätzliche Sicherheitseinrichtung dar,
die eine permanente Verbindung von Flügel und Rahmen
sicherstellt, z.B. GEZE FPS oder gleichwertig.
Menge: 1,000 Stk

**15.02.11 GEZE-Flachform-Oberlichtöffner OL 100 N, von 1201 - 2400 mm**
GEZE-Flachform-Oberlichtöffner OL 100 oder
gleichwertig,
mit Öffnungsweite 260 mm, für 1 vertikal eingebauten
Kippflügel einwärts, mit spielfreier Betätigung über
Federbandeckumlenkung, Flachformschere, Scherenlager, Anschraubplatte, Flügelbock, Stangenführungen,
Gestänge und LM-Profilabdeckung
wahlweise fester o. loser Handkurbel, wahlweise
Eckwinkelgetriebe Fz-90, Getriebe Fz-91 od. Fz-92

Flügelbreite: 2 Schere für Flügelbreiten von 1201 - 2400 mm

Farbton: silberfarbig, dunkelbronze, weiß
Hinweis:
Beim Einsatz von Oberlichtöffnersystemen an Kippflügeln
schreiben wir aus Produkthaftungsgründen der Einbau von
separaten Sicherheitsscheren vor.
Diese stellen eine zusätzliche Sicherheitseinrichtung dar,
die eine permanente Verbindung von Flügel und Rahmen
sicherstellt, z.B. GEZE FPS oder gleichwertig.
Menge: 1,000 Stk

**15.02.12 GEZE-Flachform-Oberlichtöffner OL 100 N, von 2401 - 3600 mm**
GEZE-Flachform-Oberlichtöffner OL 100 oder
gleichwertig,
mit Öffnungsweite 260 mm, für 1 vertikal eingebauten
Kippflügel einwärts, mit spielfreier Betätigung über
Federbandeckumlenkung,
Flachformschere, Scherenlager, Anschraubplatte,
Flügelbock, 2 Stangenführungen, Gestänge und
LM-Profilabdeckung,
wahlweise fester o. loser Handkurbel, wahlweise
Eckwinkelgetriebe Fz-90, Getriebe Fz-91 od. Fz-92
Flügelbreite: 3 Schere für Flügelbreiten von 2401 -
3600 mm,
Farbton: silberfarbig, dunkelbronze, weiß
Hinweis:
Beim Einsatz von Oberlichtöffnersystemen an Kippflügeln
schreiben wir aus Produkthaftungsgründen der Einbau von
separaten Sicherheitsscheren vor.
Diese stellen eine zusätzliche Sicherheitseinrichtung dar,
die eine permanente Verbindung von Flügel und Rahmen
sicherstellt, z.B. GEZE FPS oder gleichwertig
Menge: 1,000 Stk

**15.02.13 GEZE FPS Fang- und Putzsicherung Größe 1, ab Flügelhöhe 360 mm**
GEZE FPS Fang- und Putzsicherung Größe 1, ab Flügelhöhe 360 mm oder gleichwertig, liefern und montieren.
Menge: 1,000 Stk

**15.02.14 GEZE FPS Fang- und Putzsicherung Größe 2, ab Flügelhöhe 540 mm**
GEZE FPS Fang- und Putzsicherung Größe 2, ab Flügelhöhe 540 mm oder gleichwertig, liefern und montieren.
Menge: 1,000 Stk

**15.02.15 GEZE FPS Fang- und Putzsicherung Größe 3, ab Flügelhöhe 740 mm**
GEZE FPS Fang- und Putzsicherung Größe 3, ab Flügelhöhe 740 mm oder gleichwertig, liefern und montieren.
Menge: 1,000 Stk

#### Untertitel 15.03 Schlösser und Beschläge, Komplettsystem

**15.03.1 BKS Schlosskombination NE 100**
Für 1-flg. Türen.
Einfallenschloss 2423 PZ, Stulp aus nichtrostendem
Stahl, Nuß mit 9mm Vierkant, Normalfunktion, mit
Wechsel und Schließblech.
Beschlaggarnitur Rosette: B 7053 5101.,
Schrauben und Drückerstift.
Lieferung einschl. Einpassen und Montage
Sonst wie vor, oder gleichwertig,
Farbton Drücker: F1, F2, UC 5
Einschl. Demontage der defekten Schlosskombination
und fachgerechter Entsorgung
Menge: 1,000 Stk

**15.03.2 BKS Schlosskombination NE 120**
Für 1-flg. Türen.
Einfallenschloss 2423 PZ, Stulp aus nichtrostendem
Stahl, Nuß mit 9mm Vierkant, Normalfunktion, mit
Wechsel und Schließblech.
Wechselgarnitur Rosette: B 7076 5101.,
Schrauben und Drückerstift.
Lieferung einschl. Einpassen und Montage
Sonst wie vor, oder gleichwertig,
Farbton Drücker: F1, F2, UC 5
Einschl. Demontage der defekten Schlosskombination
und fachgerechter Entsorgung
Menge: 1,000 Stk

**15.03.3 BKS Schlosskombination NZA 110**
Für 2-flg. Türen.
Gangflügel: Einfallenschloss 2423 PZ, Stulp aus
nichtrostendem Stahl, 9mm Vierkant, Normalfunktion,
Schließblech.
Standflügel: Treibriegelschloss 2394, Stulp aus
nichtrostendem Stahl, nach oben wirkende automatische
Verriegelung des Standflügels, mit unter Federdruck
stehender Treibriegelstange, mit Stangenschließblech u.
Schaltschloss 1895.
Beschlaggarnitur Rosette: B 7053 5101,
Halbgarnitur Drehhebel Rosette: B 70905901..
Schrauben und Drückerstift.
Lieferung einschl. Einpassen und Montage
Sonst wie vor, oder gleichwertig,
Farbton Drücker: F1, F2, UC 5
Einschl. Demontage der defekten Schlosskombination
und fachgerechter Entsorgung
Menge: 1,000 Stk

**15.03.4 BKS Schlosskombination NZA 170**
Für 2-flg. Türen.
Gangflügel: Einfallenschloss 2423 PZ, Stulp aus
nichtrostendem Stahl, 9mm Vierkant, Normalfunktion,
Schließblech.
Standflügel: Treibriegelschloss 2394, Stulp aus
nichtrostendem Stahl, nach oben wirkende automatische
Verriegelung des Standflügels, mit unter Federdruck
stehender Treibriegelstange, mit Stangenschließblech u.
Schaltschloss 1895.
Beschlaggarnitur Rosette: B 7076 5101.,
Halbgarnitur Drehhebel Rosette: B 70905901..
Schrauben und Drückerstift.
Lieferung einschl. Einpassen und Montage
Sonst wie vor, oder gleichwertig,
Farbton Drücker: F1, F2, UC 5
Einschl. Demontage der defekten Schlosskombination
und fachgerechter Entsorgung
Menge: 1,000 Stk

**15.03.5 BKS Schlosskombination PE 100**
Für auswärts öffnende 1-flg. Fluchttüren.
Panik-Einfallenschloss 2320 PZ, Stulp aus
nichtrostendem Stahl, geteilte Spezialnuß mit9mm
Vierkant, Funktion B, C, o. D und Schließblech.
Beschlaggarnitur Rosette: B 7053 5101..,
Schrauben und Drückerstift.
Lieferung einschl. Einpassen und Montage
Sonst wie vor, oder gleichwertig,
Farbton Drücker: F1, F2, UC 5
Einschl. Demontage der defekten Schlosskombination
und fachgerechter Entsorgung
Menge: 1,000 Stk

**15.03.6 BKS Schlosskombination PE 120**
Für auswärts öffnende 1-flg. Fluchttüren.
Panik-Einfallenschloss 2326 PZ, Stulp aus
nichtrostendem Stahl, Spezialnuß mit 9mm Vierkant,
Funktion E und Schließblech.
Wechselgarnitur Rosette: B 7076 5101.,
Schrauben und Drückerstift.
Lieferung einschl. Einpassen und Montage
Sonst wie vor, oder gleichwertig,
Farbton Drücker: F1, F2, UC 5
Einschl. Demontage der defekten Schlosskombination
und fachgerechter Entsorgung
Menge: 1,000 Stk

**15.03.7 BKS Drückergarnitur RONDO RR B 7053 0100**
Mehrpreis für FS Beschläge nach DIN 179.
Beschlaggarnitur RONDO, festdrehbar gelagert, 9mm
Vierkantloch, Kurzschild, PZ - gelocht, 72mm
Entfernung, mit Gewindehülsen für durchgehende
Verschraubung, mit Schrauben und Drückerstift.
Lieferung einschl. Einpassen und Montage
Sonst wie vor, oder gleichwertig,
Farbton Drücker: Alu F1 o. Alu weiß
Menge: 1,000 Stk

**15.03.8 BKS Drückergarnitur RONDO RR B 7076 0101**
Mehrpreis für FS Beschläge nach DIN 179.
Wechselgarnitur RONDO, festdrehbar gelagert, 9mm
Vierkantloch, Kurzschild, PZ - gelocht, 72mm
Entfernung, mit Gewindehülsen für durchgehende
Verschraubung, mit Schrauben und Drückerstift.
Lieferung einschl. Einpassen und Montage
Sonst wie vor, oder gleichwertig,
Farbton Drücker: Alu F1 o. Alu weiß
Menge: 1,000 Stk

**15.03.9 BKS Drückermodell RONDO RR B 7090 0001**
Mehrpreis für FS Beschläge nach DIN 179.
Halbgarnitur mit Drehhebel RONDO, festdrehbar gelagert,
9mm Vierkantloch, Kurzschild, ungelocht, nur mit
mittlerer Gewindehülsen für nicht durchgehende
Verschraubung mit Blindschild am Standflügel, mit
Schrauben und Drückerstift.
Lieferung einschl. Einpassen und Montage
Sonst wie vor, oder gleichwertig,
Farbton Drücker: Alu F1 o. Alu weiß
Menge: 1,000 Stk

**15.03.10 BKS Panik Stangengriff RONDO RR Gangflügel B 7172 2000**
Mehrpreis für FS Beschläge nach DIN 1125.
Innen: Stangengriff 7172, PZ - gelocht mit
Hochhaltefeder, 9mm Vierkantloch und Griffrohr,
geteiltem Spezial Drückerstift u. Schrauben.
Außen: Halbgarnitur mit Drücker RONDO, festdrehbar
gelagert, 9mm Vierkantloch, Kurzschild, PZ - gelocht,
mit Gewindehülsen für durchgehende Verschraubung mit
Stangengriff, mit Schrauben und Drückerstift.
Lieferung einschl. Einpassen und Montage
Sonst wie vor, oder gleichwertig,
Farbton Drücker: Alu F1 o. Alu weiß
Menge: 1,000 Stk

**15.03.11 BKS Panik Stangengriff RONDO RR Standflügel B 7170 2100**
Mehrpreis für FS Beschläge nach DIN 1125.
Innen: Stangengriff 7170, ungelocht mit Hochhaltefeder
zur Verwendung mit automatischer Verriegelung, 9mm
Vierkantloch und Griffrohr, Drückerstift u. Schrauben.
Außen: Halbgarnitur als Blindschild, Kurzschild,
ungelocht, mit Gewindehülsen für durchgehende
Verschraubung mit Stangengriff, mit Schrauben und
Drückerstift.
Lieferung einschl. Einpassen und Montage
Sonst wie vor, oder gleichwertig,
Farbton Drücker: Alu F1 o. Alu weiß
Menge: 1,000 Stk

**15.03.12 BKS Schlosskombination PZA 110**
Für auswärts öffnende 2-flg. Fluchttüren.
Gangflügel: Panik-Einfallenschloss 2321 PZ, Stulp aus
nichtrostendem Stahl, geteilte Spezialnuß 9mm Vierkant,
Funktion B, C o. D.
Standflügel: Panik-Treibriegelschloss 2390, Stulp aus
nichtrostendem Stahl, Nuß 9mm Vierkant, nach oben u.
unten wirkende automatische Verriegelung des
Standflügels, mit unter Federdruck stehender
Treibriegelstange, mit Stangenschließblech,
Stangenführungsplatte, Bodenschließmulde u.
Schaltschloss 1895.
Beschlaggarnitur Rosette: B 7053 5101,
Halbgarnitur Drehhebel Rosette: B 7090 0001,
Schrauben und Drückerstift.
Lieferung einschl. Einpassen und Montage
Sonst wie vor, oder gleichwertig,
Farbton Drücker: F1, F2, UC 5
Einschl. Demontage der defekten Schlosskombination
und fachgerechter Entsorgung
Menge: 1,000 Stk

**15.03.13 BKS Schlosskombination PZA 170**
Für auswärts öffnende 2-flg. Fluchttüren.
Gangflügel: Panik-Einfallenschloss 2321 PZ, Stulp aus
nichtrostendem Stahl, Spezialnuß 9mm Vierkant, Funktion
E., Standflügel: Panik-Treibriegelschloss 2390, Stulp
aus nichtrostendem Stahl, Nuß 9mm Vierkant, nach oben
u. unten wirkende automatische Verriegelung des
Standflügels, mit unter Federdruck stehender
Treibriegelstange, mit Stangenschließblech,
Stangenführungsplatte, Bodenschließmulde u.
Schaltschloss 1895.
Wechselgarnitur Rosette: B 7076 5101,
Halbgarnitur Drehhebel Rosette: B 7090 0001,
Schrauben und Drückerstift.
Lieferung einschl. Einpassen und Montage
Sonst wie vor, oder gleichwertig,
Farbton Drücker: F1, F2, UC 5
Einschl. Demontage der defekten Schlosskombination
und fachgerechter Entsorgung
Menge: 1,000 Stk

### Titel 16 Materialien

#### Untertitel 16.01 Dichtkleber DK

**16.01.1 Dichtkleber DK oder gleichwertig, liefern**
Fischer Dichtkleber DK oder gleichwertig, liefern.
Menge: 1,000 Stk

#### Untertitel 16.02 Dichtungsband

**16.02.1 Dichtungsband als Unterlage Metall/Holzprofile, 50 mm breit**
Dichtungsband als Unterlage für Metall/Holzprofile, 50 mm breit, liefern.
Menge: 1,000 m

**16.02.2 Dichtungsband als Unterlage Metall/Holzprofile, 70 mm breit**
Dichtungsband als Unterlage für Metall/Holzprofile, 70 mm breit, liefern.
Menge: 1,000 m

**16.02.3 Dichtungsband als Unterlage Metall/Holzprofile, 95 mm breit**
Dichtungsband als Unterlage für Metall/Holzprofile, 95 mm breit, liefern.
Menge: 1,000 m

#### Untertitel 16.03 Klebstoff, Umleimer und Spanplatte P2

**16.03.1 PU-Konstruktionsklebstoff**
Kartuschen- Konstruktionsklebstoff
Menge: 1,000 Stk

**16.03.2 Umleimer 0,3-1,0 mm mit SK**
Menge: 1,000 m

**16.03.3 Umleimer 2 x 23 mm mit SK**
Menge: 1,000 m

**16.03.4 Rohspanplatte, Möbelqualität P2**
Menge: 1,000 m²

**16.03.5 Melaminharz beschichtete Spanplatte P2 Uni-Farbton**
Melaminharz beschichtete Spanplatte P2 in Korpusqualität. Uni-Farbton, 19 mm stark.
Menge: 1,000 m²

**16.03.6 Melaminharz beschichtete Spanplatte P2 Holz-repro**
Melaminharz beschichtete Spanplatte P2 in
Korpusqualität. Holz-repro, 19 mm stark.
Menge: 1,000 m²

**16.03.7 Melaminharz beschichtete Spanplatte P2 Uni-Farbton, Frontqualität**
Melaminharz beschichtete Spanplatte P2 in Frontqualität. Uni-Farbton, 19 mm stark.
Menge: 1,000 m²

**16.03.8 Melaminharz beschichtete Spanplatte P2 Holz-repro, Frontqualität**
Melaminharz beschichtete Spanplatte P2 in Frontqualität. Holz-repro, 19 mm stark.
Menge: 1,000 m²

### Titel 17 Stundenlohnarbeiten und Zuschläge

#### Untertitel 17.01 Stundenlohnarbeiten und Zuschläge

**17.01.1 Mindermengenzuschlag für Aufträge unter 150,00 Euro**
Menge: 1,000 Stk

**17.01.2 Facharbeiter-Stundenlohnarbeiten**
Facharbeiterstunden
Stundenlohnarbeiten werden nur dann vergütet, wenn sie
als solche vor ihrem Beginn ausdrücklich vereinbart
worden sind.
Über Stundenlohnarbeiten hat der
Auftragnehmer arbeitstäglich Stundenlohnzettel
einzureichen.
Menge: 1,000 h

**17.01.3 Montagehelfer-Stundenlohnarbeiten**
Montagehelferstunden
Stundenlohnarbeiten werden nur dann vergütet, wenn sie
als solche vor ihrem Beginn ausdrücklich vereinbart
worden sind.
Über Stundenlohnarbeiten hat der
Auftragnehmer arbeitstäglich Stundenlohnzettel
einzureichen.
Menge: 1,000 h
